# Erweiterungsbau
Angebotsaufforderung (GAEB DA XML 3.3, DA83)
Projekt: 05886
Währung: EUR
Bieterkommentare zugelassen: ja
Vergabeart: Offenes Verfahren
Auftraggeber: Bundesamt für Bauwesen und Raumordnung, Straße des 17. Juni 112, 10623 Berlin, DE, Telefon 030-18 401 0; Vergabenummer: 1740-26
Erstellt mit: GXML Toolbox V3.3 R20230829, iTWO_64 V25.0.772, 19.08.2026

## ALLGEMEINE VORBEMERKUNGEN
ALLGEMEINE VORBEMERKUNGEN

1. Abkürzungsverzeichnis

AG:  Auftraggeber
AGH:  Abgeordnetenhaus
AKS:  Anlagenkennzeichnungssystem
AN:  Auftragnehmer
AT:  Arbeitstage
BBR:  Bundesamt für Bauwesen und
  Raumordnung
BE:  Baustelleneinrichtung
BEW:  Berliner Energie und Wärme GmbH
BMUKN:  Bundesministerium für Umwelt,
  Klimaschutz, Naturschutz und nukleare
  Sicherheit
BlmA:  Bundesanstalt für Immobilienaufgaben
BNB:  Bewertungssystem Nachhaltiges Bauen
BR:  Bundesrat
BRA:  Bundesrat, Anbau mit Besucherzentrum
BWS:  Bemessungswasserstand
COC:  Chain of Custody (COC: Produkt-,
  Überwachungs- oder Handelskette)
DHHN:  Deutsches Haupthöhennetz
FSC:  Forest Stewardship Council (FSC:
  System zur Zertifizierung nachhaltiger
  Forstwirtschaft)
GefStoffV:  Gefahrstoffverordnung
i. d. R.:  in der Regel
LDL:  Logistikdienstleister
LV:  Leistungsverzeichnis
LOG:  Lieferverkehrssteuerung/Logistik
MGB:  Martin-Gropius-Bau, Müllgroßbehälter
NHN:  Normalhöhennull
NU:  Nachunternehmer
OÜ:  Objektüberwachung
ÖPNV:  Öffentlicher Personennahverkehr
PEFC:  Program for the Endorsement of Forest
  Certification Schemes (PEFC:
  Zertifizierungssystem für nachhaltige
  Waldbewirtschaftung)
PKMS:  Projekt-Kommunikations-Management-
  System
SDL:  Sicherheitsdienstleister
SiGeKo:  Sicherheits- und
  Gesundheitsschutzkoordinator
TDK:  Turmdrehkran
VOB:  Vergabe- und Vertragsordnung für
  Bauleistungen
WBVB:  Weitere Besondere Vertragsbedingungen
WMP:  Werk- und Montageplanung
zeHGW:  zu erwartender höchster
  Grundwasserstand
zeMHGW:zu erwartender mittlerer höchster
  Grundwasserstand
ZUKO:  Zugangskontrolle

Mögliche kombinierte Abrechnungseinheiten:

ma:  Meter x Jahre
md:  Meter x Tage
mh:  Meter x Stunde
mMt:  Meter x Monate
mWo:  Meter x Wochen
m²d:  Quadratmeter x Tage
m²Mt:  Quadratmeter x Monate
m²Wo:  Quadratmeter x Wochen
m³Mt:  Kubikmeter x Monate
m³Wo:  Kubikmeter x Wochen
St:  Stück
h:  Stunde
Std:  Stück x Tage
Sth:  Stück x Stunden
StMt:  Stück x Monate
StWo:  Stück x Wochen
td:  Tonne x Tage
tMt:  Tonne x Monate

2. Projektbeschreibung
Die Bundesanstalt für Immobilienaufgaben (BImA) als Bauherrin, vertreten durch das Bundesamt für Bauwesen und Raumordnung (BBR) plant die Errichtung eines Erweiterungsbaus des Bundesministeriums für Umwelt, Klimaschutz, Naturschutz und nukleare Sicherheit (BMUKN) in Berlin-Mitte.

Bei dem zu bebauenden Grundstück handelt es sich um ein bundeseigenes Grundstück mit einer Gesamtfläche von 12.527 m². Es wird im Norden durch die Erna-Berger-Straße, im Westen durch das Bestandsgebäude des BMUKN, der BEW-Kälteerzeugungsanlage und der Stresemannstraße, im Süden durch die Niederkirchnerstraße und im Osten durch das Berliner Abgeordnetenhaus begrenzt.

Die Berliner S-Bahn verläuft in einem Tunnel unterhalb der Stresemannstraße parallel zum Bauteil B. Die Baugrube und das Untergeschoss wurden dementsprechend geplant, d.h. ohne Eingriff in den öffentlichen Straßenraum. Durch den Bestand des Nord-Süd-S-Bahn-Tunnels ist die Befahrbarkeit der Stresemannstraße mit Schwertransportern begrenzt; gleiches gilt sinngemäß auch für das Aufstellen von mobilen Kränen auf Straßenniveau oberhalb des Tunnels.

Das zu errichtende Gebäude hat eine BGF von 53.115 m², davon 7.240 m² unterirdisch und 45.875 m² oberirdisch.
Der Neubau verfügt über ein Untergeschoss, Erdgeschoss und sechs Obergeschosse.

Der Erweiterungsbau des BMUKN besteht aus zwei Gebäuden, Bauteil A und Bauteil B, welche über eine Brücke miteinander verbunden sind. Eine weitere Brücke dient als Übergang vom Bauteil A zum Bestandsgebäude des BMUKN.

Anschrift:  Stresemannstr./Erna-Berger-Str.,
  10117 Berlin

Neben der vorrangigen Verwaltungsnutzung des Erweiterungsbaus durch das BMUKN sind außerdem Büroflächen für die Nutzung durch weitere Bundesministerien und für das Abgeordnetenhaus von Berlin, sowie Bereiche für das Facility Management der BImA vorgesehen.

3. Parallel laufende Baumaßnahmen
BRA - Bundesrat, Anbau mit Besucherzentrum:
Auf dem Grundstück Leipziger Straße 2 in Berlin-Mitte wird an das bestehende Bundesratsgebäude ein Anbau mit Besucherzentrum realisiert.

Die Verkehrsführung auf der Baustelle BMUKN erfolgt zum Teil unter gemeinsamer Nutzung mit dem BV BRA und ist je Bauphase verschieden. Sie ist gemeinsam mit der Baumaßnahme Bundesrat Anbau abgestimmt worden (siehe Baulogistikhandbuch).

4. Schnittstelle zu anderen Gewerken
Aufgrund der Größe und Komplexität des Bauvorhabens sind die nachfolgend benannten Schnittstellen zu anderen Gewerken mit besonderem Augenmerk zu betrachten:

Rohbauarbeiten:
Die Rohbauarbeiten sind bis auf Restleistungen im Gebäude zum Beginn auf der Baustelle abgeschlossen.

Holzbauarbeiten
Die Holzbauarbeiten sind bis auf Restleistungen zum Beginn auf der Baustelle abgeschlossen.
Dacharbeiten:
Die Dacharbeiten laufen teilweise parallel und haben im Bereich der Dachoberlichter direkte Schnittstellen zu den Bauteilen des AN Fassade.

Baustelleneinrichtung:
Die Anpassung der bauseitigen Baustelleneinrichtung an den entsprechenden Bautenstand und die hiermit in Verbindung stehenden Abhängigkeiten erfolgt fortlaufend.

Baulogistik:
Die Schnittstelle zur Baulogistik besteht im Containermanagement, der Logistik der Bauabfallentsorgung, der Lieferverkehrssteuerung, dem Flächenmanagement sowie der Etagenlogistik.

Stahlbauarbeiten:
Die Stahlbauarbeiten (Brücken) beginnen parallel mit hier ausgeschriebenen Arbeiten. Es kommt daher zu Parallelitäten zwischen den Arbeiten des AN Holzbau/ Fassade und des AN Stahlbau.

Fassade Aluminium und Holz-Aluminium
Die Auftragnehmer der anderer Fenster- und Türelemente in den Obergeschossen und im Erdgeschoss werden parallel tätig sein. Im Bereich der Anschlusspunkte der Pfosten-Riegelfassaden kommt es zu Berührungspunkten.

Gerüstbauarbeiten:
Die Gebäude sind eingerüstet

5. Baulogistikhandbuch
Das vorliegende Baulogistikhandbuch ist für alle am Bau Projektbeteiligten bestimmt und wird zusammen mit der Baustellenordnung Vertragsbestandteil sämtlicher Bau- und Lieferverträge.

Bei der Einbindung von Nachunternehmern (NU) ist der Auftragnehmer (AN) dazu verpflichtet, die Logistikbedingungen weiterzugeben. Die Weitergabe der Logistikbedingungen ist dem Logistikdienstleister (LDL) mit Benennung des NU anzuzeigen.

Ein die Logistik betreffender Ansprechpartner ist durch jeden AN schriftlich, mit Unterschrift, dem LDL zu benennen.

Der AN und deren NU sind verpflichtet den Erhalt und die Kenntnisnahme der Logistikbedingungen schriftlich, mit Unterschrift und Stempel, dem LDL zu bestätigen.

6. Regelarbeitszeiten des Bauvorhabens
Für die Arbeitszeiten auf der Baustelle gelten grundsätzlich die gesetzlichen Vorschriften. Die Arbeit an Sonn- und Feiertagen ist zunächst nicht vorgesehen. Die Arbeitszeit ist darüber hinaus grundsätzlich mit der Objektüberwachung abzustimmen.

Die Öffnungszeiten der Zugangskontrollstellen sind wie folgt festgelegt:

Montag bis Freitag, 7:00 Uhr bis 18:00 Uhr

Außerhalb dieser Baustellenöffnungszeiten ist das Arbeiten und Betreten der Baustelle nur in besonders begründeten Fällen mit einer schriftlichen Antragstellung durch den betreffenden AN mit zwei Wochen Vorlauf und schriftlicher Genehmigung des AG möglich. Samstagsarbeit ist auf Antrag möglich.

Einschränkungen für lärmintensive Arbeiten bestehen während der Plenarsitzung des Abgeordnetenhaus Berlin (AGH) und des Bundesrates (BR), sowie während der Ausschusswoche des BR.

- siehe auch Baulogistikhandbuch, Pkt. 1.4 -

7. Zugang und Sicherheitsüberprüfung
7.1 Verkehrsführung
- siehe Baulogistikhandbuch, Pkt. 2.1 -
7.2 Verkehrsführung in den Bauphasen
- siehe Baulogistikhandbuch, Pkt. 2.2 -

7.3 Zutritt und Zugangskontrollen
Für den Zugang zur Baustelle sind Zugangskontrollstellen an den Eingängen eingerichtet worden. Aufgrund der erhöhten Sicherheitsstufe des Bundesrates und des BMUKN erfolgt für die Mitarbeiter eine Sicherheitsüberprüfung durch das BKA über
ein Antragsformular, welches mit einer Vorlaufzeit von 1 Woche beim Logistikdienstleister des BV BRA eingereicht wird.

Der Personenzugang und die Baustellenausweiserstellung befinden sich mit Beginn der Arbeiten in der Zugangskontrollstelle an der Niederkirchnerstraße, Tor 1. Ein zusätzliches Drehkreuz für Personen mit Baustellenausweis befindet sich an der Zugangskontrollstelle in der Erna-Berger-Straße, Tor 2. Mit Beginn der Rohbauarbeiten werden weitere Zugangskontrollstellen eingerichtet.

Das Betreten der Baustelle ist nur über den Zugangskontrollstellen oder die aufgestellten Drehkreuze erlaubt.

Angaben durch die beteiligten Auftragnehmer:
Der AN und von ihm mit der Durchführung von Bauleistungen beauftragte NU sowie deren beauftragte Folgeunternehmen haben der OÜ eine Liste der vorgesehenen Arbeitnehmer vor Antritt der Tätigkeiten (mindestens 10 AT im Voraus) zu übergeben. Jedes Unternehmen hat eine eigene Personalliste auszufüllen. Nachunternehmer müssen getrennt gemeldet werden. Das Unternehmen bestätigt mit der Unterschrift auf der Anmeldung, dass alle Personen, welche auf dem Bauvorhaben eingesetzt werden, ordnungsgemäß bei dem Antragsteller angestellt sind. Neue Arbeitnehmer sind nachzumelden. Arbeitnehmer, die nicht mehr auf der Baustelle tätig sind, müssen unverzüglich abgemeldet werden.

Gemäß Baustellenordnung ist das Tragen von Arbeitsschutzschuhen (S3), Schutzhelmen und Warnwesten auf der gesamten Baustelle Pflicht.
Zur Unterscheidung der Baustellenmitarbeiter sind durch das BV BRA gelbe Warnwesten und durch das BV BMU_ERW Warnwesten in der Farbe Orange zu tragen.

- siehe auch Baulogistikhandbuch, Pkt. 2.3 -

7.4 Baustellenausweis
Die Baustelle kann nur mit einem gültigen Baustellenausweis betreten oder verlassen werden. Der Baustellenausweis ist während des Aufenthalts auf der Baustelle ständig mitzuführen und bei Kontrollen dem SDL vorzuzeigen. Der Baustellenausweis wird nach Abgabe der erforderlichen Unterlagen in der Zugangskontrolle erstellt und übergeben.

Der AN hat zusätzlich alle notwendigen Unterlagen seiner Arbeitnehmer in Kopie zur Verfügung zu stellen. Die Kopien werden zum Nachweis der korrekten Anmeldung vom SDL aufbewahrt. Zur Beantragung eines Baustellenausweises ist eine Firmenzugehörigkeit zu einem befugten Unternehmen nachzuweisen (Anlagen 9 und 10 des Baulogistikhandbuches).

Folgende Unterlagen sind einzureichen/vorzulegen:

Kopie Ausweis (Personalausweis oder Reisepass)
Aufenthalts- und Arbeitserlaubnis (wenn erforderlich)
Sozialversicherungsnachweis (Sozialversicherungsausweis oder Krankenversichertenkarte)

Mit der Erstellung des Ausweises erfasst der SDL folgende Daten:

Name
Vorname
Firmenname
Auftraggeber
Sozialversicherungsnummer o. ä.

Im Rahmen des Gesamtkonzeptes kann es notwendig sein, dass weitere Daten erfasst werden müssen. In jedem Fall erfolgt die Einhaltung des Bundesdatenschutzgesetzes.
Die Erstausstellung der Baustellenausweise je Arbeitnehmer sind für den AN kostenfrei.

- siehe auch Baulogistikhandbuch, Pkt. 2.4 -

7.5 Besucherausweis
- siehe Baulogistikhandbuch, Pkt. 2.5 -

7.6 Ausweisverlust/Nutzung
- siehe Baulogistikhandbuch, Pkt. 2.6 -

7.7 Bewachung
- siehe Baulogistikhandbuch, Pkt. 2.7 -

8. Lieferverkehrssteuerung

8.1 Online-Avisierungssystem
Für die Lieferverkehrssteuerung wird ein Online-Avisierungssystem, eine internetbasierende Plattform, durch den LDL ab der Phase Rohbau bereitgestellt. Die genauere Beschreibung ist der Anlage 4 des Baulogistikhandbuches - Online-Avisierung zu entnehmen.

Der AN hat die Möglichkeit, sich über das System bezüglich der eigenen Avisierungen zu informieren. Es liegt in der Verantwortung des beauftragten AN alle NUs oder Beteiligte über durch sie selbst veranlasste Avisierungsvorgänge zu informieren, um einen reibungslosen Ablauf zu gewährleisten.

- siehe auch Baulogistikhandbuch, Pkt. 3.1 -

8.2 Anmeldung von Baustellentransporten
Es wird darauf hingewiesen, dass aufgrund der begrenzt zur Verfügung stehenden Lagerflächen, eine genaue Planung der Transport- und Anlieferverkehre unabdingbar ist. Hierfür wird die Nutzung eines Avisierungstools erforderlich.

- siehe auch Baulogistikhandbuch, Pkt. 3.2 -

8.3 Voraussetzung für die Anfahrt/Einfahrt zur Baustraße
Für die Einfahrt auf das Baustellengelände muss der AN bzw. der von ihm beauftragte Transportunternehmer im Besitz einer vom SDL/LDL bestätigten Avisierung sein.

Die Einfahrtreihenfolge bzw. die Bestätigung der Transporte wird unter Beachtung der Priorität des Transportes und der aktuellen Situation auf der Baustelle durch den SDL/LDL festgelegt.

- siehe auch Baulogistikhandbuch, Pkt. 3.3 -

8.4 Verkehrsüberwachung und Kontrollen
- siehe Baulogistikhandbuch, Pkt. 3.4 -

8.5 Stapler- und Hubwagennutzung
Zum Entladen und Transportieren von palettiertem Material bis zu 1 t/Palette werden seitens des LDL ein Stapler und 3 Hubwagen vorgehalten. Die Staplernutzung wird mit der
Transportanmeldung über das Onlineavisierungssystem beim zuständigen LDL angemeldet. Dieser benennt für die Bedienung einen eingewiesenen Staplerführer. Der Staplerführer ist für das Entladen des Materials verantwortlich.

Der Weitertransport von der Umschlagfläche zur Lagerfläche/zum Verbringungsort ist Sache des AN. Hierfür kann der Transport per Stapler über ein Formular (Anlage 7 des Baulogistikhandbuches - Staplernutzung) angemeldet werden.

Ist die Nutzung des Staplers zum gewünschten Zeitpunkt nicht möglich oder der Stapler nicht verfügbar, werden dem AN seitens des LDL Alternativen angeboten. Aus der zeitlichen Verschiebung kann der AN keine Behinderungen oder sonstige Forderungen gegenüber dem LDL geltend machen.

Die Verrechnung der Staplernutzung erfolgt direkt über den LDL 25 €/0,15 h netto.

Die Verrechnung der Hubwagennutzung erfolgt direkt über den LDL 10 €/4 h netto.

- siehe auch Baulogistikhandbuch, Pkt. 3.5 -

9. Baustellenverkehr
- siehe Baulogistikhandbuch, Pkt. 4 -

10. Flächenmanagement

10.1 Materialmengen
Der AN hat die Materialien entsprechend dem Baufortschritt anzuliefern und zu verbauen.

- siehe auch Baulogistikhandbuch, Pkt. 5.1 -

10.2 Zwischenlagerung von Materiallieferungen
Die Zwischenlagerung von Materiallieferungen hat nur auf den vom LDL zugewiesenen Lagerflächen oder in den Arbeitsbereichen des AN zu erfolgen.

Hinweis:
Beachtung der Traglasten in und außerhalb des Gebäudes in Abstimmung mit der OÜ!

Baustraßen und Entladezonen dürfen nicht als Lagerflächen genutzt werden.

Schüttgüter dürfen ausschließlich nur in Silos, Containern o.ä. auf den zugewiesenen Flächen gelagert werden.

Zur Vermeidung einer Ansammlung von Brandlasten im Baukörper ist der AN verpflichtet, Pfandpaletten nur in der ihm zugewiesenen Fläche außerhalb des Gebäudes bis zu einer
Maximalmenge von 1 m³ zu lagern. Der AN ist verpflichtet den Abtransport seiner Pfandpaletten im Rahmen eines Abtransportes über die Lieferverkehrssteuerung zu organisieren. Die Flucht- und Rettungswege sind stets freizuhalten. Hier kann der LDL ohne gesonderte Aufforderung oder Fristsetzung die Beräumung zu Lasten des AN veranlassen.

- siehe auch Baulogistikhandbuch, Pkt. 5.2 -

10.3 Permanente Logistikflächen
Mit permanenten Logistikflächen werden die Lagerflächen innerhalb der Baustelle bezeichnet, die den am Bauvorhaben beteiligten Unternehmen nicht direkt zur Verfügung stehen, wie z.B. Baustraßen, Containerstellflächen, etc. Die temporäre Nutzung der Flächen kann jedoch bei dem LDL beantragt werden. Die Übergabe dieser Flächen ist immer an ein direktes Ereignis gebunden und zeitlich begrenzt. Eine dauerhafte Nutzung dieser Flächen ist somit ausgeschlossen. Erfolgt die Beräumung der Flächen nicht innerhalb des vorgegebenen Zeitfensters ist die OÜ bzw. der LDL berechtigt, die Beräumung der Fläche zu veranlassen.

- siehe auch Baulogistikhandbuch, Pkt. 5.3 -

10.4 Lagerflächen
Mit Lagerflächen werden die Flächen bezeichnet, die den am Bauvorhaben beteiligten Unternehmen direkt zur Verfügung gestellt werden können. In begründeten Fällen kann
das Recht auf Nutzung der überlassenen Lagerfläche entzogen werden. In diesem Fall ist die Lagerfläche nach Aufforderung durch den LDL zu beräumen.

Lagerflächen werden in den Bauphasen je nach Flächenverfügbarkeit auf der Baustelle eingerichtet. Aufgrund der geböschten Baugrube kann während dieser Bauphase nur wenig Lagerfläche zur Verfügung gestellt werden. Erst nach Verfüllung der Baugrube stehen weitere Lagerflächen zur Verfügung. Des Weiteren können Lagerflächen in der Phase
Ausbau in Bereichen des Erdgeschosses eingerichtet werden. Die Zuweisung erfolgt über den LDL.

Bis einschließlich der Phase 5.2 stehen Umschlag- und Lagerflächen im Bereich des BV BMU_ERW dem BV BRA zur Verfügung. Diese sind für das BV BRA freizuhalten und die
Zugänglichkeit zu gewährleisten.

Generell können Materialanlieferungen nur in solchem Umfang vorgenommen werden, wie es die abgestimmten Lagermöglichkeiten vor Ort in den vorgegebenen Bereichen zulassen und soweit die Materialien unverzüglich verarbeitet werden können.

Anmeldung von Lagerflächen
Die Beantragung von Flächen erfolgt über Abstimmung mit der OÜ (Größe der Fläche) und direkter Vorortbegehung mit dem zuständigen LDL (Verortung auf dem Baufeld).

- siehe auch Baulogistikhandbuch, Pkt. 5.4 -

10.5 Gefahrstofflagerung
Der LDL richtet bei Bedarf im Rahmen der Baustelleneinrichtung ein Gefahrstofflager ein.
Bevor Gefahrstoffe eingesetzt werden, ist zu prüfen, ob entsprechende Ersatzstoffe bei gleicher Qualitätsanforderung zum Einsatz kommen können. Diese Prüfungen sind dem
SiGeKo auf Verlangen vorzulegen. Beim Umgang mit Gefahrstoffen sind die Betriebsanweisungen auf der Baustelle vorzuhalten. Der Umgang und die Lagerung von Gefahrstoffen sind gemäß den Angaben aus den Sicherheitsdatenblättern vorzunehmen und mit dem SiGeKo abzustimmen. Beim Umfüllen von Originalgebinden in andere Behälter müssen diese wie die Originalgebinde gekennzeichnet sein. Das
Sicherheitsdatenblatt muss immer zur Verfügung stehen und bei einem evtl. Unfall dem/der Verunfallten mitgegeben werden.

- siehe auch Baulogistikhandbuch, Pkt. 5.5 -

11. Etagenlogistik (Bauaufzüge, Transportbühnen, Krane)
Durch den AN Rohbau werden Kräne gemäß Baulogistikhandbuch errichtet. Diese können zur Montage des Holz- und Stahlbaus in Abstimmung mit dem Rohbauer verwendet werden. Eine ununterbrochene Nutzung der Kräne ist aber insbesondere in den Phasen der Überschneidung der Ausführung mit dem Rohbau nicht möglich. Sondermontagen siehe LV

- siehe auch Baulogistikhandbuch, Pkt. 6 -

12. Entsorgungs- und Reinigungslogistik

12.1 Entsorgung
Der LDL übernimmt mit Beginn der Rohbauarbeiten eine übergeordnete Entsorgungs- und Reinigungslogistik.

Folgende Baustellenabfälle, die aus der Bautätigkeit des AN stammen sind über den AG zu entsorgen:

Bauschutt recyclebar, Kantenlänge < 0,8 m
Holz AI, AII, AIII
Gipsabfälle (Gipsbauelementen, Gipskartonplatten)
Gemischte Baustellenabfälle, ohne mineralische Abfälle (z.B. Gips, Beton)
Papier, Pappe, Kartonagen (sauber)
Folie (sortenrein, sauber)
Metalle aller Art
Mineralwolle nicht kontaminiert (KMF)
EPS (Expandierter Polystyrolschaum)/XPS (Extrudierter Polystyrolschaum)
Bitumengemische, Dachpappe teerfrei

Die Entsorgung wird unter Berücksichtigung der öffentlich-rechtlichen Bestimmungen nach dem Kreislaufwirtschafts- und Abfallgesetz durchgeführt.

Der AN ist verpflichtet, für die oben genannten, auf dem Baustellengelände anfallenden Baustellenabfälle und Verpackungsmaterialien die Entsorgungsleistungen des AG in Anspruch zu nehmen. Die Einbindung eigener Entsorgungsunternehmen ist aufgrund der beengten Platzverhältnisse der Baustelle untersagt. Das Mitbringen von Baustellenabfällen, welche nicht durch eine Bautätigkeit vor Ort angefallen sind, ist verboten.

Die Entsorgung von Sonderabfällen zählt nicht zum geschuldeten Leistungsumfang des AG. Sonderabfälle sind solche Abfälle, die nicht mit dem normalen Baustellenabfall (siehe vorgenannte Aufzählung) entsorgt werden können und/oder von denen eine Gefahr für die Umwelt oder für die Öffentlichkeit ausgeht. Eine konkrete Zuordnung von Sonderabfällen ist der Anlage 5 des Baulogistikhandbuches - Abfalldeklarierung, zu entnehmen.

- siehe auch Baulogistikhandbuch, Pkt. 7.1 -

12.2 Abfälle aus Rückbauarbeiten/gemischte nicht sortierte Baustellenabfälle
Die Entsorgungsleistung von Baustellenabfällen aus:

Schlechtleistungen (z.B. Rückbau aufgrund mangelhafter Leistung)
Materialfehllieferungen oder zu viel bestelltem Material, welches nicht abgeholt wird Material, das aufgrund von Witterungsschäden zu Abfall deklariert wird sowie
Baumischabfall aus Rückbauarbeiten

zählen nicht zu dem geschuldeten Leistungsumfang des AG und des LDL.

- siehe auch Baulogistikhandbuch, Pkt. 7.2 -

12.3 Entsorgungsprinzip
Alle beauftragten AN ab Bauphase Rohbau führen vor Beginn ihrer Arbeiten mit dem Entsorgungsdienstleister ein Beratungsgespräch. In diesem wird mit dem benannten Ansprechpartner des jeweiligen Unternehmens, siehe Anlage 1 des Baulogistikhandbuches - Ablauf, Abfallfraktionen,
gewünschte Behälter und Sonderwünsche besprochen.

Der Entsorgungsdienstleister stellt den Gewerken am Wertstoffhof geeignete rollbare Müllgroßbehälter für die getrennte Entsorgung bereit. Für den Transport der fraktionierten Abfälle bis zur Übergabe am Wertstoffhof sowie für die Reinigung des Arbeitsplatzes ist das verursachende Gewerk verantwortlich.

Leistungen des LDL:

Einrichten und Betreiben von einem zentralen Wertstoffhof im Bereich der BE, westlich der NEA
Bereitstellung von MGB mit einem Fassungsvermögen von 660 - 770 Litern mit einer Nutzlast von über 1,0 t
Transport der angefallenen Baustellenabfälle ab Übergabepunkt (Wertstoffhof) zur Verwertung und Entsorgung
Endsortierung und Entsorgung der Abfallfraktionen im Wertstoffhof
Abfalldokumentationen gemäß den gesetzlichen Bestimmungen

Leistungen und Pflichten des AN:

tägliche Reinigung der Arbeitsbereiche sowie zugewiesenen Flächen
tägliche Abfallsammlung und täglicher Abfalltransport aus den Arbeitsbereichen bis hin zum Wertstoffhof
sortenreine Befüllung der MGB nach Abfallfraktionen
Schutz von Material und Werkzeug durch erkennbare räumliche Trennung zu Abfällen
Beseitigung von anhaftenden Verschmutzungen
Sammlung, Transport und Abholung von Paletten und kabelfreien Kabeltrommeln auf Pfandbasis
Freihaltung von Flucht- und Rettungswegen sowie Logistikwegen
Entsorgung und Beräumung von Abfällen aus Rückbauarbeiten

Abrechnung:
Die anfallenden Entsorgungsleistungen von Abfällen aus dem Bereich des AN entsprechend dem Punkt 4.1.11 und 4.1.12 DIN 18299, die normalerweise Nebenleistungen gemäß VOB C sind, erfolgen durch den AG. Dies ist bei der Kalkulation des
AN zu berücksichtigen. Zur Orientierung und Ermittlung des Anteils dieser Leistung an der Gesamtleistung sind dem Logistikhandbuch übliche Verrechnungssätze beigelegt,
siehe Anlage 6.

- siehe auch Baulogistikhandbuch, Pkt. 7.3 -

12.4 Reinigung

Reinigungspflicht des AN:

Es besteht für alle am Bau beteiligten Unternehmen eine permanente Reinigungspflicht. Dies bedeutet, dass entstehender Abfall arbeitstäglich zu beräumen und der Arbeitsplatz besenrein zu hinterlassen ist.
Der Abfall ist vom AN direkt nach der Entstehung von den MGB in die Abfallsammelstellen zu füllen. Der AN trägt die Verantwortung für den in seinem Arbeitsbereich gefundenen Abfall bzw. Verunreinigungen. Es ist daher unerlässlich von anderen Unternehmen zu verlangen, den Arbeitsbereich besenrein zu hinterlassen. Kommen diese der Pflicht nicht nach, ist es angeraten, unverzüglich den LDL zu informieren.
Die Reinigungspflicht erstreckt sich auch auf Hohlräume. Der LDL kann in diesem Zusammenhang jederzeit verlangen, vor dem Verschluss die Hohlräume kontrollieren zu lassen. Die Kosten der Reinigung gehen jeweils zu Lasten dessen, der als letzter den Hohlraum geöffnet oder geschlossen hat bzw. hier als letzter tätig war.
Das Abstellen von Abfall und Verpackungen im Treppenhaus ist grundsätzlich verboten (Fluchtweg).

Überwachung der Reinigungspflicht
Die LDL führt täglich Rundgänge zur Überwachung der durchgeführten Reinigungen durch. Bei Nichteinhaltung der Reinigungspflicht, werden Mängelberichte erstellt. Diese
werden unter Hinweis auf Art und Ort des Mangels dokumentiert. Der LDL wird, wenn möglich, den Verursacher namentlich bezeichnen. Ein Exemplar des Mängelberichts wird
der OÜ zur Weiterleitung an den Verursacher ausgehändigt. Ein Dokument verbleibt beim LDL als Beleg, der bei evtl. erforderlichen Ersatzvornahmen Grundlage einer Abrechnung
wird.

Binnen 12 Stunden nach der Erstellung des Mängelberichtes ist der Mangel seitens des AN vollständig abzustellen. Dies bedeutet, dass die bezeichnete Fläche und somit der ganze Arbeitsbereich in besenreinen Zustand zu versetzen ist.

Bei Gefahr im Verzug, z.B. bei Versperrung von Fluchtwegen oder Logistikwegen wird ohne Vorankündigung und Frist zu Lasten des im direkten Vertragsverhältnis zum AG stehenden Unternehmens der Missstand beseitigt.

Ersatzvornahme
Wird der Mangel nicht in der vorgeschriebenen Zeit beräumt und gereinigt, wird der Entsorgungsdienstleister den beanstandeten Arbeitsbereich vollständig reinigen und nach
der Preisliste des Baulogistikhandbuches (Anlage 3) zu Lasten des Verantwortlichen abrechnen.

Sorgfaltspflicht des AN
Das Rauchen und Essen in den Gebäuden ist außerhalb der dafür ausgewiesenen Flächen verboten; erlaubt ist das Trinken alkoholfreier Getränke. Die Einhaltung der Sauberkeit ist vom AN durchzusetzen und wird vom LDL überwacht.

Sollte es zu Fäkalienverschmutzungen im Gebäude oder der Baustelleneinrichtung kommen, wird der Verursacher umgehend unwiderruflich von der Baustelle verwiesen und hat
zusätzlich zu seiner Schadenersatzpflicht eine Strafe pro Vorfall zu tragen.

- siehe auch Baulogistikhandbuch, Pkt. 7.4 -

13. Baustromverteilung- und Versorgung

13.1 Allgemein
Durch den AG oder dessen beauftragtes Unternehmen wird eine gewerkübergreifende Baustromverteilung und -versorgung nach Konzept eingerichtet und vorgehalten. Alle Kosten der Baustromversorgung (Bereitstellung/Verbrauch) werden durch den AG getragen.

- siehe auch Baulogistikhandbuch, Pkt. 8.1 -

13.2 Bauseitige Leistungen
Leistungen im Rahmen der Baustromverteilung sind:
Bereitstellung Trafostation und entsprechender Haupt- und Unterverteilungsstationen für Kleinverbraucher inkl. Stromlieferung wie folgt:

Trafokompaktstationen bauseits (Erna-Berger-Straße)
Hauptverteiler ebenerdig, außerhalb des Gebäudes
Unterverteiler oder Kleinverteiler im Gebäude je Bauteil
Antransport, Montage und Vorhaltung der gesamten Anlage
Netzbetreiberkosten
tägliche FI-Prüfung der Baustromverteiler
monatliche Sicherheitsüberprüfung der Baustromversorgung
Baustromelektriker, Notfall- und Bereitschaftsdienst im Störfall
Beleuchtung der Treppenhäuser, Flure und Fluchtwege

Leistungen im Rahmen der Baustromversorgung sind:

flexible Bereitstellung von Mengen und Leistungen entsprechend den Abnahmeverhältnissen der Baustelle
Versorgungssicherheit auf der Basis der netztechnischen Bedingungen des örtlichen Netzbetreibers als Energieversorger
Vorhaltung, Unterhaltung und laufende Überprüfung der zentralen Messeinrichtung

- siehe auch Baulogistikhandbuch, Pkt. 8.2 -

13.3 Leistungen und Pflichten des AN
Für die notwendige Versorgung von Großverbräuchen, wie Krananlagen etc., sind die erforderlichen Kabel durch den AN selbst zu verlegen und beidseitig anzuschließen. Entsprechende Abgänge werden in den Hauptverteilungen durch den AG zur Verfügung gestellt.
Für die notwendige Bereitstellung von Baustrom in seinen Arbeitsbereichen ab Unterverteilerstation hat der AN selbst zu sorgen. Gültige Arbeitsschutz- und Sicherheitsrichtlinien sind zwingend einzuhalten.
Es sind nur Baustromkabel und -anschlüsse mit geprüfter Sicherheit zu verwenden. Es sind nur Kabel mit aktuellem Prüfdatum oder lesbarem Herstellerdatum zu verwenden.
Es sind alle Kabelverbindungen in Wandhalterungen zu verlegen. Das Herumliegen von Kabel auf dem Boden ist verboten.
Es sind nur geprüfte und zugelassene Geräte mit Schutzart IP 43/44 oder besser IP 65 zu verwenden; Kabeltrommeln müssen mindestens Schutzart H07 aufweisen.
Es dürfen keine Kaskadenschaltungen (z.B. 32 A auf 16 A) vorgenommen werden.
Der AN hat auf eine direkte Verbindung Arbeitsgerät- Kabel- Baustromverteilung zu achten.
Der AN nutzt den jeweils nächstliegenden Baustromverteiler.
Baustromverteilungen sind vom AN witterungsbedingt verschlossen zu halten.
Kabelzuführungen werden vom AN immer unterhalb des Kastens und nicht durch die Tür (Quetschgefahr) durchgeführt.
Der AN hat dafür Sorge zu tragen, dass kein Material auf die verlegten Kabel abgelegt wird.

Jeder Erst-Nutzer (AN) eines Baustromverteilers hat arbeitstäglich, bevor ein Verbraucher eingesteckt wird, die Prüftaste des/der RCD’s zu betätigen. Bei einwandfreier Funktion ist der RCD anschließend wieder einzuschalten. Die Prüfung ist in das anhängende Prüfbuch mit „Firma, Name, Datum, Uhrzeit und Unterschrift“ einzutragen. Störungen sind der OÜ unverzüglich zu melden. Der Verteiler darf bei vorliegender Störung nicht mehr benutzt werden. Sollte die Prüfung durch den/die Nutzer nicht durchgeführt worden
sein, werden alle an den Verteiler angeschlossenen Verbraucher abgezogen. Schäden, die dadurch entstehen, gehen zu Lasten des AN bzw. Nutzers.

- siehe auch Baulogistikhandbuch, Pkt. 8.3 -

14. Bauwasserversorgung

14.1 Allgemein
Durch ein vom AG beauftragten AN wird eine gewerkübergreifende Bauwasserversorgung eingerichtet und vorgehalten. Die Kosten der Bauwasserversorgung (Bereitstellung/Verbrauch) werden durch den AG übernommen.

- siehe auch Baulogistikhandbuch, Pkt. 9.1 -

14.2 Bauseitige Leistungen
Leistungen im Rahmen der Bauwasserversorgung und Abwasserentsorgung sind:

Bereitstellung von Bauwasseranschlüssen und Bauwasser im Bereich der Baustelleneinrichtungsflächen, ebenerdig außerhalb des Gebäudes
Bauwasserlieferung

- siehe auch Baulogistikhandbuch, Pkt. 9.2 -

14.3 Leistungen und Pflichten des AN
Für die notwendige Bereitstellung von Bauwasser in seinen Arbeitsbereichen hat der AN ab den Übergabepunkten des AG selbst zu sorgen. Für Schäden, die aufgrund von Undichtigkeiten etc. der von ihm eingesetzten Schläuche und Anschlüsse entstehen, haftet der AN.

- siehe auch Baulogistikhandbuch, Pkt. 9.2 -

15. Straßenreinigung
Jegliche Beschädigungen und Verschmutzungen von öffentlichen oder privaten Straßen durch Baustellenverkehre oder Lieferanten sind zu vermeiden bzw. unverzüglich zu beseitigen.

Der AN ist für die Reinigung der Baustraßen und der öffentlichen Straßen verantwortlich insofern er der Verursacher ist. Verunreinigungen insbesondere des öffentlichen Straßenlandes sind umgehend zu beseitigen. Hierzu kann der AN auch durch den AG aufgefordert werden. Führt der AN eine erforderliche Reinigung auch nach Aufforderung nicht durch, wird diese zu Lasten des AN ohne weitere
Aufforderung durch den AG veranlasst.

- siehe auch Baulogistikhandbuch, Pkt. 10 -

16. Winterdienst
Der Winterdienst wird durch den AG auf den Baustraßen, Zuwegungen zum Baukörper, den Containeranlagen und den anliegenden öffentlichen Gehwegen organisiert und vorgehalten. Alle weiteren erforderlichen Leistungen zur Schaffung winterfester Arbeitsplätze, einschließlich der Räum- und Streuarbeiten sowie die Beheizung in den Arbeitsbereichen der jeweiligen AN/NU, liegen in deren alleiniger Verantwortung.

- siehe auch Baulogistikhandbuch, Pkt. 11 -

17. Verwaltung Containeranlagen

17.1 Tagesunterkünfte und Bürocontainer
Durch den AG wird eine begrenzte Anzahl an ausgestatteten Aufenthalts- und Umkleideräumen für das Baustellenpersonal (Standardcontainer ca. 2,50 x 6,00 m) kostenfrei zur Verfügung gestellt.

Die Container auf der Baustelle dienen nur dem unmittelbaren Personal vor Ort als Büro und Tagesunterkunft.

Die LDL prüft die Verfügbarkeit von Containerräumen nach Anmeldung des Bedarfs durch den AN und verwaltet die vergebenen Container vom Einzug bis zu dessen Auszug.

Für die Bauleitungen der jeweiligen AN werden auf Anfrage Bürocontainer in geringer Anzahl zur Verfügung gestellt. Die Vergabe der Container kann nur nach Verfügbarkeit erfolgen.

Das Aufstellen von eigenen Containern vonseiten des AN ist untersagt.

Der Abschluss von Telefon- und DSL-Dienstleistungsverträgen ist Sache des AN.

In Zeiten, in denen Tagesunterkünfte und Bürocontainer nicht besetzt sind, sind Türen und Fenster geschlossen zu halten. Mitgebrachte, eigene elektrische Geräte (z. B. Wasserkocher, Kaffeemaschinen o. Ä.) dürfen nur betrieben werden, wenn sie ein gültiges VDE-Prüfzeichen sowie eine Prüfplakette tragen, die eine Prüfung nach DGUV Vorschrift 3 nachweist. Die Prüfung ist entsprechend den geltenden Prüfvorschriften regelmäßig zu wiederholen. Bei Verlassen der Container sind alle elektrischen Geräte von der Netzspannung zu trennen sowie Beleuchtungen auszuschalten.

Veränderungen an Containern sind nicht gestattet bzw. müssen vom Betreiber genehmigt werden.

Übernachtungen/Schlafräume auf dem Baugrundstück und auf den BE-Flächen sind nicht zulässig.

- siehe auch Baulogistikhandbuch, Pkt. 12.1 -

17.2 Magazin- und Materialcontainer
Durch den AG wird ab der Phase Rohbau eine begrenzte Anzahl an Materialcontainern kostenfrei zur Verfügung gestellt.

Die Aufstellung AN-eigener oder über das Betreibermodell angemieteten Magazin- und Materialcontainer kann nur auf den durch den LDL zugewiesenen Flächen ab der Phase Rohbau innerhalb des Baufeldes erfolgen. Während der Phase Baugrube kann der AN eigenständig die Magazincontainer innerhalb des Baufeldes verorten.

Die ersatzweise Vergabe verschließbarer Räume kann in Einzelfällen durch die OÜ erfolgen. Ein Anspruch des AN auf die Bereitstellung verschließbarer Räume besteht nicht.

Die Lagerung von Gefahrstoffen gemäß Gefahrstoffverordnung (GefStoffV) in den Magazin- und Materialcontainern bzw. Räumen ist grundsätzlich nur mit ausdrücklicher Genehmigung der OÜ bzw. des SiGeKo zulässig. Die Einhaltung der einschlägigen Vorschriften ist Sache des AN/NU. Darüber hinaus sind die Regelungen im Sicherheits- und Gesundheitsschutzplan sowie der Baustellenordnung zu beachten.

- siehe auch Baulogistikhandbuch, Pkt. 12.2 -

17.3 Bedarfsanmeldung
Auf Basis des Baufristenplanes hat der AN sein Personaleinsatzkonzept vorzulegen. Auf dieser Grundlage ist der Containerbedarf spätestens 4 Wochen nach Auftragsvergabe beim AG und LDL anzumelden und im Einzelnen durch die Kapazitätsplanung nachvollziehbar darzustellen.

Büro- und Tagesunterkunftscontainer werden nachfolgendem Berechnungsschlüssel gestellt:

Die Belegung eines Tagesunterkunftscontainers ist mit gleichzeitig bis zu 8 Personen des Baustellenpersonals vorgesehen. Soweit der AN keinen kompletten Container belegt, kann der AG anordnen, dass die Nutzung gemeinsam mit anderen AN erfolgt.
Einzelbürocontainer sind mit mindestens 2 Personen zu besetzen, Doppelbürocontainer mit mindestens 3 Personen. Sollte allein aus innerbetrieblichen Gründen des AN ein Mehrbedarf an Containern bestehen, so hat der AN für die Deckung des Bedarfs eigenverantwortlich und auf eigene Kosten zu sorgen. In diesen Fällen hat der AN auch keinen Anspruch auf Zuteilung weiterer Container oder Flächen innerhalb des Baufeldes für die Aufstellung eigener Container.
Der AN hat ebenso keinen Anspruch auf Zuweisung bestimmter und/oder benachbarter Container. Aufgrund der sich in Abhängigkeit des Baufortschritts verändernden Personalstärke auf der Baustelle, können dem AN während des Ausführungszeitraumes auch andere und/oder anzahlmäßig mehr/weniger Container zugewiesen werden.
Mitarbeiter, welche zeitweise bzw. nicht mehr auf der Baustelle tätig sind, sind umgehend dem LDL mitzuteilen, um die Containerbelegung neu vergeben zu können.

- siehe auch Baulogistikhandbuch, Pkt. 12.3 -

17.4 Vergabe und Rücknahme/Reinigung
Die Zuweisung der Container erfolgt durch den LDL. Der Bezug und die Räumung der Container haben sukzessive an den tatsächlichen Bedarf angepasst zu erfolgen.

Die Räume werden möbliert durch den LDL übergeben. Die Übergabe/Zustandsfeststellung wird in einem Protokoll dokumentiert. Umbauten jeglicher Art an den bereitgestellten
Containern durch die AN sind nicht zulässig. Die Kosten für Verlust oder die Beseitigung von Beschädigungen, die aus unsachgemäßer Nutzung resultieren, sind vom AN zu tragen. Eine Zweckentfremdung der Tagesunterkünfte jeglicher Art (z.B. Nachtlager, Wohnunterkunft etc.) ist nicht gestattet.

Die regelmäßige Reinigung der gesamten Containeranlage erfolgt vonseiten des AG.

Dem AG oder seinen Vertretern ist zum Zwecke der Kontrolle auf Ordnung und Sicherheit auf Verlangen jederzeit im Beisein des AN Zutritt zu den Unterkünften zu gewähren.

Sämtliche Container sind an den Zugangstüren zu beschriften (Name und Anschrift AN, Ansprechpartner und Telefonnummer).

Für die Einhaltung der einschlägigen Brandschutzvorschriften, Arbeitsstättenrichtlinien und sonstiger Vorschriften in den von ihm genutzten Einrichtungen, ist allein der AN verantwortlich. Eine Bewachung der Container durch den Sicherheitsdienst/SDL erfolgt nicht. Für Einbruchdiebstähle und Beschädigungen an Einrichtungen und Ausrüstungen
haftet der AG nicht.

- siehe auch Baulogistikhandbuch, Pkt. 12.4 -

17.5 Sanitär- und Sanitätscontainer
Der AG stellt Sanitärcontainer auf der Baustelle zur Verfügung.

Die Einrichtung einer medizinischen Notfallversorgung zur Ersten Hilfe (Sanitätscontainer o.ä.) erfolgt durch den AG.

- siehe auch Baulogistikhandbuch, Pkt. 12.5  -

18. SiGeKo/Baustellenordnung
Der SiGeKo ist durch den AG beauftragt. Die vom SiGeKo erstellte Baustellenordnung ist durch den AN zu unterschreiben und wird Vertragsbestandteil. Die Belehrung der eigenen Mitarbeiter ist durch den AN vor Beginn der Arbeiten und später im monatlichen Turnus durchzuführen und gegenüber dem SiGeKo nachzuweisen.
Bei Bedarf hat der AN an einem wöchentlichen Rundgang mit dem SiGeKo teilzunehmen.
Die Arbeitsschutzmaßnahmen sowie der vom SiGeKo aufgestellte Sicherheits- und Gesundheitsschutzplan sind einzuhalten.

Die Gerüstbreite ist so herzustellen, dass in allen Bauzuständen (also auch bei temporärer Materiallagerung) stets eine Öffnungsbreite auf dem Gerüst von min. 20 cm gewährleistet werden kann. Andernfalls kann ein Gerüst nicht mehr als Arbeitsgerüst, sondern nur noch als Schutzgerüst angesehen werden.

Die sanitären Anlagen müssen gemäß der Arbeitsstättenverordnung (und unter möglicherweise geltenden COVID-Restriktionen) stets der auf dem Baufeld anwesenden Personenzahl entsprechend ausgelegt sein. Eine stetige Überprüfung ist dabei ebenso sicherzustellen, wie die ggf. notwendigen Anpassungen unbedingt rechtzeitig zu veranlassen sind.

19. Firmen-Projekthandbuch
Das Firmen-Projekthandbuch (FPHB) gibt einen Überblick über die Projektstrukturen sowie darüber, wie bzw. in welchen Unterlagen die wesentlichen ablauforganisatorischen Prozesse geregelt sind. Die Regelungen der VOB bleiben davon unberührt und sind weiterhin verbindlich anzuwenden.

20. Projektkommunikations- und Managementsystem (PKMS)

Die Umsetzung der Vorgaben hinsichtlich der Nutzung des PKMS sind in die Einheitspreise einzukalkulieren und werden nicht gesondert vergütet.

20.1 Zweck des PKMS
Die Bauherrenschaft (BImA/BBR) hat als internetbasiertes Projektkommunikationssystem (PKMS), den Projektraum CDE ENTERPRISE, des Anbieters Thinkproject! als digitale Lösung zur Verwaltung von projektbezogenen Informationen eingeführt. Über die bloße Bereitstellung hinaus werden Transaktionen  nachvollziehbar und die Informationen mittels Metadaten kategorisierbar. Neben der hohen Effizienz eines zentralen Datenraums, der sämtliche Projektinformationen enthält, wird dadurch eine gemeinschaftliche Arbeitskultur gefördert.

Ziel des PKMS ist es, einen fokussierten, kontinuierlichen Kommunikationsfluss sicherzustellen, der die effektive Zusammenarbeit aller Projektbeteiligten, eine vollständige Projektkommunikation, sowie eine Projektdokumentation ermöglicht.

Neue Pläne und Dokumente werden durch die Planungsbeteiligten in das System eingestellt. Mit Upload einer
oder mehrerer Dateien ist es zwingend erforderlich, eine Benachrichtigung per E-Mail an die Projektbeteiligten
zu versenden.

Über das PKMS sollen nur mit der PL BBR und der PS abgestimmte Dokumente eingestellt werden. Das PKMS dient in erster Linie nicht dazu, Arbeitsstände zwischen den Projektbeteiligten abzustimmen. Die PS stellt
außerdem alle relevanten Unterlagen über das PKMS zur Verfügung.

20.2 Zugang zum PKMS
Die Anmeldung eines Zugangs zum PKMS erfolgt durch alle Projektbeteiligten selbst mit dem entsprechenden Anmeldebogen. Alle Projektbeteiligten erhalten individuelle Zugänge (Name, Passwort) für den Projektraum.

Der Zugang zum PKMS erfolgt über einen Link.

20.3 Zugriffsrechte und Dokumentationsstruktur
Die Betreuung des PKMS erfolgt vorrangig durch die Projektsteuerung. Der Aufbau des PKMS entspricht hinsichtlich Struktur und Berechtigungen der Projektorganisation und den Vorgaben der Projektleitung. Notwendige Anpassungen des PKMS bezüglich der Dateistruktur sind bei der Projektsteuerung anzufragen.

Für planungsrelevante Unterlagen sind Dateinamenskonventionen vorgegeben, die durch die
Planungsbeteiligten einzuhalten sind. Dies beinhaltet sowohl die Bezeichnung von Dokumenten, als auch die Bezeichnung der Pläne und Modelldateien nach vorgegebenem Modellnummernschema in Umsetzung des
AKS - Allgemeinen Kennzeichnungssystems der Dokumentationsrichtlinie des BBR. Die Benennung von
Plänen und Modelldaten erfolgt einheitlich gemäß Kapitel 2 der DRL. Die DRL kann unter folgendem Link
abgerufen werden:

https://www.bbr.bund.de/BBR/DE/Service/Baufachliche-Regelungen/Dokurichtlinien/DRL_02-2008/_Standardartikel_DRL_02-2008.html?nn=2558448

Die Benennung von Dokumenten erfolgt einheitlich entsprechend der nachfolgenden Bezeichnung:

Bsp.: 200311_BMU_ERW_[Kürzel Erstellende: z.B. BBR oder HI]_Dokumentenname

20.4 Mängel- und Restleistungen
Zur Abarbeitung sämtlicher, zukünftig erfasster Mängel- und Restleistungspunkte wird als Kommunikationsplattform zwischen dem AN und der OÜ die internetbasierte Anwendung Planradar festgelegt. Dazu erfolgt vor Ausführungsbeginn des AN eine individuelle Einladung inkl. Kurzeinweisung durch die OÜ.

## ALLGEMEINE BAUBESCHREIBUNG
ALLGEMEINE BAUBESCHREIBUNG

1. Baukörper, Geschosse, Maße
Der Erweiterungsbau des BMUKN besteht aus zwei Gebäuden, Bauteil A und Bauteil B, welche über eine Brücke miteinander verbunden sind. Eine weitere Brücke dient als Übergang vom Bauteil A zum Bestandsgebäude des BMUKN.

Der Erweiterungsbau verfügt über ein Untergeschoss, Erdgeschoss und sechs Obergeschosse. Der Bau gliedert sich in folgende Gebäudeteile:

Bauteil A erstreckt sich zwischen der nördlichen Erna-Berger-Straße und der südlichen Niederkirchnerstraße.

Bauteil B schließt den Blockrand an der Stresemannstraße im Südwesten und der Niederkirchnerstraße im Süden und ist vom Nachbargebäude (Energiezentrale der BEW
AG) und im Bereich der Brückenanbindung an Bauteil A durch eine Brandwand getrennt.

Brücke Süd verbindet die Bauteile A und B parallel zur Niederkirchnerstraße im 2. bis 6.OG. Darunter verläuft die notwendige Zufahrt zum BEW-Gebäude und für die Feuerwehr.

Die Brücke Nord verbindet Bauteil A (2.OG) mit dem Bestandsgebäude des BMUKN (2.OG).

Bauteil A ist mit einer Vollunterkellerung, Bauteil B mit einer Teilunterkellerung geplant.

Das Fußbodenniveau des Erdgeschosses (OKFF) ist mit einer Höhe von +34,70 m ü. NHN (DHHN2016) = 0,00 m festgelegt.
Die Regelgeschosshöhen des Gebäudes betragen von OK Rohfußboden zu OK Rohdecke im Untergeschoss 3,82/4,42/4,17 und 5,22m, im Erdgeschoss 4,37 m und in den Obergeschossen 3,35m.

Die Gebäudehöhen der Bauteile sind wie folgt geplant:

Bauteil A: OK Attika +25,40 m ü. OKFF EG
Bauteil B: OK Attika +25,79 m ü. OKFF EG

2. Eingänge, Erschließung
Der Erweiterungsbau verfügt über einen öffentlichen Eingang an der Niederkirchnerstraße, einen Eingang an der Erna-Berger-Straße, vorrangig für die Nutzer des Gebäudes, und einen dritten Eingang im Osten für die Beschäftigten des Abgeordnetenhauses. Das Untergeschoss wird über eine PKW- und Fahrradrampe von der Erna-Berger-Straße aus erschlossen.

Die Eingangsbereiche Nord und Süd werden durch eine Magistrale im Erdgeschoss verbunden, die als zentraler
horizontaler Verteiler des Gebäudes dient. An ihr liegen die vertikalen Erschließungskerne inklusive des Atriums als Zugänge zu den Büroetagen sowie den gemeinschaftlichen Nutzungen wie Kantine, Konferenzbereich mit Sitzungssaal, Ausstellungsflächen, Bibliothek etc.

3. Nutzungen
Das Untergeschoss beherbergt vorrangig Technik-, Lager-, Archiv- und Umkleideräume sowie Stellplätze für Fahrräder und PKW.

Im Erdgeschoss befinden sich überwiegend Nutzflächen für eine hausinterne Bibliothek, eine öffentlich zugängliche Kantine mit dazugehöriger Küche, ein Ausgabenbereich und ein zweigeschossiger Gastraum, Veranstaltungs-, Videokonferenz-, Schulungs- und Besprechungsräume, eine Magistrale sowie Erschließungs- und Lagerflächen.

Die Regelgeschosse des 1. bis 6. Obergeschosses sind für die Büronutzung, inkl. aller hierfür erforderlichen Ergänzungsfunktionen, ausgelegt.

Auf dem Dach über dem 6. Obergeschoss befinden sich größtenteils PV-Anlagen und Gartenflächen, die über einen Weg entlang der östlichen Seite miteinander verbunden und durch die Erschließungskerne im Norden und im Süden erreichbar sind.

4. Tragkonstruktion
Der Erweiterungsbau wird als fugenloses Stahlbetonskelett in Ortbeton mit Flachdecken und Stützen, den Innenwänden der Aufzugs- und Treppenhauskerne und einzelnen Wandscheiben im Außenwandbereich errichtet. Das Stahlbetontragwerk wird durch Decken und eine tragende Stützen-Riegel-Fassade in Holz ergänzt.

5. Gründung/Außenwände, Untergeschoss
Sohle und Außenwände des Untergeschosses werden als druckwasserdichte WU-Beton-Konstruktion in monolithischer wasserundurchlässiger Bauweise ("WU-Wanne"), in Kombination mit dem Einsatz eines Frischbetonverbundsystems, hergestellt.

Die Gründung im Bauteil A wird auf einer elastisch gegründeten Bodenplatte und im Bauteil B mit einer Pfahlgründung umgesetzt. Ergänzend dazu sind im Bauteil A (Nord-West-Giebel und Süd-Giebel) lokale Tiefgründungen mittels Pfahlgründung bzw. Schlitzwand vorgesehen.

6. Außenwände, Fassaden
Die Fassade des Erdgeschosses ist sowohl im Bauteil A als auch im Bauteil B mit Naturstein bekleidet. Der Wandaufbau ist massiv. Am Nord- und Südeingang des Bauteils A ersetzt eine Pfosten-Riegel-Fassade mit vollverglaster Vorhangfassade die Natursteinbekleidung. Diese reicht an der Südfassade bis in das 1.OG.

Die Fassade im Bereich der Obergeschosse des Bauteils A besteht aus einer vorgehängten Elementfassade mit Fenstern (Öffnungs- und Lüftungsflügel), Brüstungspaneelen, vorgesetzten Gesims- und Sonnenschutzkonstruktionen und teilweiser PV-Modul-Bekleidung.

Die Fassade im Bereich der Obergeschosse des Bauteils B besteht aus einer vorgehängten Lochfassade in Holzrahmen-Bauweise mit Fenstern (Öffnungs- und Lüftungsflügel) und PV-Modul-Bekleidung.

7. Innenwände
Die Gebäude erhalten tragende Wände und Stützen aus Stahlbeton. Nichttragende Wände sind als Trockenbau- und Mauerwerkswände vorgesehen.

8. Decken
Die Deckenkonstruktionen über dem Untergeschoss sowie dem Erdgeschoss sind als Flachdecken aus Stahlbeton vorgesehen. In diesen Decken befinden sich mitunter auch einbetonierte haustechnische Installationen.

Der Einsatz der Holzbauweise im Tragwerk konzentriert sich auf die Obergeschosse und hier insbesondere auf die Deckenbereiche mit Büronutzung und büroähnlicher Nutzung entlang der Fassaden sowie auf die Fassadenstützen.
In den Mittelzonen der Obergeschosse sind Flachdecken in Stahlbetonbauweise auf Stahlbetonstützen geplant. Die Stahlbetondecken werden in den 3-hüftigen Bereichen auch über die Flurbereiche gezogen.

Bodenbeläge und Deckenbekleidungen variieren entsprechend der Nutzungsanforderungen der Räume.

Die zulässige Nutzlast der Bodenplatte sowie der Stahlbetondecken beträgt 5 kN/m2, im Bereich der Holzdecken beträgt diese 3 kN/m2. In Teilbereichen sind in Abhängigkeit der geplanten Nutzung davon abweichende Nutzlasten geplant.

9. Dächer
Die Dächer sind als gefällelose Warmdächer geplant. Der Dachaufbau beinhaltet eine Regenwasser-Retentionsschicht und ist extensiv und in Teilflächen intensiv begrünt. In Teilbereichen ist die Dachfläche mit Photovoltaik-Paneelen ausgestattet.

## BNB-ZERTIFIZIERUNG
BNB-ZERTIFIZIERUNG

1. Allgemeine Vorbemerkungen
Für o.g. Gebäude wird eine BNB-Zertifizierung, sowie eine Zertifizierung der Außenanlagen, angestrebt.
Dies bedingt hohe ökologische Anforderungen an die verwendeten Materialien sowie an den Bauprozess.

Es dürfen nur Materialien verwendet werden, die hinsichtlich Gewinnung, Transport, Verarbeitung, Nutzung und Entsorgung eine hohe Gesundheits- und Umweltverträglichkeit aufweisen. Des Weiteren sind Materialien und Produkte vorzuziehen, die eine hohe Dauerhaftigkeit aufweisen und gut recycelt werden können. Nutz-Oberflächen sollen leicht zu reinigen sein. Baubiologische Anforderungen werden im Folgenden detailliert aufgeführt.

Schadstoffarme Bauprodukte
Zur Sicherstellung einer hohen Innenraumluftqualität sind ein maximaler VOC-Gehalt in der Raumluft von 300 µg/m³ und ein maximaler Formaldehydgehalt von 30 µg/m³ in allen ständigen Arbeitsräumen einzuhalten. Bei allen im Innenraum eingesetzten Produkten ist auf geringstmögliche VOC- und Formaldehydemissionen zu achten. Die ordnungsgemäße Umsetzung wird während des Bauprozesses durch die Objektüberwachung geprüft und durch eine abschließende Raumluftmessung validiert.

Es gelten die in Anlage 01 "Materialanforderungen" (Stand: 29.08.2017) aufgeführten Anforderungen im Qualitätsniveau 5 (Kriterium 1.1.6). Inbegriffen sind hier auch die Anforderungen an die Außenanlagen unter Abschnitt 15 "Bauteile und Materialien in Außen-anlagen". Diese gelten für alle Positionen des Leistungsverzeichnisses

Holz, Holzprodukte und Holzwerkstoffe
Alle verbauten Hölzer, Holzprodukte und Holzwerkstoffe müssen zu 100% aus nachhaltiger Forstwirtschaft stammen. Der Nachweis erfolgt durch Vorlage eines FSC- oder PEFC-CoC-Handelszertifikates (Chain of Custody). Aus den einzureichenden Lieferscheinen muss eindeutig die FSC- bzw. PEFC-Zertifizierung der betreffenden Positionen hervorgehen zzgl. der Angabe des Prozentsatzes der Zertifizierung. Der Registrierungs-code des Lieferanten-Zertifikats muss ebenfalls enthalten sein. Holzart und Herkunft des Holzes sind auszuweisen.
Alle verbauten Hölzer, Holzprodukte und Holzwerkstoffe tropischer, subtropischer und borealer Herkunft müssen zu 100 % aus nachhaltiger Forstwirtschaft stammen. Der Nachweis erfolgt dabei durch Vorlage eines FSC-Handelszertifikates (Chain of Custody). Aus den Lieferscheinen muss eindeutig die FSC -Zertifizierung der betreffenden Positionen hervorgehen, zzgl. der Angabe des Prozentsatzes der Zertifizierung. Der Registrierungscode des Lieferanten-Zertifikats muss ebenfalls enthalten sein. Holzart und Herkunft des Holzes sind auszuweisen.
Grundsätzlich sind mitteleuropäische Hölzer mit kurzen Transportwegen zu bevorzugen.

Halogenfreie Produkte
Baustoffe, die Stoffe (wie Halogene) enthalten, die im Brandfall zu ätzenden oder zersetzenden Rauchgasen führen, dürfen im Brandlastbereich nicht eingesetzt werden.
Hierbei relevant sind nur Aufenthaltsbereiche. Technikräume, Abstellräume, Tiefgaragen o.ä. sind nicht zu berücksichtigen.
Einzuhalten ist diese Anforderung für raumseitige Oberflächen (anfassbar), nicht rauchdicht abgeschlossene Decken sowie Wand- und Bodenkonstruktionen (wie z.B. Akustik-segel, revisionierbare Doppelbodentrassen, Wandbeläge, Wandbeschichtungen, Bodenbeläge, lackierte Oberflächen, Fenster, Türen, Deckenelemente, Deckensysteme, Dämm-stoffe, Leitungen, Kabel und Kabelkanäle) in Aufenthaltsräumen und im Bereich von Fluchtwegen.

Zur Minimierung der Brandgasgefahr sind ausschließlich Bauprodukte zulässig, die im Brandfall keine der folgenden Stoffe freisetzen oder verursachen:

Chlorwasserstoff (HCl), betrifft bspw. PVC-Produkte,
Bromwasserstoff (HBr), betrifft bspw. bromierte Flammschutzmittel in Polystyrol-Dämmstoffen
Fluorwasserstoff (HF), betrifft bspw. PTFE- Produkte wie Kabel oder Membrane.

Demnach sind Baustoffe, die die Halogene Chlor, Fluor oder Brom enthalten, nicht zulässig

2. Produktdeklarationspflicht

Der Auftragnehmer hat kurzfristig nach Auftragsvergabe alle zur Verwendung vorgesehenen Materialien, Produkte, Neben- und Hilfsprodukte sowie Bauelemente hinsichtlich ihrer Inhaltsstoffe bzw. Eigenschaften zu deklarieren.
Hierzu ist die Anlage 02 "Deklarationstabellen" in digitaler Form (Excel-Dateiformat) auszufüllen und die zugehörigen technischen Datenblätter und Sicherheitsdatenblätter gemäß 1907/2006/EG (ebenfalls in digitaler Form) zuzuordnen und beizulegen.

Dabei sind folgende Angaben zum Produkt zu machen:
Leistungsbereich / LV-Pos.-Nr.
Menge / Flächenangabe
Angabe zum Untergrund / Einbausituation / Bauteilname / Einbauort
Produktgruppe / Produktbezeichnung / Produktfunktion / Anwendungsfall
Produkt- / Handelsname / Hersteller
Aktuelle Nachweisdokumente mit Angabe des Dokumentdatums, sowie der Versionsnummer.

Dabei gilt zusätzlich Folgendes zu beachten:

Es sind alle Produkte zu deklarieren, die in Anlage 01 "Materialanforderungen" aufgeführt sind.
Bauprodukte der TGA wie z. B. Leuchten, Schaltzentralen, Ventilatoren etc. sind nur als gesamtes Produkt und nicht hinsichtlich Ihrer Einzelmaterialien (Kunststoffe, Metalle, Leuchtmittel etc.) zu deklarieren
Nicht erforderlich ist die Deklaration von Befestigungsmitteln wie z. B. Dübeln, Schrauben, Nägeln etc.
Unkonfektionierte Rohmaterialien wie Sand, Kies, Stahl usw. müssen nicht deklariert werden.
Bei der Verwendung vorgefertigter Bauelemente (z.B. Sanitärständersysteme, Fenster und Türen usw.) sind diese durch Angaben und Technische Merkblätter des Herstellers zu deklarieren.

Die Deklaration ist dem Auftraggeber oder dem von ihm benannten Baustoffberater in digitaler Form zur Prüfung einzureichen.
Der Einbau aller relevanten Materialien darf erst erfolgen, wenn die Freigabe durch den Baustoffberater erteilt wurde (Freigabetabelle nach Produktprüfung).

Darüber hinaus sind alle verbauten Hölzer, Holzprodukte und Holzwerkstoffe hinsichtlich ihrer Zertifizierung (FSC / PEFC) mit exakter Produktbezeichnung, Herstellerangabe, Produktfunktion, Holzart, Herkunft und Angabe des zugehörigen Zertifikates zu deklarieren. Hierzu ist in der Anlage 02 "Deklarationstabellen" der Excel-Datei unter dem Reiter "Holzdeklaration" alle Hölzer, Holzprodukte und Holzwerkstoffe vollständig auszufüllen und die entsprechenden Zertifikate beizulegen. Die Lieferscheine sind dem Baustoffberater zum Nachweis nachzureichen, die PEFC oder FSC Zertifizierung muss in den einzelnen Positionen ausgewiesen sein.

Ebenso sind alle verbauten Natursteine und Natursteinprodukte hinsichtlich ihrer Herkunft mit exakter Produktbezeichnung, Herstellerangabe, Produktfunktion, Herkunft und Entfernung zur Baustelle zu deklarieren. Hierzu ist das Tabellenblatt "Natursteindeklaration" der Anlage 02 "Deklarationstabellen" vollständig auszufüllen und die entsprechenden Nachweise beizulegen. Bei der Auswahl der Natursteine und Natursteinprodukte ist zu berücksichtigen, dass die mittlere Entfernung zwischen Herkunftsort und Baustelle max. 500km beträgt.

Der Auftragnehmer ist dazu verpflichtet, bei der Produktwahl alle in der Ausschreibung geforderten Eigenschaften zu berücksichtigen. Weicht ein Produkt von den Vorgaben der Ausschreibung ab, so ist dies kostenneutral zu ersetzen

Für die BNB-Zertifizierung muss ein Nachweis über die tatsächlich verwendeten Bauprodukte erbracht werden. Dies gilt auch für den Einsatz der Produkte im Werk. Daher muss eine Fotodokumentation durch den AN vor Anlieferung der fertigen Bauteile an den AG übermittelt werden. Hierzu ist die Anlage 04 „Fotodokumentation_Werksfertigung“ in digitaler Form (Word-Dateiformat) auszufüllen. Wir verweisen an dieser stelle nochmals auf die Produktdeklarationspflicht, die dem Einsatz der Bauprodukte vorangehen muss. Sie dürfen nur jene Produkte einsetzen, die das Qualitätsniveau 5 nach BNB 1.1.6 einhalten, die durch den BNB-Koordinator geprüft und freigegeben wurden. Eine Freigabeliste nach der Prüfung wird Ihnen zur Verfügung gestellt.

Folgende Reihenfolge der Abläufe gilt es einzuhalten: Submission, Produktdeklaration, Fertigung nach Freigabe der Produkte, Gleichzeitige Fotodokumentation der Produkte, Übermittlung der Fotodoku an den AG, Lieferung zur Baustelle + Einbau.

Anlagen:
Anlage 01 Materialanforderungen
Anlage 02 Deklarationstabellen:
  Tabellenblatt "Produktdeklaration"
  Tabellenblatt "Holzdeklaration"
Anlage 04 Fotodokumentation Werksfertigung

Ausnahmen
Ist aus technischen und funktionalen Gründen in Ermangelung eines funktional gleichwertigen Produktes, dass die Anforderungen erfüllt, eine der genannten Produktanforderungen nicht umsetzbar, werden Ausnahmen von den Anforderungen zugelassen.

Die abweichende Produktverwendung muss vorab gegenüber dem Auftraggeber schriftlich begründet und unter Angabe des Produktes, der technischen Verwendung und der eingesetzten Menge dokumentiert werden. Produktausnahmen aus rein ästhetischen oder rein auf die Baugeschwindigkeit bezogenen Gründen fallen nicht unter die Ausnahmeregelung.
Verbindlichkeit
Die genannten Produkte sind verbindlich. Änderungen auch bei Nebenprodukten während der Ausführung sind rechtzeitig anzukündigen und bedürfen der Zustimmung des Auftrag-gebers. Bei Abweichungen gilt die VOB/B §4 Pkt.6.

Weichen während der Ausführung vorgefundene Materialien oder Produkte erkennbar von der Produktdeklaration oder von den geforderten Produkteigenschaften oder Zertifizierungen in der zugrundeliegenden Ausschreibung ab, ist der Auftragnehmer zu einem sofortigen, für den Bauherren kostenneutralen Austausch verpflichtet. Dies gilt auch dann, wenn die abweichenden Produkte aus allein technischer Sicht geeignet sind.
Der Auftraggeber behält sich vor, die vertragsgemäße Umsetzung der Anforderungen, z.B. durch Bauprodukt- und Raumluftproben, stichprobenartig während der Bauausführung zu überprüfen.
Pflicht zur Weitergabe
Vom AN beauftragte Nachunternehmen sind ebenso zur Einhaltung der vorgenannten Produktanforderungen verpflichtet, der AN ist hierfür gegenüber dem AG verantwortlich.

3. Anforderungen an die Baustelle

Baustelleneinrichtung
Bei der Baustelleneinrichtung sind die Vorgaben des Baustelleneinrichtungsplans zu berücksichtigen. Der Schutz der Anrainer ist dabei zu beachten.
Natürliche Flächen sowie Vegetationsflächen, in die baulich nicht eingegriffen wird, dürfen nicht für den Bauprozess als Lager- oder Rangierfläche genutzt werden. Sollte dies jedoch unumgänglich sein, sind die Flächen durch entsprechende Maßnahmen vor Verunreinigung und Beschädigung zu schützen.
Die am Bauprozess Beteiligten sind durch die ausführenden Firmen hinsichtlich des Baustelleneinrichtungsplans und der Aufstell- und Lagerflächen gezielt einzuweisen. Die Einhaltung der Vorgaben (Aufstellung / Einrichtung und die korrekte Benutzung der Flächen) wird durch die Bauleitung überprüft.

Bodenschutz
Schädigende mechanische Einflüsse auf den Boden, die aus der Bodenbearbeitung resultieren  wie z.B. unnötige Verdichtungen oder Vermischung unterschiedlicher Bodenschichten sowie Bodenarbeiten im ungeeigneten (z.B. nassen) Zustand  sind zu vermeiden. Der Boden ist davor zu schützen.
Der Boden darf nicht durch chemische Verunreinigungen kontaminiert werden.
Stoffe, die mit den nachfolgend aufgeführten R-Sätzen gekennzeichnet sind, dürfen nicht in Kontakt mit Boden und Umwelt kommen:
R 50 sehr giftig für Wasserorganismen
R 51 giftig für Wasserorganismen
R 52 schädlich für Wasserorganismen
R 53 kann in Gewässer längerfristig schädliche Wirkung haben
R 54 giftig für Pflanzen
R 55 giftig für Tiere
R 56 giftig für Bodenorganismen
R 57 giftig für Bienen
R58 kann längerfristig schädliche Wirkung auf die Umwelt haben
R 59 gefährlich für die Ozonschicht

Kontaminierte Böden, falls vorhanden, sind getrennt zu behandeln.
Die Bundes-Bodenschutz- und Altlastenverordnung ist einzuhalten.
Das Verschlämmen des Bodens durch Reinigungswasser, z.B. von Betonmischern, Farbgefäßen und ähnlichem ist zu vermeiden.

Schutz erhaltenswerter Vegetation
Die vorhandene Vegetation ist zu schützen.
Die Vorgaben der DIN 18920 "Vegetationstechnik im Landschaftsbau - Schutz von Bäumen, Pflanzenbeständen und Vegetationsflächen bei Baumaßnahmen" bzw. "Richtlinie für die Anlage von Straßen, Teil Landschaftspflege, Abschnitt 4: Schutz von Bäumen, Vegetationsbeständen und Tieren bei Baumaßnahmen" (RAS-LP 4) sind einzuhalten.
Durchführung von Baumschutz auf der Baustelle gemäß "Arbeitskreis Stadtbäume" (siehe Anlage 03_Baumschutz_Baustelle)

Abfalltrennung
Erfüllung der gesetzlichen Mindestvorschriften des Kreislaufwirtschaftsgesetzes
Nachweisliche Trennung der Abfälle in mineralische Abfälle, Wertstoffe, gemischte Baustellenabfälle, Problemabfälle und asbesthaltige Abfälle
Schulung der am Bauprozess Beteiligten bezüglich der Abfallvermeidung und -trennung durch die ausführenden Firmen

Erdaushub
Bei Bodenarbeiten sind Ober- und Unterboden zu trennen, sachgerecht zwischenzulagern und zu rekultivieren.
Für die Zwischenlagerung sind Bodenmieten locker zu schütten, sie dürfen nicht befahren werden. Oberbodenmieten dürfen max. 2 m hoch geschüttet werden, Unterbodenmieten max. 4 m.
Mindestens 80% des unbelasteten und durch den Bauprozess verursachten Erdaushubs ist nachweislich auf dem Grundstück wiederzuverwenden.
Erdaushub, der nicht auf dem Baugrundstück wieder eingebaut werden kann, ist abzutransportieren und einer fachgerechten, ordnungsgemäßen Entsorgung zuzuführen. Dabei ist der Oberboden, sofern unbelastet, zur späteren Wiederverwendung zwischenzulagern.

Lärmschutz
Einhaltung der Bundes- und Landes-Immissionsschutzgesetze inkl. der zugehörigen Verordnungen und Vorschriften zum Schutz gegen Baulärm
Einhaltung der Bundes- und Landes-Immissionsschutzgesetze inkl. der zugehörigen Verordnungen und Vorschriften zum Schutz gegen Baulärm
Einhaltung der allgemeinen Verwaltungsvorschrift zum Schutz gegen Baulärm - Geräuschimmissionen - vom 19. August 1970, AVV Baulärm.
Immissionsrichtwerte nach AVV Baulärm, Nr. 3.1.1, tagsüber 07:00 Uhr bis 20:00 Uhr 65 dB (A), nachts 50 dB (A)
Für sämtliche Arbeiten auf der Baustelle dürfen nur Baumaschinen eingesetzt werden, die den Lärmschutzanforderungen des RAL-UZ 53 entsprechen.
Abweichungen durch spezielle Sondermaschinen sind dem AG anzukündigen und zu begründen.

Staubschutz
Erfüllung der gesetzlichen Anforderungen
möglichst vollständige Erfassung und gefahrlose Entsorgung von Stäuben an der Entstehungsstelle
Verwendung von Maschinen und Geräten mit einer wirksamen Absaugung
Anwendung von Feucht- und Nassverfahren oder saugenden Verfahren zur Beseitigung von Staub
Verwendung von Einrichtungen zum Abscheiden und Erfassen von Stäuben, die dem Stand der Technik entsprechen
regelmäßige Wartung und Prüfung der Einrichtungen
Verhinderung der Ausbreitung des Staubes auf unbelastete Arbeitsbereiche soweit technisch möglich
Vermeidung von Ablagerungen

## BAULÄRM-MINIMIERUNGSKONZEPT
BAULÄRM-MINIMIERUNGSKONZEPT

Über die Hinweise zur Lärmarmut der Baustelle gem. BNB-Zertifizierung hinaus besteht für das Projekt ein umfangreiches Lärmminderungskonzept. Dieses Konzept beinhaltet diverse Einschränkungen in der Abwicklung des Projektes. Ziel dessen ist der uneingeschränkte Geschäftsbetrieb, sowie die geringstmögliche Beeinflussung aller Nachbarn durch Lärm- und Erschütterungsbelästigungen aus dem Baubetrieb.

Danach sind Einschränkungen der Bautätigkeit in der zeitlichen Abwicklung vorgesehen. Diese Einschränkungen sind im Bauablaufplan zu berücksichtigen. Für die Kalkulation sind diese Randbedingungen zu berücksichtigen.

Bei der Preisbildung der Leistungsansätze sind die Bedingungen für geräuschintensive Tätigkeiten in den WBVB zum Punkt „Bauzeitunterbrechungen“ zu beachten.

Des Weiteren sind die Arbeiten mit geräuscharmer Arbeitsweise auszuführen. Diese sind exemplarisch:

Säge- statt Stemmarbeiten, soweit technisch umsetzbar
lärmarmer Ersatz von akustischen Rückfahrwarnern (Rückfahrkameras etc.)
Sprechfunk statt Hupsignale
Abschalten von motorbetriebenen Geräten im Leerlauf
Verwendung lärmarmer Sägeblätter mit einer Schallpegelminderung um ca. 13 dB(A) im Leerlaufbetrieb der Säge und um ca. 11 dB(A) beim Sägen von Holzplatten

Der AN ist verpflichtet, ausschließlich Baugeräte bzw. -maschinen einzusetzen, deren zulässiger Schalleistungspegel der Stufe II gem. Artikel 12 der EU-Richtlinie 2000/14/EG vom 08.05.2000 entspricht. Das Projekt wird hinsichtlich der Erschütterungen bauseits messtechnisch begleitet.

Mit dem Baufristenplan des AN ist ein Geräteeinsatzplan mit Darstellung der jeweiligen Lärmemissionen einzureichen.

## 1740-26 Fassade, Fenster, Außentüren, Sonnenschutz - Stahl(DIN18360)
Datum: 19.08.2026

### Bereich 1 Baustelleneinrichtung

#### Abschnitt 1.1 Schutz- und Witterungsmaßnahmen

**1.1.10 Witterungsschutz UK Kunststofffolie D 0,4mm herstellen räumen**
STLB-Bau 2026-04 000
Schutzvorrichtung als Witterungsschutz an Deckenöffnungen, einschl. Unterkonstruktion, aus Kunststofffolie, Foliendicke mind. 0,4 mm, herstellen und räumen, Abrechnung nach bekleideter/belegter Fläche, Ausführung gemäß Einzelbeschreibung,
Einzelbeschreibungs-Nr '1: Abdeckung der Atriumdachöffnung, regensicher, Öffnungsgröße ca. 7,50 m x 14,50 m, Auflagen Unterkonstruktion auf Stahlbetonaufkantung einschl. Fixierung, Abdeckung im Gefälle, einschl. vollflächiger Verlegung von Holzbohlen, Dielung, d mind 25 mm,'
Menge: 110,000 m2
Leistungsbereichkatalog: 000
DIN276-1_08: 597
DIN276_18: 397

**1.1.20 Witterungsschutz UK vorhalten und instandhalten**
Schutzvorrichtung als Witterungsschutz an Deckenöffnungen, einschl. Unterkonstruktion, vorhalten und instandhalten,
Positionsmenge = Produkt aus 110
(Vorhaltemenge)
mal 20
(Vorhaltedauer)
Abrechnung nach bekleideter/belegter Fläche, Ausführung gemäß Einzelbeschreibung,
Einzelbeschreibungs-Nr 1: Abdeckung der Atriumdachöffnung, regensicher, Öffnungsgröße ca. 7,50 m x 14,50 m, Auflagen Unterkonstruktion auf Stahlbetonaufkantung einschl. Fixierung, Abdeckung im Gefälle, einschl. vollflächiger Verlegung von Holzbohlen, Dielung, d mind 25 mm,
Menge: 2200,000 m2Wo
Leistungsbereichkatalog: 000
DIN276-1_08: 597
DIN276_18: 397

**1.1.30 Witterungsschutz UK 6-8m2 Kunststofffolie D 0,4mm herstellen räumen**
STLB-Bau 2026-04 000
Schutzvorrichtung als Witterungsschutz an Deckenöffnungen, einschl. Unterkonstruktion, Einzelgröße über 6 bis 8 m2, aus Kunststofffolie, Foliendicke mind. 0,4 mm, herstellen und räumen, Ausführung gemäß Einzelbeschreibung,
Einzelbeschreibungs-Nr '1: Abdeckung der Saaldachöffnungen, regensicher, Öffnungen als unregelmäßige Vierecke, Auflegen Unterkonstruktion auf Stahlrahmen nach Montage der Grundkonstruktion des Oberlichtes vor der eigentlichen Verglasung einschl. Fixierung, Abdeckung im Gefälle, einschl. vollflächiger Verlegung von Holzbohlen/ Dielung, d mind 25 mm,'
Menge: 5,000 St
Leistungsbereichkatalog: 000
DIN276-1_08: 597
DIN276_18: 397

**1.1.40 Witterungsschutz UK 6-8m2 vorhalten und instandhalten**
Schutzvorrichtung als Witterungsschutz an Deckenöffnungen, einschl. Unterkonstruktion, Einzelgröße über 6 bis 8 m2, vorhalten und instandhalten,
Positionsmenge = Produkt aus 5
(Vorhaltemenge)
mal 10
(Vorhaltedauer)
Ausführung gemäß Einzelbeschreibung,
Einzelbeschreibungs-Nr 1: Abdeckung der Saaldachöffnungen, regensicher, Öffnungen als unregelmäßige Vierecke, Auflegen Unterkonstruktion auf Stahlrahmen nach Montage der Grundkonstruktion des Oberlichtes vor der eigentlichen Verglasung einschl. Fixierung, Abdeckung im Gefälle, einschl. vollflächiger Verlegung von Holzbohlen/ Dielung, d mind 25 mm,
Menge: 50,000 StWo
Leistungsbereichkatalog: 000
DIN276-1_08: 597
DIN276_18: 397

**1.1.50 Bautür Fassade 2flgl. mit prov. Rampe erstellen abbauen, nachträglicher Einbau Türflügel**
Behelfsmäßige Baustellenzugangstür, mit umlaufender Einbauzarge in Türöffnungen der Pfosten-Riegelfassaden der Eingänge montieren,
Rastermaß der vorhandenen Türöffnung: 2140 x 2.460 mm,

als zweiflüglige Baustellenzugangstür mit Feststelleinrichtung, gedämmt,

mit allseitigem Schutz der umlaufenden finalen Rahmenkonstruktion gegen Beschädigung,

mit innen- und außenseitiger Rampe zur Überbrückung der Bodenschwelle, max. 6% Gefälle, für Befahrung mit Handhubwagen, belastbar bis 1000kg, beständig gegen Feuchtigkeit, für die Nutzungsdauer von 2 Jahren ausgelegt,

Aufwand für nachträglichen Einbau des finalen Tür/Fenstertürflügels ist in dieser Position einzukalkulieren,

mit beidseitiger Drückergarnitur und für PZ-Schloss,

einbauen, ausbauen und zur eigenen Verwendung abfahren

inkl. bis zu 2mal umbauen (z.B. für Einbau Estrich) und Schutz der darunter befindlichen Gebäudeabdichtung
Menge: 2,000 St
Leistungsbereichkatalog: 000
DIN276-1_08: 398
DIN276_18: 397

**1.1.60 Bautür Fassade 2flgl. mit prov. Rampe vorhalten und instandhalten**
2 flgl Bautür Eingänge Vorposition vorhalten
und instandhalten
Bautür ist Eigentum des AN. Eine Entsorgung auf der Baustelle ist nicht zulässig.

Positionsmenge = Produkt aus 2 Stück (Vorhaltemenge)
mal 40 Wochen (Vorhaltedauer)
Menge: 80,000 StWo
DIN276-1_08: 398
DIN276_18: 397

**1.1.70 Bautür Fassade 1flgl. mit prov. Rampe erstellen abbauen, nachträglicher Einbau Türflügel**
Behelfsmäßige Baustellenzugangstür, mit umlaufender Einbauzarge in Türöffnungen der Pfosten-Riegelfassaden der Eingänge montieren,
Rastermaß der vorhandenen Türöffnung: 1300 x 2.460 mm,

als einflüglige Baustellenzugangstür mit Feststelleinrichtung, gedämmt,

mit allseitigem Schutz der umlaufenden finalen Rahmenkonstruktion gegen Beschädigung,

mit innen- und außenseitiger Rampe zur Überbrückung der Bodenschwelle, max. 6% Gefälle, für Befahrung mit Handhubwagen, belastbar bis 1000kg, beständig gegen Feuchtigkeit, für die Nutzungsdauer von 2 Jahren ausgelegt,

Aufwand für nachträglichen Einbau des finalen Tür/Fenstertürflügels ist in dieser Position einzukalkulieren,

mit beidseitiger Drückergarnitur und für PZ-Schloss,

einbauen, ausbauen und zur eigenen Verwendung abfahren

inkl. bis zu 2mal umbauen (z.B. für Einbau Estrich) und Schutz der darunter befindlichen Gebäudeabdichtung
Menge: 3,000 St
Leistungsbereichkatalog: 000
DIN276-1_08: 398
DIN276_18: 397

**1.1.80 Bautür Fassade 1flgl. mit prov. Rampe vorhalten und instandhalten**
1 flgl Bautür Eingänge Vorposition vorhalten und instandhalten

Bautür ist Eigentum des AN. Eine Entsorgung auf der Baustelle ist nicht zulässig.

Positionsmenge = Produkt aus 3 Stück (Vorhaltemenge)
mal 40 Wochen (Vorhaltedauer)
Menge: 120,000 StWo
DIN276-1_08: 398
DIN276_18: 397

**1.1.90 Schutz, Drückergarnitur, prov. Schließzylinder**
Schutz der fertigen Windfangtüren, provisorische Drückergarnitur, beidseitig, für Baustellenbetrieb,
einbauen und ausbauen,

inkl. Einbau eines provisorischen Schließzylinders,

in fertiggestellte Windfangtüren,

auf Anordnung des AG
Menge: 7,000 St
DIN276-1_08: 398
DIN276_18: 397

#### Abschnitt 1.2 Gerüstarbeiten

*Hinweis: Hinweis*
Die Positionen in diesem Titel 1.2 umfassen ausschließlich Gerüste, die über die Nebenleistungen gemäß VOB/C hinausgehen bzw. ergänzend zu den bauseits errichteten Gerüsten. Das Umsetzen der nachfolgenden Gerüste im Gebäude, einschl. ggf. erforderlicher Umbau-, Abbau- und Aufbauarbeiten ist in den Einheitspreis einzukalkulieren Die Gerüste können nur in Einzelteilen in das Gebäude transportiert werden und dort entsprechend aufgebaut werden. Innerhalb einer Geschossebene ist auf Grund der begrenzten Türdurchgangshöhen beim Umsetzen in der Regel ein Abbau auf eine Höhe von maximal 2m und einer Breite von maximal 0,9m erforderlich. Aufstelluntergrund der Gerüste sind Beton- und Estrichflächen.

**1.2.10 Aufbauen Gerüstplateau Arbeitsgerüst 3kN/m2 H1 L 15 m B 6,9 m**
Aufbauen eines Gerüstplateaus, DIN EN 12810-1, als Arbeitsgerüst DIN EN 12811-1, Lastklasse 4 (3 kN/m2), Auflagern der Tragkonstruktion auf Decke aus Beton, zur Überbrückung einer Deckenöffnung mit umlaufender Betonaufkantung H 1,10, Einrüstung für Montagearbeiten, Grundfläche rechteckig,  Ausführung auf Deckenöffnung gemäß Zeichnung,
Zeichnungs-Nr D10117STROG07A300_DD910
Länge Gerüst/-bauteil 15 m,
Breite Gerüst/-bauteil 6,9 m.

für Errichtung Oberlichtverglasung (siehe Titel 3.7) bestehend aus Überbrückungen aus Systemgitterträgern und einem Gerüstbelag aufgelagert auf einer Aufständerung umlaufend Höhe 1,20 m zur Überbrückung der Aufkantung

Einbauort Decke über 6.OG
Menge: 110,000 m2
Leistungsbereichkatalog: 001
DIN276-1_08: 392
DIN276_18: 392

**1.2.20 Gebrauchsüberlassung Gerüstplateau Arbeitsgerüst 3kN/m2 H1 L 15 m B 6,9 m**
Gebrauchsüberlassung Gerüstplateau der Vorposition einschl. Aufständerung, DIN EN 12810-1, als Arbeitsgerüst DIN EN 12811-1,
Positionsmenge = Produkt aus 110
(Gebrauchsüberlassungsmenge)
mal 10
(Gebrauchsüberlassungsdauer)
Lastklasse 4 (3 kN/m2), Einrüstung für Montagearbeiten, Grundfläche rechteckig,
Länge Gerüst/-bauteil 15 m,
Breite Gerüst/-bauteil 6,9 m.
Menge: 1100,000 m2Wo
Leistungsbereichkatalog: 001
DIN276-1_08: 392
DIN276_18: 392

*Hinweis: Hinweis*
Das Umsetzen der nachfolgenden Gerüste der Positionen 1.2.30 und 40 im Gebäude, einschl. ggf. erforderlicher Umbau-, Abbau- und Aufbauarbeiten ist in den Einheitspreis einzukalkulieren
Die Gerüste können nur in Einzelteilen in das Gebäude transportiert werden und dort entsprechend aufgebaut werden. Innerhalb einer Geschossebene ist auf Grund der begrenzten Türdurchgangshöhen beim Umsetzen in der Regel ein Abbau auf eine Höhe von maximal 2m und einer Breite von maximal 0,9m erforderlich. Aufstelluntergrund der Gerüste sind Beton- und Estrichflächen.

**1.2.30 Gerüste Wahl AN für Arbeiten mit Arbeitshöhe >3,5m bis 7,5m Standfläche waagerecht**
*** Pauschalposition
Fahrbare Gerüste nach Wahl des AN,
für die in diesem Leistungsverzeichnis im Titel 3.3 beschriebenen Pfosten-Riegel-Fassaden, als über die Nebenleistungen gemäß VOB/C hinaus erforderliche Gerüste für Arbeiten mit Arbeitshöhen höher als 3,5m über der Standfläche der hierfür erforderlichen Gerüste,
Standfläche Gerüste waagerecht,
in folgenden Bereichen ist mit Arbeitshöhen über 3,5m zu rechnen:

Montage der Pfosten- Riegelkonstruktion in den 2- geschossigen Bereichen EG/1.OG

Gerüste auf-, um- und abbauen,
für die Dauer der Arbeiten des AN nach Erfordernis vorhalten.

Die Geometrie und Anzahl der Räume sowie deren Zugänglichkeiten ist den beiliegenden Grundrissen und Schnitten zu entnehmen, die jeweiligen Einbauhöhen sind im Leistungsverzeichnis angegeben bzw. in den beiliegenden Pläne erkennbar.
Menge: 1,000 psch
DIN276_18: 392

**1.2.40 Gerüste Wahl AN für Arbeiten mit Arbeitshöhe >3,5m bis 5m Standfläche waagerecht**
*** Pauschalposition
Fahrbare Gerüste nach Wahl des AN,
für die in diesem Leistungsverzeichnis im Titel 3.6 beschriebenen Oberlichter des Saaldaches, als über die Nebenleistungen gemäß VOB/C hinaus erforderliche Gerüste für Arbeiten mit Arbeitshöhen höher als 3,5m über der Standfläche der hierfür erforderlichen Gerüste,
Standfläche Gerüste waagerecht,
in folgenden Bereichen ist mit Arbeitshöhen über 3,5m zu rechnen:

Montage der 5 Stück Oberlichter Größe bis ca. 3,0 x 3,0 m, Gerüst zur Aufstellung im Saal,

Gerüste auf-, um- und abbauen,
für die Dauer der Arbeiten des AN nach Erfordernis vorhalten.

Die Geometrie und Anzahl der Räume sowie deren Zugänglichkeiten ist den beiliegenden Grundrissen und Schnitten zu entnehmen, die jeweiligen Einbauhöhen sind im Leistungsverzeichnis angegeben bzw. in den beiliegenden Pläne erkennbar.
Menge: 1,000 psch
DIN276_18: 392

### Bereich 2 entfällt

### Bereich 3 Metallbauarbeiten - Fenster/ Fassaden

*Hinweis: Allgemeine Vorbemerkungen Fenster/ Fassaden/ Türen*
Allgemeine Vorbemerkungen Metallbauarbeiten

Die nachfolgenden Anforderungen sind bei der Ausführung
zu beachten. Sich aus diesen Anforderungen ergebende Leistungen sind in den Angebotspreis einzurechnen und
werden nicht gesondert vergütet.

Materialanforderungen / Schadstoffe
Für die Auswahl der Materialien gelten die Anforderungen des BNB-System in der Qualitätsstufe 5 (siehe auch Vorbemerkungen BNB - Zertifizierung einschl. Anlagen am Anfang des LVs).

Insbesondere sind folgende Vorgaben für die Bauprodukte des
Gewerks Metallbauarbeiten zwingend einzuhalten:

Produktanforderungen an eloxierte Aluminium- und passivierte Edelstahloberflächen:
Oberflächenveredelung mit Chrom-VI-oxid-freien Passivierungsmitteln.

Produktanforderungen an werkseitig verarbeitete Korrosionsschutz-Beschichtungsstoffe:
Einhaltung der 31. BIMSchV bzw. TA-Luft. Falls diese nicht eingehalten werden, gelten die Anforderungen für vor Ort verarbeitete Korrosionsschutz-Beschichtungsstoffe

Produktanforderungen für Korrosionsschutz-Beschichtungsstoffe bei tragenden und nichttragenden Metallbauteilen mit max. Korrosivitätskategorie C2 die werkseitig grundiert und bauseitig endbeschichtet werden:
Nur wasserbasierte Produkte (Wb) mit VOC-Gehalt max. 100 Gramm pro Liter

Produktanforderungen für Korrosionsschutz-Beschichtungsstoffe bei tragenden Metallbauteilen mit max. Korrosivitätskategorie C3 die werkseitig grundiert und bauseitig endbeschichtet werden:
Beschichtungssystem mit VOC-Gehalt unter 30 Gramm pro Quadratmeter (Gesamtsystem)

Produktanforderungen für Korrosionsschutz-Beschichtungsstoffe bei nicht tragenden Metallbauteilen die werkseitig grundiert und bauseitig endbeschichtet werden:
Nur wasserbasierte Produkte (Wb) mit VOC-Gehalt max. 140 Gramm pro Liter

Produktanforderungen für Korrosionsschutz-Beschichtungsstoffe bei tragenden Metallbauteilen mit max. Korrosivitätskategorie C3 die werkseitig grundiert und bauseitig endbeschichtet werden:
Beschichtungssystem mit VOC-Gehalt unter 60 Gramm pro Quadratmeter (Gesamtsystem)

Produktanforderungen an vor Ort verarbeitete Lacke, Lasuren, Beizen und Grundbeschichtungsstoffe:
Produkte gemäß Blauer Engel DE-UZ 12a oder gleichwertig hinsichtlich der Anforderungen zu gefährlichen Stoffen und SVHC, Schwermetallen, sowie VOC und Formaldehyd.

Produktanforderungen an werkseitig verarbeitete Lacke, Lasuren, Beizen und Grundbeschichtungsstoffe:
Einhaltung der 31. BIMSchV bzw. TA-Luft.
Falls diese nicht eingehalten werden, gelten die Anforderungen für vor Ort verarbeitete Lacke, Lasuren, Beizen und Grundbeschichtungsstoffe.

Produktanforderungen für kalt verarbeitete Bitumenbeschichtungen inkl. Voranstriche, -kleber und -versiegelungen:
Produkte gemäß GISCODE BBP 10

Produktanforderungen für Polymerbitumenbahnen:
Produkte ohne Zusatz von durchwurzelungshemmenden Wirkstoffen wie z.B. Mecoprop (gilt nicht für Gründächer)

Produktanforderungen für Kunstschaum-Dämmstoffe für Gebäude und Haustechnik:
Ausschluss halogenierter Treibmittel für Kunstschaum-Dämmstoffe aus EPS / XPS / PUR / PIR, Melamin- und Phenolharzschäume;
Ausschluss von Hexabromcyclododecan (HBCDD), maximal zulässiger Grenzwert 0,1 Gewichtsprozent, für Kunstschaum-Dämmstoffe aus EPS und XPS;
Ausschluss von Tris(2-chlorethyl)phosphat (TCEP), maximal zulässiger Grenzwert 0,1 Gewichtsprozent, für Kunstschaum-Dämmstoffe aus PUR, PIR

Produktanforderungen für Dämmstoffe in Innenräumen:
Produkte gemäß Blauer Engel DE-UZ132 oder gleichwertig hinsichtlich der Anforderungen zu gefährlichen Stoffen und sowie VOC und Formaldehyd.

Produktanforderungen für Kleb- und Dichtstoffe für die Herstellung der Luftdichtigkeit an Fassade innen und außen:
Beschränkung des VOC-Gehalts auf unter 10g/l oder Produkte gemäß Emicode EC1 (-R), EC1plus (-R);
Ausschluss von Chlorparaffinen C10-C>17 / CP (maximal zulässiger Grenzwert 0,1 Massenprozent);
Ausschluss von Tris(2-chlorethyl)phosphat / TCEP (maximal zulässiger Grenzwert 0,1 Massenprozent) für Polyurethan-Klebstoffe.

Produktanforderungen für Dispersions- und PU-Klebstoffe im Außenbereich:
Beschränkung des VOC-Gehalts auf max. 40g/l;
Ausschluss von Chlorparaffinen C10-C>17 / CP (maximal zulässiger Grenzwert 0,1 Massenprozent);
Ausschluss von Polybromierten Diphenylether / PBDE und Tris(2-chlorethyl)phosphat / TCEP (maximal zulässiger Grenzwert jeweils 0,1 Massenprozent) für Polyurethan-Klebstoffe;

Produktanforderungen für Bauprodukte aus Kunststoffen:
Ausschluss von reproduktionstoxischen Phthalaten; Ausschluss von Cadmium- und Blei-Stabilisatoren.

Produktanforderungen für  Spritz- und Montageschäume:
Keine Verwendung von Spritz- und Montageschäumen (außer bei Fugen mit wärmetechnischer Anforderung gemäß abZ).

1. Allgemeiner Leistungsumfang
Dieses Leistungsverzeichnis umfasst im nachfolgenden Titel 3 - Metallbauarbeiten Fenster/Fassaden/Türen die Lieferung und Montage von Metallfenstern und- türen in verschiedenen Bereichen des Gebäudes. Folgende Leistungen sind im LV enthalten:
- Aluminiumfenster und Lüftungsgitter im UG
- Pfosten-Riegelfassaden aus Stahl an den Eingängen BT A  und BT B
- Rolltore der Zufahrten Tiefgarage und Müllraum
- Oberlichter des Saaldaches als Stahlkonstruktion mit Verdunklungsrollo
- Oberlicht des Atrium als Pfosten-Riegelkonstruktion aus Stahl mit Sonnenschutzrollo

2. Planlieferliste - Werkstatt- und Montageplanung
Vom AN ist dem AG unverzüglich nach Auftragsvergabe eine Aufstellung über alle vom AN im Rahmen der von ihm geschuldeten Werkstatt- und Montageplanung geplanten Planlieferungen als Planlieferliste zu übergeben.
Die Planlieferliste muss die vom AN vorgesehenen Planinhalte, Vorlagetermine sowie Korrekturumlaufzeiten und Freigabe- bzw. Bearbeitungszeiten enthalten.
Vom AN sind alle erforderlichen statischen Berechnungen, Zeichnungen und Nachweise für seine Konstruktionen in prüffähiger Form zu erstellen und beim Prüfstatiker einzureichen.

Die Planlieferdaten sind in den Baufristenplan des AN zu übernehmen - siehe gesonderte Positionen Baufristenplan.
Vom AN sind im Rahmen der Werkstatt- und Montageplanung Fertigungs- und Montagezeichnungen für alle im Leistungsverzeichnis beschriebenen Konstruktionen und Bauteile anzufertigen . Die Werkstatt- und Montageplanung wird entsprechend der hierfür vorgesehenen Position im Leistungsverzeichnis vergütet.

Als Grundlage für seine Werkstattplanung dient die Ausführungsplanung des Architekten im Maßstab 1: 50 sowie Standarddetails, denen die geometrisch-technischen Randbedingungen zu entnehmen sind.

Auf dieser Grundlage hat der AN auf der Baustelle die vorhandene Situation aufzumessen und vor Fertigung und Montage sämtliche Maße zu überprüfen.
Die Werkstattplanung und Fertigung erfolgt auf Grundlage der vom AN am Bau genommenen Maße.
Fordert der AG, dass die Konstruktionen schon zu einem Zeitpunkt zur Montage bereitstehen müssen, der ein vorheriges Aufmaß unmöglich macht, so sind unter Berücksichtigung der Bautoleranzen nach DIN 18202 und 18203 die Fertigungsmaße mit dem Auftraggeber zu vereinbaren.

Es sind Detailzeichnungen aller voneinander abweichenden Positionen anzufertigen. Detailzeichnungen sind in Positionsplänen übersichtlich zuzuordnen.

3. Arbeitsabschnitte / Transportwege
Alle Arbeitsabschnitte, Bauweisen usw. sind mit der OÜ des AG abzustimmen.

Es ist auf Grund der Größe des Bauvorhabens und der baulichen Gegebenheiten außerhalb und innerhalb des Gebäudes von langen Transportwegen auszugehen (außerhalb bis  300m, innerhalb horizontal bis 150m, vertikal bis 26m).

Bei Handtransport innerhalb des Hauses ist zu berücksichtigen, dass nur begrenzte Treppenlaufbreiten / Podestbreiten von etwa 1,2m zur Verfügung stehen und lichte Türöffnungen von B/H 0,90/2,10m. Ein horizontaler Transport im Gebäude durch gummibereifte Rollwagen ist zulässig.

Fenster dürfen ausdrücklich NICHT für Materialtransporte verwendet werden.

Die maximal zulässige Deckenlasten sind wie folgt zu berücksichtigen:

UG  7,5 kN/m²
EG  5 kN/m²
OGs  Bereiche Kern mit Stahlbetondecken5 kN/m²
  Bereiche Büroflächen Fassade/Flure3 kN/m²

Gegebenenfalls notwendige Lastverteilungen sind eigenständig vom AN zu planen.

4.  Qualitäts- und Konstruktionsbeschreibungen
Die technischen Angaben dieser Ausschreibung stellen qualitative Mindestanforderungen dar. Diese sind für sämtliche Angebote verbindlich.
Die Leistungsbeschreibung und die beigefügten Übersichts- und Detailzeichnungen erläutern das geforderte Konstruktionsprinzip.
Die technischen Anforderungen der Leistungsbeschreibung und die dargestellte formale Gestaltung und äußere Profilierung sind verbindlich.

Alle Konstruktionen sind zur Erreichung einer schnellen Montagezeit hinsichtlich der Vorfertigung im Herstellerwerk zu optimieren.

Es ist planungsmäßig zum Rohbau aus rohbautechnischen Gründen nur eine geringe Toleranz für die Fenster-Fertigung nach theoretischen Maßen vorgesehen, die sich daraus ergebenden unterschiedlichen Anschlussbreiten sind schallschutz- und diffusionstechnisch zu schließen.

Die Fenster dienen auch zur Lastabtragung weiterer Fassadenbauteile. Entsprechend der Nennung in den Positionen gehören Antriebe, Glasgeländer, Lisenenprofile, Stützenbekleidungen, Sohlbänke und Sonnenschutzelemente zur Leistung. Die Profile und Anschlusskonstruktionen sind für die Befestigung und Lastabtragung entsprechend vorzurichten.

5. Verglasungen
Lieferung und Einbau der gesamten Verglasung gehören zum Leistungsumfang des Fassaden-, Fenster- und Türherstellers.

Die Verglasung ist vorzusehen für Druckverglasung mittels EPDM-Dichtungsprofilen.

Isoliergläser:
Auszuführen sind Dreischeiben-Isoliergläser mit zwei Scheibenzwischenräumen die gemäß den Güte- und Prüfbestimmungen Mehrscheiben-Isolierglas hergestellt sind und den Anforderungen der Ausschreibung in Bezug auf Statik, Wärmeschutz, Sonnenschutz, Schallschutz und Sicherheit entsprechen.
Alle Verglasungen müssen das CE- Kennzeichen tragen.
Im Randverbund sämtlicher Isolierglaseinheiten sind Hersteller, Herstelldatum, Glastyp- Bezeichnung und U-Wert sichtbar einzutragen. Kennzeichnungen (Prägestempel) auf den Scheiben sind immer im SZR anzuordnen, oben rechts in der Isolierglaseinheit und sofern mehrere Prägestempel erforderlich sind hintereinander zu positionieren. Farbe des Randverbundes in schwarz.

Der Nachweis der geforderten technischen und strahlungsphysikalischen Werte der ausgeführten Isolierglaseinheiten darf durch Konfigurationsprogramme der Glasindustrie erfolgen, sofern das verwendete Programm eine Zulassung und Zertifizierung durch eine europäisch akkreditierte Prüfstelle besitzt. Geforderte Schall- und/oder Brandschutzanforderungen an Verglasungen sind darüber hinaus immer durch entsprechende Prüfzeugnisse nachzuweisen. Für den Nachweis der statischen Eigenschaften ist für die im Projekt ausgeführten Verglasungen eine Glasstatik zu erstellen.

Vor dem Einsetzen der Isolierglasscheiben sind die Glasfälze sowie die Scheibenränder im Bereich der Dichtungsprofile zu entfetten und zu reinigen.

Glasdicken
Die Glasdicken sind unter Berücksichtigung der Windbelastung und ggf. zusätzlichen Lasten gemäß den gültigen Normen, Richtlinien und Vorschriften, auch der Glashersteller, zu ermitteln und statisch nachzuweisen. Die angegebenen Glasdicken sind daher nur Mindestdicken und sind eigenverantwortlich vom Bieter unter der Berücksichtigung der produktspezifischen Anforderungen zu bemessen und ggf. zu erhöhen.

Auf die Anforderungen in Bezug auf Wärmeschutz, Schallschutz und Sicherheit wird gesondert eingegangen. Anforderungen aus der Verwendung als Brüstungsgläser etc. sind zu berücksichtigen. Zur Erzielung eines einheitlichen Bildes sind innerhalb zusammenhängender Fassaden gleiche Glasstärken und Aufbauten zu verwenden.

Die Mindestdicke der äußeren Scheibe einer Verglasungseinheit beträgt 6 mm, unabhängig von der Statik oder der Glasart.
Die angegebenen Glasdicken in der Leistungsbeschreibung bzw. in den zugehörigen Leitdetails basieren lediglich auf einer Vorbemessung und sind vom AN eigenverantwortlich zu prüfen.

Erscheinungsbild
Generell ist bei der Verwendung von verschiedenen Glassorten an einem Bauteil die Verwendung von Gläsern eines Herstellers vorgeschrieben. Die Gläser sind in Farbe und Erscheinungsbild aufeinander abzustimmen, dies gilt insbesondere auch für die Brüstungsgläser in Bezug auf die entsprechend benachbarten transparenten Gläser. Generell sind nur Beschichtungen bei Isolierverglasungen zugelassen, die auf der dem Scheibenzwischenraum zugewandten Seite liegen. Bei den Verbundsicherheitsscheiben sind farbneutrale, klar durchsichtige PVB-Folien einzusetzen. In den Fällen in denen eine Mattierung gefordert ist sind weißliche, hellmatte PVB-Folien zu verwenden

Kantenverletzungen
Kontrolle der Glaskanten bei der Herstellung.
An allen Scheiben sind die Glaskanten auf Beschädigungen zu kontrollieren und das Ergebnis ist zu protokollieren.

Scheiben mit Kantenverletzungen, die
bei Floatglas  tiefer als 15 %
bei TVG  tiefer als 15 %
bei ESG-H  tiefer als 5 %
bei sichtbaren Glaskanten tiefer als 5 %
der Scheibendicke ins Glasvolumen eingreifen, dürfen nicht eingebaut werden.

Mattierte Gläser
Alle Scheiben, einzeln oder als Teil einer Isolierglaseinheit, die mattiert ausgeführt werden sollen sind als VSG mit weißlicher, hell-matter PVB-Folie vorzusehen.

Bedruckte Gläser
Alle Scheiben, einzeln oder als Teil einer Isolierglaseinheit, die mit Bedruckung, auch bereichsweise, ausgeführt werden sollen, sind mit einer Farbemaillierung zu versehen. Die einzelnen Gläser sind zur Aufnahme der erhöhten thermischen Spannungen thermisch vorzuspannen, innen als monolithische Scheibe ESG-H, außen als VSG aus TVG. Die Bedruckung muss auf der dem Scheibenzwischenraum zugewandten Seite liegen. In Ausnahmefällen (z.B. Hausnummer) liegt die Bedruckung auf Position 1. Bei gleichzeitiger Bedruckung und Funktionsschicht auf einer Oberfläche ist der Bedruckungsgrad auf die Anforderungen der Funktionsschicht zu begrenzen.

Linienförmig gelagerte Verglasungen:
Es ist die DIN 18008 anzuwenden.

Bodengebundene Verglasungen
Generell gilt zusätzlich zu den übrigen Verglasungsangaben, dass die zugängliche Scheibe als Sicherheitsglas ausgebildet sein muss, wenn die Verglasung bis in Bodennähe geführt wird.

Temperaturwechselbeständigkeit
Die Verglasung ist in Verantwortung durch den AN so auszuführen, dass keine thermischen Brüche auftreten, hier insbesondere in Bezug auf die Glasart,
Sonnenschutzbeschichtungen und Schlagschatten.

Folgende Maßnahmen sind einzurechnen:

Verwendung von beständigen Gläsern
Nachweis der Eignung der gewählten Verglasungen.
Kontrolle der Glaskanten auf Beschädigungen beim Einbau und Protokollierung. Scheiben mit Kantenverletzungen, die tiefer als 5 % der Scheibendicke ins Glasvolumen eingreifen, dürfen nicht eingebaut werden.

Absturzsichernde Vertikalverglasungen
Verglaste Brüstungen, bodenebene Verglasungen sowie sonstige Vertikalverglasungen, die eine absturzsichernde Funktion übernehmen sind entsprechend der DIN 18008-4 in der neuesten Fassung zu bemessen und auszuführen.
Die Glasaufbauten sind entsprechend der Anforderungen, unter Berücksichtigung der herstellerbedingten, fertigungsspezifischen Kombinationsmöglichkeiten mit Sondergläsern (z.B. Sonnenschutz, Schallschutz, etc.) zu kalkulieren.
Bei Abweichung von den Regelungen der DIN 18008 ist die Zustimmung des Prüfingenieurs einzuholen.
Sollten Bauteilversuche nötig werden sind diese in die Einheitspreise einzurechnen

ESG-Verglasung
Alle ESG-Scheiben, die einzeln oder als Teil einer Isolierglaseinheit eingebaut werden, sind nach DIN EN 14179 als heißgelagertes Einscheiben-Sicherheitsglas, ESG-H vorzusehen.
Die Mindestdicke von ESG-H beträgt 6 mm.
An die Ebenflächigkeit werden höchste Anforderungen gestellt. Als Grenzwerte gelten 1/3 der Werte nach Tabelle 4 der E DIN EN 12150-1:2014.
Die Kanten bei ESG-Verglasung und Paneelkombination sind nach den bauaufsichtlichen Zulassungen und Herstellervorgaben mindestens jedoch geschliffen auszuführen.

TVG- Verglasung:
Die teilvorgespannten Scheiben müssen plan sein.
Alle TVG-Scheiben sind, oben rechts, hintereinander, mit einem Stempel auf der Scheibeninnenseite zu kennzeichnen.
Die Kanten bei TVG-Verglasung sind nach den bauaufsichtlichen Zulassungen und Herstellervorgaben mindestens jedoch geschliffen auszuführen.
Die Mindestdicke von TVG beträgt immer 6 mm.

Verbundsicherheitsglas (VSG):
Die Scheiben bestehen aus zwei oder mehreren Glasscheiben mit Folienzwischenlage(n) aus Polyvinylbutyral (PVB).
Beim Verglasen ist der Rand wirksam zu schützen, damit keine Delaminierung und keine Verfärbung der Folienzwischenlage eintreten.
Die Kanten bei VSG-Verglasung sind nach den bauaufsichtlichen Zulassungen und Herstellervorgaben mindestens jedoch geschliffen auszuführen.

Schallschutz
Zur Erfüllung der Schallschutzanforderungen sind keine Gläser mit Gießharz und keine Schwergase zu verwenden.

6. Regelungen/ Schnittstelle elektrische Komponenten
Konstruktionsdurchdringungen sind grundsätzlich mit Kabeltüllen und PG- Verschraubungen (innen dampfdicht, außen schlagregendicht) vorzusehen.

Elektrische Bestandteile sind mit einer Betriebsmittelkennzeichnung zu versehen.

Der AN Fassade hat die fassadeninternen Verkabelungen generell mit einer gemeinsamen Kontrollmessung zu übergeben. Das Messprotokoll ist beim AG einzureichen.

Sämtliche Konstruktionsdurchdringungen von elektrischen Kabeln sind mit Zugentlastung vorgesehen / vorzusehen.

Allgemein/übergeordnet
Nachfolgend sind folgende technische Bestandteile hinsichtlich Beschlags- und Sicherungstechnik als Türausstattung beschrieben und den Gewerken zugeordnet:

Zum Leistungsumfang Fassade gehören:
Verlegen der Versorgungsleitungen am bzw. im Element, verdeckte Leitungsführung.
Herstellung und Abdichtung der Durchdringungspunkte des verlegten Kabels zu den Fenster-/Fassadenelementen. Verlegen der Kabel nicht sichtbar in den Profilen (Leerrohre).
Für Durchstoßpunkte sind zur Abdichtung Würgenippel zu verwenden.
Lieferung Kabelzugliste für das Gewerk Elektro
Übergabe durch den AN nicht angeschlossener Kabel, eindeutige beschriftet und mit eindeutigem Kabelplan aus dem die Zuordnung der Kabel unverwechselbar ersichtlich ist

Zum Leistungsumfang Fassade gehören:
- Leerrohrverlegungen innerhalb des Tür-/Fassadenelementes
  bis zum Übergabepunkt
- Kabelverzug bis Übergabepunkte

Leistungen durch beide Gewerke:
gemeinsame Inbetriebnahme - siehe unten
Anschluss ab Übergabepunkt

Türtyp ohne Antrieb
Funktion der Tür:
Öffnen und Schließen über Türdrücker / Schließfunktion mit Öffnungsüberwachung durch externe Anlage

Leistungen AN Tür:
- mechanisches Antipanikschloss einschl. Gegenstück in Zarge / Schließblech
- Magnetkontakt zur Lageüberwachung im Sturzbereich der Zarge, Kabelführung verdeckt in Zargenhohlraum bzw. in Wand bis in bauseitige Anschlussdose, Entfernung bis  2,50 m vom Einbauort, Kabellänge über 5 m freie Länge ab Zargenaustritt
- Riegelkontakt zur Lage- bzw. Schließüberwachung sowie elektrischer Türöffner, Kabelführung verdeckt in Zargenhohlraum bzw. in Wand bis zur bauseitigen Anschlussdose und zur Motorschlosssteuerung einschl. Anschluss
- einseitiger Anschluss der Türverkabelung auf bauseitiger Anschlussdose

Leistungen AN Elektro:
- Anschlussdose oberhalb Türsturz
- Zutrittskontrollanlage einschl. der weiterführende Verkabelung ab Anschlussdose zu BMA, EMA, etc.

Türtyp mit motorischen Antrieb
Funktion der Tür:
Öffnung automatisch über Drehflügelantrieb, Schließen über Antrieb bzw. Taster, mit Öffnungsüberwachung durch externe Anlage

Leistungen AN Tür:
- mechanisches Antipanikschloss einschl. Gegenstück in Zarge / Schließblech
- Magnetkontakt zur Lageüberwachung im Sturzbereich der Zarge, Kabelführung verdeckt in Zargenhohlraum bzw. in Wand bis in bauseitige Anschlussdose, Entfernung bis  2,50 m vom Einbauort, Kabellänge über 5 m freie Länge ab Zargenaustritt
- Riegelkontakt zur Lage- bzw. Schließüberwachung sowie elektrischer Türöffner, Kabelführung verdeckt in Zargenhohlraum bzw. in Wand bis zur bauseitigen Anschlussdose und zur Motorschlosssteuerung einschl. Anschluss
- Türantrieb, elektrisch, montiert im Sturzbereich,  Taster (bauseitig) anschließen Tür schließen und Tür öffnen, einschl. Verkabelung zu Türantrieb bzw. Anschlussdose, Kabellänge über 2 m freie Länge (Tür auf)  bzw. Anschluss  an Antrieb (Tür zu), Abstand Taster bis 10 m Kabellänge von Antrieb,
Anlage geeignet für weitere externe Ansteuerungssignale durch Zutrittskontrollanlagen einschl. Kabelführung bis in bauseitige Anschlussdose, Entfernung bis  1,50 m vom Einbauort, Kabellänge über 5 m freie Länge, Anschluss an bauseitige Elektroanschluss
- einseitiger Anschluss der Türverkabelung auf bauseitiger Anschlussdose

Leistungen AN Elektro:
- Anschlussdose oberhalb Türsturz
- Stromzufuhr Türantrieb über Anschlussdose im Sturzbereich
- einschl. der weiterführenden Verkabelungen ab
  Anschlussdose

Schnittstellen Leistungsübergabe
Inbetriebnahme elektrischer Anlagen
Zu den vom späteren AN Fassade zu liefernden elektrischen Anlagen, sind die nachstehenden Leistungen zu erbringen:
Einführen und anschließen der Kabel, einschl. Herstellung/ Lieferung von benötigten Kabeleinführungen
Anschließen der Kabel an die gelieferten elektrischen Anlagen innerhalb der Fassadenkonstruktion
Durchführung von Leitungsmessungen und Protokollierung der Messergebnisse
Gemeinsame Inbetriebnahme (mit Gewerk Elektro bzw. Gebäudeautomation)
Lieferung von Schaltplänen einer gelieferten elektrischen Anlage
Übergabe von Kabelzuglisten, Schaltplänen, Montageanleitungen, Ersatzteillisten in Form von Revisionsunterlagen im Ordner eingeheftet und beschriftet an den AG

Weitere Leistungen des AN Fassade:
Gemeinsamer 1:1-Test mit allen beteiligten Gewerken der angeschlossenen Leitungen inkl. Dokumentation
Überprüfen der Geräte auf bestimmungsgemäße Funktion
Überprüfung der gewählten Leitungsarten und Querschnitte unter Berücksichtigung sicherheitstechnischer Vorschriften und gerätespezifischer Anforderungen
Überprüfen der Kabelkennzeichnungen
Gemeinsame Überprüfung der in der Montageplanung erstellten Steuerlogiken und Ablaufketten wie z.B. Anfahr- und Abfahrschaltungen, die Überprüfung und Korrektur gebäudespezifischer Parameter Regel- und Optimierungsprogramme, Funktionsnach-weis der Software bei Übergabe an den Betreiber. Ggf. sind Änderungen der Parameter vorzunehmen; abschließend ist ein Inbetriebnahme Bericht zu erstellen
Teilnahme an Abnahmen der Leistung
Aktualisierung der Parameterlisten
Aktualisierung der Anlagenschemata mit System- Komponenten
Erstellung der Funktionsbeschreibungen, gegebenenfalls unter Verwendung von Programmablauf-plänen
Überprüfung und Festlegung der Einstellwerte für Soll- und Führungsgrößen sowie deren Dokumentation
Zuordnung von Ein- und Ausgängen mit Adressierung, Erstellung und Test der Anwenderprogramme sowie Erstellung der Programmdokumentationen wie beispielsweise Parameterlisten, Programm-Auflistung funktionaler Zusammenhänge
Revision der Bestandsunterlagen
Erstellung der Bedienungsanleitung und Wartungsanweisung
7. Oberflächen
Unterschiedliche Lieferformen wie Profile, Bleche, Bänder sowie unterschiedliche Materialien, wie Aluminium, Stahl, Gussteile etc. sind farblich aufeinander abzustimmen.
Gleiche Oberflächenstruktur,  Qualität und gleicher Glanzgrad, sodass kein sichtbarer Farb- oder Strukturunterschied zwischen Stahl- und Aluminiumbauteilen besteht.

#### Abschnitt 3.1 Technische Bearbeitung

**3.1.10 Werk- und Montageplanung Metallbauarbeiten Fenster/Fassade**
*** Pauschalposition
Werkstatt- und Montageplanung  einschließlich aller erforderlichen statischen Bemessungen
für die in diesem Leistungsverzeichnis beschriebenen  Metallbauarbeiten Fenster/Fassade des nachfolgenden Titel 3

Werkstattplanung aller Elemente gemäß  Allgemeine Vorbemerkungen
Statische Nachweise aller Elemente und Verglasungen gemäß Allgemeine Vorbemerkungen

auf Grundlage der Plänen des Architekten und bei Möglichkeit  der vom AN am Bau genommenen Maße
‑

mit den erforderlichen Werkstatt- und Montageplanungen, sonstige Ausführungszeichnungen, einschl. Übersichts- und Detailzeichnungen, mit Material- und Stücklisten, mit allen Positionsplänen.

Erstellen der Werkstatt- und Montageplanung mit Stücklisten für alle zum Einsatz kommenden Konstruktionen, Produkte und Komponenten für alle im Leistungsverzeichnis beschriebenen Leistungen, einschl. der nicht sichtbaren tragenden Unterkonstruktionen und Verankerungen, Ausführung unter Berücksichtigung der Vorbemerkungen und  der Ausführungsbeschreibungen

Die Werkstatt- und Montagepläne müssen mindestens darstellen:
- Übersichts- und Detailpläne für alle Regel- und Sonderbereiche aller betreffenden Konstruktionen, mit kompletter Vermaßung und Angaben zu Material, den Materialstärken, den Verbindungen, den Fugen- und Dehnungsmaßnahmen, den Befestigungen incl. Verankerungsbohrungen, Toleranzausgleich zum Rohbau,  Detailpunkte von Ecken, An-, und Abschlüssen, den sonstigen Befestigungen, thermische Trennungen, etc. einschl. Produktdatenblätter, Zulassungen und Nachweise für alle eingesetzten Produkte.

Grundsätzlich sind die vom AG vorgegebene formale Gestaltung und die im Leistungsverzeichnis beschriebenen Konstruktionsmerkmale einzuhalten. Maßliche Abweichungen von im fertigen Zustand sichtbaren Bauteilen sind nur nach schriftlicher Genehmigung des AG zulässig.
Sind in der Dimensionierung des Fachplaners des AG und in der vom Prüfstatiker geprüften Statik statische Nachweise / Planungen auf Grundlage von spezifischen Produkten erfolgt, können auch andere zugelassene Produkte als in der geprüften Fassadenplanung und -statik verwendet werden (Produktneutralität). Die ggf. erforderliche Anpassung der Berechnungen hat der AN dann eigenverantwortlich und auf eigene Kosten selbst zu erstellen. Er muss den Nachweis erbringen, dass die von ihm zum Einsatz vorgesehenen Bauteile die statisch/konstruktiven Anforderungen erfüllen.

Die Werkstatt- und Montageplanung ist beim AG digital als pdf/dwg via Projektkommunikations- und Management-System (PKMS) "tp!"  zur Prüfung beim Architekten einzureichen. Die Dateicodierung erfolgt nach Vorgabe des AG

Mögliche Prüfgebühren trägt einmalig der AG.
Zusätzliche Prüfgebühren, die auf Grund von durch den AN zu vertretenden nachträglichen Änderungen an den Berechnungen und Plänen oder auf Grund von fehlerhaften Berechnungen des AN erforderlichen Mehrfacheinreichungen von Unterlagen geltend gemacht werden, sind vom AN zu tragen.
Die Prüfanmerkungen des Prüfstatikers und Architekten sind in die Werkstatt- und Montageplanung vom AN einzuarbeiten bzw. fortzuschreiben.

Die korrigierten und freigegebenen Werkstatt- und Montagepläne sind dem AG digital als pdf/dwg via Projektkommunikations- und Management-System (PKMS) "tp!"
zu übergeben, der AN hat auf der Baustelle einen Plansatz (1-fach) Papierpläne der finalen W+M-Planung vorzuhalten.

Abrechnung erfolgt prozentual nach Leistungsstand.
Menge: 1,000 psch
DIN276_18: 399

**3.1.20 Bauphysikalische Nachweise**
*** Pauschalposition
Erstellen der bauphysikalischen Nachweise hinsichtlich Wärme- und Schallschutz für alle in diesem Leistungsverzeichnis beschriebenen Metallbauarbeiten Fenster/Fassaden des nachfolgenden Titel 3

- erstellen der Berechnungen und Nachweise zum Wärme- und Schallschutz für alle Elemente
Menge: 1,000 psch
DIN276_18: 399

**3.1.30 Isothermenberechnung Tauwasserfreiheit nach DIN EN ISO 13788**
*** Pauschalposition
Es ist für alle Fenstertypen mit allen vorkommenden Einsatzelementen eine Isothermenberechnung vorzulegen.
Zur Berechnung der Tauwasserfreiheit sind die Berechnungen
gemäß den Anforderungen nach DIN EN ISO 13788
durchzuführen und nachzuweisen.
Menge: 1,000 psch
DIN276-1_08: 339
DIN276_18: 399

**3.1.40 Baufristenplan erstellen, fortschreiben**
*** Pauschalposition
Erstellen eines detaillierten Baufristenplanes als übergreifender Ablaufplan für alle vertraglichen Leistungen des AN, einschließlich der Planungsleistungen und -abläufe, als Balkenplan mit Kapazitätsuntersetzung. Für die einzelnen Vorgänge sind die eingesetzten Kapazitäten, Anzahl und Art der Arbeitskräfte und Geräte anzugeben.

Grundlage sind die Vertragstermine und -fristen, die zwingend zu übernehmen sind. Die Festlegungen des AG, z.B. zur baufachlichen oder terminlichen Koordinierung mit den übrigen Auftragnehmern sind zu berücksichtigen.

Der Baufristenplan muss auch alle Fristen und
Meilensteine zu Planungsabläufen enthalten, z.B.
Planübergabezeitpunkte, Zeiträume für Werk- und
Montageplanungen, Prüf- und Genehmigungsfristen,
Bestell-, (Vor)Montage-, Lieferfristen, Meilensteine
für Werkstoff- und Bauteilprüfungen, Übergaben,
Abnahmen etc.

Der Baufristenplan muss auch alle begleitenden
Maßnahmen umfassen, wie z.B. Baustelleneinrichtung,
temporäre Kraneinsätze, Bauhilfsmaßnahmen,
Gerüststellungen etc.

Der Baufristenplan ist durch den AN während der Dauer
der Bauzeit bis zu fünfmal fortzuschreiben, anzupassen und zu
überarbeiten. Diese Leistung ist in den Einheitspreis
einzukalkulieren und wird nicht gesondert vergütet.

Der Baufristenplan ist vom AN spätestens 10 Arbeitstage
nach Auftragserteilung dem AG zur Freigabe vorzulegen;
bei Überarbeitungen ist der Baufristenplan spätestens 5
Arbeitstage nach Aufforderung durch die Objektüberwachung zu übergeben. Die Übergabe durch den AN erfolgt dreifach in
Papierform und als Datei in den Formaten mpp und pdf.
Menge: 1,000 psch
DIN276_18: 399

**3.1.50 Erstellung Geräteeinsatzplan, Lärmemission**
*** Pauschalposition
Erstellung eines Geräteeinsatzplans mit Darstellung der jeweiligen Lärmemissionen als übergreifender Plan für alle vertraglichen Leistungen des AN,
Menge: 1,000 psch
DIN276_18: 399

**3.1.60 Fortschreibung Geräteeinsatzplan, Lärmemission**
Fortschreibung des Geräteeinsatzplans mit Darstellung der jeweiligen Lärmemissionen gemäß vorbeschriebener Position 3.1.50
Menge: 1,000 St
DIN276_18: 399

**3.1.70 Mitwirkung Baulärm-Minimierungskonzept**
Aktive Mitwirkung des AN am Baulärm-Minimierungskonzept übergreifend für alle vertraglichen Leistungen des AN, durch einen bevollmächtigen und informierten Vertreter.
Die Leistung umfasst: wöchentliche schriftliche Aufstellung der lärmintensiven Tätigkeiten 2 Wochen im Vorlauf, Entzerrung der lärmintensiven Prozesse, aktive Beteiligung an Besprechungen zur Durchsprache und Abstimmung der anstehenden lärmintensiven Tätigkeiten (Kalkulationsansatz ca. 4h/ Woche) sowie Benennung und Bereitstellung eines verantwortlichen Ansprechpartners für Umsetzung der Belange des Lärmschutzes.
Menge: 30,000 Wo
DIN276_18: 399

**3.1.80 Montageablaufplan**
*** Pauschalposition
Erstellen eines Montageablaufplanes der in Titel 3 beschriebenen Fassadeneinrichtungen der folgende
Angaben enthält:
- Aufstellort der Transporteinrichtungen
- Angaben über Anlieferzeiten
- Angaben über die Montagefolge
- Angaben über die Qualifikation und die Anzahl des
eingesetzten Montagepersonals
- Angaben über Montagezeiten
- Angaben über Hilfsmaßnahmen bei der Aufstellung von
Hebezeugen
- Schriftliche Montageanweisung für die
Montagearbeiten, Inhalt gemäß "Blaue Mappe" der BG
03.1.3 bzw.. BGV C 22 "Bauarbeiten, Teil III Zusätzliche
Bestimmungen für Montagearbeiten"

Die Planung ist dem AG in digitalen Dateiformen (dwg- und pdf-Dateien) zu Prüfung und Freigabe zu übergeben.
Für die Prüfung der Unterlagen durch den AG ist eine Prüffrist von bis zu 15 Arbeitstagen zu berücksichtigen.

Abrechnung erfolgt nach Leistungstand.
Menge: 1,000 psch
DIN276_18: 399

**3.1.90 Örtliche Aufmaße, Vermessung, Einmessungen**
Örtliche Aufmaße und verbindliche Vermessung der gesamten zu bearbeiteten Anschlüsse der Fassadenelemente
vorlaufend für die eigenen Werk- und Montageplanung, einschl. des Prüfens von Toleranzabweichungen des Rohbaus.

Ausführung durch ein geeignetes Vermessungsbüro des AN,
Bauseits vorhanden sind je Treppenhaus und Geschoss
ein Höhenpunkt sowie die Messpunkte der Hauptachsen im
Gelände bzw. am Rohbau.
Ausführung geschossweise und in Nord- und Südteil (Trennung mittig)

Ausführung zeitlich versetzt nach Fertigstellung Rohbau
Menge: 1,000 St
DIN276_18: 399

**3.1.100 Zustimmung im Einzelfall/ vBG - Türanlage Titel 3.9**
*** Pauschalposition
Erlangung der Zustimmung im Einzelfall (ZiE) oder vBG für die Türanlage des Titels 3.9

Folgende Aufgabenstellung:
Der Planung dieser Türanlage liegen jeweils geprüfte und zugelassene Bauweisen für Brandschutz (EI30 dts), Einbruchschutz (System RC3 / Verglasungen P6B mit
Durchbruchüberwachung), Vollpanik EN 1125, Schließtechnik und Beschläge zu Grunde. Deren Prüfzeugnisse umfassen einzelne bzw. die Verbindung einzelner Aspekte.  Die Eignung ist mit einem rechtsgültigen Nachweis über die gesamtheitliche Erfüllung aller Anforderungen in Kombination zu
erbringen.

Erstellung in enger Abstimmung mit dem Architekten des AG zeitnah innerhalb von vier Kalenderwochen nach der Beauftragung im Zuge der W+M-Planung des AN abzuklären ist.

Erwirken, Einholen und Zusammenstellung aller erforderlichen Unterlagen durch den AN und Einreichung bei der zu genehmigenden Stelle. z.B. DiBt Berlin im Namen und auf Rechnung des AG.
Anschließend sorgfältiges proaktives begleiten und fördern des Verfahrens durch den AN bis zur Zustimmungs- bzw. Genehmigungserteilung.
Menge: 1,000 psch
DIN276_18: 399

**3.1.110 Materialmuster**
*** Pauschalposition
Materialmuster vorlegen und nach Aufforderung durch den
AG wieder beseitigen,
folgende Musterteile sind zur Bemusterung und Freigabe
vorzulegen:

Verglasungen:
Musterscheiben aller Verglasungen,
Mustergröße jeweils 0,50x0,50 m.
Alle Verglasungen sind gleichzeitig zu bemustern.
Eloxaloberflächen:
5 Aluminiumrahmenprofile oder Bleche zur Bemusterung der Oberfläche, Länge jeweils 50 cm, mit fertiger Oberflächenbehandlung, anodisch oxidiert, Oberfläche nach Angabe des AG.

Lackieroberflächen:
5 Stahlrahmenprofile oder Stahlbleche zur Bemusterung der Oberfläche, Länge jeweils 50 cm, mit fertiger Oberflächenbehandlung, lackiert, Oberfläche nach Angabe des AG.

Beschläge:
Es sind vorzulegen:
- ein Muster des zur Ausführung vorgesehenen
Fenstergriffes einschl. Rosette,
- ein Muster des zur Ausführung vorgesehenen
Fenstergriffes mit Griffsicherung einschl. Rosette,
- jeweils ein Muster aller zur Ausführung vorgesehenen
Türgriffe

Profilsysteme:
- Muster aller zur Ausführung kommenden Profile,
Länge jeweils ca. 50cm

Blendschutz (alle Varianten):
- Musterstücke der Kassette, des Schlussstabes, der Seitenführungen, der Bedienkette und des Behanges
alle Muster auf die Baustelle liefern, einschl. bis zu 3 Bemusterungsrunden einschl. Anpassarbeiten an den einzelnen Elementen

Muster gehen in Eigentum des Bauherren über

Handmuster aller zum Einbau kommenden Bauteile und Oberflächen sind unabhängig von dieser Position als Nebenleistung in die Einheitspreise einzurechnen!
Menge: 1,000 psch
DIN276_18: 399

**3.1.120 Pfosten-Riegelfassade als Musterecke**
Pfosten - Riegelfassade als 90 Grad - Ecke als Musterecke zur Bewertung der Fassadenkonstruktion

Abmessungen
Breite ca. 1250 + 1030 mm
Höhe ca. 1200 mm

bestehend aus:

Ausschnitt der 90 Grad-Ecke der Pfosten-Riegel-Fassade des Titels 3.3 mit Verglasungen, Fußpunktanschluss mit Sockelpaneel, Eckprofil, Anschlussriegel Deckenanschluss und Einsatzlelement

Folgende Bestandteile und Oberflächen:
1 Eckpfosten  nasslackiert in Anlehnung Eloxal E6/ C33
2 Pfosten nasslackiert in Anlehnung Eloxal E6/ C33
4 Riegel nasslackiert in Anlehnung Eloxal E6/ C33
1 Riegel als "kissing" Riegel ohne Deckschale im Bereich des Deckenanschlusses nasslackiert in Anlehnung Eloxal E6/ C33
Alu - Deckschalen - Eloxal E6/C33
Alu - Paneelblech im Sockelbereich - Eloxal E6/ C33
Stahlblech innen Sockelblech nasslackiert in Anlehnung Eloxal E6/ C33
Stahl - Rahmenelement als kleiner Fensterflügel 725 x 725 mm nasslackiert in Anlehnung Eloxal E6/ C33
Glastyp GT01 - P6B mit Vogelschutz
Glastyp GT09 - P6B, Siebdruck innen RAL 9005

auf die Baustelle liefern mit Fußplatte aus Holzwerkstoff einschl. bis zu 3 Bemusterungsrunden einschl. Anpassarbeiten an den einzelnen Elementen

Muster geht in Eigentum des Bauherren über

Ausbildung gemäß Zeichnung BT A - Pfosten Riegel Fassade, Eingang Süd
Menge: 1,000 St

**3.1.130 Pfosten-Riegelfassade als Musterelement**
Pfosten - Riegelfassade als Musterelement zur Bewertung der Fassadenkonstruktion

Abmessungen
Breite ca. 1250 mm
Höhe ca. 1250 mm

bestehend aus:

Ausschnitt der Pfosten-Riegel-Fassade des Titels 3.4 mit Verglasungen, Paneel, Fußpunktanschluss mit Sockelpaneel und Einsatzlelement

Folgende Bestandteile und Oberflächen:
3 Pfosten nasslackiert in Anlehnung Eloxal E6/ C31
5 Riegel nasslackiert in Anlehnung Eloxal E6/ C31
Alu - Deckschalen - Eloxal E6/C31
Alu - Paneelblech im Sockelbereich und in der Fläche - Eloxal E6/ C31
Stahlblech innen Sockelblech nasslackiert in Anlehnung Eloxal E6/ C31
Stahl - Rahmenelement als kleiner Fensterflügel 725 x 725 mm nasslackiert in Anlehnung Eloxal E6/ C31
Glastyp GT01 - P6B mit Vogelschutz

auf die Baustelle liefern mit Fußplatte aus Holzwerkstoff einschl. bis zu 3 Bemusterungsrunden einschl. Anpassarbeiten an den einzelnen Elementen

Muster geht in Eigentum des Bauherren über

Ausbildung gemäß Zeichnung BT A - Pfosten Riegel Fassade, Eingang Nord
Menge: 1,000 St

#### Abschnitt 3.2 Aluminiumfenster/ Lüftungslamellen UG + EG BTA und BTB

**Ausführungsbeschreibung 1 AB 1 - Fenster Untergeschoss**
*AB 1.1 - Erläuterung*
In der Ausführungsbeschreibung AB 1 werden Aluminiumfenster und Lüftungsgitter der Kellerbereich beschrieben.
*AB 1.2 - Verglasungen*
Dreifach-Isolierverglasung, Aufbau gem. nachfolgender Glastypenliste sowie den jeweiligen Anforderungen an Brand-, Einbruch- Wärme- und Vogelschutz bzw. nach statischem  Erfordernis, Abmessungen gem. Objektplanung.

Einbau in die Rahmen der Fensterelemente

Randverbund mit hochwärmedämmenden ("warm-edge") Spacern aus Edelstahl, schwarz.

Alle Verglasungssysteme mit Edelgasfüllung im SZR nach Erfordernis.

Der Ug - Wert der Verglasung ist so zu wählen, dass die Gesamtanforderung an den U-Wert des Fensters erfüllt wird. Dieses ist im Zuge der Kalkulation in Abhängigkeit des gewählten Profilsystems zu beachten und zu kalkulieren!

Es folgt die Beschreibung der für die Ausführung vorgesehenen Verglasungen. In den einzelnen Positionsbeschreibungen der Elemente werden dann jeweils nur noch die nachfolgenden Kurzbezeichnungen des zum Einsatz kommenden Glases genannt.

Folgende Glastypen:

Glastyp GT01 - 3-fach-Isolierverglasung
Glas:  Floatglas,
Ug - Wert:  <= 0,6 W/m2K

Scheibenaufbau:
Scheibe außen  6mm Float
1. SZR  14mm, 90% Argonfüllung
Scheibe mittig  4mm Float
2. SZR  14mm, 90% Argonfüllung
Scheibe innen  6mm ESG - H
GESAMT  44 mm
Durchbruchdetektion als Alarmglas VdS Klasse C, Ausführung der Verglasung als Alarmglas mit Alarmspinne im außenliegenden ESG, zur Überwachung eines Fensterflügels auf Durchbruch, Einbau entsprechend der Vorgaben aus VdS Richtlinie 2311, einschl. Anschlussleitung, Leitungslänge mind. 6 m, jedoch mindestens 2,5 m Anschlusslänge ab Leitungsauslass, einschl. Verlegung der Anschlussleitung bis zum Anschlussmodul durch Einziehen in bauseitiges Leerrohr oder in Hohlwand,  einschl. Herstellen aller erforderlichen Aussparungen, passgenau, Anschluss in Linientechnik über potentialfreien Kontakt, inkl. Prüfung der korrekten Widerstandswerte nach Einbau mit Messprotokoll und Abgleich mit der werkseitigen Messung. Das Messprotokoll muss mindestens folgende Daten enthalten: Name des Prüfers, Datum, Raumnummer, Fensternummer, Widerstandswerte in Ohm mit einer Nachkommastelle (Werksmessung und aktueller Wert).
Einbauteile siehe separate Beschreibung AB 1.4
*AB 1.3 - Beschläge*
Beschläge müssen den Anforderungen der EN 13126 entsprechen und den zu erwartenden Belastungen ausgebildet sein. Die Beschlagsteile müssen nachjustierbar sein, die verwendeten Werkstoffe gegen Korrosion geschützt sein. Für den Einbau sind die Vorgaben der jeweiligen Beschlagshersteller und Systemgebern zu beachten. Eine dauerhafte, sowie sichere Befestigung aller Beschlagsteile ist sicherzustellen. Die Möglichkeit zur Wartung und ggf. einen Austausch der Beschläge muss gegeben sein.
Ecklager bei Drehkippbeschlägen müssen den Flügel bei jeder Flügelstellung sicher führen, auch wenn der Fensterflügel durch eine Windböe plötzlich aufgestoßen wird.
Falls keine besonderen Schutzmaßnahmen, wie z.B. Fehlbedienungssperren oder Vorrichtungen einer besonderen Öffnungsfolge zur Ausführung kommen, muss sichergestellt werden, dass der Flügel bei einer Fehlbedienung nicht absacken kann.
Bei Flügelbreiten von mehr als 120 cm sind grundsätzlich Zweitscheren vorzusehen. Der Fensterflügel muss sich im eingebauten Zustand um mindesten 90° öffnen lassen, sofern die baulichen Situationen dies zulassen.
Die Bedienhöhen der Fenstergriffe sind in Absprache mit dem Auftraggeber festzulegen. Innerhalb eines Raumes sind diese - soweit möglich - einheitlich auszuführen.

Die in den Positionen beschriebenen Beschläge sind die endgültigen Beschläge, die zur Abnahme montiert werden müssen. Die Fensterflügel und Türblätter sind mit den entsprechenden Bohrungen werkseitig  herzustellen.

Die Beschläge sind je nach Sicherheitsforderungen im Positionstext entsprechend anzupassen.

Bänder: sichtbar aufliegende Bänder aus Edelstahl.
Die Anzahl der Bänder und Verriegelungen richtet sich auch nach der Anzahl der erforderlichen Verschlüsse zur Erfüllung der Dichtigkeitsanforderungen. Es sind mindestens 3 Bänder übereinander anzuordnen.

Ausstellbegrenzer mit Dämpfung mit variabler Öffnungsbegrenzung, max. 90° mit Werkzeug entriegelbar.

Beschlagstypen
Dreh- bzw. Kipp- Beschlag; 1 - flügelig
Verdecktliegender Dreh- /Kipp-Beschlag mit Einhandbedienung und Fehlbedienungssperre. Eck- und Scherenlager sind flügelrahmenbündig und optisch aufeinander abgestimmt. Die Basissicherheit des Beschlages erfolgt durch Eckumlenkungen mit Pilzköpfen und Ecklagern mit integriertem Aushebelschutz.
Korrosionsbeständigkeit gemäß DIN EN 1670, Klasse 3.
Justiermöglichkeiten:
  Ecklager mit Höhen- und Seiteneinstellung.
  Schere mit Flügelandruck und Seiteneinstellung.

Dreh-Beschlag; 1 - flügelig
Verdecktliegender Dreh- Beschlag mit Einhandbedienung und Fehlbedienungssperre. Eck- und Scherenlager sind flügelrahmenbündig und optisch aufeinander abgestimmt. Die Basissicherheit des Beschlages erfolgt durch Eckumlenkungen mit Pilzköpfen und Ecklagern mit integriertem Aushebelschutz.
Korrosionsbeständigkeit gemäß DIN EN 1670, Klasse 3.
Justiermöglichkeiten:
  Ecklager mit Höhen- und Seiteneinstellung.
  Schere mit Flügelandruck und Seiteneinstellung.

Griffoliven
Dauerfunktion  Beanspruchung nach DIN EN 12400 Klasse 4
Fenstergriff nach DIN EN 13126-3
Rosettengröße 21 x 32,5 x 84,5 mm,

Design als Säbelform, entworfen  in Anlehnung an Schweizer Waggontürdrücker, wie von Max Bill für die Ulmer Hochschule gestaltet, 4 Punkt-Rastung zur Positionierung des Fenstergriffes in 90° Schritten, ganzflächig abdeckende ovale Rosette,
Befestigung verdeckt

7 mm Vollstift

Edelstahlrostfrei, Werkstoff 1.4301, fein matt

Hersteller/ Typ: FSB Modellreihe 1023 "Ulmer Drücker"
oder gleichwertiger Art

Hersteller/ Typ: '................

....................................' vom Bieter einzutragen
*AB 1.4 - Einbauteile*
Elektrische Kabel, elektrische Anlagen
Das Verlegen von Kabeln innerhalb der Fensterkonstruktion bis zum Übergabepunkt MSA oder zur selbst gelieferten Steuerungszentrale ist Leistung des AN Fassade. Die Kabel werden beim gebündelten Austritt aus der Zarge durch ein in der Planung gekennzeichnetes bauseitiges Leerrohr in der Außenwand geführt und im restlichen Weg Aufputz mit Kabelkanälen zur Steuerzentrale geführt. Dieses ist Leistung des AN Fassade.
Sämtliche Konstruktionsdurchdringungen von elektrischen Kabeln sind mit Zugentlastung vorgesehen / vorzusehen.
Folgende Komponenten:

Schutzrohr als Installationsrohr aus Kunststoff, Rund, Farbe hellgrau, zur Aufputzmontage, mit Rohrbögen, Montage an Wänden aus Stahlbeton, Mauerwerk und Trockenbau, geordnete Verlegung

Magnetkontakte in Fensterrahmen und -flügel integriert
Fremdfeldsicherer Magnetkontakt DIN EN 50131-2-6 (VDE 0830-2-2-6) Grad 3, VdS Klasse C, einschl. Betätigungsmagnet, zur Überwachung eines Fensterflügels auf Öffnung und Verschluss, integriert in Beschlag,  Einbaumontage, horizontal und vertikal justierbar, Einbau entsprechend der Vorgaben aus VdS Richtlinie 2311, einschl. Anschlussleitung, Leitungslänge mind. 6 m, jedoch mindestens 2,5 m Anschlusslänge ab Leitungsauslass, einschl. Verlegung der Anschlussleitung bis zum Anschlussmodul durch Einziehen in bauseitiges Leerrohr oder in Hohlwand,  einschl. Herstellen aller erforderlichen Aussparungen, passgenau, Anschluss in Linientechnik über potentialfreien Kontakt, inkl. Prüfung der korrekten Schaltabstände und Widerstandswerte nach Einbau mit Messprotokoll. Das Messprotokoll muss mindestens folgende Daten enthalten: Name des Prüfers, Datum, Raumnummer, Fensternummer, Widerstandswerte in Ohm mit einer Nachkommastelle (offen, geschlossen, Sabotage), Bestätigung der korrekten Schalt- und Öffnungstoleranzen.
Riegelkontakte in Fensterrahmen und -flügel integriert
fremdfeldsicher, kodierbar, zur Verschlussüberwachung des Fensterflügels zur Aufschaltung auf bauseitiges Adressmodul der EMA, Überwachung auf Öffnung und Verschluss,
einschließlich Kabelführung im Fensterrahmen, Führung durch bauseitiges Leerrohr im Leibungsbereich zur bauseitigen Anschlussdose, Kabellänge 4,0 m vom Austrittspunkt
VdS-Anerkennung gemäß Klasse C
Technische Daten:
Schaltleistung:
min. 1,5 V-/10 myA
max. 30 V-/100 mA
Schutzart: IP 67
Betriebstemperatur: -40 bis +70° C
Kabelübergang
Flexibler Kabelübergang, zum verdeckten und bündigen Einbau in Tür-/Fensterfalze, 4 polig, lösbar bei Fensterflügelausbau durch Schraub- Steckklemme, Zulassung nach VdS Kl. C, hartverchromter Stahl, Öffnungswinkel mind. 180 Grad, einschl. Anschlussleitung, Leitungslänge mind. 6 m, jedoch mindestens 2,5 m Anschlusslänge ab Leitungsauslass, einschl. Verlegung der Anschlussleitung bis zum Anschlussmodul durch Einziehen in bauseitiges Leerrohr oder in Hohlwand.

Motorantrieb Drehflügelfenster
Motorantrieb für Drehflügelfenster zur Lüftung und Rauchableitung, für vertikal eingebaute rechteckige Fenster.
Elektrischer Antrieb für Öffnung zur Rauchableitung mit allen systembedingten mechanischen Bauteilen zur Befestigung des Antriebes an Öffnungseinrichtungen und Gebäude, als Spindelantrieb, für Drehflügel, Öffnung mind. 79° Hubkraft mind. 750 N, 24 V DC, Gehäuse aus Metall, Oberfläche: pulverbeschichtet, Schutzart IP 54 DIN EN 60529 (VDE 0470-1).

Motorische Antriebseinheit für die Montage auf dem Fensterrahmenprofil oder Flügelprofil,
optimierte Montage:  Spindelantrieb näher an Fensterbandseite
angebracht Antrieb zum elektromotorischen Öffnen- und Schließen von Fenstern und Klappen, mikroprozessorgesteuerte Motorelektronik, Kabelführung in verdeckt in Zargenhohlraum und durch bauseitiges Leerrohr im Leibungsbereich zur Rauch- und Wärmeabzugsanlage, Kabellänge 4,0 m vom Austrittspunkt

Lamellenfensterbeschlag mit Motorantrieb
Lamellenbeschlag mit Motorantrieb zur Lüftung und zur Entrauchung, verdecktliegende Beschlagskonstruktion mit Hebelgestänge und Getriebe
Antrieb für vertikal eingebaute rechteckige Fenster.
Elektrischer Antrieb für Öffnung zur Rauchableitung mit allen systembedingten mechanischen Bauteilen zur Befestigung des Antriebes an Öffnungseinrichtungen und Gebäude, als Linearantrieb, für Lamellenflügel, Öffnung mind. 75% der Öffnungsfläche, 24 V DC, Gehäuse aus Metall, Oberfläche: pulverbeschichtet, Schutzart IP 54 DIN EN 60529 (VDE 0470-1).

Motorische Antriebseinheit für die Montage auf dem Fensterrahmenprofil oder Flügelprofil,
mikroprozessorgesteuerte Motorelektronik, Kabelführung in verdeckt in Zargenhohlraum und durch bauseitiges Leerrohr im Leibungsbereich zur Rauch- und Wärmeabzugsanlage, Kabellänge 4,0 m vom Austrittspunkt
*AB 1.5 - Oberflächen*
Aluminium

Oberflächenbehandlung Aluminium
Sollten sich einzelne Vorgaben widersprechen oder nicht durchgängig umsetzbar sein, so ist der AN verpflichtet, hierauf vor der Ausführung hinzuweisen und Lösungsvorschläge zu unterbreiten. Mörtel muss leicht und ohne Rückstände zu entfernen sein. Dabei sind mechanische Verletzungen der Beschichtung durch Sandkörner nicht zulässig.

Farbbeschichtung (Pulverbeschichtung)
An die Qualität der Beschichtung werden höchste Anforderungen gestellt, besonders hinsichtlich Glanzhaltung, Kreidung und Farbtonbeständigkeit.
Der Beschichtungsbetrieb hat gemäß GSB und/oder Qualicoat-Vorschriften zu erfolgen. Für die Beschichtung wird die Qualität "Master bzw. Klasse2" (hochwetterfest) gefordert.

Kunststoffbeschichtung auf Basis: Einkomponenten-Polyester -Pulver (Trockenbeschichtung)
Untergrund-Vorbehandlung der außenliegenden, der Witterung ausgesetzten Oberflächen, auch zur Vermeidung von Filiformkorrosion: Voranodisation.
Untergrund-Vorbehandlung der innenliegenden und vor Bewitterung geschützt liegenden Oberflächen, inklusive der äußeren Rahmenprofile der Fenster: Chromatierung nach DIN EN 12487 entsprechend den GSB- bzw. Qualicoat-Prüfbedingungen

Glanzgrad: DIN EN ISO 2813: ca. 60 R'/60°
Schichtdicke: min. 60 µm gem. DIN EN ISO 2360
Lichtechtheit: gem. Blaumaßstab sehr gute Lichtbeständigkeit
Gitterschnittprüfung: DIN EN ISO 2409 = Gt 0;
Dornbiegeprüfung: DIN EN ISO 1519 < 5mm
Erichsentiefung: DIN EN ISO 1520 > 5mm
Wetterbeständigkeit: Kurzbewitterung DIN EN ISO 11341  > 90 % Restglanz,
Freibewitterung: 3 Jahre Florida, 5° Süd:  > 50 % Restglanz;
Buchholzhärte: DIN EN ISO 2815 > 80
Schlagtiefung: DIN EN ISO 6272/Tapetest > 2,5 Nm

Alle werkseitig mit Endoberflächenbehandlung ausgestatteten Bauteile sind durch geeignete Maßnahmen - kein Schutzlack - bis zur Abnahme der Leistung zu schützen.
Stahl
Korrosionsschutzbeschichtung:
Korrosionsschutzbeschichtung einschließlich Vorbehandlung für Beschichtung. Die Beschichtung ist mit lösemittelarmen Beschichtungssystemen (VOC gemäß 2004/42/EG) auszuführen. Der Korrosionsschutz an Metallbauteilen muss generell entweder werkseitig in einem Betrieb, der der 31. BImSchV unterliegt, erfolgen oder auf der Baustelle im Spritzverfahren nach den geltenden Regeln des Arbeitsschutzes aufgetragen werden. Für werkseitige Beschichtungen dürfen auf der Baustelle nur noch Ausbesserungsarbeiten (Schweißnähte, Transportschäden) vorgenommen werden. Für tragende Bauteile ist die DIN EN ISO 12944 einzuhalten, wobei die Applikation immer auf die Schutzdauer "H" auszulegen ist. Es sind keine Pigmente und Sikkative auf der Basis von Blei, Cadmium und Chrom-VI-Verbindungen enthalten. Die unterschiedlichen Korrosivitätskategorien sind nur durch speziell ausgelegte Beschichtungssysteme zu gewährleisten. Daher sind auch unterschiedliche Anforderungen abzuleiten. Die Einhaltung aller dieser Anforderungen ist per Herstellererklärung zu belegen. Ausführung gemäß DIN EN ISO 12944 Außen Korrosivitätskategorie C3 als C3.06 gemäß DIN EN 12944-5, Tabelle C.3, mit der Schutzdauer "H" und einer Schichtdicke von 180µm und Innen Korrosivitätskategorie C1.

Oberflächenvorbehandlung:
Die zu beschichtenden Stahlteile sind durch Strahlen vorzubehandeln.
Bauteil Die Oberfläche muss dem Normeinheitsgrad SA 2 1/2, DIN EN ISO 12944, entsprechen. Als Strahlgut darf nur silikoseungefährliches und bleiloses Material verwendet werden. Grundlegend sind Kanten scharfkantig aber gleichmäßig entgratet auszuführen und das Glattschleifen der Schweißnähte nach der DIN EN 5817. Vorbereitungsgrad P3 nach 8501-3 zur weiteren Oberflächenverarbeitung.

1. Grundbeschichtung
Beschichtungsstoff: 2-Komponenten, blei- und chromatfreie Zinkphosphatgrundierung auf Epoxidharzbasis nach Vorschriften des Herstellers aufbringen.
Trockenschichtdicke: 60 µm (entsprechend Vorgaben Beschichtungssystem)

2. Grundbeschichtung
Farbton: nach Bemusterungsergebnis
Beschichtungsstoff: 2-Komponenten, blei-und chromatfreie Grundierung auf Epoxidharzbasis nach Vorschriften des Herstellers aufbringen.
Trockenschichtdicke: 120 µm (entsprechend Vorgaben Beschichtungssystem)

3. Deckbeschichtung
Farbton: nach Bemusterungsergebnis
Beschichtungsstoff: 2-Komponenten, blei-und chromatfreie Deckbeschichtung auf Epoxidharzbasis nach Vorschriften des Herstellers aufbringen.

Trockenschichtdicke: entsprechend Vorgaben Beschichtungssystem.
Die Auswahl der Beschichtungen erfolgt nach vorheriger Bemusterung durch den AG.

Bei allen Farbbeschichtungen sind dieselben Hersteller für sämtliche Bauteile zu verwenden um innerhalb einer Farbe keine herstellerbedingten Abweichungen zu haben.

Farbton: RAL 7048 Perlmausgrau

**3.2.10 Einfachfenster B 1000 mm H 1000 mm 1tlg Rahmen Alu Isolierglas 3fach Antrieb elektr. Dichtungsband BG1 Dichtstoff**
*** Leitbeschreibung
*** gemäß Ausführungsbeschreibung 1
STLB-Bau 2026-04 026
Einfachaußenfenster,
Breite Blendrahmen '1000' mm,

Höhe Blendrahmen '1000' mm,
einteilig, Wandaufbau im Anschlussbereich einschalig mit WDVS, Befestigungsuntergrund Normalbeton,
Rahmen aus Aluminium, flächenbündig, Rahmenoberfläche außen pulverbeschichtet, Rahmenoberfläche innen wie außen, Befestigung des Rahmens mit Rahmendübeln/Fensterbauschrauben,
1. Teil Dreh, Fenster transparent mit einer Füllung, aus Isolierglas, 3-fach, UV-beständiger Randverbund und wärmetechnisch verbesserte Abstandhalter DIN EN ISO 10077-1, mit 2 Anschlagdichtungen und Mitteldichtung, mit Beschlag, Fenstergriff aus nichtrostendem Stahl, mattgebürstet, mit elektrischer Bedienung,
Abdichtung der äußeren Dichtebene mit imprägniertem Fugendichtungsband aus Schaumkunststoff, Beanspruchungsgruppe 1 DIN 18542, umlaufend, Dichtung für unteren Anschluss der äußeren Dichtebene mit Fensteranschlussfolie, Anschluss unter Fensterbank, Abdichtung der inneren Dichtebene mit Dichtstoff (zulässige Gesamtverformung mind. 12,5 %), umlaufend, Dämmebene (Funktionsebene) vollständig ausfüllen, mit Mineralwolle,
Ausführung gemäß Zeichnung und Einzelbeschreibung,
Zeichnungs-Nr 'D10117STRUG01A300_DF077'

Einzelbeschreibungs-Nr '1: einschl. An-/Einbauteile für Alarmanlagen oder MSR-Technik, einschl. Beschläge, einschl. motorischer Antrieb

Einbauort: Untergeschoss Fenstertyp FA_700-A'
Menge: 27,000 St
Leistungsbereichkatalog: 026
DIN276-1_08: 334
DIN276_18: 334
*Unterbeschreibung 1 Technische/statische / bauphysikalische Anforderungen*
Technische, statische und bauphysikalische Leistungseigenschaften und Anforderungen
an die Gesamtkonstruktion:

Schallschutz DIN 4109:  keine Anforderung

Schlagregendichtheit Klasse 9 A (600 Pa) DIN EN 12208,
Wärmeschutz DIN EN ISO 10077-1, DIN 4108-4
Uw kleiner gleich 0,8 W/m2K,
Ug kleiner gleich 0,6 W/m2K,
Gesamtenergiedurchlassgrad Verglasung g 0,6 DIN EN 410,
Luftdurchlässigkeit Klasse 4 DIN EN 12207,
*Unterbeschreibung 2 Rahmen/ Profilsystem*
Thermisch getrennte Aluminiumprofile, Abmessungen mindestens wie in den auf den Detailplänen vorgegebenen Abmessungen und der dargestellten Profilierung.

Alle Profilverbindungen (T- und Gehrungsstöße) gesteckt, geklebt und gesickt

Grundbautiefe: 90 mm
Raumseitig aufschlagender Flügelrahmen mit 10 mm Flächenversatz zur Rahmenebene, Außenseite flächenbündig.
Die Blendrahmen sind winklig für einen breiteren inneren Anschluss und einer Überdeckung des Schenkels mit Dämmung auszubilden.

Durchlaufende Dämmebenen in Rahmen und Innenflügel.

Flügel sind mit Glashalteleisten zum Innenraum hin zu versehen, Glasleisten eckig, bündig mit Blendrahmen, auf Gehrung gestoßen

Die Fensterflügel sind vorzurichten für die Aufnahme von Dreifach-Isolierverglasungen mit Andruck-Trockendichtung.

Wärmedämmende Isolierstege im Flügel sowie wannengeführte Schaumdämmungen als Anschlag für die mit einem Schaumkern ausgestattete Mehrhohlkammer Mitteldichtung

Die äußere Schale des Blendrahmens / Flügels ist mit einer Hohlkammer zu versehen, so dass im Eckbereich durch Eckwinkel etc. eine wasserdichte Ausführung gewährleistet ist.

Der freie Steg des Blendrahmens ist durch entsprechende Eckbleche oder Gussteile zu hinterlegen. Eine Sickung im äußeren sichtbaren Bereich ist nicht zulässig.

Profilbautiefen:
Blendrahmen, Pfosten, Riegel 90 mm
Flügelrahmen 100 mm

Profilansichtsbreiten:
Blendrahmen, unten 109 mm
Blendrahmen, seitlich und oben 84 mm
Pfosten 104 mm
Riegel 104 mm
Flügelrahmen (Fenster) 36 mm

Farbton RAL 7048 perlmausgrau, Ausführung gemäß Ausführungsbeschichtung AB 1.5
*Unterbeschreibung 3 Ausfachung/ Verglasung*
Ausfachungen als Isolierverglasung gemäß Ausführungsbeschreibung 1  AB 1.2

Glastyp GT 01
DIN276-1_08: 334
*Unterbeschreibung 4 Beschläge*
Drehbeschlag gemäß Ausführungsbeschreibung 1 - AB 1.3 mit Ausstellbegrenzer mit Dämpfung mit variabler Öffnungsbegrenzung, max. 90° mit Werkzeug entriegelbar.

Griffolive gemäß Ausführungsbeschreibung 1 - AB 1.3
*Unterbeschreibung 5 Montage/ Anschlüsse*
Montage der Elemente als Leibungsmontage in  Außenwänden aus Beton, Wandaufbau im Anschlussbereich einschalig mit WDVS, Befestigungsuntergrund Normalbeton als WU - Konstruktion, Leibungsmontage mittig, Leibung mit stumpfem Anschlag,

Anschluss der Fensterelemente an Rohbau umlaufend mittels vorkomprimiertes 3-Ebenen-Dichtungsband auf der Basis eines
PU-Schaumstoffs. Schlagregendicht über 600 Pa und witterungsbeständig  (BG 1 geprüft) auf der Außenseite
Dämmung von Schall und Wärme in der Funktionsebene
Luftdicht und dampfbremsend zur Raumseite (BG-R geprüft) einschl. zugehöriger Versieglung, umlaufendes Ausstopfen mit Dämmstoff Mineralwolle
*Unterbeschreibung 6 Elektrische Komponenten*
einschließlich

Magnetkontakt  und Verkabelung gemäß Ausführungsbeschreibung 1 - AB 1.4

Riegelkontakt  und Verkabelung gemäß Ausführungsbeschreibung 1 - AB 1.4

Kabelübergang mit Anschluss an Alarmspinne  und Verkabelung gemäß Ausführungsbeschreibung 1 - AB 1.4

Motorantrieb als Spindelantrieb gemäß Ausführungsbeschreibung 1 - AB 1.4

Ausführung und Anordnung gemäß Zeichnung
Zeichnungs-Nr 'D10117STRUG01A300_DF076

**3.2.20 Einfachfenster B 1000 mm H 1500 mm 1tlg Rahmen Alu Isolierglas 3fach Antrieb elektr. Dichtungsband BG1 Dichtstoff**
*** wie Position 3.2.10
jedoch
Breite Blendrahmen '1000' mm,
Höhe Blendrahmen '1500' mm

Einbauort: Untergeschoss Fenstertyp FA_700-B
Menge: 1,000 St
Leistungsbereichkatalog: 026
DIN276-1_08: 334
DIN276_18: 334

**3.2.30 Einfachfenster B 1100 mm H 1100 mm 1tlg Rahmen Alu Isolierglas 3fach Antrieb elektr. Dichtungsband BG1 Dichtstoff**
*** wie Position 3.2.10
jedoch
Breite Blendrahmen '1100' mm,
Höhe Blendrahmen '1100' mm,

Einbauort: Untergeschoss Fenstertyp FA_700-C
Menge: 2,000 St
Leistungsbereichkatalog: 026
DIN276-1_08: 334
DIN276_18: 334

**3.2.40 Einfachfenster B 1200 mm H 1200 mm 1tlg Rahmen Alu Isolierglas 3fach Antrieb elektr. Dichtungsband BG1 Dichtstoff**
*** wie Position 3.2.10
jedoch
Breite Blendrahmen '1200' mm,
Höhe Blendrahmen '1200' mm,

Einbauort: Untergeschoss Fenstertyp FA_700-D
Menge: 2,000 St
Leistungsbereichkatalog: 026
DIN276-1_08: 334
DIN276_18: 334

**3.2.50 Einfachfenster B 1000 mm H 1000 mm 1tlg Rahmen Alu Isolierglas 3fach Dichtungsband BG1 Dichtstoff**
*** Leitbeschreibung
*** gemäß Ausführungsbeschreibung 1
STLB-Bau 2026-04 026
Einfachaußenfenster,
Breite Blendrahmen '1000' mm,

Höhe Blendrahmen '1000' mm,
einteilig, Wandaufbau im Anschlussbereich einschalig mit WDVS, Befestigungsuntergrund Normalbeton,
Rahmen aus Aluminium, flächenbündig, Rahmenoberfläche außen pulverbeschichtet, Rahmenoberfläche innen wie außen, Befestigung des Rahmens mit Rahmendübeln/Fensterbauschrauben,
1. Teil Drehkipp, Fenster transparent mit einer Füllung, aus Isolierglas, 3-fach, mit 2 Anschlagdichtungen und Mitteldichtung, mit Beschlag, Fenstergriff aus nichtrostendem Stahl, mattgebürstet,
Abdichtung der äußeren Dichtebene mit imprägniertem Fugendichtungsband aus Schaumkunststoff, Beanspruchungsgruppe 1 DIN 18542, umlaufend, Dichtung für unteren Anschluss der äußeren Dichtebene mit Fensteranschlussfolie, Anschluss unter Fensterbank, Abdichtung der inneren Dichtebene mit Dichtstoff (zulässige Gesamtverformung mind. 12,5 %), umlaufend, Dämmebene (Funktionsebene) vollständig ausfüllen, mit Mineralwolle,
Ausführung gemäß Zeichnung und Einzelbeschreibung,
Zeichnungs-Nr 'D10117STRUG01A300_DF078'

Einzelbeschreibungs-Nr '1: einschl. An-/Einbauteile für Alarmanlagen oder MSR-Technik, einschl. Beschläge

Einbauort: Untergeschoss Fenstertyp FA_701'
Menge: 6,000 St
Leistungsbereichkatalog: 026
DIN276-1_08: 334
DIN276_18: 334
*Unterbeschreibung 1 Technische/statische / bauphysikalische Anforderungen*
Technische, statische und bauphysikalische Leistungseigenschaften und Anforderungen
an die Gesamtkonstruktion:

Schallschutz DIN 4109:  keine Anforderung

Schlagregendichtheit Klasse 9 A (600 Pa) DIN EN 12208,
Wärmeschutz DIN EN ISO 10077-1, DIN 4108-4
Uw kleiner gleich 0,8 W/m2K,
Ug kleiner gleich 0,6 W/m2K,
Gesamtenergiedurchlassgrad Verglasung g 0,6 DIN EN 410,
Luftdurchlässigkeit Klasse 4 DIN EN 12207,
*Unterbeschreibung 2 Rahmen/ Profilsystem*
Thermisch getrennte Aluminiumprofile, Abmessungen mindestens wie in den auf den Detailplänen vorgegebenen Abmessungen und der dargestellten Profilierung.

Alle Profilverbindungen (T- und Gehrungsstöße) gesteckt, geklebt und gesickt

Grundbautiefe: 90 mm
Raumseitig aufschlagender Flügelrahmen mit 10 mm Flächenversatz zur Rahmenebene, Außenseite flächenbündig.
Die Blendrahmen sind winklig für einen breiteren inneren Anschluss und einer Überdeckung des Schenkels mit Dämmung auszubilden.

Durchlaufende Dämmebenen in Rahmen und Innenflügel.

Flügel sind mit Glashalteleisten zum Innenraum hin zu verseh- en, Glasleisten eckig, bündig mit Blendrahmen, auf Gehrung gestoßen

Die Fensterflügel sind vorzurichten für die Aufnahme von Dreifach-Isolierverglasungen mit Andruck-Trockendichtung.

Wärmedämmende Isolierstege im Flügel sowie wannengeführte Schaumdämmungen als Anschlag für die mit einem Schaumkern ausgestattete Mehrhohlkammer Mitteldichtung

Die äußere Schale des Blendrahmens / Flügels ist mit einer Hohlkammer zu versehen, so dass im Eckbereich durch Eckwinkel etc. eine wasserdichte Ausführung gewährleistet ist.

Der freie Steg des Blendrahmens ist durch entsprechende Eckbleche oder Gussteile zu hinterlegen. Eine Sickung im äußeren sichtbaren Bereich ist nicht zulässig.

Profilbautiefen:
Blendrahmen, Pfosten, Riegel 90 mm
Flügelrahmen 100 mm

Profilansichtsbreiten:
Blendrahmen, unten 109 mm
Blendrahmen, seitlich und oben 84 mm
Pfosten 104 mm
Riegel 104 mm
Flügelrahmen (Fenster) 36 mm

Farbton RAL 7048 perlmausgrau
*Unterbeschreibung 3 Ausfachung/ Verglasung*
Ausfachungen als Isolierverglasung gemäß Ausführungsbeschreibung 1  AB 1.2

Glastyp GT 01
DIN276-1_08: 334
*Unterbeschreibung 4 Beschläge*
Drehkippbeschlag gemäß Ausführungsbeschreibung 1 - AB 1.3 mit Ausstellbegrenzer mit Dämpfung mit variabler Öffnungsbegrenzung, max. 90° mit Werkzeug entriegelbar.

Griffolive gemäß Ausführungsbeschreibung 1 - AB 1.3
*Unterbeschreibung 5 Montage/ Anschlüsse*
Montage der Elemente als Leibungsmontage in  Außenwänden aus Beton, Wandaufbau im Anschlussbereich einschalig mit WDVS, Befestigungsuntergrund Normalbeton als WU-Konstruktion, Leibungsmontage mittig, Leibung mit stumpfem Anschlag,

Anschluss der Fensterelemente an Rohbau umlaufend mittels vorkomprimiertes 3-Ebenen-Dichtungsband auf der Basis eines
PU-Schaumstoffs. Schlagregendicht über 600 Pa und witterungsbeständig  (BG 1 geprüft) auf der Außenseite
Dämmung von Schall und Wärme in der Funktionsebene
Luftdicht und dampfbremsend zur Raumseite (BG-R geprüft) einschl. zugehöriger Versieglung, umlaufendes Ausstopfen mit Dämmstoff Mineralwolle
*Unterbeschreibung 6 Elektrische Komponenten*
einschließlich

Magnetkontakt  und Verkabelung gemäß Ausführungsbeschreibung 1 - AB 1.4

Riegelkontakt  und Verkabelung gemäß Ausführungsbeschreibung 1 - AB 1.4

Kabelübergang mit Anschluss an Alarmglas  und Verkabelung gemäß Ausführungsbeschreibung 1 - AB 1.4

Ausführung und Anordnung gemäß Zeichnung
Zeichnungs-Nr 'D10117STRUG01A300_DF076

**3.2.60 Einfachfenster B 1000 mm H 1000 mm 1tlg Rahmen Alu Isolierglas 3fach Antrieb elektr. Dichtungsband BG1 Dichtstoff**
*** Leitbeschreibung
*** gemäß Ausführungsbeschreibung 1
STLB-Bau 2026-04 026
Einfachaußenfenster,
Breite Blendrahmen '1000' mm,

Höhe Blendrahmen '1000' mm,
einteilig, Wandaufbau im Anschlussbereich einschalig mit WDVS, Befestigungsuntergrund Normalbeton,
Rahmen aus Aluminium, flächenbündig, Rahmenoberfläche außen pulverbeschichtet, Rahmenoberfläche innen wie außen, Befestigung des Rahmens mit Rahmendübeln/Fensterbauschrauben,
1. Teil Lamellen,
Anzahl Lamellen '3' St,
aus Aluminium, pulverbeschichtet, Fenster transparent mit einer Füllung, aus Isolierglas, 3-fach, UV-beständiger Randverbund und wärmetechnisch verbesserte Abstandhalter DIN EN ISO 10077-1, mit Beschlag, mit elektrischer Bedienung,
Abdichtung der äußeren Dichtebene mit imprägniertem Fugendichtungsband aus Schaumkunststoff, Beanspruchungsgruppe 1 DIN 18542, umlaufend, Dichtung für unteren Anschluss der äußeren Dichtebene mit Fensteranschlussfolie, Anschluss unter Fensterbank, Abdichtung der inneren Dichtebene mit Dichtstoff (zulässige Gesamtverformung mind. 12,5 %), umlaufend, Dämmebene (Funktionsebene) vollständig ausfüllen, mit Mineralwolle,
Ausführung gemäß Zeichnung und Einzelbeschreibung,
Zeichnungs-Nr 'D10117STRUG01A300_DF079'

Einzelbeschreibungs-Nr '1: einschl. An-/Einbauteile für Alarmanlagen oder MSR-Technik, einschl. Beschläge, einschl. motorischer Antrieb

Einbauort: Untergeschoss Fenstertyp FA_702-A'
Menge: 19,000 St
Leistungsbereichkatalog: 026
DIN276-1_08: 334
DIN276_18: 334
*Unterbeschreibung 1 Technische/statische / bauphysikalische Anforderungen*
Technische, statische und bauphysikalische Leistungseigenschaften und Anforderungen
an die Gesamtkonstruktion:

Schallschutz DIN 4109:  keine Anforderung

Schlagregendichtheit Klasse 6 A (600 Pa) DIN EN 12208,
Wärmeschutz DIN EN ISO 10077-1, DIN 4108-4
Uw kleiner gleich 1,2 W/m2K,
Ug kleiner gleich 0,6 W/m2K,
Gesamtenergiedurchlassgrad Verglasung g 0,6 DIN EN 410,
Luftdurchlässigkeit Klasse 4 DIN EN 12207,
*Unterbeschreibung 2 Rahmen/ Profilsystem*
Thermisch getrennte Aluminiumprofile, Abmessungen mindestens wie in den auf den Detailplänen vorgegebenen Abmessungen und der dargestellten Profilierung.

Grundbautiefe.70 mm
Lamellenfenster mit flächenbündigen Lamellen ohne horizontale Profilüberlappung, Flügel umlaufend gerahmt, mit Profildämmkernen

Rahmen auf Gehrung gestoßen

Die Fensterflügel sind vorzurichten für die Aufnahme von Dreifach-Isolierverglasungen mit Andruck-Trockendichtung.

Profilansichtsbreiten:
Ansichtsbreite ca. 40 mm

Farbton RAL 7048 perlmausgrau
*Unterbeschreibung 3 Ausfachung/ Verglasung*
Ausfachungen als Isolierverglasung gemäß Ausführungsbeschreibung 1  AB 1.2

Glastyp GT 01
DIN276-1_08: 334
*Unterbeschreibung 4 Montage/ Anschlüsse*
Montage der Elemente als Leibungsmontage in  Außenwänden aus Beton, Wandaufbau im Anschlussbereich einschalig mit WDVS, Befestigungsuntergrund Normalbeton als WU-Konstruktion, Leibungsmontage mittig, Leibung mit stumpfem Anschlag,

Anschluss der Fensterelemente an Rohbau umlaufend mittels vorkomprimiertes 3-Ebenen-Dichtungsband auf der Basis eines
PU-Schaumstoffs. Schlagregendicht über 600 Pa und witterungsbeständig  (BG 1 geprüft) auf der Außenseite
Dämmung von Schall und Wärme in der Funktionsebene
Luftdicht und dampfbremsend zur Raumseite (BG-R geprüft) einschl. zugehöriger Versieglung, umlaufendes Ausstopfen mit Dämmstoff Mineralwolle
*Unterbeschreibung 5 Elektrische Komponenten*
einschließlich

3 Stück Magnetkontakte  und Verkabelung gemäß Ausführungsbeschreibung 1 - AB 1.4

3 Stück Riegelkontakte  und Verkabelung gemäß Ausführungsbeschreibung 1 - AB 1.4

3 Stück Kabelübergänge mit Anschluss an Alarmspinne  und Verkabelung gemäß Ausführungsbeschreibung 1 - AB 1.4

Motorantrieb für Lamellenfenster gemäß Ausführungsbeschreibung 1 - AB 1.4

Ausführung und Anordnung gemäß Zeichnung
Zeichnungs-Nr 'D10117STRUG01A300_DF076

**3.2.70 Einfachfenster B 1500 mm H 1500 mm 1tlg Rahmen Alu Isolierglas 3fach Antrieb elektr. Dichtungsband BG1 Dichtstoff**
*** wie Position 3.2.60
jedoch

Breite Blendrahmen 1500 mm,
Höhe Blendrahmen 1500 mm

Einbauort: Untergeschoss Fenstertyp FA_702-B
Menge: 2,000 St
Leistungsbereichkatalog: 026
DIN276-1_08: 334
DIN276_18: 334

**3.2.80 Einfachfenster B 1200 mm H 1200 mm 1tlg Rahmen Alu Isolierglas 3fach Antrieb elektr. Dichtungsband BG1 Dichtstoff**
*** wie Position 3.2.60
jedoch

Breite Blendrahmen 1200 mm,
Höhe Blendrahmen 1200 mm

Einbauort: Untergeschoss Fenstertyp FA_702-C
Menge: 1,000 St
Leistungsbereichkatalog: 026
DIN276-1_08: 334
DIN276_18: 334

**3.2.90 Öffnungseinr. Rauchableitg Anz1St 1Lüftungsgruppe 1Rauchableitungsgruppe elektr.**
*** Leitbeschreibung
*** gemäß Ausführungsbeschreibung 1
STLB-Bau 2026-04 021
Einrichtung für Öffnungen zur Rauchableitung (Öffnungseinrichtung), Anzahl der Öffnungen 1 St, Anzahl der Lüftungsgruppen 1 St, Anzahl der Rauchableitungsgruppen 1 St, elektrisch betrieben, Ausführung gemäß Zeichnung,
Zeichnungs-Nr 'D10117STREG01A300_DF076'

gemäß nachfolgender Beschreibung.
Menge: 13,000 St
Leistungsbereichkatalog: 021
DIN276-1_08: 362
DIN276_18: 334
*Unterbeschreibung 1 als Rauch- und Wärmeabzugszentrale*
als Rauch- und Wärmeabzugszentrale

Zentrales Steuergerät für den elektrischen Antrieb von Öffnungen zur Rauchableitung, einschl. primärer Energieversorgung 240 V/AC und sekundärer Energieversorgung über wiederaufladbaren Akkumulator, ausgelegt für eine Motorengruppe, mit einer Überbrückungszeit von mind. 48 Stunden ausgelegt für einen Ausgangsstrom von mind. 2 A bei 24 V/DC,
- je einen Signaleingang für Auslöseeinrichtung für Rauch-/Thermomelder, Taster, Lüftungstaster, externe Meldeanlage,
- mit optischen lichtemittierenden Anzeigeelementen für Störungs-, Warn-, Alarm- und Betriebszustandsmeldungen,
- mit potentialfreien Kontakten für Störungs-, Warn-, Alarm- und Betriebszustandsmeldungen,
- mit Aufschaltmöglichkeit Energieversorgung für eine Witterungsüberwachung, Witterungsüberwachung wird gesondert vergütet, ausgelegt für einen Ausgangsstrom von mind. 4 A, bei 24 V DC, Gehäuse aus Kunststoff, Schutzart IP 44 DIN EN 60529 (VDE 0470-1), Ausführung gemäß Zeichnung,

und

Manuelle Auslöseeinrichtung für Rauchabzüge, Typ A: Direkte Auslösung (1-stufig), rechteckig, Gehäuse aus Kunststoff, weiß, Kennzeichnungen DIN 18232-9, Betätigungselement manuell, in Aufputzausführung, Montage an Wand, in Gebäuden, einschl. Beschriftung RAUCHABZUG.

Verkabelung bauseits

**3.2.100 Öffnungseinr. Rauchableitg Anz2St 2Lüftungsgruppen 1Rauchableitungsgruppe elektr.**
*** wie Position 3.2.90
jedoch

Anzahl der Öffnungen 2 St, Anzahl der Lüftungsgruppen 2 St, Anzahl der Rauchableitungsgruppen 1 St
Menge: 12,000 St
Leistungsbereichkatalog: 021
DIN276-1_08: 362
DIN276_18: 334

**3.2.110 Öffnungseinr. Rauchableitg Anz3St 3Lüftungsgruppen 1Rauchableitungsgruppe elektr.**
*** wie Position 3.2.90
jedoch

Anzahl der Öffnungen 3 St, Anzahl der Lüftungsgruppen 3 St, Anzahl der Rauchableitungsgruppen 1 St
Menge: 3,000 St
Leistungsbereichkatalog: 021
DIN276-1_08: 362
DIN276_18: 334

**3.2.120 Öffnungseinr. Rauchableitg Anz4St 4Lüftungsgruppen 1Rauchableitungsgruppe elektr.**
*** wie Position 3.2.90
jedoch

Anzahl der Öffnungen 4 St, Anzahl der Lüftungsgruppen 4 St, Anzahl der Rauchableitungsgruppen 1 St
Menge: 2,000 St
Leistungsbereichkatalog: 021
DIN276-1_08: 362
DIN276_18: 334

**3.2.130 Wetterschutzgitter Lamellen B 2500 mm H 2500 mm RC3 Stahl waager. Elementtiefe 70 mm besch**
*** gemäß Ausführungsbeschreibung 1
Wetterschutz- und Lüftungsgitter als Lamellengitter
Rohbauöffnung
Breite 2500 mm,
Höhe 2500 mm,

als 2 Einzelgitter mit mittigen Pfosten als senkrechte Verstrebung, B ca. 50 mm, Elementtiefe ca. 70 mm

Festeingesetzte, schrägstehende, regenabweisende Doppellamellen  aus Stahl.
Lamellen überdeckend eingesetzt als Sicht bzw. Stocherschutz  einschl. an der Innenseite mit  Insektenschutz aus Edelstahl Maschenweite 6x6 mm vollflächig hinterlegt.
Verwindungssteifer Winkelrahmen 4-seitig umlaufend, befestigt in Außenwandöffnung, in Stahlbeton, Anordnung bündig mit Außenkante Wand, befestigt mit zugehörigen Montagelaschen gemäß Zulassung

Einbruchhemmung RC3 geprüft nach DIN EN 1627

physischer freier Querschnitt: 60%

Oberfläche beschichtet, Farbton RAL 7048 perlmausgrau, Ausführung gemäß Ausführungsbeschreibung AB 1.5,

Ausführung gemäß Zeichnung,
Zeichnungs-Nr D10117STRUG01A300_DF080

Fenstertyp FA_703_A

Einbauort Fenster UG
Menge: 1,000 St
Leistungsbereichkatalog: 031
DIN276-1_08: 339
DIN276_18: 334

**3.2.140 Wetterschutzgitter Lamellen B 2500 mm H 3150 mm RC3 Stahl waager. Elementtiefe 70 mm besch**
*** wie Position 3.2.130
jedoch
Rohbauöffnung
Breite 2500 mm,
Höhe 3150 mm,

Fenstertyp FA_703_B

Einbauort Fenster UG
Menge: 5,000 St
Leistungsbereichkatalog: 031
DIN276-1_08: 339
DIN276_18: 334

**3.2.150 Wetterschutzgitter Lamellen B 1500 mm H 1000 mm Alu waager. Lamellenabst. 60mm besch pulverbesch**
*** gemäß Ausführungsbeschreibung 1
Wetterschutzgitter als Lamellengitter
Rohbauöffnung
Breite 1500 mm,
Höhe 1000 mm,

Lamellen waagerecht, Lamellenabstand 60 mm, Z-förmige Lamellen, horizontal optisch geschlossen durch einen Lamellenabstands, der die Lamellenhöhe nicht überschreitet
Lamellenabstand = 60 mm
Lamellenhöhe = 60 mm
Elementtiefe 85 mm
mit Lamellenhaltern aus Aluminium und Insektenschutz aus Edelstahl Maschenweite 6x6 mm

physischer freier Querschnitt: 76%
optischer freier Querschnitt: 90%
umlaufender Rahmen ohne Anschlag, Befestigung vor dem Rohbau mit Betonankern im Rohbau, Anker mit Edelstahlschrauben in Leibung verschraubt

Oberfläche beschichtet, mit Pulverbeschichtung, Farbton RAL 7048 perlmausgrau, Ausführung gemäß Ausführungsbeschichtung AB 1.5

Ausführung gemäß Zeichnung,
Zeichnungs-Nr D10117STRUG01A300_DF081

Fenstertyp FA_703-C

Einbauort Fenster UG
Menge: 2,000 St
Leistungsbereichkatalog: 031
DIN276-1_08: 339
DIN276_18: 334

**3.2.160 Lüftungsgitter Lamellen B 2700 mm H 660 mm RC3 SAlu waager. Elementtiefe 50 mm anod.**
*** Bezugsbeschreibung
Lüftungsgitter als Lamellengitter mit Z-Lamellen aus Aluminium
Rohbauöffnung
Breite 2700 mm,
Höhe 660 mm,

als Einzelgitter Elementtiefe ca. 50 mm
sichtbare Rahmenbreite außen 46 mm

Sichtschutz  horizontal optisch geschlossen durch Lamellenabstand der die Lamellenhöhe nicht überschreitet
Lamellenabstand  ca. 50 mm
Lamellenhöhe ca. 56 mm
Z-Lamellen verdeckt montiert mit Aluminium-Lamellenhaltern, Lamellen aus Aluminium Strangpressprofilen, regensicher, mit Edelstahlgewebe  18/8, Maschenweite 2,3x2,3 mm innenseitig
Verwindungssteifer Winkelrahmen als Anschlagrahmen, ca. 36mm,  4-seitig umlaufend, befestigt vor Außenwandöffnung, in Stahlbeton, Abstand Vorderkante Gitter Außenkante Stahlbetonwand 300 mm, befestigt mit zugehörigen umlaufenden Zarge als Winkelzarge aus Edelstahlblech d 4 mm, Schenkellänge 180 + 180 mm, an Stahlbeton verdübelt, und mittels Befestigungslaschen gem. Zulassung an Zarge befestigt

Einbruchhemmung RC3 geprüft nach DIN EN 1627

physischer freier Querschnitt: 43%

Oberfläche eloxiert  E6/ C31

Ausführung gemäß Zeichnung,
Zeichnungs-Nr D10117STREG00A300_RD616 + 617

Einbauort Fenster EG - Müllsammelraum
Menge: 1,000 St
Leistungsbereichkatalog: 031
DIN276-1_08: 339
DIN276_18: 334

**3.2.170 Lüftungsgitter Lamellen B 600 mm H 700 mm RC3 SAlu waager. Elementtiefe 50 mm anod.**
*** wie Position 3.2.160
jedoch
Rohbauöffnung
Breite 600 mm,
Höhe 700 mm,

Einbauort Fenster EG - Abfallraum
Menge: 1,000 St
Leistungsbereichkatalog: 031
DIN276-1_08: 339
DIN276_18: 334

**3.2.180 Lüftungsgitter Lamellen B 765 mm H 1420 mm RC3 SAlu waager. Elementtiefe 50 mm anod.**
*** wie Position 3.2.160
jedoch
Rohbauöffnung
Breite 765 mm,
Höhe 1420 mm,

Einbauort Fenster EG - Abfallraum
Menge: 1,000 St
Leistungsbereichkatalog: 031
DIN276-1_08: 339
DIN276_18: 334

#### Abschnitt 3.3 Pfosten - Riegel - Fassade - Eingang Süd BTA

**Ausführungsbeschreibung 2 AB 2 - Pfosten - Riegelfassaden Stahl**
*AB 2.1 - Allgemeines/ Erläuterungen*
In der Ausführungsbeschreibung AB 2 werden die Pfosten - Riegel - Fassaden aus Stahl einschließlich ihrer Verglasungen und Einsatzelemente beschrieben.

Es handelt sich um die 2-geschossige Eingangssituation Süd und die 1-geschossige Eingangssituation Nord am Bauteil A

Allgemeine Festlegungen Pfosten-Riegel-Fassaden
Alle Abdichtungen zu den Verglasungen und Ausfachungen mit systemzugehörigen EPDM-Profilen. Die inneren Dichtungen bilden die wasserführende Ebene des Systems.

Ausgleich unterschiedlicher Füllelementstärken durch variable Systemdichtungen. Die Außenseite der Verglasungen und sonstigen Füllungen muss in einer Ebene liegen.

Dichtungen der Riegel mit systemeigener Überlappung der vertikalen Dichtebene und von  darunterliegenden Verglasungen, sonstigen Füllungen und Dämmstoffen zur kontrollierten  Entwässerung des Falzraums.  Sofern im System vorgesehen, sind Eck-, T- und Kreuzverbindungen werksseitig vulkanisiert, die Längsstöße vor Ort und nach Herstellervorgabe auszuführen.

Falzgrundbelüftung sowie Dampfdruckausgleich des Glasfalzes feldweise nach außen verdeckt, nach  Systemvorgabe mittels entsprechender Öffnungen und Entspannungsstücke im Riegelbereich auf der Unterseite der äußeren Deckschalen.

Pressleisten und Deckschalen aus Aluminium mit Ansichtsbreite 56-60 mm je nach eingesetztem  System. Deckschalen scharfkantig, Kantenradius max. 0,5 mm. Die vertikalen Deckschalen sind  gegen Abrutschen zu sichern.  Deckschalen der Pfosten h = 16 mm, der Riegel h = 15 mm, sämtliche offenen Enden der Deckschalen sind mit systemzugehörigen Abdeckkappen und in Farbe der  Deckschalen zu schließen. Es dürfen keine unbeschichteten Schnittkanten sichtbar sein.

Verbindung der Pressleisten zum Schraubkanal mittels Edelstahlschrauben, Zentrierscheiben und Isolationsklemmknöpfen. Es dürfen keine direkten Verbindungen bzw. Wärmebrücken durch die  Verschraubung zwischen Tragkonstruktion und äußeren Anpressleisten entstehen.

Sämtliche Kabel für elt. An- und Einbauten sind verdeckt innerhalb der Profile bis zu deren Austritt im Kopfbereich bzw. Bodenaufbau zu führen.  Für Kabel von Fremdgewerken (z.B. Videokameras) sind  Leerrohre mit Zugdraht zwischen Ein- und Austritt in den Fassadenprofilen vorzusehen.  Durchdringungen der äußeren Dichtebene sind schlagregengeschützt, der inneren Dichtebene  dampfdicht, außen wie innen mittels Kabeltüllen und PG-Verschraubungen abzuschließen.
Die freien Kabelenden sind aufgerollt und gegen Beschädigung geschützt an der Fassadenkonstruktion anzubringen.

Auf der Raumseite ist die Fassadenkonstruktion umlaufend dampfdicht gegen den Rohbau abzuschließen.

Im Fußpunkt ist die Konstruktion auf ihrer gesamten Länge für den Anschluss der Gebäudeabdichtung (Flüssigdichtung) vorzurichten.
*AB 2.2 - Fassadentyp WA-EL_700 - RC3 (Eingangsbereich Süd)*
Zweigeschossiges P/R-System im Bereich des Eingangs der Südfassade aus scharfkantig lasergeschweißten Rechteck-Rohrprofilen aus Stahl S235 mit verschweißter Aufsatzkonstruktion zur Klemmung der Einsatzelemente.

Gesamtabmessungen
Ostansicht B/H 23.819 x 7.170 mm mit einer 2flügligen Türanlage und 7 Öffnungsflügeln als motorische Klappflügel
Südansicht B/H 18.148 x 7.170 mm mit einer 2 flügligen Türanlage und einer inneren Windfangkonstruktion
Westansicht B/H 23.659 x 7.170 mm mit zwei 1flügligen Türanlage und 5 Öffnungsflügeln als motorische Klappflügel

Grundlegende Anforderungen
Mit den folgenden Anforderungen an die Gesamtkonstruktion im eingebauten Zustand:
- Eigenlasten der Bauteile sind mit ihrem spezifischen Gewicht nach DIN EN 1991-1-1:2010-12 /+NA zu berücksichtigen.
- Schneelasten nach DIN EN 1991-1-3:2010-12 /+NA.
- Nutzlasten nach DIN EN 1991-1-1:2010-12 /+NA.
- Horizontale Nutzlast für Fassadenkonstruktion (Holmlast aus absturzsichernder Funktion):
- Bürobereiche:
  Nutzlastkategorie B1 Holmlast: qH,k = 0,50 kN/m
- Bereiche mit Publikumsverkehr:
  Nutzlastkategorie B2 Holmlast: qH,k = 1,00 kN/m
  Die Holmlasten sind in einer Höhe von 1,10 m über OK FFB
  (bzw. Höhe gemäß Landesbauordnung) für die
  absturzsichernde Verglasungen und die
  Fassadenkonstruktion berücksichtigt. Ebenso sind die
  Holmlasten auf absturzsichernde Bauteile wie Geländer
  anzusetzen.
- Für absturzsichernde Verglasungen und deren direkte Befestigung sind zusätzlich die Nachweise für stoßartige Einwirkungen nach DIN 18008-4, Abschnitt 6 zu erbringen.
 -Luftdichtheit gemäß DIN EN 12152: Klasse AE (>600)
- Schlagregendichtheit gemäß DIN EN 12154:RE 1200
- Gesamtenergiedurchlassgrad g Wert: </= 0,36
- Lichttransmission: 65 %
- Wärmedurchgang Ug: </= 0,8W/m2K

- Widerstandsfähigkeit Windlast DIN EN 12210:
  Klasse B und Lastklasse >/= Bemessungslast
- Schalldämmung Rw, R,res für Gesamtfassade:
keine Anforderung
- Einbruchhemmungsklasse:  RC3
- Absturzsichernde Verglasung
- Glasaufbau siehe Glastypen und Positionstext

Konstruktion
Statisches System abweichend von üblichen P/R-Systemen mit längs durchgehendem Riegel auf Höhe + 3,90 m, über den die Horizontalkräfte mittels Konsolen in die Gebäudestützen und  Eigengewichtslasten der Einsatzelemente oberhalb dieses Riegels in die darunter liegenden Pfosten übertragen werden.

Ausbildung dieses Riegels als Durchlaufträger. Konstruktiv erforderliche Längsstöße sind statisch  wirksam, formschlüssig und mit verdeckt angeordneten Befestigungsmitteln auszulegen.  Entsprechend sind die Ecken dieses Riegels auf Gehrung verschweißt auszuführen und mit den  Längsprofilen zu koppeln.

Abmessungen gem. statischer Vordimensionierung:
170 x 60 x 8 mm (b x h x d), S 235.

Anbindung des Mittelriegels in dessen Verlauf auf zwei Arten, jeweils vertikal verschieblich zur  Übertragung der Horizontalkräfte in die Gebäudestützen bzw. die Geschossdecke:
Variante a)
an bauseits in die Stützen integrierte Anschweißplatten.  Die statische Auslegung und das  Anschweißen der Auflagerfahnen sowie Korrosionsschutz und Beschichtung liegen in der  Zuständigkeit des AN Fassade.
Variante b)
im Bereich der längs angrenzenden Geschossdecke mittels Konsolen aus verzinktem Stahl. Planung, Herstellung und Montage der Konsolen liegen in der Zuständigkeit des AN Fassade.
Der vertikale Lastabtrag für die gesamte Fassade erfolgt am Fußpunkt der Pfosten im EG mittels Konsolen aus verzinktem Stahl als Festlager mit Dübelbefestigung auf der Decke über UG. Pfosten  des 1.OG stehend auf dem Mittelriegel. Die Kopfenden dieser Pfosten sind vertikal verschieblich  mittels Verdübelung an die Decke über 1.OG anzubinden.
Sämtliche Pfosten, Fuß- und Kopfriegel ebenfalls aus Stahl im gleichen System des tragenden Riegels,  zwängungsfrei und mit verdeckten Befestigungen untereinander sowie mit dem Mittelriegel  verbunden.

Äußere Abmessungen
170 x 60  x 4 mm (b x h x d) bzw. nach statischem Erfordernis.  Eckpfosten 60 x 60 x 8 mm mit diagonal  angeschweißtem 10 mm starken Flachstahl.

Sämtliche Verbindungen zwischen  Pfosten und Riegeln sind verdeckt auszuführen.
Pfosten und Riegel erhalten außenseitig eine thermisch getrennte Aufsatzkonstruktion als System mit abZ mit aufgeschweißten Schraubkanälen, Glasträger nach statischem Erfordernis mit Riegeln  verschweißt. Systemzugehöriges Glasauflager- und Dichtsystem mit Falzgrund in einer Ebene und  systemspezifischer Falzentwässerung / -belüftung
Hersteller/ Typ: '................

....................................' vom Bieter einzutragen

abZ-Nr. angebotenes Fabrikat: '................

....................................' vom Bieter einzutragen

Oberflächen:
siehe AB 2.11

Montage und Bauanschluss:
Die Montageart der Fassade ist vom Auftragnehmer eigenverantwortlich festzulegen. Die auf die Fassade einwirkenden Kräfte müssen sicher in das Bauwerk übertragen werden. Bewegungen aufgrund der thermischen Längenänderung der Profile müssen konstruktiv aufgenommen werden. Die Fassadenkonstruktion darf keine zusätzlichen Lasten aus dem Bauwerk übernehmen. Die stehende Konstruktion wird über verzinkte Stahlkonsolen am Rohbau befestigt. Die Bewegungen des Rohbaus müssen aufgenommen werden können. Seitliche und obere Anschlüsse an den Rohbau erfolgen im Bereich von Feuerschutzanschlüssen  mit Brandschutzplatten verkleideten Stahlrohrprofile gemäß Zulassung.
Eine funktionsgerechte Ausführung der Anschlusskonstruktion zwischen Bauwerk und Fassade gehört zum Lieferumfang des Auftragnehmers. Der Einbau von Stahlanschlusswinkeln oder Blechkantteilen muss wärmebrückenfrei ausgeführt werden.
Die Anschlussbleche im Eckbereich sind verschweißt auszuführen, im geraden Bereich sind die Bleche mit Stoßblechen zu unterlegen. Für die Kondensatfreiheit im Bauanschluss gilt für normale Umgebungsbedingungen der Grundsatz „innen dichter als außen“. Anschlussfolien im Innenbereich der Fassadenkonstruktion müssen dampfdicht ausgeführt werden. Abdichtungsfolien im äußeren Bereich der Fassade müssen dampfoffen ausgeführt werden, um ein Entfeuchten der Anschlussfugen zu gewährleisten. Der Zwischenraum ist mit mineralischer Dämmung, sofern in Detailplänen nicht anders angegeben, WLG 032 zu füllen. Anschlussfolien müssen mit Spezial-Kleber am Bauwerk sauber verklebt sein.
Bei umlaufendem Einbau muss sichergestellt sein, dass diese in der gleichen Ebene liegen, sodass sie im Eckbereich dicht und dauerhaft miteinander verklebt werden können. Das Ausfüllen der Anschlussfugen muss mit mineralischen Dämmstoffen nach DIN 18165 ausgeführt werden. Werden Anschlussfugen mit spritzbaren elastischen Dichtstoffen ausgeführt, müssen diese Fugen mit geschlossenzelligem Füllmaterial hinterlegt werden, um eine Dreiflankenhaftung zu vermeiden. Diese Fugen müssen nach Vorgaben der Dichtstoffhersteller dimensioniert werden. Alle seitlichen Anschlüsse sind entsprechend den an die Fassade gestellten Schallschutzanforderungen auszuführen.
*AB 2.3 - Fassadentyp WA-EL_701 - RC3 (Eingangsbereich Nord)*
Hochwärmegedämmte Pfosten-Riegel-Konstruktion für eingeschossige Fassaden aus Stahl als  Systemlösung mit in Deutschland gültiger abZ.

Hersteller/ Typ: '................

....................................' vom Bieter einzutragen

abZ-Nr. angebotenes Fabrikat: '................

....................................' vom Bieter einzutragen

Pfosten und Riegel aus rechteckigen Stahl-Hohlprofilen mit Querschnitt 100 x 60 mm. Statisches  System stehend, Anbindung der Riegel an die Pfosten mittels systemzugehörigen T-Verbindern.

Für die Ausführung als hochisolierende Fassade ist in den Scheibenzwischenraum in Pfosten und  Riegeln ein systemgebundener Dämmstoffkern nach Herstellerangaben einzusetzen.  Dämmkerne im Glasfalz müssen eine Belüftung des Scheibenrandverbundes ermöglichen.
*AB 2.4 - Einsatzelemente Türen (außen)*
Hochwärmegedämmtes Tür- Stahlprofilsystem mit 80 mm Grundbautiefe gem. DIN EN 14024 für  Metall-Kunststoff-Verbundprofile mit abZ

Hersteller/ Typ: '................

....................................' vom Bieter einzutragen

abZ-Nr. angebotenes Fabrikat: '................

....................................' vom Bieter einzutragen

Konstruktionsmerkmale:
Alle Eck- und T-Verbindungen durch Schweißung kraftschlüssig verbunden.
Halbschalen der Profile untereinander kraft- und formschlüssig mit geschlossenen Isolierstegen  verbunden. Der Isoliersteg muss den kurzfristigen Temperaturerhöhungen während der Schweißung standhalten.
Aufnahmekapazität für Verglasungen und/oder Füllungen bis 56 mm.
Innen und außen flächenbündige Türflügel mit umlaufender  5 mm breiter Schattenfuge
Doppelte, dreiseitig umlaufende Anschlagdichtung. Übergang zur automatischen Senkdichtung ohne Einsatz von speziellen Dichtstücken.
Thermische Isolationsebene innerhalb der gesamten Konstruktion auch in Eck und  Sprossenbereichen durchgehend. Auch im Bereich der Schloss- und Beschlägegarnituren sind keine  Wärmebrücken zugelassen. Die Beschläge sind in einer Führungsnut anzuordnen.
Die Verglasung der Konstruktion wird mit verdeckt befestigter Glasleiste einseitig auf der Raumseite  durchgeführt.
Die Abdichtung zu den Füllungen erfolgt durch systemzugehörige EPDM-Dichtungen. Die Profilanschlagseite ist mit einer koextrudierten EPDM/Moosgummi-Dichtung auszuführen.
Die Türanlagen sind vorzurichten zum Einbau in die Klemmkonstruktion der umliegenden P/R- Fassade und mit dieser nach Herstellervorschrift kraftschlüssig zu verschrauben.
Sämtliche elt. Leitungen (z.B. für Türantriebe, Verriegelungen, Glasbruchmelder u. dgl.) sind verdeckt  innerhalb der Profile zu führen, soweit erforderlich mit Zugdraht und ggf. in Leerrohren zu führen.
Übergänge für elt. Leitungen zwischen Einspann- und Flügelrahmen sind verdeckt im Falz mittels Spiralschlauch aus Edelstahl und entsprechender Vorrichtung der Rahmenprofile auszuführen, die Übergänge  zwischen Einspannrahmen und P/R-Fassade entsprechend vorzurichten.
Der Fußpunkt der Türen ist gemäß DIN 18040 "Barrierefreies Bauen" sowie MBO § 50 auszuführen.

Sockelprofil der Türen mit Anschlagdichtung, die Türschwelle ist entsprechend als systemzugehöriges Bauteil und mit max. 20 mm Höhendifferenz auszuführen.
Unterhalb der Türschwelle ist raumseitig eine Unterkonstruktion aus verzinktem Stahl sowie einem  über die Breite der thermischen Trennebene angeordnetem min. 1,5 mm starkem Kantblech aus  Edelstahl V4A anzubringen, um die Türanlage und Türschwelle abzustützen. Der raumseitige vertikale Schenkel des Edelstahl-Blechs ist auf der Außenseite für das Anbringen der äußeren Abdichtung (Flüssigdichtung) vorzurichten.

Auf der Raumseite ist die Basiskonstruktion umlaufend dampfdicht gegen den Rohbau abzuschließen und für den Anschluss der Fußbodenkonstruktion vorzurichten.

Die innere Anschlussfuge an  den bauseitigen inneren Bodenbelag ist mit dauerelastischen Dichtstoffen zu versiegeln.
Anforderungen an die Türen:
- Dauerfunktionstüchtigkeit nach DIN EN 12400 für Stahlrahmentüren: Klasse 8.
- Mechanische Festigkeit nach EN 1192 für Stahlrahmentüren: Klasse 4.
Profilbautiefen:
-Blendrahmen, Pfosten, Riegel  80 mm
-Flügelrahmen (Tür) 80 mm
Profilansichtsbreiten gem. Detailschnitten
Wärmeschutz: Uf <= 1,5 W/m²K
*AB 2.5 - Einsatzelemente Fenster*
Nach außen öffnendes, thermisch getrenntes Aluminium-Fenstersystem aus Verbundprofilen mit abz

Hersteller/ Typ: '................

....................................' vom Bieter einzutragen

abZ-Nr. angebotenes Fabrikat: '................

....................................' vom Bieter einzutragen

Einsatzfenster für Pfosten-Riegelfassaden mit Standardverglasung und von außen verdeckt angeordnetem Blendrahmen.
Innere Ansichtsbreite des Fensters 62 mm,
äußere Ansichtsbreite 50 mm.

Einteiliges, fugenfreies Flügelprofil gehalten, von innen verdeckt verschraubt, ohne innere  Glasleisten oder von außen sichtbare Schrauben. Höhenversatz zwischen Glasoberfläche und
äußerem Flügelprofil max, 4 mm
Ausführung als Klappflügel mit an der Oberseite befestigtem Beschlag.
Die Beschläge sind verdeckt liegend im Glasfalzbereich der Fassadenkonstruktion angeordnet. Außen aufliegende Beschläge sind nicht zulässig. Der Öffnungswinkel muss max. 60° betragen können.
Es dürfen nur Systembeschläge verwendet werden. Entsprechend der Flügelgröße und der Windlast ist die Anzahl der Drehbänder und Verriegelungsteile festzulegen.
Es müssen Kettenantriebe mit folgenden Geräteeigenschaften eingesetzt werden:
-Automatische Abschaltung beim Erreichen der Endposition (auf/zu)
-Einstellbarer Dichtschluss
-Überlastschutz
-Gehäuse Aluminium, pulverbeschichtet
Die Motorantriebe müssen je nach Ausführung eine maximale Hublänge von 800 mm gewährleisten
Entsprechend der Produktnorm für Fenster und Außentüren DIN EN 14351-1 sind folgende Klassifizierungen gefordert und müssen nachgewiesen werden:
-Luftdurchlässigkeit: Klasse 4
-Widerstandsfähigkeit gegen Windlast: Klasse C5 -Schlagregendichtheit: Klasse 9A
-Einbruchschutz RC2
-Verglasung P5A
*AB 2.6 - Windfangkonstruktion*
Tragkonstruktion, statisches System
Tischförmige Tragkonstruktion auf 2 Stützen, auf diesen seitlich auskragender horizontaler Rahmen. Der horizontale Rahmen ist fassadenseitig konstruktiv an den Fassadenriegel angebunden, die raumseitig angeordneten Stützen können statisch als Pendelstützen betrachtet werden, indem der  horizontale Rahmen durch Aussteifungen in dessen Ecken als Platte wirkt.
Horizontaler Rahmen rechteckig,

Abmessungen ca. 2,60 x 4,80 m sowie Stützen, h ca. 3,90 m aus scharfkantig lasergeschweißten Stahlprofilen 60/60/4 mm, S235.
Innerhalb des Rahmens parallel verlaufend eingeschweißte Traversen aus Flachstahl S235 d 8 mm, in Randfeldern gevoutet 60-240 mm, im Mittelfeld 240 mm hoch.
An Rahmen und Traversen horizontal angeschweißte Flachstähle 40 x 3 mm als Auflager für die  Abdeckung aus Stahl-Pressrosten.
In den Eckfeldern bilden dreiecksförmige, unter den Flachstählen 40 x 3 mm kraftschlüssig  angebrachte Bleche aus duplex-beschichtetem Stahl die Aussteifung des Rahmens.

Rahmensystem
Ungedämmtes Tür- und Trennwand- Stahlprofilsystem für den Innenbereich mit 60 mm  Grundbautiefe aus Stahl als Systemlösung mit in Deutschland gültiger abZ.

Hersteller/ Typ: '................

....................................' vom Bieter einzutragen

abZ-Nr. angebotenes Fabrikat: '................

....................................' vom Bieter einzutragen

Basis des Rahmensystems bildet die Tragkonstruktion des Windfangs aus RR-Profilen 60/60 mm sowie die Pfosten der Hauptfassade, mit denen die Rahmenprofile mit über die gesamte Länge  verlaufenden Distanzstreifen aus EPDM mit 5 mm Stärke verdeckt verschraubt werden.
Die durch die Distanzstreifen gebildete Fuge ist beidseitig dauerelastisch zu verschließen.
Alle Eck- und T-Verbindungen der Rahmen sind durch Schweißung kraftschlüssig zu verbinden. Sofern erforderlich, sind Baustellenschweißungen mit der gleichen Qualität und Nachbehandlung  auszuführen wie die werksseitigen Verbindungen.
Die Verglasung der Konstruktion erfolgt mit einseitiger Glasleiste auf der Innenseite des Windfangs. Systemzugehörige Glasleisten aus bandverzinktem Stahl, verdeckt befestigt, Breite gem. Glasstärke. Abdichtung zu den Füllungen durch systemzugehörige EPDM-Profile.

Profilbautiefe 60 mm,
Ansichtsbreite
- Angrenzend an die Tragkonstruktion und Fassadenpfosten: 45 mm
-Kämpfer oberhalb der Tür: 65 mm
Verglasungen
siehe Ausführungsbeschreibung 2 AB 2.7

Einsatztüren Windfang
2-flg. Türanlage im gleichen ungedämmten Tür- und Trennwand - Stahlprofilsystem der umliegenden Rahmenkonstruktion.
Innen und außen flächenbündige Türflügel mit umlaufender Schattenfuge 5 mm breit.
Doppelte, dreiseitig umlaufende Anschlagdichtung. Übergang zur automatischen Senkdichtung ohne Einsatz von speziellen Dichtstücken.
Profilbautiefen:
-Blendrahmen, Pfosten, Riegel 60 mm
-Flügelrahmen (Tür) 60 mm

Dach
Untersicht als Kassetten aus gekantetem Alu-Blech, eloxiert E6/C33seidenmatt, zwischen den  Traversen mit längs durchgehender Trennlage aus schwarzem EPDM mit den Traversen verschraubt.
Oberseite belegt mit maßgefertigten Pressrosten aus Stahl S235 duplex-beschichtet, Trag-/ Querstabstabteilung 33 × 33 mm, Höhe 30 mm in beiden Richtungen.
Die Pressroste sind begehbar zu Wartungszwecken auszulegen und reversibel gegen Abheben zu sichern.
*AB 2.7 - Verglasungen*
Dreifach-Isolierverglasung, Sonnen- und Wärmeschutzbeschichtet, Aufbau gem. nachfolgender Glastypenliste sowie den jeweiligen Anforderungen an Brand-, Einbruch- Wärme- und Vogelschutz bzw. nach statischem  Erfordernis, Abmessungen gem. Objektplanung.

Einbau vierseitig linienförmig auf Druck und Sog gelagert in die Klemmkonstruktion der P/R-Fassade  bzw. in die Rahmen der Klappfenster.

Randverbund mit hochwärmedämmenden ("warm-edge") Spacern aus Edelstahl, schwarz.

Alle Verglasungssysteme mit Edelgasfüllung im SZR nach Erfordernis.
Alle Verglasungen im EG (unterhalb des Mittelriegels) sind mit Alarmglas auszustatten.

Füllung von Türen im Verlauf von Rettungswegen sowie im Abstandsbereich <= 30 cm  vom Fluchttürbeschlag angrenzende Festverglasungen mit Panikverglasung, Widerstandsklasse P6B.

Der Ug - Wert der Verglasung ist so zu wählen, dass die Gesamtanforderung an den U-Wert des Fensters erfüllt wird. Dieses ist im Zuge der Kalkulation in Abhängigkeit des gewählten Profilsystems zu beachten und zu kalkulieren!
Für alle Verglasungen sind eisenoxidarme Basisgläser mit einem Eisenoxid-Gehalt < 500 ppm und Lichttransmission bei 10mm Glasdicke >= 89.0% zu verwenden.

Es folgt die Beschreibung der für die Ausführung vorgesehenen Verglasungen. In den einzelnen Positionsbeschreibungen der Elemente werden dann jeweils nur noch die nachfolgenden Kurzbezeichnungen des zum Einsatz kommenden Glases genannt.

Folgende Glastypen:
Glastyp GT01 - 3-fach-Isolierverglasung - Festverglasungen EG
Basisglas:  Floatglas, eisenoxydarm
Ug - Wert:  <= 0,6 W/m2K
Rw (Fenster):  je nach Positionstext
Scheibenaufbau:
Scheibe außen VSG aus 2x 6mm Float
  1,52mm Verbundschicht aus PVB
1. SZR  14mm, 90% Argonfüllung
Scheibe mittig  6mm ESG - HF als Alarmglas
2. SZR  14mm, 90% Argonfüllung
Scheibe innen VSG aus 2x 6mm Float
  3,04mm Verbundschicht aus PVB

Gesamtenergiedurchlassgrad: g <= 36%
angriffhemmend P6B nach  DIN EN 356
Vogelschutz durch mit Pailletten bestückte PVB-Folie in Außenscheibe und Begrenzung Außenreflexion <=15%, gem. Hohenauer Bewertungsschema als „hochwirksam“ (Kategorie A) eingestuftes System

Glastyp GT02 - 3-fach-Isolierverglasung - Festverglasungen EG Oberlichter
Basisglas:  Floatglas, eisenoxydarm
Ug - Wert:  <= 0,6 W/m2K
Rw (Fenster):  je nach Positionstext
Scheibenaufbau:
Scheibe außen VSG aus 2x 4mm Float
  1,52mm Verbundschicht aus PVB
1. SZR  14mm, 90% Argonfüllung
Scheibe mittig  6mm ESG-HF als Alarmglas
2. SZR  14mm, 90% Argonfüllung
Scheibe innen VSG aus 2x 6mm Float
  3,04mm Verbundschicht aus PVB

Gesamtenergiedurchlassgrad: g <= 36%
angriffhemmend P6B nach  DIN EN 356
Vogelschutz durch mit Pailletten bestückte PVB-Folie in Außenscheibe und Begrenzung Außenreflexion <=15%, gem. Hohenauer Bewertungsschema als „hochwirksam“ (Kategorie A) eingestuftes System

Glastyp GT03 - 3-fach-Isolierverglasung - Festverglasungen 1.OG
Basisglas:  Floatglas, eisenoxydarm
Ug - Wert:  <= 0,6 W/m2K
Rw (Fenster):  je nach Positionstext
Scheibenaufbau:
Scheibe außen VSG aus 2x 6mm Float
  1,52mm Verbundschicht aus PVB
1. SZR  14mm, 90% Argonfüllung
Scheibe mittig  6mm Floatglas
2. SZR  14mm, 90% Argonfüllung
Scheibe innen VSG aus 2x 6mm Float
  2,28mm Verbundschicht aus PVB

Gesamtenergiedurchlassgrad: g <= 36%
angriffhemmend P5A nach  DIN EN 356
Vogelschutz durch mit Pailletten bestückte PVB-Folie in Außenscheibe und Begrenzung Außenreflexion <=15%, gem. Hohenauer Bewertungsschema als „hochwirksam“ (Kategorie A) eingestuftes System

Glastyp GT04 - 3-fach-Isolierverglasung - Festverglasungen 1.OG teilbedruckt
Basisglas:  Floatglas, eisenoxydarm
Ug - Wert:  <= 0,7 W/m2K
Rw (Fenster):  je nach Positionstext
Scheibenaufbau:
Scheibe außen VSG aus 2x 6mm Float
  2,28mm Verbundschicht aus PVB
1. SZR  12mm, 90% Argonfüllung
Scheibe mittig  6mm ESG - HF
2. SZR  12mm, 90% Argonfüllung
Scheibe innen  8mm ESG - HF mit Teilbedruckung
  als Siebdruck (siehe Positionstext)

Verglasung absturzsicher
Gesamtenergiedurchlassgrad: g <= 36%
Schallschutz (Rw [C; Ctr])41 (-1; -4)
angriffhemmend P5A nach  DIN EN 356
Verglasung absturzsicher
Vogelschutz durch mit Pailletten bestückte PVB-Folie in Außenscheibe und Begrenzung Außenreflexion <=15%, gem. Hohenauer Bewertungsschema als „hochwirksam“ (Kategorie A) eingestuftes System

Glastyp GT05 - 3-fach-Isolierverglasung - Fensterflügel 1.OG
Basisglas:  Floatglas, eisenoxydarm
Ug - Wert:  <= 0,6 W/m2K
Rw (Fenster):  je nach Positionstext
Scheibenaufbau:
Scheibe außen VSG aus 2x 4mm Float
  2,28mm Verbundschicht aus PVB
1. SZR  14mm, 90% Argonfüllung
Scheibe mittig  4mm Float
2. SZR  12mm, 90% Argonfüllung
Scheibe innen  5mm Float

Gesamtenergiedurchlassgrad: g <= 36%
angriffhemmend P5A nach  DIN EN 356
Vogelschutz durch mit Pailletten bestückte PVB-Folie in Außenscheibe und Begrenzung Außenreflexion <=15%, gem. Hohenauer Bewertungsschema als „hochwirksam“ (Kategorie A) eingestuftes System

Glastyp GT06 - 3-fach-Isolierverglasung -Türflügel ohne Panikfunktion
Basisglas:  Floatglas, eisenoxydarm
Ug - Wert:  <= 0,6 W/m2K
Rw (Tür):  je nach Positionstext
Scheibenaufbau:
Scheibe außen VSG aus 2x 4mm Float
  1,56mm Verbundschicht aus PVB
1. SZR  10mm, 90% Kryptonfüllung
Scheibe mittig  6mm ESG-HF als Alarmglas
2. SZR  10mm, 90% Kryptonfüllung
Scheibe innen  26 mm Spezialglas mit Polycarbonat

Gesamtenergiedurchlassgrad: g <= 36%
angriffhemmend P6B nach  DIN EN 356
Vogelschutz durch mit Pailletten bestückte PVB-Folie in Außenscheibe und Begrenzung Außenreflexion <=15%, gem. Hohenauer Bewertungsschema als „hochwirksam“ (Kategorie A) eingestuftes System

Glastyp GT07 - 3-fach-Isolierverglasung -Türflügel mit Panikfunktion
Basisglas:  Floatglas, eisenoxydarm
Ug - Wert:  <= 0,6 W/m2K
Rw (Tür):  je nach Positionstext
Scheibenaufbau:
Scheibe außen VSG aus 2x 4mm Float
  1,56mm Verbundschicht aus PVB
1. SZR  10mm, 90% Kryptonfüllung
Scheibe mittig  6mm ESG- HF als Alarmglas
2. SZR  10mm, 90% Kryptonfüllung
Scheibe innen  26 mm Spezialglas aus Polycarbonat

Gesamtenergiedurchlassgrad: g <= 36%
angriffhemmend P6B nach  DIN EN 356
Vogelschutz durch mit Pailletten bestückte PVB-Folie in Außenscheibe und Begrenzung Außenreflexion <=15%, gem. Hohenauer Bewertungsschema als „hochwirksam“ (Kategorie A) eingestuftes System

Glastyp GT08 - VSG -Verglasung -Türflügel/ Festverglasungen Windfang
Basisglas:  Floatglas, eisenoxydarm
Rw (Tür):  je nach Positionstext
Scheibenaufbau:
VSG  aus 2x 10mm Float
  1,56mm Verbundschicht aus PVB

Glastyp GT09 - 3-fach-Isolierverglasung - Festverglasungen EG bedruckt
Basisglas:  Floatglas, eisenoxydarm
Ug - Wert:  <= 0,7 W/m2K
Rw (Fenster):  je nach Positionstext
Scheibenaufbau:
Scheibe außen VSG aus 2x 6mm Float
  1,52mm Verbundschicht aus PVB
1. SZR  14mm, 90% Argonfüllung
Scheibe mittig  6mm ESG - HF als Alarmglas
2. SZR  14mm, 90% Argonfüllung
Scheibe innen VSG aus 2x 6mm Float
  3,04mm Verbundschicht aus PVB
  Scheibe vollständig bedruckt (siehe
  Positionstext)

Gesamtenergiedurchlassgrad: g <= 36%
angriffhemmend P6B nach  DIN EN 356
Schallschutz (Rw [C; Ctr])45 (-2; -5)
Vogelschutz durch mit Pailletten bestückte PVB-Folie in Außenscheibe und Begrenzung Außenreflexion <=15%, gem. Hohenauer Bewertungsschema als „hochwirksam“ (Kategorie A) eingestuftes System

Glastyp GT10 - 3-fach-Isolierverglasung - Festverglasungen 1.OG bedruckt
Basisglas:  Floatglas, eisenoxydarm
Ug - Wert:  <= 0,7 W/m2K
Rw (Fenster):  je nach Positionstext
Scheibenaufbau:
Scheibe außen VSG aus 2x 6mm Float
  1,52mm Verbundschicht aus PVB
1. SZR  14mm, 90% Argonfüllung
Scheibe mittig  6mm Floatglas
2. SZR  14mm, 90% Argonfüllung
Scheibe innen VSG aus 2x 6mm Float
  2,28mm Verbundschicht aus PVB
  Scheibe vollständig bedruckt (siehe
  Positionstext)

Gesamtenergiedurchlassgrad: g <= 36%
angriffhemmend P5A nach  DIN EN 356
Schallschutz (Rw [C; Ctr])45 (-2; -5)
Vogelschutz durch mit Pailletten bestückte PVB-Folie in Außenscheibe und Begrenzung Außenreflexion <=15%, gem. Hohenauer Bewertungsschema als „hochwirksam“ (Kategorie A) eingestuftes System

Glastyp GT11 - 3-fach-Isolierverglasung -Türflügel mit Panikfunktion (Nordeingang)
Basisglas:  Floatglas, eisenoxydarm
Ug - Wert:  <= 0,6 W/m2K
Rw (Tür):  je nach Positionstext
Scheibenaufbau:
Scheibe außen VSG aus 2x 4mm Float
  1,56mm Verbundschicht aus PVB
1. SZR  10mm, 90% Kryptonfüllung
Scheibe mittig  6mm ESG - HF als Alarmglas
2. SZR  10mm, 90% Kryptonfüllung
Scheibe innen  26 mm Spezialglas aus Polycarbonat

Gesamtenergiedurchlassgrad: g <= 36%
angriffhemmend P6B nach  DIN EN 356

Glastyp GT12 - 3-fach-Isolierverglasung -Festverglasung neben Paniktür
Basisglas:  Floatglas, eisenoxydarm
Ug - Wert:  <= 0,6 W/m2K
Rw (Fenster):  je nach Positionstext
Scheibenaufbau:
Scheibe außen VSG aus 2x 4mm Float
  1,56mm Verbundschicht aus PVB
1. SZR  10mm, 90% Kryptonfüllung
Scheibe mittig  6mm ESG - HF als Alarmglas
2. SZR  10mm, 90% Kryptonfüllung
Scheibe innen  26 mm Spezialglas aus Polycarbonat

Gesamtenergiedurchlassgrad: g <= 36%
angriffhemmend P6B nach  DIN EN 356
Vogelschutz durch mit Pailletten bestückte PVB-Folie in Außenscheibe und Begrenzung Außenreflexion <=15%, gem. Hohenauer Bewertungsschema als „hochwirksam“ (Kategorie A) eingestuftes System

Glastyp GT13 - 3-fach-Isolierverglasung - Festverglasungen EG Nordfassade
Basisglas:  Floatglas, eisenoxydarm
Ug - Wert:  <= 0,6 W/m2K
Rw (Fenster):  je nach Positionstext
Scheibenaufbau:
Scheibe außen VSG aus 2x 6mm Float
  1,52mm Verbundschicht aus PVB
1. SZR  14mm, 90% Argonfüllung
Scheibe mittig  6mm ESG - HF als Alarmglas
2. SZR  14mm, 90% Argonfüllung
Scheibe innen VSG aus 2x 6mm Float
  3,04mm Verbundschicht aus PVB

Gesamtenergiedurchlassgrad: g <= 36%
angriffhemmend P6B nach  DIN EN 356

teilweise Ausbildung als Alarmglas VdS Klasse C, Ausführung der Verglasung als Alarmglas mit Alarmspinne im außenliegenden ESG, zur Überwachung eines Fensterflügels auf Durchbruch, Einbau entsprechend der Vorgaben aus VdS Richtlinie 2311, einschl. Anschlussleitung, Leitungslänge mind. 6 m, jedoch mindestens 2,5 m Anschlusslänge ab Leitungsauslass, einschl. Verlegung der Anschlussleitung bis zum Anschlussmodul durch Einziehen in bauseitiges Leerrohr oder in Hohlwand,  einschl. Herstellen aller erforderlichen Aussparungen, passgenau, Anschluss in Linientechnik über potentialfreien Kontakt, inkl. Prüfung der korrekten Widerstandswerte nach Einbau mit Messprotokoll und Abgleich mit der werkseitigen Messung. Das Messprotokoll muss mindestens folgende Daten enthalten: Name des Prüfers, Datum, Raumnummer, Fensternummer, Widerstandswerte in Ohm mit einer Nachkommastelle (Werksmessung und aktueller Wert).
Einbauteile siehe separate Beschreibung AB 2.10
Zuordnung siehe Positionsbeschreibung
*AB 2.8 - Paneelfüllungen*
Zweischalige leichte Außenbauteile,
außen: Aluminiumblech,
innen : Aluminiumblech oder Stahlblech umlaufend z-förmig gekantet, Ecken dampfdicht verschweißt und verputzt;

Die Innen- und Außenschale wird allseitig Z-förmig gekantet, so dass die Einspannzone auf die Falzbreite der Fenster-/ Fassaden-Konstruktion abgestimmt ist.
Mit druckfestem Einleimer als Abstandshalter, durch Schrauben im Abstand von 250 mm gegen Verschieben gesichert.

Ecken dampfdicht verschweißt und verputzt;
Kerndämmung: aus Mineralfaserplatten RG ca. 50 kg/m³, mind. einseitig punktweise mit den Deckschalen verklebt.
Der Randverbund ist herzustellen aus einem druckfesten, feuchteresistentem Material mit einer Wärmeleitfähigkeit von • ≤ 0,15 W/(mK).

Das Randverbundmaterial ist vollflächig mit den Deckschalen zu verkleben und so gegenüber den Deckschalenenden zurückzusetzen, dass eine breite dauerhaft funktionsfähige Abdichtung dieses Bereiches durch einen Dichtstoff (Polysulfid oder gleichwertig) gegeben ist.

Aluminiumkaschierte oder aluminiumbedampfte Klebebänder mit Überbrückung des Randverbundes dürfen nicht verwendet werden.

Bei großen Feldern sind im unteren Einbaubereich des Paneels die Rand-Umleimer durch mind. 3 Bohrungen, Ø 8,0 mm, für eine Druckentspannung der Paneele zu durchbohren, wobei diese Bohrungen bis zum Einbau in die Konstruktion verschlossen sind.
Alle Komponenten müssen den Anforderungen aus der Norm und des Prüfzeugnisses des Systemgebers entsprechen.

Oberfläche fassadenseitig - außen
Aluminium eloxiert gemäß Ausführungsbeschreibung AB 2.11 (Aluminiumbauauteile eloxiert) im Farbton E6/C31 (leichtbronze/champagnerfarben/Niro ähnlich)

Oberfläche raumseitig - innen
Aluminium eloxiert gemäß Ausführungsbeschreibung AB 2.11
(Aluminiumbauauteile eloxiert) im Farbton E6/C31
(leichtbronze/champagnerfarben/Niro ähnlich)

Typ Paneel PT1 - Alu-/Aluminium-Verbundpaneel als
Einsatzelement

Aufbau:
2 mm Aluminiumblech anodisch oxidiert
60 mm Wärmedämmkern A1 bzw. gemäß Architektenplan
2 mm Aluminiumblech anodisch oxidiert
eingespannt in Pfosten-Riegelkonstruktion

Technische Daten:
U-Wert Up:  <=0,50 W/m2K
Einspanndicke: ca. 63 mm

teilweise mit unterschiedlichen unteren Anschlussausbildungen: siehe Position

in Teilbereichen mit Durchbruchdetektion als Alarmdrahtbespannung, einschl. Anschlussvorrichtung, VdS 2311 Klasse C, zur Integration und Sicherung eines Paneels, gegen Durchstieg, aus textilen Fasern mit eingewebten Kupferdrähten, Einbau entsprechend der Vorgaben aus VdS Richtlinie 2311, einschl. Anschlussleitung und Anschluss an lösbarem Kabelübergang zur Verkabelung im Pfosten-Riegel - System, einschl. Herstellen aller erforderlichen Aussparungen, passgenau, Anschluss in Linientechnik über potentialfreien Kontakt, inkl. Prüfung der korrekten Widerstandswerte nach Einbau mit Messprotokoll. Das Messprotokoll muss mindestens folgende Daten enthalten: Name des Prüfers, Datum, Türnummer, Widerstandswerte in Ohm mit einer Nachkommastelle, Anordnung siehe Positionstext
*AB 2.9 - Beschläge*
Beschlagstypen Fenster
Beschläge müssen den Anforderungen der EN 13126 entsprechen und den zu erwartenden Belastungen ausgebildet sein. Die Beschlagsteile müssen nachjustierbar sein, die verwendeten Werkstoffe gegen Korrosion geschützt sein. Für den Einbau sind die Vorgaben der jeweiligen Beschlagshersteller und Systemgebern zu beachten. Eine dauerhafte, sowie sichere Befestigung aller Beschlagsteile ist sicherzustellen. Die Möglichkeit zur Wartung und ggf. einen Austausch der Beschläge muss gegeben sein.
Ecklager bei Drehkippbeschlägen müssen den Flügel bei jeder Flügelstellung sicher führen, auch wenn der Fensterflügel durch eine Windböe plötzlich aufgestoßen wird.
Falls keine besonderen Schutzmaßnahmen, wie z.B. Fehlbedienungssperren oder Vorrichtungen einer besonderen Öffnungsfolge zur Ausführung kommen, muss sichergestellt werden, dass der Flügel bei einer Fehlbedienung nicht absacken kann.
Bei Flügelbreiten von mehr als 120 cm sind grundsätzlich Zweitscheren vorzusehen. Der Fensterflügel muss sich im eingebauten Zustand um mindesten 90° öffnen lassen, sofern die baulichen Situationen dies zulassen.
Die Bedienhöhen der Fenstergriffe sind in Absprache mit dem Auftraggeber festzulegen. Innerhalb eines Raumes sind diese - soweit möglich - einheitlich auszuführen.

Die in den Positionen beschriebenen Beschläge sind die endgültigen Beschläge, die zur Abnahme montiert werden müssen. Die Fensterflügel und Türblätter sind mit den entsprechenden Bohrungen werkseitig  herzustellen.

Die Beschläge sind je nach Sicherheitsforderungen im Positionstext entsprechend anzupassen.

Bänder: sichtbar aufliegende Bänder aus Edelstahl.
Die Anzahl der Bänder und Verriegelungen richtet sich auch nach der Anzahl der erforderlichen Verschlüsse zur Erfüllung der Dichtigkeitsanforderungen. Es sind mindestens 3 Bänder übereinander anzuordnen.

Ausstellbegrenzer mit Dämpfung mit variabler Öffnungsbegrenzung, max. 90° mit Werkzeug entriegelbar.

Dreh- bzw. Kipp- Beschlag; 1 - flügelig
Verdecktliegender Dreh- /Kipp-Beschlag mit Einhandbedienung und Fehlbedienungssperre. Eck- und Scherenlager sind flügelrahmenbündig und optisch aufeinander abgestimmt. Die Basissicherheit des Beschlages erfolgt durch Eckumlenkungen mit Pilzköpfen und Ecklagern mit integriertem Aushebelschutz.
Korrosionsbeständigkeit gemäß DIN EN 1670, Klasse 3.
Justiermöglichkeiten:
  Ecklager mit Höhen- und Seiteneinstellung.
  Schere mit Flügelandruck und Seiteneinstellung.

Dreh-Beschlag; 1 - flügelig
Verdecktliegender Dreh- Beschlag mit Einhandbedienung und Fehlbedienungssperre. Eck- und Scherenlager sind flügelrahmenbündig und optisch aufeinander abgestimmt. Die Basissicherheit des Beschlages erfolgt durch Eckumlenkungen mit Pilzköpfen und Ecklagern mit integriertem Aushebelschutz.
Korrosionsbeständigkeit gemäß DIN EN 1670, Klasse 3.
Justiermöglichkeiten:
  Ecklager mit Höhen- und Seiteneinstellung.
  Schere mit Flügelandruck und Seiteneinstellung.

Griffoliven
Dauerfunktion  Beanspruchung nach DIN EN 12400 Klasse 4
Fenstergriff nach DIN EN 13126-3
Rosettengröße 21 x 32,5 x 84,5 mm,

Design als Säbelform, entworfen  in Anlehnung an Schweizer Waggontürdrücker, wie von Max Bill für die Ulmer Hochschule gestaltet, 4 Punkt-Rastung zur Positionierung des Fenstergriffes in 90° Schritten, ganzflächig abdeckende ovale Rosette,
Befestigung verdeckt

7 mm Vollstift

Edelstahlrostfrei, Werkstoff 1.4301, fein matt

Hersteller/ Typ: FSB Modellreihe 1023 "Ulmer Drücker"
oder gleichwertiger Art
Hersteller/ Typ: '................

....................................' vom Bieter einzutragen

Beschlagstypen Türen

Türbänder:
Dreiteilige 3D - Rollentürbänder aus Edelstahl, beschichtet analog Türrahmen, feinjustierbar,
Gebrauchsklasse 4 (sehr starker Gebrauch) nach DIN EN 1935, Korrosionsbeständigkeit der Klasse 4 nach DIN EN 1670,
Anzahl, Anordnung und Dimensionierung entsprechend den
zu erwartenden Lasten, mind. 3 Stück pro Flügel,
ohne Prägung, Verankerung und Feinjustierungstechnik verdeckt im Türfalz angeordnet, nachjustierbar zur Höhenregulierung

APM - Antipanik-Motorschloss / Sicherheitsschloss für Vollpaniktüren einschl. Standflügelschloss
Motorschloss einschl. Standflügelschloss als „Gegenstück“ zum Hauptschloss zur Realisierung der Vollpanikfunktion, kompatibel und zugelassen zu angebotenem Türsystem, Ausführung des Schlosses entsprechend der Brandschutz- und Sicherheitsanforderungen des Türsystems, automatisch motorisch selbstver- und entriegelnd, Tag- oder Publikumszugang (Tagesfallenfunktion), Stulp aus nichtrostendem Stahl, Schließblech aus nichtrostendem Stahl, Ein- oder Mehrpunktverriegelung entsprechend der Türzulassung, Sicherheits- und thermischer Anforderungen, einschl. Anschlussleitung 10 m, Zulassung nach EN 179 bzw. EN 1125, Notöffnung über separat ausgeschriebenen oder bauseitigen Profilzylinder (Wechselfunktion), zum Anschluss an bauseitige externe Motorschlosssteuerung mit folgenden Funktionen: Kurzzeitfreigabe, Dauerfreigabe, Tageszugang (Zuhaltung nur durch Falle), potentialfreier Kontakt für Zustandsüberwachung Tür verriegelt/entriegelt, potentialfreier Kontakt für Zylinder / Schließbartbetätigung, Betätigung Innendrücker, einschl. Verlegung der Anschlussleitung bis zum Anschlussmodul durch Einziehen in bauseitiges Leerrohr oder in Hohlwand, einschl. gemeinsamer Inbetriebnahme und Funktionsprüfung mit Gewerk Sicherheitstechnik, einschl. Protokollierung.

APM - Antipanik-Motorschloss / Sicherheitsschloss
Motorschloss kompatibel und zugelassen zu angebotenem Türsystem, Ausführung des Schlosses entsprechend der Brandschutz- und Sicherheitsanforderungen des Türsystems, automatisch motorisch selbstver- und entriegelnd, Tag- oder Publikumszugang (Tagesfallenfunktion), Stulp aus nichtrostendem Stahl, Schließblech aus nichtrostendem Stahl, Ein- oder Mehrpunktverriegelung entsprechend der Türzulassung, Sicherheits- und thermischer Anforderungen, einschl. Anschlussleitung 10 m, Zulassung nach EN 179 bzw. EN 1125, Notöffnung über separat ausgeschriebenen oder bauseitigen Profilzylinder (Wechselfunktion), zum Anschluss an bauseitige externe Motorschlosssteuerung mit folgenden Funktionen: Kurzzeitfreigabe, Dauerfreigabe, Tageszugang (Zuhaltung nur durch Falle), potentialfreier Kontakt für Zustandsüberwachung Tür verriegelt/entriegelt, potentialfreier Kontakt für Zylinder / Schließbartbetätigung, Betätigung Innendrücker, einschl. Verlegung der Anschlussleitung bis zum Anschlussmodul durch Einziehen in bauseitiges Leerrohr oder in Hohlwand, einschl. gemeinsamer Inbetriebnahme und Funktionsprüfung mit Gewerk Sicherheitstechnik, einschl. Protokollierung.
ZKS - Zutrittskontrollschloss / Sicherheitsschloss mit Panikfunktion
Selbstverriegelndes Antipanik-Sicherheitsschloss mit einkuppelbarem Außendrücker kompatibel und zugelassen zu angebotenem Türsystem, Ausführung des Schlosses entsprechend der Brandschutz- und Sicherheitsanforderungen des Türsystems, mechanisch selbstverriegelnd, mit geteilter Drückernuss, Außendrücker einkuppelbar, Innendrücker dauerhaft eingekuppelt, Arbeitsstrom 24V, Kurzzeit oder Dauerfreigabe (100% ED), potentialfreier Kontakt für Zustandsüberwachung Tür verriegelt/entriegelt, potentialfreier Kontakt für Zylinder / Schließbartbetätigung, potentialfreier Kontakt für Drückerbetätigung / Panikentriegelung, Stulp aus nichtrostendem Stahl, Schließblech aus nichtrostendem Stahl, Ein- oder Mehrpunktverriegelung entsprechend der Türzulassung, Sicherheits- und thermischer Anforderungen, einschl. Anschlussleitung 10 m, Zulassung nach EN 179 bzw. EN 1125, Notöffnung über separat ausgeschriebenen oder bauseitigen Profilzylinder (Wechselfunktion), einschl. Verlegung der Anschlussleitung bis zum Anschlussmodul durch Einziehen in bauseitiges Leerrohr oder in Hohlwand, einschl. gemeinsamer Inbetriebnahme und Funktionsprüfung mit Gewerk Sicherheitstechnik, einschl. Protokollierung.

Rosetten
Außen Sicherheits-Profilzylinder-Rosette, innen Profilzylinder-Rosette mit Abdeckkappe, oval, mit verdeckter und ab-drehsicherer Befestigung,  Edelstahl matt, passend zum Drücker.

beide Türflügel mit Türdrücker innen:
gekröpfter, U-förmiger Drücker,  nicht sichtbare Befestigung, 9mm 4-Kantloch,  mit Gleit- u. Ausgleichslager fest-drehbar gelagert, nicht sichtbar befestigt incl. ovale Drückerrosette,
Design als Säbelform, entworfen  in Anlehnung an Schweizer Waggontürdrücker, wie von Max Bill für die Ulmer Hochschule gestaltet,
Edelstahlrostfrei, Werkstoff 1.4301, fein matt

Hersteller/ Typ: FSB Modellreihe 1023 "Ulmer Drücker"
oder gleichwertiger Art
Hersteller/ Typ: '.............

.......................................' vom Bieter einzutragen

Gangflügel mit Knauf außen
Türknopf zylindrisch Ø 50 mm, Hals  verkröpft, feststehend
nicht sichtbar befestigt incl. ovale Knaufrosette,
Aluminium natur

Obentürschließer als barrierefreie Ausführung DIN 18040, für Außentür, einflügelig, mit Öffnungsdämpfung und Endanschlag, mit Gleitschiene mit Öffnungsbegrenzung, Einbau in Bandgegenseite
*AB 2.10 - Einbauteile*
Elektrische Kabel, elektrische Anlagen
Das Verlegen von Kabeln innerhalb der Fensterkonstruktion bis zum Übergabepunkt MSA oder zur selbst gelieferten Steuerungszentrale ist Leistung des AN Fassade. Die Kabel werden beim gebündelten Austritt aus der Zarge durch ein in der Planung gekennzeichnetes bauseitiges Leerrohr in der Außenwand geführt und im restlichen Weg Aufputz mit Kabelkanälen zur Steuerzentrale geführt. Dieses ist Leistung des AN Fassade.
Sämtliche Konstruktionsdurchdringungen von elektrischen Kabeln sind mit Zugentlastung vorgesehen / vorzusehen.
Folgende Komponenten:

Fenster
Magnetkontakte in Fensterrahmen und -flügel integriert
als fremdfeldsicherer Magnetkontakt DIN EN 50131-2-6 (VDE 0830-2-2-6) Grad 3, VdS Klasse C, einschl. Betätigungsmagnet, zur Überwachung eines Fensterflügels auf Öffnung und Verschluss, integriert in Beschlag,  Einbaumontage, horizontal und vertikal justierbar, Einbau entsprechend der Vorgaben aus VdS Richtlinie 2311, einschl. Anschlussleitung, Leitungslänge mind. 6 m, jedoch mindestens 2,5 m Anschlusslänge ab Leitungsauslass, einschl. Verlegung der Anschlussleitung bis zum Anschlussmodul durch Einziehen in bauseitiges Leerrohr oder in Hohlwand,  einschl. Herstellen aller erforderlichen Aussparungen, passgenau, Anschluss in Linientechnik über potentialfreien Kontakt, inkl. Prüfung der korrekten Schaltabstände und Widerstandswerte nach Einbau mit Messprotokoll. Das Messprotokoll muss mindestens folgende Daten enthalten: Name des Prüfers, Datum, Raumnummer, Fensternummer, Widerstandswerte in Ohm mit einer Nachkommastelle (offen, geschlossen, Sabotage), Bestätigung der korrekten Schalt- und Öffnungstoleranzen.

Riegelkontakte in Fensterrahmen und -flügel integriert
fremdfeldsicher, kodierbar, zur Verschlussüberwachung des Fensterflügels zur Aufschaltung auf bauseitiges Adressmodul der EMA, Überwachung auf Öffnung und Verschluss,
einschließlich Kabelführung im Fensterrahmen, Führung durch bauseitiges Leerrohr im Leibungsbereich zur bauseitigen Anschlussdose, Kabellänge 4,0 m vom Austrittspunkt
VdS-Anerkennung gemäß Klasse C
Technische Daten:
Schaltleistung:
min. 1,5 V-/10 myA
max. 30 V-/100 mA
Schutzart: IP 67
Betriebstemperatur: -40 bis +70° C
Kabelübergang
Flexibler Kabelübergang, zum verdeckten und bündigen Einbau in Tür-/Fensterfalze, 4 polig, lösbar bei Fensterflügelausbau durch Schraub- Steckklemme, Zulassung nach VdS Kl. C, hartverchromter Stahl, Öffnungswinkel mind. 180 Grad, einschl. Anschlussleitung, Leitungslänge mind. 6 m, jedoch mindestens 2,5 m Anschlusslänge ab Leitungsauslass, einschl. Verlegung der Anschlussleitung bis zum Anschlussmodul durch Einziehen in bauseitiges Leerrohr oder in Hohlwand.
Motorantrieb Drehflügelfenster
Motorantrieb für Drehflügelfenster zur Lüftung und Rauchableitung, für vertikal eingebaute rechteckige Fenster.
Elektrischer Antrieb für Öffnung zur Rauchableitung mit allen systembedingten mechanischen Bauteilen zur Befestigung des Antriebes an Öffnungseinrichtungen und Gebäude, als Spindelantrieb, für Drehflügel, Öffnung mind. 79° Hubkraft mind. 750 N, 24 V DC, Gehäuse aus Metall, Oberfläche: pulverbeschichtet, Schutzart IP 54 DIN EN 60529 (VDE 0470-1).

Motorische Antriebseinheit für die Montage auf dem Fensterrahmenprofil oder Flügelprofil,
optimierte Montage:  Spindelantrieb näher an Fensterbandseite
angebracht Antrieb zum elektromotorischen Öffnen- und Schließen von Fenstern und Klappen, mikroprozessorgesteuerte Motorelektronik, Kabelführung in verdeckt in Zargenhohlraum und durch bauseitiges Leerrohr im Leibungsbereich zur Rauch- und Wärmeabzugsanlage, Kabellänge 4,0 m vom Austrittspunkt

Lamellenfensterbeschlag mit Motorantrieb
Lamellenbeschlag mit Motorantrieb zur Lüftung und zur Entrauchung, verdecktliegende Beschlagskonstruktion mit Hebelgestänge und Getriebe
Antrieb für vertikal eingebaute rechteckige Fenster.
Elektrischer Antrieb für Öffnung zur Rauchableitung mit allen systembedingten mechanischen Bauteilen zur Befestigung des Antriebes an Öffnungseinrichtungen und Gebäude, als Linearantrieb, für Lamellenflügel, Öffnung mind. 75% der Öffnungsfläche, 24 V DC, Gehäuse aus Metall, Oberfläche: pulverbeschichtet, Schutzart IP 54 DIN EN 60529 (VDE 0470-1).

Motorische Antriebseinheit für die Montage auf dem Fensterrahmenprofil oder Flügelprofil,
mikroprozessorgesteuerte Motorelektronik, Kabelführung in verdeckt in Zargenhohlraum und durch bauseitiges Leerrohr im Leibungsbereich zur Rauch- und Wärmeabzugsanlage, Kabellänge 4,0 m vom Austrittspunkt

Türen

Drehflügelantrieb 2 flgl.
Drehflügelantrieb DIN EN 17372, mit einstellbarer Offenhaltezeit, 230 V AC, für 2-flügelige Türanlagen, elektrischer Türöffner, Schließfolgeregler integriert, verdeckt liegend, 2 Radar-Bewegungsmelder, 2 Taster,  Sicherheitseinrichtung für den Schwenkbereich der Tür als Laserscanner/ Flatscan, geprüft nach EN 16005, auf den Türblättern montiert, beidseitig zur Absicherung des Schwenkbereiches in Öffnungs- und Schließrichtung, mit integrierter Wandausblendung und dynamischer Haupt- und Nebenschließkantenabsicherung.
Programmschalter extern, mit 3 Schaltstellungen -Aus-, -Automatikbetrieb-, -Daueroffen-, Farbton silber, mit Abnahmeprüfung und dauerhafter Anbringung des Zulassungsschildes.

Drehflügelantrieb 1 flgl.
Drehflügelantrieb DIN EN 17372, mit einstellbarer Offenhaltezeit, 230 V AC, für einflügelige Türanlagen für Brandschutztüren, elektrischer Türöffner, Taster, Sicherheitseinrichtung für den Schwenkbereich der Tür als Laserscanner/ Flatscan, geprüft nach EN 16005, auf dem Türblatt montiert, beidseitig zur Absicherung des Schwenkbereiches in Öffnungs- und Schließrichtung, mit integrierter Wandausblendung und dynamischer Haupt- und Nebenschließkantenabsicherung.
Programmschalter extern, mit 3 Schaltstellungen -Aus-, -Automatikbetrieb-, -Daueroffen-, mit Anschluss für Brandmeldeanlage, Farbton silber, mit Abnahmeprüfung und dauerhafter Anbringung des Zulassungsschildes, Montage als Türblattmontage ziehend auf der Bandseite,

Magnetkontakte in Türrahmen und -flügel integriert
als fremdfeldsicherer Magnetkontakt DIN EN 50131-2-6 (VDE 0830-2-2-6) Grad 3, VdS Klasse C, einschl. Betätigungsmagnet, zur Überwachung eines Türflügels auf Öffnung, Einbaumontage, horizontal und vertikal justierbar, Einbau entsprechend der Vorgaben aus VdS Richtlinie 2311, einschl. Anschlussleitung, Leitungslänge mind. 6 m, jedoch mindestens 2,5 m Anschlusslänge ab Leitungsauslass, einschl. Verlegung der Anschlussleitung bis zum Anschlussmodul durch Einziehen in bauseitiges Leerrohr oder in Hohlwand, einschl. Herstellen aller erforderlichen Aussparungen, passgenau, Anschluss in Linientechnik über potentialfreien Kontakt, inkl. Prüfung der korrekten Schaltabstände und Widerstandswerte nach Einbau mit Messprotokoll. Das Messprotokoll muss mindestens folgende Daten enthalten: Name des Prüfers, Datum, Türnummer, Widerstandswerte in Ohm mit einer Nachkommastelle (offen, geschlossen, Sabotage), Bestätigung der korrekten Schalt- und Öffnungstoleranzen.

Riegelkontakte als Schließblechkontakt VdS Kl. C, einschl. Befestigungswinkel, zur Überwachung eines Türflügels auf Verschluss, Einbaumontage, Einbau entsprechend der Vorgaben aus VdS Richtlinie 2311, einschl. Anschlussleitung, Leitungslänge mind. 6 m, jedoch mindestens 2,5 m Anschlusslänge ab Leitungsauslass, einschl. Verlegung der Anschlussleitung bis zum Anschlussmodul durch Einziehen in bauseitiges Leerrohr oder in Hohlwand, mit Maschinenschrauben einschl. Gewindebohrung befestigen, Anschluss in Linientechnik über potentialfreien Kontakt, inkl. Prüfung der korrekten Schaltabstände und Widerstandswerte nach Einbau mit Messprotokoll. Das Messprotokoll muss mindestens folgende Daten enthalten: Name des Prüfers, Datum, Türnummer, Widerstandswerte in Ohm mit einer Nachkommastelle (offen, geschlossen), Bestätigung der korrekten Schalt- und Öffnungstoleranzen.

Kabelübergang
Flexibler Kabelübergang, zum verdeckten und bündigen Einbau in Tür-/Fensterfalze, 12 polig, lösbar bei Türblattausbau durch Schraub- Steckklemme, hartverchromter Stahl, Öffnungswinkel mind. 180 Grad, einschl. Anschlussleitung, Leitungslänge mind. 6 m, jedoch mindestens 2,5 m Anschlusslänge ab Leitungsauslass, einschl. Verlegung der Anschlussleitung bis zum Anschlussmodul durch Einziehen in bauseitiges Leerrohr oder in Hohlwand.

Elektrische Verriegelung für Türen im Verlauf von
Flucht- und Rettungswegen nach dem Ruhestromprinzip.
Mit integriertem Rückmeldekontakt zur Überwachung des Tür- und des Verriegelungszustands sowie
Sabotageüberwachung.
Stulp an Verriegelungselement vormontiert,
einschl. Gegenfalle aus
korrosionsbeständigem Edelstahl.
Betriebsspannung: 24 V DC,
Eignungsnachweis: EltVTR
Aufbruchfestigkeit: mind. 5.000 N
Fallenvorlast: mind. 3.000 N

Sperrelement
Herstellung der Montageöffnungen für ein bauseitiges motorisches Sperrelement einschl. Gegenstück in Türzarge und Türblatt.
Lieferung und Montage des Sperrelementes durch Gewerk Sicherheitstechnik. Die Montageöffnungen und Leitungsausfädelung sind entsprechend Herstellervorgaben des Lieferanten der Einbruchmeldeanlage auszuführen. Maße BxHxT ca. 20mm x 180mm x 35mm.

Fluchttüröffner zugelassen zum Einbau als Zusatzverriegelung entsprechend der Zulassung des Türsystems bzgl. Brandschutz- und Sicherheitsanforderungen, mit Zulassung nach EltVTR und DIN EN 13637, lastunabhängige und klemmfreie Entriegelung, Zuhaltekraft mind. 3.000 N, mit integriertem Rückmeldekontakt, verdeckter Zargeneinbau, kompatibel und zugelassen zu den gängigen in Deutschland verwendeten Fluchtwegsicherungssystemen, einschl. Anschlussleitung 10 m, einschl. kompatiblen Fallenschloss als Gegenstück mit verdecktem Zargeneinbau, einschl. Verlegung der Anschlussleitung bis zum Anschlussmodul durch Einziehen in bauseitiges Leerrohr oder in Hohlwand, einschl. gemeinsamer Inbetriebnahme und Funktionsprüfung mit Gewerk Sicherheitstechnik, einschl. Protokollierung.
*AB 2.11 - Oberflächen*
Aluminium

Oberflächenbehandlung Aluminium
Sollten sich einzelne Vorgaben widersprechen oder nicht durchgängig umsetzbar sein, so ist der AN verpflichtet, hierauf vor der Ausführung hinzuweisen und Lösungsvorschläge zu unterbreiten. Mörtel muss leicht und ohne Rückstände zu entfernen sein. Dabei sind mechanische Verletzungen der Beschichtung durch Sandkörner nicht zulässig.

Farbbeschichtung (Pulverbeschichtung)
An die Qualität der Beschichtung werden höchste Anforderungen gestellt, besonders hinsichtlich Glanzhaltung, Kreidung und Farbtonbeständigkeit.
Der Beschichtungsbetrieb hat gemäß GSB und/oder Qualicoat-Vorschriften zu erfolgen. Für die Beschichtung wird die Qualität "Master bzw. Klasse2" (hochwetterfest) gefordert.

Kunststoffbeschichtung auf Basis: Einkomponenten-Polyester -Pulver (Trockenbeschichtung)
Untergrund-Vorbehandlung der außenliegenden, der Witterung ausgesetzten Oberflächen, auch zur Vermeidung von Filiformkorrosion: Voranodisation.
Untergrund-Vorbehandlung der innenliegenden und vor Bewitterung geschützt liegenden Oberflächen, inklusive der äußeren Rahmenprofile der Fenster: Chromatierung nach DIN EN 12487 entsprechend den GSB- bzw. Qualicoat-Prüfbedingungen

Glanzgrad: DIN EN ISO 2813: ca. 60 R'/60°
Schichtdicke: min. 60 µm gem. DIN EN ISO 2360
Lichtechtheit: gem. Blaumaßstab sehr gute Lichtbeständigkeit
Gitterschnittprüfung: DIN EN ISO 2409 = Gt 0;
Dornbiegeprüfung: DIN EN ISO 1519 < 5mm
Erichsentiefung: DIN EN ISO 1520 > 5mm
Wetterbeständigkeit: Kurzbewitterung DIN EN ISO 11341  > 90 % Restglanz,
Freibewitterung: 3 Jahre Florida, 5° Süd:  > 50 % Restglanz;
Buchholzhärte: DIN EN ISO 2815 > 80
Schlagtiefung: DIN EN ISO 6272/Tapetest > 2,5 Nm

Alle werkseitig mit Endoberflächenbehandlung ausgestatteten Bauteile sind durch geeignete Maßnahmen - kein Schutzlack - bis zur Abnahme der Leistung zu schützen.

Farbton: siehe Positionstext
Eloxalbeschichtung
Blechverkleidungen und Aluminiumbauteile sind generell als eloxierte (anodisierte) Aluminiumblechverkleidungen auszuführen, sofern nicht anders beschrieben. Das Material muss für eine dekorative Qualität geeignet sein. Die Anforderungen der GAA (Gütegemeinschaft Anodisiertes Aluminium) sind zu befolgen. Der AN muss den Nachweis erbringen, dass nur Unternehmen, die Inhaber des Gütezeichens mit entsprechender Lizenznummer sind, die Anodisation durchführen.

Nicht sichtbare Leichtmetallteile Oberflächenbehandlung nach DIN 17611, Eloxalqualität E6/C31 oder C33 siehe Positionstext

Sichtbare Leichtmetallteile Oberflächenbehandlung nach DIN 17611, chemisch vorbehandelt, anodisiert E6 oder nach LB. Farbton: Eloxalqualität E6/C-0 (farblos natur, EV1) oder nach LB. Als Sonderfarbton nach Bemusterungsergebnis sind jeweils Sondereloxaltöne E6/C31 vorzusehen und mit den angebotenen Einheitspreisen abgegolten.

Leichtmetallteile/Profile mit Stegabzeichnungen, Längsschweißnahtabzeichnungen, Ziehrillen, Beschädigungen (Beulen, Dellen) und Kratzern dürfen nicht eingebaut werden. Besonderer Wert wird auf eine gute Nachdichtung nach dem neuesten Stand der Technik gelegt. Mindestschichtdicke der Eloxalhaut 20 mym. Die Forderungen der DIN-Normen werden erweitert durch die "Empfehlung für anodisiertes Aluminium in der Architektur", erarbeitet vom Centre International de Development de l`Aluminium European Wrought Aluminium Assosciation. Alle eloxierten Teile die außerhalb der Grenzwerte liegen, werden zur Montage nicht zugelassen und sind ohne zusätzliche Kosten neu zu liefern und zu montieren. Schweißstellen dürfen nach der Eloxierung nicht störend in Erscheinung treten. Die eloxierten Teile dürfen nur sehr geringe " Farbtonschwankungen" gemäß Grenzmuster aufweisen. Diese sind durch Muster zu belegen, wobei je ein Muster mit  50x50 cm Größe den oberen und ein anderes den unteren Grenzwert belegt. Die Muster werden Auftragsbestandteil. Um über die Grenzwertmuster hinausgehende Farbschwankungen festzustellen, werden die Grenzwertmuster vertikal aufgehängt und im Abstand von 10 m betrachtet. Farbtonabweichungen dürfen nicht auftreten bzw. nur innerhalb der Grenzwertmuster liegen. Diese geringen Farbschwankungen bei den anodisierten Aluminiumbauteilen müssen durch Farbmuster (Farbgrenzmuster Hell und Dunkel) aus Original-Auftragsmaterial in entsprechender Größe zuvor festgelegt werden. Diese festgelegten Farbgrenzmuster müssen für die Ausführung des Auftrages eingehalten werden. Innerhalb eines Werkstückes (z.B. eines Paneels, eines Bleches oder eines Profils) dürfen keinerlei Farbtonabweichungen und Helligkeitsabweichungen erkennbar sein (Schlieren -Wolkenbildung). Für die eloxierten Materialien sind Zeugnisse des Eloxalwerks vorzulegen. Eine Chrom-IV-freie Konstruktion ist zu gewährleisten. Bei der Verwendung von Schutzlacken als vorübergehenden Oberflächenschutz (z.B. Acryllacke) ist auf die Unverträglichkeit mit PVC-Dichtungen zu achten.

Bei allen Farbeloxierungen sind dieselben Hersteller für sämtliche Bauteile zu verwenden um innerhalb einer Farbe keine herstellerbedingten Abweichungen zu haben.

Stahl
Korrosionsschutzbeschichtung:
Korrosionsschutzbeschichtung einschließlich Vorbehandlung für Beschichtung. Die Beschichtung ist mit lösemittelarmen Beschichtungssystemen (VOC gemäß 2004/42/EG) auszuführen. Der Korrosionsschutz an Metallbauteilen muss generell entweder werkseitig in einem Betrieb, der der 31. BImSchV unterliegt, erfolgen oder auf der Baustelle im Spritzverfahren nach den geltenden Regeln des Arbeitsschutzes aufgetragen werden. Für werkseitige Beschichtungen dürfen auf der Baustelle nur noch Ausbesserungsarbeiten (Schweißnähte, Transportschäden) vorgenommen werden. Für tragende Bauteile ist die DIN EN ISO 12944 einzuhalten, wobei die Applikation immer auf die Schutzdauer "H" auszulegen ist. Es sind keine Pigmente und Sikkative auf der Basis von Blei, Cadmium und Chrom-VI-Verbindungen enthalten. Die unterschiedlichen Korrosivitätskategorien sind nur durch speziell ausgelegte Beschichtungssysteme zu gewährleisten. Daher sind auch unterschiedliche Anforderungen abzuleiten. Die Einhaltung aller dieser Anforderungen ist per Herstellererklärung zu belegen. Ausführung gemäß DIN EN ISO 12944 Außen Korrosivitätskategorie C3 als C3.06 gemäß DIN EN 12944-5, Tabelle C.3, mit der Schutzdauer "H" und einer Schichtdicke von 180µm und Innen Korrosivitätskategorie C1.

Oberflächenvorbehandlung:
Die zu beschichtenden Stahlteile sind durch Strahlen vorzubehandeln.
Bauteil Die Oberfläche muss dem Normeinheitsgrad SA 2 1/2, DIN EN ISO 12944, entsprechen. Als Strahlgut darf nur silikoseungefährliches und bleiloses Material verwendet werden. Grundlegend sind Kanten scharfkantig aber gleichmäßig entgratet auszuführen und das Glattschleifen der Schweißnähte nach der DIN EN 5817. Vorbereitungsgrad P3 nach 8501-3 zur weiteren Oberflächenverarbeitung.

1. Grundbeschichtung
Beschichtungsstoff: 2-Komponenten, blei- und chromatfreie Zinkphosphatgrundierung auf Epoxidharzbasis nach Vorschriften des Herstellers aufbringen.
Trockenschichtdicke: 60 µm (entsprechend Vorgaben Beschichtungssystem)

2. Grundbeschichtung
Farbton: nach Bemusterungsergebnis
Beschichtungsstoff: 2-Komponenten, blei-und chromatfreie Grundierung auf Epoxidharzbasis nach Vorschriften des Herstellers aufbringen.
Trockenschichtdicke: 120 µm (entsprechend Vorgaben Beschichtungssystem)

3. Deckbeschichtung
Farbton: nach Bemusterungsergebnis
Beschichtungsstoff: 2-Komponenten, blei-und chromatfreie Deckbeschichtung auf Epoxidharzbasis nach Vorschriften des Herstellers aufbringen.

Trockenschichtdicke: entsprechend Vorgaben Beschichtungssystem.
Die Auswahl der Beschichtungen erfolgt nach vorheriger Bemusterung durch den AG.

Bei allen Farbbeschichtungen sind dieselben Hersteller für sämtliche Bauteile zu verwenden um innerhalb einer Farbe keine herstellerbedingten Abweichungen zu haben.

Farbton: siehe Positionstext

**3.3.10 UK Pfosten-Riegel-Fassade Aufsatzkonstr. B 23819 mm H 7170 mm UK Stahl S235J0 T 170 mm B 60 mm AnzPfostenlagen 13 St AnzRiegellagen 3 St**
*** Leitbeschreibung
*** gemäß Ausführungsbeschreibung 2
Unterkonstruktion für Pfosten-Riegel-Fassade DIN EN 13830 als Aufsatzkonstruktion,
Breite Gesamtkonstruktion 23819 mm,
Höhe Gesamtkonstruktion 7170 mm, aus Stahl, S235J0 DIN EN 10025-2, als Hohlprofil, scharfkantig, nasslackbeschichtet,
Tiefe 170 mm,
Ansichtsbreite 60 mm, Andruckprofile aus Aluminium, sichtbar befestigt, verdeckt, Deckschalen aus Aluminium,
Aufteilung der Pfosten-Riegel-Konstruktion in
Anzahl Pfostenlagen 13 St,
Anzahl Riegellagen 3 St,
Wärmedurchgangskoeffizient Ucw der Gesamtkonstruktion DIN EN ISO 12631 bis 0,8 W/m2K, Befestigungsuntergrund Beton, Ausführung gemäß Zeichnung und Einzelbeschreibung,
Zeichnungs-Nr
D10117STRXX00A300_DF700 - Grundriss
D10117STRXX00A300_DF701 -  Ansichten/ Schnitte
D10117STREG01A300_DF702 - Ansichten/ Schnitte
Detailpläne gemäß Detailverweisen auf den v.g. Plänen

Einzelbeschreibungs-Nr Konstruktion gemäß Ausführungsbeschreibung AB2.2, Ausführung in Einbruchhemmungsklasse RC3
Fassade DF701_AN Ost BTA Eingang
Menge: 1,000 St
Leistungsbereichkatalog: 031
DIN276-1_08: 337
DIN276_18: 337
*Unterbeschreibung 1 Pfosten-Riegel-Konstruktion Typ WA-EL_700 RC3*
Unterkonstruktion Pfosten-Riegel-Fassade mit  Stahlprofilen Riegel T/B 170/60/8mm und Pfosten T/B 170/60/4mm, Ausführung scharfkantig, mit durchgehenden Riegeln mit außenseitig verschweißter Aufsatzkonstruktion zur Klemmung der Einsatzelemente in allen Pfosten und Riegeln, mit Aluminium-Systemdeckschalen B/T 60/16 bzw. 15mm scharfkantig

Fassade über 2 Etagen, Achsmaße Pfosten zwischen 1680 und 2200 mm
Höhen (Achsmaß) EG 3900 mm, 1.OG 3270 mm

mit Einbruchhemmungsklasse RC3,

1 Riegellage (Mittelriegel) durchlaufend, Pfosten mittels Einschieblingen an den durchlaufenden Mittelriegel angeschlossen, Riegel Kopf- und Fußpunkt zwischen die Pfosten gesetzt,  zusätzlicher Riegel im Sturzbereich der Tür, zusätzliche zwischen die Pfosten gesetzte Riegel im Bereich der Öffnungsflügel

Gesamtlänge Riegel: ca.  84 m (34 Stück)
Gesamtlänge Pfosten: ca. 100 m (26 Stück)

Eckpfosten siehe separate Positionen, einschl. Verbindung der Riegel mit den Eckpfosten einschließlich verschweißen der Riegellagen in Eckbereichen

Insgesamt
13 Festverglasungsfelder 1. OG
7 Felder für Öffnungsflügel 1.OG
13 Festverglasungsfelder EG
1 Feld für 2flgl. Eingangstür

Ausführung der Konstruktion gemäß AB 2.1 und AB 2.2

alle Teile Stahl endbeschichtet gemäß Ausführungsbeschreibung AB  2.11 (Stahlbauteile Nasslack) in Anlehnung an Eloxal E6/ C33

alle Teile Aluminium eloxiert gemäß Ausführungsbeschreibung AB 2.11 (Aluminiumbauteile eloxiert) im Farbton E6/C33 (mittelbronze)

Einsatzelemente und Festverglasungen siehe gesonderte Positionen

Anschlüsse ans Bauwerk siehe gesonderte Positionen
DIN276-1_08: 334

**3.3.20 UK Pfosten-Riegel-Fassade Aufsatzkonstr. B 23659 mm H 7170 mm UK Stahl S235J0 T 170 mm B 60 mm AnzPfostenlagen 14 St AnzRiegellagen 3 St**
*** Leitbeschreibung
*** gemäß Ausführungsbeschreibung 2
Unterkonstruktion für Pfosten-Riegel-Fassade DIN EN 13830 als Aufsatzkonstruktion,
Breite Gesamtkonstruktion 23659 mm,
Höhe Gesamtkonstruktion 7170 mm, aus Stahl, S235J0 DIN EN 10025-2, als Hohlprofil, scharfkantig, nasslackbeschichtet,
Tiefe 170 mm,
Ansichtsbreite 60 mm, Andruckprofile aus Aluminium, sichtbar befestigt, verdeckt, Deckschalen aus Aluminium,
Aufteilung der Pfosten-Riegel-Konstruktion in
Anzahl Pfostenlagen 14 St,
Anzahl Riegellagen 3 St,
Wärmedurchgangskoeffizient Ucw der Gesamtkonstruktion DIN EN ISO 12631 bis 0,8 W/m2K, Befestigungsuntergrund Beton, Ausführung gemäß Zeichnung und Einzelbeschreibung,
Zeichnungs-Nr
D10117STRXX00A300_DF700 - Grundriss
D10117STRXX00A300_DF701 -  Ansichten/ Schnitte
D10117STREG01A300_DF702 - Ansichten/ Schnitte
Detailpläne gemäß Detailverweisen auf den v.g. Plänen

Einzelbeschreibungs-Nr Konstruktion gemäß Ausführungsbeschreibung AB 2.2, Ausführung in Einbruchhemmungsklasse RC3
Fassade DF701_AN West BTA Eingang
Menge: 1,000 St
Leistungsbereichkatalog: 031
DIN276-1_08: 337
DIN276_18: 337
*Unterbeschreibung 1 Pfosten-Riegel-Konstruktion Typ WA-EL_700 RC3*
Unterkonstruktion Pfosten-Riegel-Fassade mit  Stahlprofilen Riegel T/B 170/60/8mm und Pfosten T/B 170/60/4mm, Ausführung scharfkantig, mit durchgehenden Riegeln mit außenseitig verschweißter Aufsatzkonstruktion zur Klemmung der Einsatzelemente in allen Pfosten und Riegeln, mit Aluminium-Systemdeckschalen B/T 60/16 bzw. 15mm scharfkantig

Fassade über 2 Etagen, Achsmaße Pfosten zwischen 1000 und 1925 mm
Höhen (Achsmaß) EG 3900 mm, 1.OG 3270 mm

mit Einbruchhemmungsklasse RC3,

1 Riegellage (Mittelriegel) durchlaufend, Pfosten mittels Einschieblingen an den durchlaufenden Mittelriegel angeschlossen, Riegel Kopf- und Fußpunkt zwischen die Pfosten gesetzt,  zusätzliche zwischen die Pfosten gesetzte Riegel im Bereich der Öffnungsflügel und im Bereich Anschluss bauseitige Brücke

Gesamtlänge Riegel: ca.  86 m (38 Stück)
Gesamtlänge Pfosten: ca. 100 m (28 Stück)

Eckpfosten siehe separate Positionen, einschl. Verbindung der Riegel mit den Eckpfosten

Insgesamt
14 Festverglasungsfelder 1. OG
5 Felder für Öffnungsflügel 1.OG
3 Felder für Paneele 1.OG
15 Festverglasungsfelder EG
2 Felder für 1flgl. Eingangstüren

Ausführung der Konstruktion gemäß AB 2.1 und AB 2.2

alle Teile Stahl endbeschichtet gemäß Ausführungsbeschreibung AB  2.11 (Stahlbauteile Nasslack) in Anlehnung an Eloxal E6/ C33

alle Teile Aluminium eloxiert gemäß Ausführungsbeschreibung AB 2.11 (Aluminiumbauteile eloxiert) im Farbton E6/C33 (mittelbronze)

Einsatzelemente und Festverglasungen siehe gesonderte Positionen

Anschlüsse ans Bauwerk siehe gesonderte Positionen
DIN276-1_08: 334

**3.3.30 UK Pfosten-Riegel-Fassade Aufsatzkonstr. B 18148 mm H 7170 mm UK Stahl S235J0 T 170 mm B 60 mm AnzPfostenlagen 10 St AnzRiegellagen 3 St**
*** Leitbeschreibung
*** gemäß Ausführungsbeschreibung 2
Unterkonstruktion für Pfosten-Riegel-Fassade DIN EN 13830 als Aufsatzkonstruktion,
Breite Gesamtkonstruktion 18148 mm,
Höhe Gesamtkonstruktion 7170 mm, aus Stahl, S235J0 DIN EN 10025-2, als Hohlprofil, scharfkantig, nasslackbeschichtet,
Tiefe 170 mm,
Ansichtsbreite 60 mm, Andruckprofile aus Aluminium, sichtbar befestigt, verdeckt, Deckschalen aus Aluminium,
Aufteilung der Pfosten-Riegel-Konstruktion in
Anzahl Pfostenlagen 10 St,
Anzahl Riegellagen 3 St,
Wärmedurchgangskoeffizient Ucw der Gesamtkonstruktion DIN EN ISO 12631 bis 0,8 W/m2K, Befestigungsuntergrund Beton, Ausführung gemäß Zeichnung und Einzelbeschreibung,
Zeichnungs-Nr
D10117STRXX00A300_DF700 - Grundriss
D10117STRXX00A300_DF701 -  Ansichten/ Schnitte
D10117STREG01A300_DF702 - Ansichten/ Schnitte
Detailpläne gemäß Detailverweisen auf den v.g. Plänen

Einzelbeschreibungs-Nr Konstruktion gemäß Ausführungsbeschreibung AB 2.2, Ausführung in Einbruchhemmungsklasse RC3
Fassade DF701_AN Süd BTA Eingang
Menge: 1,000 St
Leistungsbereichkatalog: 031
DIN276-1_08: 337
DIN276_18: 337
*Unterbeschreibung 1 Pfosten-Riegel-Konstruktion Typ WA-EL_700 RC3*
Unterkonstruktion Pfosten-Riegel-Fassade mit  Stahlprofilen Riegel T/B 170/60/8mm und Pfosten T/B 170/60/4mm, Ausführung scharfkantig, mit durchgehenden Riegeln mit außenseitig verschweißter Aufsatzkonstruktion zur Klemmung der Einsatzelemente in allen Pfosten und Riegeln, mit Aluminium-Systemdeckschalen B/T 60/16 bzw. 15mm scharfkantig

Fassade über 2 Etagen, Achsmaße Pfosten zwischen 1270 und 2200 mm
Höhen (Achsmaß) EG 3900 mm, 1.OG 3270 mm

mit Einbruchhemmungsklasse RC3,

1 Riegellage (Mittelriegel) durchlaufend, Pfosten mittels Einschieblingen an den durchlaufenden Mittelriegel angeschlossen, Riegel Kopf- und Fußpunkt zwischen die Pfosten gesetzt,  zusätzlicher Riegel im Sturzbereich der Tür, zusätzliche zwischen die Pfosten gesetzte Riegel im Bereich der Öffnungsflügel

Gesamtlänge Riegel: ca.  54,5 m (23 Stück)
Gesamtlänge Pfosten: ca. 71,7 m (20 Stück)

Eckpfosten siehe separate Positionen, einschl. Verbindung der Riegel mit den Eckpfosten

Insgesamt
11 Festverglasungsfelder 1. OG
11 Festverglasungsfelder EG
1 Feld für 2flgl. Eingangstür

Ausführung der Konstruktion gemäß AB 2.1 und AB 2.2

alle Teile Stahl endbeschichtet gemäß Ausführungsbeschreibung AB  2.11 (Stahlbauteile Nasslack) in Anlehnung an Eloxal E6/ C33

alle Teile Aluminium eloxiert gemäß Ausführungsbeschreibung AB 2.11 (Aluminiumbauteile eloxiert) im Farbton E6/C33 (mittelbronze)

Einsatzelemente und Festverglasungen siehe gesonderte Positionen

Anschlüsse ans Bauwerk siehe gesonderte Positionen
DIN276-1_08: 334

**3.3.40 Außenecke Pfosten-Riegel-Fassade Eckpfosten UK Stahl T 60 mm B 60 mm**
*** Leitbeschreibung
*** gemäß Ausführungsbeschreibung 2
STLB-Bau 2026-04 031
Außenecke, für Pfosten-Riegel-Fassade DIN EN 13830, mit Eckpfosten Unterkonstruktion aus Stahl, als Hohlprofil,
Tiefe '60' mm,

Ansichtsbreite '60' mm,
scharfkantig, Ausführung gemäß Zeichnung und Einzelbeschreibung,
Zeichnungs-Nr 'D10117STREG01A300_RD704'

Einzelbeschreibungs-Nr '1: mit zusätzlichen inneren Schwert, diagonal im Eckbereich verschweißt, als Flachstahl 168 x 12 mm,  scharfkantig'
Menge: 14,340 m
Leistungsbereichkatalog: 031
DIN276-1_08: 337
DIN276_18: 337
*Unterbeschreibung 1 Außenecke*
Einzellänge ca. 3270 mm (1.OG) und 3900 mm (EG)
aus Stahl S235J0 DIN EN 10025-2,

auf die durchlaufende  Mittelriegellagen gesetzt in Fuß- bzw. Kopfpunkt an Rohbau befestigt, mit außenseitig verschweißter Aufsatzkonstruktion zur Klemmung der Einsatzelemente auf dem Eckpfosten (2 Seiten) mit Aluminium-Systemdeckschalen B/T 60/16 bzw. 15mm scharfkantig

Ausführung der Konstruktion gemäß AB 2.1 und AB 2.2

alle Teile Stahl endbeschichtet gemäß Ausführungsbeschreibung AB  2.11 (Stahlbauteile Nasslack) in Anlehnung an Eloxal E6/ C33

alle Teile Aluminium eloxiert gemäß Ausführungsbeschreibung AB 2.11 (Aluminiumbauteile eloxiert) im Farbton E6/C33 (mittelbronze)

Einsatzelemente und Festverglasungen siehe gesonderte Positionen

Anschlüsse ans Bauwerk siehe gesonderte Positionen

**3.3.50 Festverglasungsel. Pfosten-Riegel-Fassade H 3820 mm B 1270 mm 0,8W/m2K g0,36 RC3 Isolierglas 3fach - GT01**
*** gemäß Ausführungsbeschreibung 2
Festverglasungselement, für Pfosten-Riegel-Fassade DIN EN 13830 aus Stahl,
Höhe 3820 mm,
Breite 1270 mm,
Einbruchhemmung RC 3 DIN EN 1627,
angriffhemmend P6B DIN EN 356,
aus Isolierglas, 3-fach,
Innenscheibe aus Verbund-Sicherheitsglas (VSG),
Mittelscheibe aus Einscheiben-Sicherheitsglas (ESG)
Außenscheibe aus Verbund-Sicherheitsglas (VSG),

Mittelscheibe als Alarmglas

Ausführung gemäß Glastyp GT01 gemäß Ausführungsbeschreibung 1 AB 2.7
Menge: 2,000 St
Leistungsbereichkatalog: 031
DIN276-1_08: 337
DIN276_18: 337

**3.3.60 Festverglasungsel. Pfosten-Riegel-Fassade H 3820 mm B 1495 mm 0,8W/m2K g0,36 RC3 Isolierglas 3fach - GT01**
*** wie Position 3.3.50
jedoch

Breite Scheibe/Platte 149,5 cm
Menge: 1,000 St
Leistungsbereichkatalog: 032
DIN276-1_08: 334
DIN276_18: 337

**3.3.70 Festverglasungsel. Pfosten-Riegel-Fassade H 3820 mm B 1600 mm 0,8W/m2K g0,36 RC3 Isolierglas 3fach - GT01**
*** wie Position 3.3.50
jedoch

Breite Scheibe/Platte 160 cm
Menge: 2,000 St
Leistungsbereichkatalog: 032
DIN276-1_08: 334
DIN276_18: 337

**3.3.80 Festverglasungsel. Pfosten-Riegel-Fassade H 3820 mm B 1610 mm 0,8W/m2K g0,36 RC3 Isolierglas 3fach - GT01**
*** wie Position 3.3.50
jedoch

Breite Scheibe/Platte 161 cm
Menge: 5,000 St
Leistungsbereichkatalog: 032
DIN276-1_08: 334
DIN276_18: 337

**3.3.90 Festverglasungsel. Pfosten-Riegel-Fassade H 3820 mm B 1680 mm 0,8W/m2K g0,36 RC3 Isolierglas 3fach - GT01**
*** wie Position 3.3.50
jedoch

Breite Scheibe/Platte 168 cm
Menge: 1,000 St
Leistungsbereichkatalog: 032
DIN276-1_08: 334
DIN276_18: 337

**3.3.100 Festverglasungsel. Pfosten-Riegel-Fassade H 3820 mm B 1695 mm 0,8W/m2K g0,36 RC3 Isolierglas 3fach - GT01**
*** wie Position 3.3.50
jedoch

Breite Scheibe/Platte 169,5 cm
Menge: 1,000 St
Leistungsbereichkatalog: 032
DIN276-1_08: 334
DIN276_18: 337

**3.3.110 Festverglasungsel. Pfosten-Riegel-Fassade H 3820 mm B 1700 mm 0,8W/m2K g0,36 RC3 Isolierglas 3fach - GT01**
*** wie Position 3.3.50
jedoch

Breite Scheibe/Platte 170 cm
Menge: 3,000 St
Leistungsbereichkatalog: 032
DIN276-1_08: 334
DIN276_18: 337

**3.3.120 Festverglasungsel. Pfosten-Riegel-Fassade H 3820 mm B 1800 mm 0,8W/m2K g0,36 RC3 Isolierglas 3fach - GT01**
*** wie Position 3.3.50
jedoch

Breite Scheibe/Platte 180 cm
Menge: 9,000 St
Leistungsbereichkatalog: 032
DIN276-1_08: 334
DIN276_18: 337

**3.3.130 Festverglasungsel. Pfosten-Riegel-Fassade H 3820 mm B 1923 mm 0,8W/m2K g0,36 RC3 Isolierglas 3fach - GT01**
*** wie Position 3.3.50
jedoch

Breite Scheibe/Platte 192,3 cm
Menge: 6,000 St
Leistungsbereichkatalog: 032
DIN276-1_08: 334
DIN276_18: 337

**3.3.140 Festverglasungsel. Pfosten-Riegel-Fassade H 1350 mm B 2220 mm 0,8W/m2K g0,36 RC3 Isolierglas 3fach - GT02**
*** gemäß Ausführungsbeschreibung 2
Festverglasungselement, für Pfosten-Riegel-Fassade DIN EN 13830 aus Stahl,

Höhe 1350 mm,
Breite 2220 mm,

Einbruchhemmung RC 3 DIN EN 1627,
angriffhemmend P6B DIN EN 356,

aus Isolierglas, 3-fach,
Innenscheibe aus Verbund-Sicherheitsglas (VSG),
Mittelscheibe aus Einscheiben-Sicherheitsglas (ESG)
Außenscheibe aus Verbund-Sicherheitsglas (VSG),

Mittelscheibe als Alarmglas

Ausführung gemäß Glastyp GT02 gemäß Ausführungsbeschreibung 1 AB 2.7
Menge: 2,000 St
Leistungsbereichkatalog: 032
DIN276-1_08: 334
DIN276_18: 337

**3.3.150 Festverglasungsel. Pfosten-Riegel-Fassade H 1350 mm B 1270 mm 0,8W/m2K g0,36 RC3 Isolierglas 3fach - GT02**
*** wie Position 3.3.140
jedoch

Breite Scheibe/Platte 127 cm
Menge: 2,000 St
Leistungsbereichkatalog: 032
DIN276-1_08: 334
DIN276_18: 337

**3.3.160 Festverglasungsel. Pfosten-Riegel-Fassade H 1350 mm B 1000 mm 0,8W/m2K g0,36 RC3 Isolierglas 3fach - GT02**
*** wie Position 3.3.140
jedoch

Breite Scheibe/Platte 100 cm
Menge: 1,000 St
Leistungsbereichkatalog: 032
DIN276-1_08: 334
DIN276_18: 337

**3.3.170 Festverglasungsel. Pfosten-Riegel-Fassade H 2550 mm B 1000 mm 0,8W/m2K g0,36 RC3 Isolierglas 3fach - GT12**
*** gemäß Ausführungsbeschreibung 2
Festverglasungselement, für Pfosten-Riegel-Fassade DIN EN 13830 aus Stahl,

Höhe 2550 mm,
Breite 1000 mm,

Einbruchhemmung RC 3 DIN EN 1627,
angriffhemmend P6B DIN EN 356,

aus Isolierglas, 3-fach,
Innenscheibe aus Spezialglas Polycarbonat,
Mittelscheibe aus Einscheiben-Sicherheitsglas (ESG)
Außenscheibe aus Verbund-Sicherheitsglas (VSG),

Mittelscheibe als Alarmglas

Ausführung gemäß Glastyp GT12 gemäß Ausführungsbeschreibung 1 AB 2.7
Menge: 1,000 St
Leistungsbereichkatalog: 032
DIN276-1_08: 334
DIN276_18: 337

**3.3.180 Festverglasungsel. Pfosten-Riegel-Fassade H 3030 mm B 1270 mm 0,8W/m2K g0,36 RC3 Isolierglas 3fach - GT03**
*** gemäß Ausführungsbeschreibung 2
Festverglasungselement, für Pfosten-Riegel-Fassade DIN EN 13830 aus Stahl,

Höhe 3030 mm,
Breite 1270 mm,

Einbruchhemmung RC 3 DIN EN 1627,
angriffhemmend P5A DIN EN 356,

aus Isolierglas, 3-fach,
Innenscheibe aus Verbund-Sicherheitsglas (VSG)
Mittelscheibe aus Floatglas
Außenscheibe aus Verbund-Sicherheitsglas (VSG),

Ausführung gemäß Glastyp GT03 gemäß Ausführungsbeschreibung 1 AB 2.7
Menge: 2,000 St
Leistungsbereichkatalog: 032
DIN276-1_08: 334
DIN276_18: 337

**3.3.190 Festverglasungsel. Pfosten-Riegel-Fassade H 3030 mm B 1610 mm 0,8W/m2K g0,36 RC3 Isolierglas 3fach - GT03**
*** wie Position 3.3.180
jedoch

Breite Scheibe/Platte 161 cm
Menge: 5,000 St
Leistungsbereichkatalog: 032
DIN276-1_08: 334
DIN276_18: 337

**3.3.200 Festverglasungsel. Pfosten-Riegel-Fassade H 3030 mm B 1700 mm 0,8W/m2K g0,36 RC3 Isolierglas 3fach - GT03**
*** wie Position 3.3.180
jedoch

Breite Scheibe/Platte 170 cm
Menge: 3,000 St
Leistungsbereichkatalog: 032
DIN276-1_08: 334
DIN276_18: 337

**3.3.210 Festverglasungsel. Pfosten-Riegel-Fassade H 3030 mm B 1800 mm 0,8W/m2K g0,36 RC3 Isolierglas 3fach - GT03**
*** wie Position 3.3.180
jedoch

Breite Scheibe/Platte 180 cm
Menge: 3,000 St
Leistungsbereichkatalog: 032
DIN276-1_08: 334
DIN276_18: 337

**3.3.220 Festverglasungsel. Pfosten-Riegel-Fassade H 3030 mm B 1920 mm 0,8W/m2K g0,36 RC3 Isolierglas 3fach - GT03**
*** wie Position 3.3.180
jedoch

Breite Scheibe/Platte 192 cm
Menge: 6,000 St
Leistungsbereichkatalog: 032
DIN276-1_08: 334
DIN276_18: 337

**3.3.230 Festverglasungsel. Pfosten-Riegel-Fassade H 3030 mm B 2020 mm 0,8W/m2K g0,36 RC3 Isolierglas 3fach - GT03**
*** wie Position 3.3.180
jedoch

Breite Scheibe/Platte 202 cm
Menge: 1,000 St
Leistungsbereichkatalog: 032
DIN276-1_08: 334
DIN276_18: 337

**3.3.240 Festverglasungsel. Pfosten-Riegel-Fassade H 3030 mm B 1010 mm 0,8W/m2K g0,36 RC3 Isolierglas 3fach - GT04*, teilbedruckt**
*** gemäß Ausführungsbeschreibung 2
Festverglasungselement, für Pfosten-Riegel-Fassade DIN EN 13830 aus Stahl,

Höhe 3030 mm,
Breite 1010 mm,

Einbruchhemmung RC 3 DIN EN 1627,
angriffhemmend P5A DIN EN 356,

aus Isolierglas, 3-fach,
Innenscheibe aus Einscheiben-Sicherheitsglas (ESG-HF)
Mittelscheibe aus Einscheibensicherheitsglas (ESG-HF)
Außenscheibe aus Verbund-Sicherheitsglas (VSG, Floatglas),

Ausführung gemäß Glastyp GT04 gemäß Ausführungsbeschreibung 1 AB 2.7

Innenscheibe in den unteren 520 mm bedruckt opak, Farbton nach Bemusterung
Menge: 1,000 St
Leistungsbereichkatalog: 032
DIN276-1_08: 334
DIN276_18: 337

**3.3.250 Festverglasungsel. Pfosten-Riegel-Fassade H 3030 mm B 1370 mm 0,8W/m2K g0,36 RC3 Isolierglas 3fach - GT04*, teilbedruckt**
*** wie Position 3.3.240
jedoch

Breite Scheibe/Platte 137 cm
Menge: 2,000 St
Leistungsbereichkatalog: 032
DIN276-1_08: 334
DIN276_18: 337

**3.3.260 Festverglasungsel. Pfosten-Riegel-Fassade H 2070 mm B 1490 mm 0,8W/m2K g0,36 RC3 Isolierglas 3fach - GT04*, teilbedruckt**
*** wie Position 3.3.240
jedoch

Breite Scheibe/Platte 149 cm
Höhe Scheibe/Platte 207 cm
Menge: 1,000 St
Leistungsbereichkatalog: 032
DIN276-1_08: 334
DIN276_18: 337

**3.3.270 Festverglasungsel. Pfosten-Riegel-Fassade H 2070 mm B 1600 mm 0,8W/m2K g0,36 RC3 Isolierglas 3fach - GT04*, teilbedruckt**
*** wie Position 3.3.240
jedoch

Breite Scheibe/Platte 160 cm
Höhe Scheibe/Platte 207 cm
Menge: 2,000 St
Leistungsbereichkatalog: 032
DIN276-1_08: 334
DIN276_18: 337

**3.3.280 Festverglasungsel. Pfosten-Riegel-Fassade H 2070 mm B 1690 mm 0,8W/m2K g0,36 RC3 Isolierglas 3fach - GT04*, teilbedruckt**
*** wie Position 3.3.240
jedoch

Breite Scheibe/Platte 169 cm
Höhe Scheibe/Platte 207 cm
Menge: 1,000 St
Leistungsbereichkatalog: 032
DIN276-1_08: 334
DIN276_18: 337

**3.3.290 Festverglasungsel. Pfosten-Riegel-Fassade H 2070 mm B 1700 mm 0,8W/m2K g0,36 RC3 Isolierglas 3fach - GT04*, teilbedruckt**
*** wie Position 3.3.240
jedoch

Breite Scheibe/Platte 170 cm
Höhe Scheibe/Platte 207 cm
Menge: 1,000 St
Leistungsbereichkatalog: 032
DIN276-1_08: 334
DIN276_18: 337

**3.3.300 Festverglasungsel. Pfosten-Riegel-Fassade H 2070 mm B 1800 mm 0,8W/m2K g0,36 RC3 Isolierglas 3fach - GT04*, teilbedruckt**
*** wie Position 3.3.240
jedoch

Breite Scheibe/Platte 180 cm
Höhe Scheibe/Platte 207 cm
Menge: 6,000 St
Leistungsbereichkatalog: 032
DIN276-1_08: 334
DIN276_18: 337

**3.3.310 Festverglasungsel. Pfosten-Riegel-Fassade H 2070 mm B 2200 mm 0,8W/m2K g0,36 RC3 Isolierglas 3fach - GT04*, teilbedruckt**
*** wie Position 3.3.240
jedoch

Breite Scheibe/Platte 220 cm
Höhe Scheibe/Platte 207 cm
Menge: 1,000 St
Leistungsbereichkatalog: 032
DIN276-1_08: 334
DIN276_18: 337

**3.3.320 Festverglasungsel. Pfosten-Riegel-Fassade H 3820 mm B 1800 mm 0,8W/m2K g0,36 RC3 Isolierglas 3fach - GT09 bedruckt**
*** gemäß Ausführungsbeschreibung 2
Festverglasungselement, für Pfosten-Riegel-Fassade DIN EN 13830 aus Stahl,

Höhe 3820 mm,
Breite 1800 mm,

Einbruchhemmung RC 3 DIN EN 1627,
angriffhemmend P6B DIN EN 356,

aus Isolierglas, 3-fach,
Innenscheibe aus Verbund-Sicherheitsglas (VSG),
Mittelscheibe aus Einscheiben-Sicherheitsglas (ESG)
Außenscheibe aus Verbund-Sicherheitsglas (VSG, Floatglas),

Mittelscheibe als Alarmglas

Ausführung gemäß Glastyp GT09 gemäß Ausführungsbeschreibung 1 AB 2.7
Innenscheibe rückseitig bedruckt, Farbton nach Bemusterung, opak
Menge: 3,000 St
Leistungsbereichkatalog: 032
DIN276-1_08: 334
DIN276_18: 337

**3.3.330 Festverglasungsel. Pfosten-Riegel-Fassade H 2515 mm B 1800 mm 0,8W/m2K g0,36 RC3 Isolierglas 3fach - GT10 bedruckt**
*** gemäß Ausführungsbeschreibung 2
Festverglasungselement, für Pfosten-Riegel-Fassade DIN EN 13830 aus Stahl,

Höhe 3820 mm,
Breite 1800 mm,

Einbruchhemmung RC 3 DIN EN 1627,
angriffhemmend P5A DIN EN 356,

aus Isolierglas, 3-fach,
Innenscheibe aus Verbund-Sicherheitsglas (VSG),
Mittelscheibe aus Floatglas
Außenscheibe aus Verbund-Sicherheitsglas (VSG),

Ausführung gemäß Glastyp GT10 gemäß Ausführungsbeschreibung 1 AB 2.7

Innenscheibe rückseitig bedruckt, Farbton nach Bemusterung, opak
Menge: 3,000 St
Leistungsbereichkatalog: 032
DIN276-1_08: 334
DIN276_18: 337

**3.3.340 Paneel Pfosten-Riegel-Fassade H 610 mm B 1800 mm D 63 mm mehrschichtig Alu Mineralwolle Alu**
*** gemäß Ausführungsbeschreibung 2
STLB-Bau 2026-04 031
Paneel, für Pfosten-Riegel-Fassade DIN EN 13830, vorh. Unterkonstruktion aus Stahl,
Höhe '610' mm,

Breite '1800' mm,

bauphysikalische Anforderungen: Wärmeschutz DIN EN ISO 10077-1, DIN 4108-4 Uw kleiner gleich 1W/m2K, Einbruchhemmung RC 3 DIN EN 1627,
Dicke '63' mm,
Paneel mehrschichtig,
raumseitig aus Aluminium, mit Dämmung aus Mineralwolle, witterungsseitig aus Aluminium, Paneel mit offener Randausbildung, Ausführung gemäß Zeichnung und Einzelbeschreibung,
Zeichnungs-Nr 'D10117STREG01A300_RD711'

Einzelbeschreibungs-Nr '1: gem. AB 2.8 - Paneeltyp PT1
Einbau in vorh. Rahmen mit Aufsatzkonstruktion und Klemmleisten mit Deckschalen

alle Teile Aluminium eloxiert gemäß Ausführungsbeschreibung AB  2.11 (Aluminiumbauauteile eloxiert) im Farbton E6/C33 (mittelbronze'
Menge: 3,000 St
Leistungsbereichkatalog: 031
DIN276-1_08: 337
DIN276_18: 337

**3.3.350 Paneel Pfosten-Riegel-Fassade H 3350 mm B 435 mm D 63 mm mehrschichtig Alu Mineralwolle Alu**
*** gemäß Ausführungsbeschreibung 2
STLB-Bau 2026-04 031
Paneel, für Pfosten-Riegel-Fassade DIN EN 13830, vorh. Unterkonstruktion aus Stahl,
Höhe '3350' mm,

Breite '435' mm,

bauphysikalische Anforderungen: Wärmeschutz DIN EN ISO 10077-1, DIN 4108-4 Uw kleiner gleich 1W/m2K, Einbruchhemmung RC 3 DIN EN 1627,
Dicke '63' mm,
Paneel mehrschichtig,
raumseitig aus Aluminium, mit Dämmung aus Mineralwolle, witterungsseitig aus Aluminium, Paneel mit offener Randausbildung, Ausführung gemäß Zeichnung und Einzelbeschreibung,
Zeichnungs-Nr 'D10117STREG01A300_RD715'

Einzelbeschreibungs-Nr '1: gem. AB 2.8 - Paneeltyp PT1
Einbau in vorh. Rahmen mit Aufsatzkonstruktion und Klemmleisten mit Deckschalen, einseitiger Anschluss an Betonwand mittels zwei am Rohbau verdübelte Haltwinkel, innenseitig dampfdicht angeschlossen, Hohlräume mit Mineralwolle ausstopfen

alle Teile Aluminium eloxiert gemäß Ausführungsbeschreibung AB  2.11 (Aluminiumbauteile eloxiert) im Farbton E6/C33 (mittelbronze)'
Menge: 2,000 St
Leistungsbereichkatalog: 031
DIN276-1_08: 337
DIN276_18: 337

**3.3.360 Außenecke Schenkel-L 95 mm Pfosten-Riegel-Fassade Blech Alu Mineralwolle Alu L 3270 mm RC3**
*** gemäß Ausführungsbeschreibung 2
Außenecke,
jeweils Schenkellänge 95 mm, für Pfosten-Riegel-Fassade DIN EN 13830, als verblechte Ecke in Art eines Paneels  mehrschichtig, raumseitig aus Aluminium+, mit Dämmung aus Mineralwolle, witterungsseitig aus Aluminium,

mit Einbruchhemmungsklasse RC3,
Wärmedurchgangskoeffizient DIN 4108-4, Up 0,8 W/m2K

Einzellänge ca. 3270 mm
Einbau in vorh. Rahmen mit Aufsatzkonstruktion und Klemmleisten mit Deckschalen im Bereich des Eckpfostens, aus Stahl

alle Teile Stahl endbeschichtet gemäß Ausführungsbeschreibung AB  2.11 (Stahlbauteile Nasslack) im Farbton RAL 7048 perlmausgrau

alle Teile Aluminium eloxiert gemäß Ausführungsbeschreibung AB 2.11 (Aluminiumbauteile eloxiert) im Farbton E6/C33 (mittelbronze)
 Ausführung gemäß Zeichnung,
Zeichnungs-Nr D10117STREG01A300_RD704
Menge: 2,000 St
Leistungsbereichkatalog: 031
DIN276-1_08: 337
DIN276_18: 337

**3.3.370 Außenecke Schenkel-L 95 mm Pfosten-Riegel-Fassade Blech Alu Mineralwolle Alu L 3030 mm RC3**
*** wie Position 3.3.360
Außenecke,
jeweils Schenkellänge 95 mm, für Pfosten-Riegel-Fassade DIN EN 13830, als verblechte Ecke in Art eines Paneels  mehrschichtig, raumseitig aus Aluminium+, mit Dämmung aus Mineralwolle, witterungsseitig aus Aluminium,

mit Einbruchhemmungsklasse RC3,
Wärmedurchgangskoeffizient DIN 4108-4, Up 0,8 W/m2K

Einzellänge ca. 3270 mm
Einbau in vorh. Rahmen mit Aufsatzkonstruktion und Klemmleisten mit Deckschalen im Bereich des Eckpfostens, aus Stahl

alle Teile Stahl endbeschichtet gemäß Ausführungsbeschreibung AB  2.11 (Stahlbauteile Nasslack) im Farbton RAL 7048 perlmausgrau

alle Teile Aluminium eloxiert gemäß Ausführungsbeschreibung AB 2.11 (Aluminiumbauteile eloxiert) im Farbton E6/C33 (mittelbronze)
 Ausführung gemäß Zeichnung,
Zeichnungs-Nr D10117STREG01A300_RD704
Menge: 2,000 St
Leistungsbereichkatalog: 031
DIN276-1_08: 337
DIN276_18: 337

**3.3.380 Außentürel. Pfosten-Riegel-Fassade B 2140 mm H 2470 mm 2flg 0,8W/m2K RC3 Rahmentür Stahl Isolierglas 3fach**
*** Leitbeschreibung
*** gemäß Ausführungsbeschreibung 2
Außentürelement, für Pfosten-Riegel-Fassade DIN EN 13830
Breite Nennmaß Wandöffnung 2140 mm,
Höhe Nennmaß Wandöffnung 2470 mm,

aus Stahl, als barrierefreie Ausführung DIN 18040, Haupteingangstür, als Drehflügeltür, 2-flügelig, als Notausgangsverschluss mit Anforderungen nach DIN EN 179 Typ A

Ausführung als Rahmentür aus Stahl, Oberfläche der Öffnungsfläche beschichtet, Oberfläche der Schließfläche beschichtet,alle Teile Stahl endbeschichtet gemäß Ausführungsbeschreibung AB  2.11 (Stahlbauteile Nasslack) in Anlehnung an Eloxal E6/ C33

Türflügel mit einer transparent/transluzenten Füllung, Teilung Türflügel mittig, Flügelrahmen innen und außen flächenbündig, einschl. Schwellenausbildung und Anbindung an Abdichtung des Gebäudes

Einbau in Pfosten-Riegelfassade aus Stahl mit Aufsatzkonstruktion

Zeichnungs-Nr '
D10117STRXX00A300_DF700 - Grundriss
D10117STRXX00A300_DF701 -  Ansichten/ Schnitte
D10117STREG01A300_DF702 - Ansichten/ Schnitte
Detailpläne gemäß Detailverweisen auf den v.g. Plänen
'
Einzelbeschreibungs-Nr 'Konstruktion gemäß Ausführungsbeschreibung AB2.4, Ausführung in Einbruchhemmungsklasse RC3
Fassade DF701_AN Ost BTA Eingang  TA-EL_001'

mit Anschlagdichtungen innen und außen,
mit Bändern, mit Motorantipanikschloss mit Mehrfachverrieglung, mit Türantrieb, mit Türdrücker/ Griffstangen, mit Magnetkontakten, Riegelkontakten, Kabelübergängen, Türöffner
Menge: 1,000 St
Leistungsbereichkatalog: 031
DIN276-1_08: 337
DIN276_18: 334
*Unterbeschreibung 1 Technische, statische und bauphysikalische Anforderungen*
Technische, statische und bauphysikalische Leistungseigenschaften und Anforderungen
an die Gesamtkonstruktion:

Schallschutz DIN 4109:
keine Angabe

Wärmeschutz DIN EN ISO 10077-1, DIN V 4108-4:
Wärmedurchgangskoeffizient Ud kleiner gleich 0,8 W/m2K,

Einbruchhemmung RC3  DIN EN 1627
DIN276-1_08: 334
*Unterbeschreibung 2 Rahmen, Profilsystem*
Ausführung gemäß Ausführungsbeschreibung AB 2.4

Für die Einbindung der Gebäudeabdichtung an die Türabdichtung ist die DIN 18 533 zu beachten.
Dämmung des Anschlussbereiches mit XPS-Dämmung
Die Richtlinien für die Planung und Ausführung von Dächern mit Abdichtungen, aufgestellt und herausgegeben vom Zentralverband des Deutschen Dachdeckerhandwerks Fachverband Dach-, Wand- und Abdichtungstechnik e.V. und Hauptverband der Deutschen Bauindustrie e.V. Bundesfachabteilung Bauwerksabdichtung, sowie die Ausführungsempfehlungen des Instituts für Fenstertechnik e. V. in Rosenheim sind zu berücksichtigen.
DIN276-1_08: 334
*Unterbeschreibung 3 Ausfachung/ Verglasung*
Ausfachungen als Isolierverglasung gemäß Ausführungsbeschreibung 2  AB 2.7

Glastyp GT 06 als Panikverglasung mit Alarmglas
DIN276-1_08: 334
*Unterbeschreibung 4 Beschläge/ Elektrische Komponenten*
Bänder gemäß Ausführungsbeschreibung 2 AB 2.9

Türgriffe gemäß Ausführungsbeschreibung 2 AB 2.9

Schloss als APM - Antipanik-Motorschloss / Sicherheitsschloss für Vollpaniktüren einschl. Standflügelschlossfür 2 flgl. Türen gemäß Ausführungsbeschreibung 2 AB 2.9

Drehflügeltürantrieb für 2 flgl. Türen gemäß Ausführungsbeschreibung 2 AB 2.10

2 Stück Magnetkontakte am Gangflügel  gemäß Ausführungsbeschreibung 2 AB 2.10
2 Stück Magnetkontakte am Standflügel  gemäß Ausführungsbeschreibung 2 AB 2.10

Riegelkontakt gemäß Ausführungsbeschreibung 2 AB 2.10

Kabelübergänge gemäß Ausführungsbeschreibung 2 AB 2.10 am Gangflügel für Motorschloss und Glasspinne

Kabelübergänge gemäß Ausführungsbeschreibung 2 AB 2.10 am Standflügel für Riegelkontakt, Türöffner und Glasspinne

Fluchttüröffner gemäß Ausführungsbeschreibung 2 AB 2.10

Sonstiges:
vorgerüstet für bauseitigen elektronischen Schließzylinder

Schnittstellen und Kabelführung
siehe Vorbemerkungen

Die Tür erhält bauseitige Ansteuerelemente an Videosprechanlage, Ausweisleser und Fluchttürterminal. Die bauseitigen Komponenten der Steuerung (Adressmodul, Verteiler und Fluchttürsteuerung befinden sich innenseitig im Bereich der Unterdecke. Die entsprechenden Kabellängen sind zu berücksichtigen.

Ausführung gemäß Türtypical TA-EL_001_1 P-R-Fassade Süd (Ostseite)
DIN276-1_08: 334
*Unterbeschreibung 5 Befestigung/ Anschlüsse*
Befestigung des Türelementes mit Zarge in Pfosten-Riegel-Fassade aus Stahl gemäß Ausführungsbeschreibung AB 2.4

einschl. Schwellenausbildung mittels barrierefreier Schwelle auf bauseitigen Stahlprofil als Anschlagschwelle einschl. aller Dichtungsprofile
DIN276-1_08: 334

**3.3.390 Außentürel. Pfosten-Riegel-Fassade B 2140 mm H 2470 mm 2flg 0,8W/m2K RC3 Rahmentür Stahl Isolierglas 3fach**
*** wie Position 3.3.380
jedoch

Einzelbeschreibungs-Nr 'Konstruktion gemäß Ausführungsbeschreibung AB 2.4, Ausführung in Einbruchhemmungsklasse RC3
Fassade DF701_AN Süd BTA Eingang  TA-EL_001'

weiterhin folgende zusätzliche Ausstattungen

Vorrüstung Sperrelement  gemäß Ausführungsbeschreibung 2 AB 2.10

Tür erhält bauseitige Zutrittskontrollanlage zur Steuerung über Kartenleser und Onlineaufschaltung

Ausführung gemäß Türtypical TA-EL_001
Menge: 1,000 St
Leistungsbereichkatalog: 031
DIN276-1_08: 337
DIN276_18: 334

**3.3.400 Außentürel. Pfosten-Riegel-Fassade B 1310 mm H 2470 mm 1flg 0,8W/m2K RC3 Rahmentür Stahl Isolierglas 3fach**
*** Leitbeschreibung
*** gemäß Ausführungsbeschreibung 2
Außentürelement, für Pfosten-Riegel-Fassade DIN EN 13830
Breite Nennmaß Wandöffnung 1310 mm,
Höhe Nennmaß Wandöffnung 2470 mm,

aus Stahl, als barrierefreie Ausführung DIN 18040, Nebeneingangstür, als Drehflügeltür, 1-flügelig, als Notausgangsverschluss mit Anforderungen nach DIN EN 179 Typ A

Ausführung als Rahmentür aus Stahl, Oberfläche der Öffnungsfläche beschichtet, Oberfläche der Schließfläche beschichtet, alle Teile Stahl endbeschichtet gemäß Ausführungsbeschreibung AB  2.11 (Stahlbauteile Nasslack) in Anlehnung an Eloxal E6/ C33

Türflügel mit einer transparent/transluzenten Füllung, Flügelrahmen innen und außen flächenbündig, einschl. Schwellenausbildung und Anbindung an Abdichtung des Gebäudes

Einbau in Pfosten-Riegelfassade aus Stahl mit Aufsatzkonstruktion

Zeichnungs-Nr '
D10117STRXX00A300_DF700 - Grundriss
D10117STRXX00A300_DF701 -  Ansichten/ Schnitte
D10117STREG01A300_DF702 - Ansichten/ Schnitte
Detailpläne gemäß Detailverweisen auf den v.g. Plänen
'
Einzelbeschreibungs-Nr 'Konstruktion gemäß Ausführungsbeschreibung AB2.4, Ausführung in Einbruchhemmungsklasse RC3
Fassade DF701_AN Ost BTA Eingang  TA-EL_001'

mit Anschlagdichtungen innen und außen,
mit Bändern, mit Motorantipanikschloss mit Mehrfachverrieglung, mit Türantrieb, mit Türdrücker/ Griffstangen, mit Magnetkontakten, Riegelkontakten, Kabelübergängen, Türöffner
Menge: 1,000 St
Leistungsbereichkatalog: 031
DIN276-1_08: 337
DIN276_18: 334
*Unterbeschreibung 1 Technische, statische und bauphysikalische Anforderungen*
Technische, statische und bauphysikalische Leistungseigenschaften und Anforderungen
an die Gesamtkonstruktion:

Schallschutz DIN 4109:
keine Angabe

Wärmeschutz DIN EN ISO 10077-1, DIN V 4108-4:
Wärmedurchgangskoeffizient Ud kleiner gleich 0,8 W/m2K,

Einbruchhemmung RC3  DIN EN 1627

weitere Anforderungen gemäß Vorbemerkungen
DIN276-1_08: 334
*Unterbeschreibung 2 Rahmen, Profilsystem*
Ausführung gemäß Ausführungsbeschreibung AB 2.4
Für die Einbindung der Gebäudeabdichtung an die Türabdichtung ist die DIN 18 533 zu beachten.
Dämmung des Anschlussbereiches mit XPS-Dämmung
Die Richtlinien für die Planung und Ausführung von Dächern mit Abdichtungen, aufgestellt und herausgegeben vom Zentralverband des Deutschen Dachdeckerhand-werks Fachverband Dach-, Wand- und Abdichtungstechnik e.V. und Hauptverband der Deutschen Bauindustrie e.V. Bundesfachabteilung Bauwerksabdichtung, sowie die Ausführungsempfehlungen des Instituts für Fenstertechnik e. V. in Rosenheim sind zu berücksichtigen.
DIN276-1_08: 334
*Unterbeschreibung 3 Ausfachung/ Verglasung*
Ausfachungen als Isolierverglasung gemäß Ausführungsbeschreibung 1 AB 2.7

Glastyp GT 07 als Polycarbonatverglasung und mit Alarmglas
DIN276-1_08: 334
*Unterbeschreibung 4 Beschläge/ Elektrische Komponenten*
Bänder gemäß Ausführungsbeschreibung 2 AB 2.9

Türgriffe gemäß Ausführungsbeschreibung 2 AB 2.9

Schloss als Antipanik-Motorschloss/ Sicherheitsschloss gemäß Ausführungsbeschreibung 2 AB 2.9

Drehflügeltürantrieb für 1 flgl. Türen gemäß Ausführungsbeschreibung 2 AB 2.10

2 Stück Magnetkontakte gemäß Ausführungsbeschreibung 2 AB 2.10

Riegelkontakt gemäß Ausführungsbeschreibung 2 AB 2.10

Kabelübergänge gemäß Ausführungsbeschreibung 2 AB 2.10  für Motorschloss und Glasspinne

Fluchttüröffner gemäß Ausführungsbeschreibung 2 AB 2.10
Sonstiges:
vorgerüstet für bauseitigen elektronischen Schließzylinder

Schnittstellen und Kabelführung
siehe Vorbemerkungen

Die Tür erhält bauseitige Ansteuerelemente an Videosprechanlage, Ausweisleser und Fluchttürterminal. Die bauseitigen Komponenten der Steuerung (Adressmodul, Verteiler und Fluchttürsteuerung befinden sich innenseitig im Bereich der Unterdecke. Die entsprechenden Kabellängen sind zu berücksichtigen.

Ausführung gemäß Türtypical TA-EL_003_1 Treppenhaustüren P-R-Fassade Süd
DIN276-1_08: 334
*Unterbeschreibung 5 Befestigung/ Anschlüsse*
Befestigung des Türelementes mit Zarge in Pfosten-Riegel-Fassade aus Stahl gemäß Ausführungsbeschreibung AB 2.4

einschl. Schwellenausbildung mittels barrierefreier Schwelle auf bauseitigen Stahlprofil als Anschlagschwelle einschl. aller Dichtungsprofile
DIN276-1_08: 334

**3.3.410 Außentürel. Pfosten-Riegel-Fassade B 1310 mm H 2470 mm 1flg 0,8W/m2K RC3 Rahmentür Stahl Isolierglas 3fach**
*** Leitbeschreibung
*** gemäß Ausführungsbeschreibung 2
Außentürelement, für Pfosten-Riegel-Fassade DIN EN 13830
Breite Nennmaß Wandöffnung 1310 mm,
Höhe Nennmaß Wandöffnung 2470 mm,

aus Stahl, als barrierefreie Ausführung DIN 18040, Nebeneingangstür, als Drehflügeltür, 1-flügelig,

Ausführung als Rahmentür aus Stahl, Oberfläche der Öffnungsfläche beschichtet, Oberfläche der Schließfläche beschichtet, alle Teile Stahl endbeschichtet gemäß Ausführungsbeschreibung AB 2.11 (Stahlbauteile Nasslack) in Anlehnung an Eloxal E6/ C33

Türflügel mit einer transparent/transluzenten Füllung, Flügelrahmen innen und außen flächenbündig, einschl. Schwellenausbildung und Anbindung an Abdichtung des Gebäudes

Einbau in Pfosten-Riegelfassade aus Stahl mit Aufsatzkonstruktion

Zeichnungs-Nr '
D10117STRXX00A300_DF700 - Grundriss
D10117STRXX00A300_DF701 -  Ansichten/ Schnitte
D10117STREG01A300_DF702 - Ansichten/ Schnitte
Detailpläne gemäß Detailverweisen auf den v.g. Plänen
'
Einzelbeschreibungs-Nr 'Konstruktion gemäß Ausführungsbeschreibung AB2.4, Ausführung in Einbruchhemmungsklasse RC3
Fassade DF701_AN Ost BTA Eingang  TA-EL_001'

mit Anschlagdichtungen innen und außen,
mit Bändern, mit Motorantipanikschloss mit Mehrfachverrieglung, mit Obentürschließer, mit Türdrücker/ Griffstangen, mit Magnetkontakten, Riegelkontakten, Kabelübergängen
Menge: 1,000 St
Leistungsbereichkatalog: 031
DIN276-1_08: 337
DIN276_18: 334
*Unterbeschreibung 1 Technische, statische und bauphysikalische Anforderungen*
Technische, statische und bauphysikalische Leistungseigenschaften und Anforderungen
an die Gesamtkonstruktion:

Schallschutz DIN 4109:
keine Angabe

Wärmeschutz DIN EN ISO 10077-1, DIN V 4108-4:
Wärmedurchgangskoeffizient Ud kleiner gleich 0,8 W/m2K,

Einbruchhemmung RC3  DIN EN 1627

weitere Anforderungen gemäß Vorbemerkungen
DIN276-1_08: 334
*Unterbeschreibung 2 Rahmen, Profilsystem*
Ausführung gemäß Ausführungsbeschreibung AB 2.4

Für die Einbindung der Gebäudeabdichtung an die Türabdichtung ist die DIN 18 533 zu beachten.
Dämmung des Anschlussbereiches mit XPS-Dämmung
Die Richtlinien für die Planung und Ausführung von Dächern mit Abdichtungen, aufgestellt und herausgegeben vom Zentralverband des Deutschen Dachdeckerhand-werks Fachverband Dach-, Wand- und Abdichtungstechnik e.V. und Hauptverband der Deutschen Bauindustrie e.V. Bundesfachabteilung Bauwerksabdichtung, sowie die Ausführungsempfehlungen des Instituts für Fenstertechnik e. V. in Rosenheim sind zu berücksichtigen.
DIN276-1_08: 334
*Unterbeschreibung 3 Ausfachung/ Verglasung*
Ausfachungen als Isolierverglasung gemäß Ausführungsbeschreibung AB 2.7

Glastyp GT 07 als Polycarbonatverglasung und mit Alarmglas
DIN276-1_08: 334
*Unterbeschreibung 4 Beschläge/ Elektrische Komponenten*
Bänder gemäß Ausführungsbeschreibung 2 AB 2.9

Türgriffe gemäß Ausführungsbeschreibung 2 AB 2.9
Obentürschließer gemäß Ausführungsbeschreibung 2 AB 2.9
Selbstverriegelndes Antipanik-Sicherheitsschloss als Zutrittskontrollschloss für 1 flgl. Türen gemäß Ausführungsbeschreibung 2 AB 2.9

2 Stück Magnetkontakte gemäß Ausführungsbeschreibung 2 AB 2.10

Riegelkontakt gemäß Ausführungsbeschreibung 2 AB 2.10

Kabelübergänge gemäß Ausführungsbeschreibung 2 AB 2.10 am Gangflügel für Motorschloss und Glasspinne

Sonstiges:
vorgerüstet für bauseitigen elektronischen Schließzylinder
Schnittstellen und Kabelführung
siehe Vorbemerkungen

Die Tür erhält bauseitige Ansteuerelemente an Videosprechanlage, Ausweisleser und Fluchttürterminal. Die bauseitigen Komponenten der Steuerung (Adressmodul, Verteiler und Fluchttürsteuerung befinden sich innenseitig im Bereich der Unterdecke. Die entsprechenden Kabellängen sind zu berücksichtigen.

Ausführung gemäß Türtypical TA-EL_003_2 Treppenhaustüren P-R-Fassade Süd
DIN276-1_08: 334
*Unterbeschreibung 5 Befestigung/ Anschlüsse*
Befestigung des Türelementes mit Zarge in Pfosten-Riegel-Fassade aus Stahl gemäß Ausführungsbeschreibung AB 2.4

einschl. Schwellenausbildung mittels barrierefreier Schwelle auf bauseitigen Stahlprofil als Anschlagschwelle einschl. aller Dichtungsprofile
DIN276-1_08: 334

**3.3.420 Einfachfenster Pfosten-Riegel-Fassade B 1540 mm H 900 mm 1tlg Rahmen Alu Isolierglas 3fach Anschl.allseitig Antrieb**
*** Leitbeschreibung
*** gemäß Ausführungsbeschreibung 2
Einfachaußenfenster, für Pfosten-Riegel-Fassade DIN EN 13830 aus Stahl,
Breite Blendrahmen 1540 mm,
Höhe Blendrahmen 900 mm, einteilig,
Rahmen aus Aluminium, flächenbündig, Rahmenoberfläche  alle Teile Aluminium eloxiert gemäß Ausführungsbeschreibung AB  2.11 (Aluminiumbauteile eloxiert) im Farbton E6/C33 (mittelbronze) seidenmatt, Klappflügel,

Fenster transparent mit einer Füllung,
als Verglasung aus Isolierglas, 3-fach

Anschluss allseitig an Pfosten-Riegel-Konstruktion,

Zeichnungs-Nr '
D10117STRXX00A300_DF700 - Grundriss
D10117STRXX00A300_DF701 -  Ansichten/ Schnitte
D10117STREG01A300_DF702 - Ansichten/ Schnitte
Detailpläne gemäß Detailverweisen auf den v.g. Plänen
'
Einzelbeschreibungs-Nr 'Konstruktion gemäß Ausführungsbeschreibung AB2.2, Ausführung in Einbruchhemmungsklasse RC3
Fassade DF701_AN Ost und West  FA-EL_700'

mit Kettenantrieb elektrisch, mit verdeckt liegendem Beschlag,
Menge: 2,000 St
Leistungsbereichkatalog: 031
DIN276-1_08: 337
DIN276_18: 334
*Unterbeschreibung 1 Technische, statische und bauphysikalische Anforderungen*
Technische, statische und bauphysikalische Leistungseigenschaften und Anforderungen
an die Gesamtkonstruktion:

Schallschutz DIN 4109:
keine Angabe

Wärmeschutz DIN EN ISO 10077-1, DIN V 4108-4:
Wärmedurchgangskoeffizient Ud kleiner gleich 0,8 W/m2K,

Einbruchhemmung RC3  DIN EN 1627

weitere Anforderungen gemäß Vorbemerkungen
DIN276-1_08: 334
*Unterbeschreibung 2 Rahmen, Profilsystem*
Ausführung gemäß Ausführungsbeschreibung AB 2.5
DIN276-1_08: 334
*Unterbeschreibung 3 Ausfachung/ Verglasung*
Ausfachungen als Isolierverglasung gemäß Ausführungsbeschreibung AB 2.7

Glastyp GT 05
DIN276-1_08: 334
*Unterbeschreibung 4 Beschläge*
Beschläge mit verdeckt liegendem Beschlag als Klappflügel
Elektrischer Antrieb für Zuluftöffnung gemäß Ausführungsbeschreibung 2 AB 2.10

Magnetkontakt zur Öffnungsüberwachung  gemäß Ausführungsbeschreibung 2 AB 2.10
Schnittstellen und Kabelführung
siehe Vorbemerkungen Schnittstelle, Fenstertyp mit motorischen Antrieb
DIN276-1_08: 334
*Unterbeschreibung 5 Befestigung/ Anschlüsse*
Befestigung des Fensterelementes mit Rahmen  in Pfosten-Riegel-Fassade aus Stahl gemäß Ausführungsbeschreibung AB 2.5
DIN276-1_08: 334

**3.3.430 Einfachfenster Pfosten-Riegel-Fassade B 1430 mm H 900 mm 1tlg Rahmen Alu Isolierglas 3fach Anschl.allseitig Antrieb**
*** wie Position 3.3.420
jedoch

Breite Blendrahmen 1430 mm,
Höhe Blendrahmen 900 mm, einteilig,
Menge: 1,000 St
Leistungsbereichkatalog: 031
DIN276-1_08: 337
DIN276_18: 334

**3.3.440 Einfachfenster Pfosten-Riegel-Fassade B 1630 mm H 900 mm 1tlg Rahmen Alu Isolierglas 3fach Anschl.allseitig Antrieb**
*** wie Position 3.3.420
jedoch

Breite Blendrahmen 1630 mm,
Höhe Blendrahmen 900 mm, einteilig,
Menge: 2,000 St
Leistungsbereichkatalog: 031
DIN276-1_08: 337
DIN276_18: 334

**3.3.450 Einfachfenster Pfosten-Riegel-Fassade B 1740 mm H 900 mm 1tlg Rahmen Alu Isolierglas 3fach Anschl.allseitig Antrieb**
*** wie Position 3.3.420
jedoch

Breite Blendrahmen 1740 mm,
Höhe Blendrahmen 900 mm, einteilig,
Menge: 6,000 St
Leistungsbereichkatalog: 031
DIN276-1_08: 337
DIN276_18: 334

**3.3.460 Einfachfenster Pfosten-Riegel-Fassade B 2140 mm H 900 mm 1tlg Rahmen Alu Isolierglas 3fach Anschl.allseitig Antrieb**
*** wie Position 3.3.420
jedoch

Breite Blendrahmen 2140 mm,
Höhe Blendrahmen 900 mm, einteilig,
Menge: 1,000 St
Leistungsbereichkatalog: 031
DIN276-1_08: 337
DIN276_18: 334

**3.3.470 Rauch-Wärmeabzugsgerät Anz7St 1Rauchableitungsgruppe elektr.**
*** Leitbeschreibung
STLB-Bau 2026-04 021
Einrichtung für Öffnungen für natürliches Rauch- und Wärmeabzugsgerät DIN EN 12101-2, Anzahl der Öffnungen 7 St, Anzahl der Rauchableitungsgruppen 1 St, elektrisch betrieben, Ausführung gemäß Zeichnung,
Zeichnungs-Nr 'D10117STREG01A300_DF076'

gemäß nachfolgender Beschreibung.
Menge: 1,000 St
Leistungsbereichkatalog: 021
DIN276-1_08: 362
DIN276_18: 362
*Unterbeschreibung 1 als Rauch- und Wärmeabzugszentrale*
als Rauch- und Wärmeabzugszentrale

Zentrales Steuergerät für den elektrischen Antrieb von Öffnungen zur Rauchableitung, einschl. primärer Energieversorgung 240 V/AC und sekundärer Energieversorgung über wiederaufladbaren Akkumulator, ausgelegt für eine Motorengruppe, mit einer Überbrückungszeit von mind. 48 Stunden ausgelegt für einen Ausgangsstrom von mind. 2 A bei 24 V/DC,
- je einen Signaleingang für Auslöseeinrichtung für Rauch-/Thermomelder, Taster, Lüftungstaster, externe Meldeanlage,
- mit optischen lichtemittierenden Anzeigeelementen für Störungs-, Warn-, Alarm- und Betriebszustandsmeldungen,
- mit potentialfreien Kontakten für Störungs-, Warn-, Alarm- und Betriebszustandsmeldungen,
- mit Aufschaltmöglichkeit Energieversorgung für eine Witterungsüberwachung, Witterungsüberwachung wird gesondert vergütet, ausgelegt für einen Ausgangsstrom von mind. 4 A, bei 24 V DC, Gehäuse aus Kunststoff, Schutzart IP 44 DIN EN 60529 (VDE 0470-1), Ausführung gemäß Zeichnung,

und

Manuelle Auslöseeinrichtung für Rauchabzüge, Typ A: Direkte Auslösung (1-stufig), rechteckig, Gehäuse aus Kunststoff, weiß, Kennzeichnungen DIN 18232-9, Betätigungselement manuell, in Aufputzausführung, Montage an Wand, in Gebäuden, einschl. Beschriftung RAUCHABZUG, 2 Stück,

Verkabelung innerhalb der Pfost- Riegel Fassade, Kabellänge jeweils mind. 30 m

**3.3.480 Rauch-Wärmeabzugsgerät Anz5St 1Rauchableitungsgruppe elektr.**
*** Leitbeschreibung
STLB-Bau 2026-04 021
Einrichtung für Öffnungen für natürliches Rauch- und Wärmeabzugsgerät DIN EN 12101-2, Anzahl der Öffnungen 5 St, Anzahl der Rauchableitungsgruppen 1 St, elektrisch betrieben, Ausführung gemäß Zeichnung,
Zeichnungs-Nr 'D10117STREG01A300_DF076'

gemäß nachfolgender Beschreibung.
Menge: 1,000 St
Leistungsbereichkatalog: 021
DIN276-1_08: 362
DIN276_18: 362
*Unterbeschreibung 1 als Rauch- und Wärmeabzugszentrale*
als Rauch- und Wärmeabzugszentrale

Zentrales Steuergerät für den elektrischen Antrieb von Öffnungen zur Rauchableitung, einschl. primärer Energieversorgung 240 V/AC und sekundärer Energieversorgung über wiederaufladbaren Akkumulator, ausgelegt für eine Motorengruppe, mit einer Überbrückungszeit von mind. 48 Stunden ausgelegt für einen Ausgangsstrom von mind. 2 A bei 24 V/DC,
- je einen Signaleingang für Auslöseeinrichtung für Rauch-/Thermomelder, Taster, Lüftungstaster, externe Meldeanlage,
- mit optischen lichtemittierenden Anzeigeelementen für Störungs-, Warn-, Alarm- und Betriebszustandsmeldungen,
- mit potentialfreien Kontakten für Störungs-, Warn-, Alarm- und Betriebszustandsmeldungen,
- mit Aufschaltmöglichkeit Energieversorgung für eine Witterungsüberwachung, Witterungsüberwachung wird gesondert vergütet, ausgelegt für einen Ausgangsstrom von mind. 4 A, bei 24 V DC, Gehäuse aus Kunststoff, Schutzart IP 44 DIN EN 60529 (VDE 0470-1), Ausführung gemäß Zeichnung,

und

Manuelle Auslöseeinrichtung für Rauchabzüge, Typ A: Direkte Auslösung (1-stufig), rechteckig, Gehäuse aus Kunststoff, weiß, Kennzeichnungen DIN 18232-9, Betätigungselement manuell, in Aufputzausführung, Montage an Wand, in Gebäuden, einschl. Beschriftung RAUCHABZUG, 2 Stück,

Verkabelung innerhalb der Pfost- Riegel Fassade, Kabellänge jeweils mind. 30 m

**3.3.490 Bauwerksanschluss Pfosten-Riegel-Fassade oberseitig**
*** Leitbeschreibung
*** gemäß Ausführungsbeschreibung 2
STLB-Bau 2026-04 031
Bauwerksanschluss für Pfosten-Riegel-Fassade DIN EN 13830, oberseitig, an Decke, aus Beton, Ausführung gemäß Zeichnung,
Zeichnungs-Nr 'D10117STREG01A300_RD700'
Menge: 60,000 m
Leistungsbereichkatalog: 031
DIN276-1_08: 337
DIN276_18: 337
*Unterbeschreibung 1 Bauwerksanschluss*
als Anschluss der Pfosten-Riegel-.Fassade am Kopfpunkt

-Anschluss der Pfosten gemäß statischer Bemessung und Systemstatik mit Einschub als Loslager vertikal,
-dampfdicht angeschlossenes und auf dem Riegel verschweißtes Stahlblech Höhe ca. 300 mm, einfach gekantet, bündig mit Vorderkante Riegel/Pfosten
-dampfdichte Folie mit Anschluss auf Riegel/ Pfosten und Stahlbetondecke mit Bewegungsfuge
- Mineralfaserdämmung d 75 mm, WLG032, Höhe ca. 300 mm
- äußeres gekantetes Aluminiumblech mit druckfesten Dämmklotz in Aufsatzkonstruktion eingeklemmt, Zuschnitt ca. 120mm, 2fach gekantet

alle sichtbaren Teile Stahl endbeschichtet gemäß Ausführungsbeschreibung AB  2.11 (Stahlbauteile Nasslack) in Anlehnung an Eloxal E6/ C33, alle verdeckten Teile Stahl korrosionsgeschützt gemäß Ausführungsbeschreibung AB 2.11

alle Teile Aluminium eloxiert gemäß Ausführungsbeschreibung AB 2.11 (Aluminiumbauteile eloxiert) im Farbton E6/C33 (mittelbronze)

**3.3.500 Bauwerksanschluss Pfosten-Riegel-Fassade oberseitig vor Wandbereich**
*** Leitbeschreibung
*** gemäß Ausführungsbeschreibung 2
STLB-Bau 2026-04 031
Bauwerksanschluss für Pfosten-Riegel-Fassade DIN EN 13830, oberseitig, an Decke, aus Beton, Ausführung gemäß Zeichnung,
Zeichnungs-Nr 'D10117STREG01A300_RD711'
Menge: 5,800 m
Leistungsbereichkatalog: 031
DIN276-1_08: 337
DIN276_18: 337
*Unterbeschreibung 1 Bauwerksanschluss*
als Anschluss der Pfosten-Riegel-.Fassade am Kopfpunkt im Bereich vor einer Stahlbetonwand

-Anschluss der Pfosten gemäß statischer Bemessung und Systemstatik mit Einschub als Loslager, Montage Einschub als Konsole an Wand, Abstand Stahlbetonwand - Hinterkante Pfosten 185 mm, Verdübelung mit Kunststofftrennlage D20 mm
-dampfdicht angeschlossenes und auf dem Riegel verschweißtes Stahlblech Höhe ca. 155 mm, 2fach gekantet, bündig mit Vorderkante Riegel/Pfosten und am Rohbau befestigtes Stahlblech zur Herstellung des Loslagers, Zuschnitt 405 mm, 1fach gekantet
-dampfdichte Folie mit Anschluss auf Riegel/ Pfosten und Stahlbetondecke mit Bewegungsfuge, Zuschnitt ca. 300 mm
- Mineralfaserdämmung d 75 mm, WLG 032, Höhe ca. 205 mm
- äußeres gekantetes Aluminiumblech mit druckfesten Dämmklotz in Aufsatzkonstruktion eingeklemmt, Zuschnitt ca. 80mm

alle sichtbaren Teile Stahl endbeschichtet gemäß Ausführungsbeschreibung AB  2.11 (Stahlbauteile Nasslack)in Anlehnung an Eloxal E6/ C33, alle verdeckten Teile Stahl korrosionsgeschützt gemäß Ausführungsbeschreibung AB 2.11

alle Teile Aluminium eloxiert gemäß Ausführungsbeschreibung AB 2.11 (Aluminiumbauteile eloxiert) im Farbton E6/C33 (mittelbronze)

**3.3.510 Kassette Stahlblech Außenwand D 2mm H 225 mm B 1000-1250 mm**
*** gemäß Ausführungsbeschreibung 2
Innere Außenwandbekleidung aus Kassetten aus Stahlblech, an Außenwand, Ausführung vertikal, Dicke 2 mm, 3 seitig umgekantet, Brandverhaltensklasse DIN EN 13501-1 A1 (nichtbrennbar), Kanten scharfkantig, für Innenanwendung,
Höhe Einzelelement 225 mm,
Breite Einzelelement 1000 - 1250 mm, einschl. Unterkonstruktion, revisionierbar als Agraffenkonstruktion zwischen den Pfosten, Fugen offen, Breite 2 mm,

Hinter der Bekleidung befinden sich die Module der Glasbruchmelder

alle sichtbaren Teile Stahl endbeschichtet gemäß Ausführungsbeschreibung AB  2.11 (Stahlbauteile Nasslack) in Anlehnung an Eloxal E6/ C33
alle verdeckten Teile Stahl korrosionsgeschützt gemäß Ausführungsbeschreibung AB 2.11

Ausführung gemäß Zeichnung,
Zeichnungs-Nr D10117STREG01A300_RD700
Menge: 1,000 St
Leistungsbereichkatalog: 038
DIN276-1_08: 335
DIN276_18: 337

**3.3.520 Kassette Stahlblech Außenwand D 2mm H 225 mm B 1250-1500 mm**
*** wie Position 3.3.510
jedoch

Breite Einzelelement über 1250 - 1500 mm
Menge: 5,000 St
Leistungsbereichkatalog: 038
DIN276-1_08: 335
DIN276_18: 337

**3.3.530 Kassette Stahlblech Außenwand D 2mm H 225 mm B 1500-1750 mm**
*** wie Position 3.3.510
jedoch

Breite Einzelelement über 1500 - 1750 mm
Menge: 12,000 St
Leistungsbereichkatalog: 038
DIN276-1_08: 335
DIN276_18: 337

**3.3.540 Kassette Stahlblech Außenwand D 2mm H 225 mm B 1750-2000 mm**
*** wie Position 3.3.510
jedoch

Breite Einzelelement über 1750 - 2000 mm
Menge: 15,000 St
Leistungsbereichkatalog: 038
DIN276-1_08: 335
DIN276_18: 337

**3.3.550 Kassette Stahlblech Außenwand D 2mm H 225 mm B 2000-2250 mm**
*** wie Position 3.3.510
jedoch

Breite Einzelelement über 2000 - 2250 mm
Menge: 2,000 St
Leistungsbereichkatalog: 038
DIN276-1_08: 335
DIN276_18: 337

**3.3.560 Anschluss Mittelriegel Stützen**
*** gemäß Ausführungsbeschreibung 2
Anschluss Mittelriegel als Bauwerksanschluss für Pfosten-Riegel-Fassade DIN EN 13830, oberseitig, an Rundstütze aus Beton,

Ausführung gemäß Zeichnung,
Zeichnungs-Nr 'D10117STREG01A300_RD701'

als Einzelbefestigungspunkt des durchlaufenden Mittelriegels an die Rundstützen der Gebäudetragkonstruktion, Rundstützen mit bauseits eingesetzten Anschweißplatten aus Stahl
Anschlusspunkt bestehend aus:
- Anschlussfahne aus Stahl, S355J0 DIN EN 10025-2, Abmessung 70 x 60 x 10 mm, an Riegel geschweißt, Fahne mit Langlochbohrung für Verschraubung für vertikales Loslager
- Anschlussfahne aus Stahl, S355J0 DIN EN 10025-2, Abmessung 45 x 80 x 10 mm, an bauseitige Anschlussplatte geschweißt, einschl. Vorbereitung der Anschlussplatte zum Schweißen, Fahne mit Bohrung für Verschraubung
- Befestigung des Riegels über die beiden Anschlussfahnen, Schraubengarnitur aus Edelstahl, nach Bemessung

alle sichtbaren Teile Stahl endbeschichtet gemäß Ausführungsbeschreibung AB  2.11 (Stahlbauteile Nasslack) in Anlehnung an Eloxal E6/ C33
alle verdeckten Teile Stahl korrosionsgeschützt gemäß Ausführungsbeschreibung AB 2.11

alle Teile Aluminium eloxiert gemäß Ausführungsbeschreibung AB  2.11 (Aluminiumbauteile eloxiert) im Farbton E6/C33 (mittelbronze)
Menge: 14,000 St
DIN276_18: 337

**3.3.570 Konsole Fußpunkt Pfosten**
*** gemäß Ausführungsbeschreibung 2
Konsole zur Befestigung des Fußpunktes der Pfosten

Ausführung gemäß Zeichnung,
Zeichnungs-Nr 'D10117STREG01A300_RD702'

Anschluss der Pfosten gemäß statischer Bemessung und Systemstatik mit Einschub als Festlager, Konsole kragt über Bodenplatte aus, Konsole bestehend aus Stahlplatte 400x250 x 10 mm mit vertikale angeschweißter Lasche 250 x 150 x 10 mm und Schrägblech zur Aussteifung der Auskragung und aufgeschweißten Aufschiebling, mit Einschlagdübeln auf und seitlich an Bodenplatte verankert, vertikal mit zusätzlicher thermischer Trennplatte D 30 mm

alle verdeckten Teile Stahl korrosionsgeschützt gemäß Ausführungsbeschreibung AB 2.11
Menge: 37,000 St
DIN276_18: 337

**3.3.580 Konsole Fußpunkt Pfosten**
*** wie Position 3.3.570
jedoch

Abmessung Stahlplatte 280x250 x 10 mm

Ausführung gemäß Zeichnung,
Zeichnungs-Nr 'D10117STREG01A300_RD713'
Menge: 2,000 St
DIN276_18: 337

**3.3.590 Konsole Fußpunkt Pfosten Türschwelle**
*** wie Position 3.3.570
jedoch

Ausführung gemäß Zeichnung,
Zeichnungs-Nr 'D10117STREG01A300_RD711'

als Auflager für Schwellenkonstruktion ohne Aufschiebling
Menge: 4,000 St
DIN276_18: 337

**3.3.600 Bauwerksanschluss Pfosten-Riegel-Fassade unterseitig**
*** Leitbeschreibung
*** Bezugsbeschreibung
STLB-Bau 2026-04 031
Bauwerksanschluss für Pfosten-Riegel-Fassade DIN EN 13830, unterseitig, an Boden, aus Beton, Ausführung gemäß Zeichnung,
Zeichnungs-Nr 'D10117STREG01A300_RD702'
Menge: 58,600 m
Leistungsbereichkatalog: 031
DIN276-1_08: 337
DIN276_18: 337
*Unterbeschreibung 1 Bauwerksanschluss*
als Anschluss der Pfosten-Riegel-.Fassade am Fußpunkt auf separat beschriebener Konsole

- dampfdicht angeschlossenes und auf dem Riegel bzw. Pfosten mit Abkantungen verschweißtes Stahlblech Zuschnitt  ca. 500 mm, 3fach gekantet, bündig mit Vorderkante Riegel/Pfosten, Blech geeignet und vorbereitet zum bauseitigen Aufbringen einer Gebäudeabdichtung aus Flüssigkunststoff
-dampfdichte Folie mit Anschluss auf Riegel/ Pfosten und Stahlbetonbodenplatte mit Bewegungsfuge, Streifenbreite ca. 850 mm
- äußeres gekantetes Aluminiumblech mit druckfesten Dämmklotz in Aufsatzkonstruktion eingeklemmt, Zuschnitt ca. 200mm, 3fach gekantet und zusätzlicher schwarzer Folie als visuelle Folie der Perimeterdämmung, Zuschnitt ca. 220 mm
- inneres Stahlblech in Form einer umlaufend gekanteten Kassette, seitlich an Stützen befestigt, Einzellängen zwischen 1,20 und 2,20 m, Höhe ca. 250 mm, bündig mit Innenkanten Riegel/ Pfosten, mit Schattenfuge oben zur Belüftung Hohlraum

alle sichtbaren Teile Stahl endbeschichtet gemäß Ausführungsbeschreibung AB  2.11 (Stahlbauteile Nasslack) in Anlehnung an Eloxal E6/ C33
alle verdeckten Teile Stahl korrosionsgeschützt gemäß Ausführungsbeschreibung AB 2.11

alle Teile Aluminium eloxiert gemäß Ausführungsbeschreibung AB  2.11 (Aluminiumbauteile eloxiert) im Farbton E6/C33 (mittelbronze)
DIN276_18: 337

**3.3.610 Bauwerksanschluss Pfosten-Riegel-Fassade unterseitig - Schwelle**
*** wie Position 3.3.600
jedoch

im Bereich der Türschwellen

Ausführung gemäß Zeichnung,
Zeichnungs-Nr D10117STREG01A300_RD717

- Winkelstahl L 80x80x8 mm zwischen Pfosten auf separat beschriebenen Winkelkonsolen verschraubt
- dampfdicht angeschlossenes und auf dem Riegel bzw. Pfosten mit Abkantungen verschweißtes Stahlblech Zuschnitt  ca. 200 mm, 2fach gekantet, bündig mit Vorderkante Türelement, Blech geeignet und vorbereitet zum bauseitigen Aufbringen einer Gebäudeabdichtung aus Flüssigkunststoff
-dampfdichte Folie mit Anschluss auf Riegel/ Pfosten und Stahlbetonbodenplatte mit Bewegungsfuge, Streifenbreite ca. 650 mm
- ohne  äußeres gekantetes Aluminiumblech
Menge: 7,150 m
Leistungsbereichkatalog: 031
DIN276-1_08: 337
DIN276_18: 337

**3.3.620 Abdichtung Wandsockel W4-E FLK D 2mm Rollverf Kunststoffvlies B 85 cm**
STLB-Bau 2026-04 018
Abdichtung Wandsockel DIN 18533-1 und DIN 18533-3, Raumnutzungsklasse RN2-E (übliche Anforderung), Wassereinwirkungsklasse W4-E (Spritzwasser und Bodenfeuchte am Wandsockel sowie Kapillarwasser in und unter Wänden), Rissklasse R2-E (mäßig), Rissüberbrückungsklasse RÜ2-E (mäßige Rissüberbrückung bis 0,5 mm),
mit Flüssigkunststoff (FLK), Trockenschichtdicke mind. 2 mm, im Rollverfahren aufbringen, mit Verstärkung aus Kunststoffvlies, mind. 110 g/m2,
Breite Abdichtung '85' cm,
Untergrund Beton, Ausführung gemäß Zeichnung und Einzelbeschreibung,
Zeichnungs-Nr 'D10117STREG01A300_RD702'

Einzelbeschreibungs-Nr '1: als Anschluss der bauseitigen Sockelabdichtung aus  PYE-KTG-KSP-2,8  an die Pfosten- Riegelkonstruktion, Untergrund aus Stahlblech, Abdichtung und Beton, Abwicklung mehrfach geknickt'
Menge: 65,750 m
Leistungsbereichkatalog: 018
DIN276-1_08: 335
DIN276_18: 337

**3.3.630 Perimeterdämmung Sockel W4-E PS-Hartschaum XPS 0,035W/(mK) 2lagig D 180mm PW dh**
STLB-Bau 2026-04 013
Perimeterdämmung an Sockel, Höhe der Dämmfläche 40 cm, Wassereinwirkungsklasse W4-E (Spritzwasser und Bodenfeuchte am Wandsockel sowie Kapillarwasser in und unter Wänden), aus Polystyrol-Hartschaum XPS DIN EN 13164, Bemessungswert der Wärmeleitfähigkeit max. 0,035 W/(mK), Nennwert der Wärmeleitfähigkeit max. 0,034 W/(mK), 2-lagig, Gesamtdicke 180 mm, Anwendungsgebiet DIN 4108-10 PW, hohe Druckbelastbarkeit - dh, mit Klebe- und Dichtungsmasse auf Bitumenbasis (2-Komponentenkleber) befestigen, Ausführung gemäß Zeichnung und Einzelbeschreibung,
Zeichnungs-Nr 'D10117STREG01A300_RD702'

Einzelbeschreibungs-Nr '1: 1. Lage D 110 mm Höhe ca. 180 mm, zwischen bauseitiger Dämmung und UK Pfosten-Riegelfassade eingesetzt, 2. Lage D 70 mm Höhe 460 mm auf 1.Lage und Verblechung Fußpunkt Fassade angebracht, Untergrund mit FSK-Abdichtung, einschl. äußerer Noppenbahn
einschl. Rückschnitt der vorhandenen Perimeterdämmung D 260 mm'
Menge: 58,600 m
Leistungsbereichkatalog: 013
DIN276-1_08: 335
DIN276_18: 337

**3.3.640 Perimeterdämmung Sockel W4-E PS-Hartschaum XPS 0,035W/(mK) 2lagig D 220mm PW dh**
STLB-Bau 2026-04 013
Perimeterdämmung an Sockel, Höhe der Dämmfläche 40 cm, Wassereinwirkungsklasse W4-E (Spritzwasser und Bodenfeuchte am Wandsockel sowie Kapillarwasser in und unter Wänden), aus Polystyrol-Hartschaum XPS DIN EN 13164, Bemessungswert der Wärmeleitfähigkeit max. 0,035 W/(mK), Nennwert der Wärmeleitfähigkeit max. 0,034 W/(mK), 2-lagig, Gesamtdicke 220 mm, Anwendungsgebiet DIN 4108-10 PW, hohe Druckbelastbarkeit - dh, mit Klebe- und Dichtungsmasse auf Bitumenbasis (2-Komponentenkleber) befestigen, Ausführung gemäß Zeichnung und Einzelbeschreibung,
Zeichnungs-Nr 'D10117STREG01A300_RD717'

Einzelbeschreibungs-Nr '1: 1. Lage D 150 mm Höhe ca. 150 mm, zwischen bauseitiger Dämmung und UK Pfosten-Riegelfassade eingesetzt, 2. Lage D 70 mm Höhe 100 mm auf 1.Lage und Verblechung Fußpunkt Fassade angebracht, Untergrund mit FSK-Abdichtung, einschl. äußerer Noppenbahn
einschl. Rückschnitt der vorhandenen Perimeterdämmung D 260 mm'
Menge: 7,150 m
Leistungsbereichkatalog: 013
DIN276-1_08: 335
DIN276_18: 337

**3.3.650 Brandschutzanschluss Pfosten gleitend an Stütze F90**
Brandschutzanschluss  der Pfosten der Pfosten-Riegelfassade als  gleitender Anschluss an Stütze

Feuerwiderstandsklasse F 90 DIN 4102-2

bestehend aus:
- u-förmig gekantetes Stahlblech D 3 mm, Zuschnitt ca 180 mm, vor Montage der Pfosten-Riegel-Fassade senkrecht an Rundstütze aus Stahlbeton befestigt mittels Dübeln, Abmessung U 60x56x60 mm,
- U-Profil vollständig ausgefüllt mit Kalziumsilikatplatten, als Streifen B 56 mm, 3 Streifen, D jeweils 20 mm
- Ausstopfen des Hohlraumes zwischen U-Profil und Pfosten der Fassade mit Mineralwolle, nichtbrennbar, MW DIN EN 13162, Dämmschichtdicke 30 mm, als Matte/Filz, Breite 60 mm
- seitliche Bekleidung des Pfostens mittels Kalziumsilikatplatten, 2 lagig, 2 x 20 mm, in Annäherung an F90, in Riegel verschraubt, Bekleidung beidseitig, Bekleidungsbreite je 220 mm, Ausbildung eines gleitenden Anschlusses zum vorbeschriebenen U-Profil mit hinterlegten Streifen aus Gleitfolie
- Bekleidung der seitlichen Bekleidungen aus Kalziumsilikatplatten mit aufgeklebten Stahlblech D 1 mm, Zuschnitt ca. 300 mm, 2 mal gekantet

Kalziumsilikatplatten Zementgebunden, dimensionsstabil
Rohdichte ca. 940 kg/m³

Ausführung gemäß Zeichnung,
Zeichnungs-Nr D10117STREG01A300_RD707

alle sichtbaren Teile Stahl endbeschichtet gemäß Ausführungsbeschreibung AB  2.11 (Stahlbauteile Nasslack) in Anlehnung an Eloxal E6/ C33
alle verdeckten Teile Stahl korrosionsgeschützt gemäß Ausführungsbeschreibung AB 2.11

alle Teile Aluminium eloxiert gemäß Ausführungsbeschreibung AB  2.11 (Aluminiumbauteile eloxiert) im Farbton E6/C33 (mittelbronze)
Menge: 28,750 m
DIN276_18: 337

**3.3.660 Brandschutzanschluss Pfosten gleitend an Wand F90**
Brandschutzanschluss  der Pfosten der Pfosten-Riegelfassade als  gleitender Anschluss an Wand

Feuerwiderstandsklasse F 90 DIN 4102-2

bestehend aus:
- u-förmig gekantetes Stahlblech D 3 mm, Zuschnitt ca 180 mm, vor Montage der Pfosten-Riegel-Fassade senkrecht an Wand  aus Stahlbeton befestigt mittels Dübeln, Abmessung U 60x56x60 mm,
- U-Profil vollständig ausgefüllt mit Kalziumsilikatplatten, als Streifen B 56 mm, 3 Streifen, D jeweils 20 mm
- Ausstopfen des Hohlraumes zwischen U-Profil und Pfosten der Fassade mit Mineralwolle, nichtbrennbar, MW DIN EN 13162, Dämmschichtdicke 200 mm, als Matte/Filz, Breite 60 mm
- seitliche Bekleidung des Pfostens mittels Kalziumsilikatplatten, 2 lagig, 2 x 20 mm, in Annäherung an F90, in Riegel verschraubt, Bekleidung beidseitig, Bekleidungsbreite je 375 mm, Ausbildung eines gleitenden Anschlusses zum vorbeschriebenen U-Profil mit hinterlegten Streifen aus Gleitfolie
- Bekleidung der seitlichen Bekleidungen aus Kalziumsilikatplatten mit aufgeklebten Stahlblech D 1 mm, Zuschnitt ca.460 mm, 2 mal gekantet

Kalziumsilikatplatten Zementgebunden, dimensionsstabil
Rohdichte ca. 940 kg/m³

Ausführung gemäß Zeichnung,
Zeichnungs-Nr D10117STREG01A300_RD714

alle sichtbaren Teile Stahl endbeschichtet gemäß Ausführungsbeschreibung AB  2.11 (Stahlbauteile Nasslack) in Anlehnung an Eloxal E6/ C33
alle verdeckten Teile Stahl korrosionsgeschützt gemäß Ausführungsbeschreibung AB 2.11

alle Teile Aluminium eloxiert gemäß Ausführungsbeschreibung AB  2.11(Aluminiumbauteile eloxiert) im Farbton E6/C33 (mittelbronze)
Menge: 14,500 m
DIN276_18: 337

**3.3.670 UK Zusatzriegel Stahl S235J0 T 170 mm B 60 mm L1000 mm**
*** gemäß Ausführungsbeschreibung 2
Zusätzlicher Riegel ohne Aufsatzkonstruktion im Bereich des Brandschutzanschlusses an Zwischendecke, zwischen Pfosten verdeckt befestigt
aus Stahl, S235J0 DIN EN 10025-2, als Hohlprofil, scharfkantig, nasslackbeschichtet, allseitig
Tiefe 170 mm,
Ansichtsbreite 60 mm,
Einzellänge 1000 mm

zusätzliche EPDM - Dichtung im Anschluss des Riegels an die durchlaufende beschichtete Glasscheibe, mit Aussparungen zur Druckentspannung, Farbe schwarz

Ausführung gemäß Zeichnung
Zeichnungs-Nr
D10117STREG01A300_RD706

alle sichtbaren Teile Stahl endbeschichtet gemäß Ausführungsbeschreibung AB  2.11 (Stahlbauteile Nasslack) in Anlehnung an Eloxal E6/ C33

alle Teile Aluminium eloxiert gemäß Ausführungsbeschreibung AB  2.11 (Aluminiumbauteile eloxiert) im Farbton E6/C33 (mittelbronze)
Menge: 1,000 St
Leistungsbereichkatalog: 031
DIN276-1_08: 337
DIN276_18: 337

**3.3.680 UK Zusatzriegel Stahl S235J0 T 170 mm B 60 mm L1370 mm**
*** wie Position 3.3.670
jedoch

Einzellänge 1370 mm
Menge: 2,000 St
Leistungsbereichkatalog: 031
DIN276-1_08: 337
DIN276_18: 337

**3.3.690 UK Zusatzriegel Stahl S235J0 T 170 mm B 60 mm L1490 mm**
*** wie Position 3.3.670
jedoch

Einzellänge 1490 mm
Menge: 1,000 St
Leistungsbereichkatalog: 031
DIN276-1_08: 337
DIN276_18: 337

**3.3.700 UK Zusatzriegel Stahl S235J0 T 170 mm B 60 mm L1600 mm**
*** wie Position 3.3.670
jedoch

Einzellänge 1600 mm
Menge: 2,000 St
Leistungsbereichkatalog: 031
DIN276-1_08: 337
DIN276_18: 337

**3.3.710 UK Zusatzriegel Stahl S235J0 T 170 mm B 60 mm L1690 mm**
*** wie Position 3.3.670
jedoch

Einzellänge 1690 mm
Menge: 1,000 St
Leistungsbereichkatalog: 031
DIN276-1_08: 337
DIN276_18: 337

**3.3.720 UK Zusatzriegel Stahl S235J0 T 170 mm B 60 mm L1700 mm**
*** wie Position 3.3.670
jedoch

Einzellänge 1700 mm
Menge: 1,000 St
Leistungsbereichkatalog: 031
DIN276-1_08: 337
DIN276_18: 337

**3.3.730 UK Zusatzriegel Stahl S235J0 T 170 mm B 60 mm L1800 mm**
*** wie Position 3.3.670
jedoch

Einzellänge 1800 mm
Menge: 6,000 St
Leistungsbereichkatalog: 031
DIN276-1_08: 337
DIN276_18: 337

**3.3.740 UK Zusatzriegel Stahl S235J0 T 170 mm B 60 mm L2200 mm**
*** wie Position 3.3.670
jedoch

Einzellänge 2200 mm
Menge: 1,000 St
Leistungsbereichkatalog: 031
DIN276-1_08: 337
DIN276_18: 337

**3.3.750 Anschluss Mittelriegel Deckenrand - Konsole**
Anschluss Mittelriegel als Bauwerksanschluss für Pfosten-Riegel-Fassade DIN EN 13830, an Deckenrand aus Stahlbeton als Gleitlager

Ausführung gemäß Zeichnung,
Zeichnungs-Nr 'D10117STREG01A300_RD706 bzw. RD712'

als Einzelbefestigungspunkt des durchlaufenden Mittelriegels an Deckenrand  der Gebäudetragkonstruktion,

Anschlusspunkt bestehend aus:
- Kopfplatte mit  Anschlussfahne aus Stahl, S235J0 DIN EN 10025-2, Kopfplatte  Abmessung 160 x 120 x 8  mm, mit 4 Bohrungen M10 an Deckenrand gedübelt einschl. Trennlage aus Kunststoff D 30 mm, mit angeschweißter Fahne mit Langlochbohrung für Verschraubung für vertikales Loslager, Anschlussfahne Abmessungen 200x80x8 mm
- Anschlusselement Gleitlager an Riegel geschweißt bestehend aus Fußplatte Abmessungen 160x65x8 mm mit zwei senkrecht aufgeschweißten Fahnen, jeweils 65 x 90 x 8 mm, jeweils mit Langlochbohrung
- Befestigung des Riegels über die beiden Elemente mit Schraubengarnitur aus Edelstahl, nach Bemessung

alle sichtbaren Teile Stahl endbeschichtet gemäß Ausführungsbeschreibung AB  2.11 (Stahlbauteile Nasslack) in Anlehnung an Eloxal E6/ C33
alle verdeckten Teile Stahl korrosionsgeschützt gemäß Ausführungsbeschreibung AB 2.11

alle Teile Aluminium eloxiert gemäß Ausführungsbeschreibung AB  2.11 (Aluminiumbauteile eloxiert) im Farbton E6/C33 (mittelbronze)
Menge: 36,000 St
DIN276_18: 337

**3.3.760 Brandschutzanschluss Mittelriegel F90**
Brandschutzanschluss Mittelriegel F90 an den Deckenrand der Stahlbetondecke

Feuerwiderstandsklasse F 90 DIN 4102-2

bestehend aus:
- Stahlwinkel, feuerverzinkt an beide Riegel sowie die Pfosten verschraubt, Abmessung ca. L55/30/5 mm als Befestigungsuntergrund für
- Stahlblech als Verschluss des Deckenrandes und Auflagers, 2teilig, Gesamtabwicklung ca. 500 mm, 2fach gekantet, d 3mm, feuerverzinkt, an Winkel befestigt, Stahlblech dient als Montageuntergrund für Brandschutzbekleidung,
- Bekleidung des Stahlblechs und der Riegel mit Kalziumsilikatplatten Zementgebunden, dimensionsstabil
Rohdichte ca. 940 kg/m³, 2 x 20 mm, der Abwicklung des Hohlraumes folgend, folgende Streifenbreiten 170 + 210 + 50 + 230 + 80 mm, jeweils um 90° abgewinkelt verbunden
- Ausstopfen des Hohlraumes zwischen Stahlblech und Deckenrand mit Mineralwolle, nichtbrennbare, Schmelzpunkt >1000°, hohlraumfrei, mittlere Dicke 120 mm, Höhe ca. 320 mm
- obere Abdeckung des Deckenspaltes mittels verzinkten Stahlblech d 3 mm, Zuschnitt 270 mm, 1fach gekantet, auf Stahlbetondecke und Stahlblech befestigt
- untere Abdeckung der Fuge mittels U-Profil, feuerverzinkt, Abmessung 55x50x55 mm, D 3 mm, seitlich an Riegel verschraubt, Verschluss der Fuge zwischen U-Profil und Beton mit Brandschutzschnur und dauerelastischer Versiegelung, Fugenfarbe nach Bemusterung, Breite 30 mm
Konstruktion im Bereich der vorbeschriebenen Konsolen aussparen und anarbeiten, 2 Konsolen je Meter

Ausführung gemäß Zeichnung,
Zeichnungs-Nr D10117STREG01A300_RD706

Die Ausführung der Konstruktion muss vor Einbau der Verglasungen erfolgen

alle sichtbaren Teile Stahl endbeschichtet gemäß Ausführungsbeschreibung AB  2.11 (Stahlbauteile Nasslack) in Anlehnung an Eloxal E6/ C33
alle verdeckten Teile Stahl korrosionsgeschützt gemäß Ausführungsbeschreibung AB 2.11

alle Teile Aluminium eloxiert gemäß Ausführungsbeschreibung AB  2.11 (Aluminiumbauteile eloxiert) im Farbton E6/C33 (mittelbronze)
Menge: 25,000 m
DIN276_18: 337

**3.3.770 Brandschutzanschluss Mittelriegel F90 - Bereich Wand**
Brandschutzanschluss Mittelriegel F90 an den Deckenrand der Stahlbetondecke

Feuerwiderstandsklasse F 90 DIN 4102-2

bestehend aus:
- Stahlwinkel, feuerverzinkt an Riegel sowie die Pfosten verschraubt, Abmessung ca. L55/30/5 mm als Befestigungsuntergrund für
- Stahlblech als Verschluss des Deckenrandes und Auflagers,  2teilig, Gesamtabwicklung ca. 450 mm, 1fach gekantet, d 3 mm, feuerverzinkt, an Winkel und an Stahlbetondecke befestigt, Stahlblech dient als Montageuntergrund für Brandschutzbekleidung
- Bekleidung des Stahlblechs und der Riegel mit Kalziumsilikatplatten Zementgebunden, dimensionsstabil
Rohdichte ca. 940 kg/m³, 2 x 20 mm, der Abwicklung des Hohlraumes folgend, folgende Streifenbreiten 305 + 333 + 72 mm, jeweils um 90° abgewinkelt verbunden
- Ausstopfen des Hohlraumes zwischen Stahlblech und Deckenrand mit Mineralwolle, nichtbrennbare, Schmelzpunkt >1000°, hohlraumfrei, mittlere Dicke 120 mm, Höhe ca. 300 mm
- untere Abdeckung der Fuge mittels U-Profil, feuerverzinkt, Abmessung 55x50x55 mm, D 3 mm, seitlich an Riegel verschraubt, Verschluss der Fuge zwischen U-Profil und Beton mit Brandschutzschnur und dauerelastischer Versiegelung, Fugenfarbe nach Bemusterung, Breite 30 mm
Konstruktion im Bereich der vorbeschriebenen Konsolen aussparen und anarbeiten, 2 Konsolen je Meter

Ausführung gemäß Zeichnung,
Zeichnungs-Nr D10117STREG01A300_RD712

Die Ausführung der Konstruktion muss vor Einbau der Verglasungen erfolgen

alle sichtbaren Teile Stahl endbeschichtet gemäß Ausführungsbeschreibung AB  2.11 (Stahlbauteile Nasslack) in Anlehnung an Eloxal E6/ C33
alle verdeckten Teile Stahl korrosionsgeschützt gemäß Ausführungsbeschreibung AB 2.11

alle Teile Aluminium eloxiert gemäß Ausführungsbeschreibung AB  2.11 (Aluminiumbauteile eloxiert) im Farbton E6/C33 (mittelbronze)
Menge: 5,800 m
DIN276_18: 337

**3.3.780 Kassette Aluminiumblech Innenecke Anschluss Fassade an Stahlbetonwand**
Verkleidung des Anschlusses Pfosten an Stahlbetonwand im Bereich der bedruckten Fassade vor geschlossenen Wand

aus Kassetten aus Alustanzblech,  Ausführung vertikal, Dicke 2 mm, 3 seitig umgekantet, Brandverhaltensklasse DIN EN 13501-1 A1 (nichtbrennbar), Kanten scharfkantig, für Innenanwendung, Ausbildung als Innenecke

Breite Einzelelement 405 + 195 mm, als Innenecke einschl. Unterkonstruktion, eine Seite verdeckt an Pfosten der Fassade verschraubt, andere Seite an Stahlbetonwand befestigt

alle sichtbaren Teile Stahl endbeschichtet gemäß Ausführungsbeschreibung AB  2.11 (Stahlbauteile Nasslack) in Anlehnung an Eloxal E6/ C33
alle verdeckten Teile Stahl korrosionsgeschützt gemäß Ausführungsbeschreibung AB 2.11

alle Teile Aluminium eloxiert gemäß Ausführungsbeschreibung AB  2.11 (Aluminiumbauteile eloxiert) im Farbton E6/C33 (mittelbronze)

Ausführung gemäß Zeichnung,
Zeichnungs-Nr D10117STREG01A300_RD714

Die Ausführung der Konstruktion muss vor Einbau der Verglasungen erfolgen
Menge: 28,800 m
Leistungsbereichkatalog: 038
DIN276-1_08: 335
DIN276_18: 337

**3.3.790 Bauwerksanschluss Pfosten-Riegel-Fassade seitl. EG**
*** Leitbeschreibung
STLB-Bau 2026-04 031
Bauwerksanschluss für Pfosten-Riegel-Fassade DIN EN 13830, seitlich, an Wand, Wandaufbau im Anschlussbereich mehrschalig mit Luftschicht und Dämmung, aus Beton, Ausführung gemäß Zeichnung und Einzelbeschreibung,
Zeichnungs-Nr 'D10117STREG01A300_RD726'

Einzelbeschreibungs-Nr '1: Ausführung im EG'
Menge: 7,800 m
Leistungsbereichkatalog: 031
DIN276-1_08: 337
DIN276_18: 337
*Unterbeschreibung 1 Bauwerksanschluss*
als Anschluss der Pfosten-Riegel-.Fassade seitlich

Einzelhöhe ca. 3900 mm

-dampfdicht angeschlossenes und auf dem Riegel verschraubtes Stahlblech Abwicklung  ca. 400 mm, zweifach gekantet, bündig mit Vorderkante Riegel/Pfosten, Anschluss an Rohbau bzw. Kalziumsilikatverkleidung
-dampfdichte Folie mit Anschluss auf Riegel/ Pfosten und Stahlbetonwand mit Bewegungsfuge
- Mineralfaserdämmung d 75 mm, WLG 032, Breite ca. 330 mm
- äußeres gekantetes Aluminiumblech mit druckfesten Dämmklotz in Aufsatzkonstruktion eingeklemmt, Zuschnitt ca. 120mm, 2fach gekantet
- Bekleidung des Stahlblechs und des Rohbaus mit Kalziumsilikatplatten Zementgebunden, dimensionsstabil
Rohdichte ca. 940 kg/m³, 2 x 15 mm, der Abwicklung des Hohlraumes folgend, folgende Streifenbreiten 300 + 170 jeweils um 90° abgewinkelt verbunden
- inneres sichtbares Stahlblech auf dem Riegel und dem Rohbau jeweils verschiebbar befestigtes Stahlblech Abwicklung  ca. 400 mm, zweifach gekantet, bündig mit Hinterkante Riegel/Pfosten, Anschluss an Rohbau bzw. Kalziumsilikatverkleidung, einschl. Fugen am unteren und oberen Abschluss zur Hinterlüftung des Hohlraumes

alle sichtbaren Teile Stahl endbeschichtet gemäß Ausführungsbeschreibung AB  2.11 (Stahlbauteile Nasslack) in Anlehnung an Eloxal E6/ C33
alle verdeckten Teile Stahl korrosionsgeschützt gemäß Ausführungsbeschreibung AB 2.11

alle Teile Aluminium eloxiert gemäß Ausführungsbeschreibung AB  2.11 (Aluminiumbauteile eloxiert) im Farbton E6/C33 (mittelbronze)

**3.3.800 Bauwerksanschluss Pfosten-Riegel-Fassade seitl. 1.OG**
*** Leitbeschreibung
STLB-Bau 2026-04 031
Bauwerksanschluss für Pfosten-Riegel-Fassade DIN EN 13830, seitlich, an Wand, Wandaufbau im Anschlussbereich mehrschalig mit Luftschicht und Dämmung, aus Beton, Ausführung gemäß Zeichnung und Einzelbeschreibung,
Zeichnungs-Nr 'D10117STREG01A300_RD715'

Einzelbeschreibungs-Nr '1: Ausführung im 1.OG'
Menge: 6,900 m
Leistungsbereichkatalog: 031
DIN276-1_08: 337
DIN276_18: 337
*Unterbeschreibung 1 Bauwerksanschluss*
als Anschluss der Pfosten-Riegel-.Fassade seitlich

Einzelhöhe ca. 3450 mm

inneres sichtbares Stahlblech auf dem Riegel und dem Rohbau jeweils verschiebbar befestigtes Stahlblech Abwicklung  ca. 400 mm, zweifach gekantet, bündig mit Hinterkante Riegel/Pfosten, einschl. Fugen am unteren und oberen Abschluss zur Hinterlüftung des Hohlraumes

alle sichtbaren Teile Stahl endbeschichtet gemäß Ausführungsbeschreibung AB  2.11 (Stahlbauteile Nasslack) in Anlehnung an Eloxal E6/ C33
alle verdeckten Teile Stahl korrosionsgeschützt gemäß Ausführungsbeschreibung AB 2.11

alle Teile Aluminium eloxiert gemäß Ausführungsbeschreibung AB  2.11 (Aluminiumbauteile eloxiert) im Farbton E6/C33 (mittelbronze)

**3.3.810 Anschlussschwert Kamera**
Anschlussschwert für bauseitige Montage von Kameras, in Aufsatzkonstruktion der Fassade im Bereich von Pfosten verschraubt  bestehend aus

- Fassadenschwert aus Aluminium mit UK zur Verschraubung in Pfosten-Riegelfassade, Höhe 150mm, Auskragung gesamt 205 mm, Auskragung über Deckschale 106 mm, Schwert hohl mit integrierte Kabelführung und Auslass für Kabel mit Dichtmanschette mit bis zu 4 Bohrungen zur Befestigung der Kamera
- Aussparung der Deckleiste im Bereich Schwert einschl. Schwertmanschette
- komplett dichte Einbindung in Fassadenkonstruktion und Kabelführung des bauseits beigestellten Kamerakabels im Pfosten und durch das Schwert

Ausführung gemäß Zeichnung,
Zeichnungs-Nr 'D10117STREG01A300_RD705

alle sichtbaren Teile Stahl endbeschichtet gemäß Ausführungsbeschreibung AB  2.11 (Stahlbauteile Nasslack) in Anlehnung an Eloxal E6/ C33,
alle verdeckten Teile Stahl korrosionsgeschützt gemäß Ausführungsbeschreibung AB 2.11

alle Teile Aluminium eloxiert gemäß Ausführungsbeschreibung AB  2.11 (Aluminiumbauteile eloxiert) im Farbton E6/C33 (mittelbronze)
Menge: 5,000 St
DIN276_18: 337

**3.3.820 Tragrahmen Windfang S235JR B 4800mm L 2615mm H 3875mm**
*** gemäß Ausführungsbeschreibung 2
Tragkonstruktion des Windfanges

Einbauhöhe bis 5 m, als Kombination verschiedener Profilarten, Stahl S235JR DIN EN 10025-2, Werkstoff-Nr 1.0038,
beschichtet, werkseitige Konstruktion geschweißt,
Baustellenstöße geschraubt,
Gesamtabmessungen Windfang
Breite 4800 mm
Länge 2615 mm
Höhe 3875 mm

Ausführung gemäß Zeichnung,
Zeichnungs-Nr D10117STREG01A300_RD720 - RD 725
D10117STREG01A300_RD716
D10117STRXX00A300_DF700
Ausführungsbeschreibung AB 2.6

bestehend aus:
- 2 Stück Auflagerpunkte als Fußplatten 150x150x10 mm mit aufgeschweißten Quadratrohr als Einschiebling, Länge 120 mm, Querschnitt 52/52/4 mm, jeweils mit 4 Bohrungen und auf Stahlbetondecke verdübelt
- 2 Stützen aus scharfkantig lasergeschweißten Stahlprofilen 60/60/4 mm, Länge ca. 3950 mm, oberseitig an Grundrahmen geschweißt am Fußpunkt über vorbeschriebenen Einschiebling verschraubt, einschl. Bohrungen und Verschraubung
- Grundrahmen aus scharfkantig lasergeschweißten Stahlprofilen 60/60/4 mm, Profillängen 2 Stück L 4800 mm und 2 Stück 2615 mm, Ecken über Gehrung verschweißt und sauber verschliffen
- 2 Stück Haupttraversen aus Flachstahl d 10 mm, Länge jeweils 2495 mm, je Traverse in Randfeldern links und rechts gevoutet 60-240 mm, Länge ca. 673 mm, im Mittelfeld 240 mm hoch Länge 1133 mm, in Grundrahmen eingeschweißt
- 4 Stück Quertraversen Randbereich, aus Flachstahl d 10 mm, Länge jeweils1236 mm, je Traverse gevoutet 60-240 mm, zwischen Grundrahmen und Haupttraverse eingeschweißt
- 2 Stück Quertraversen Mitte, aus Flachstahl d 10 mm, Höhe 240 mm, Länge jeweils 2192 mm, zwischen Haupttraversen eingeschweißt
- an Grundrahmen und Traversen horizontal angeschweißte Flachstähle 40 x 3 mm als Auflager für die  Abdeckung aus Stahl-Pressrosten. in Einzellängen von 670 - 2190 mm,  insgesamt 36 Teilstücke und Innenecken, Gesamtlänge ca. 43 m
- in Eckfeldern bilden dreiecksförmige, unter den Flachstählen 40 x 3 mm kraftschlüssig  angebrachte Bleche aus Stahl die Aussteifung des Rahmens, Blechdicke 3 mm, Schenkellänge 1236 + 673 mm, insgesamt 4 Stück

Montage der Gesamtkonstruktion als Windfang, Befestigung der Stützen wie oben beschrieben und Verschraubung einer Seite des Grundrahmens an Riegel der Pfosten-Riegel-Fassade mit über die gesamte Länge  verlaufenden Distanzstreifen aus EPDM mit 5 mm Stärke verdeckt geschraubt
Die durch die Distanzstreifen gebildete Fuge ist beidseitig dauerelastisch zu verschließen.

alle sichtbaren Teile Stahl endbeschichtet gemäß Ausführungsbeschreibung AB  2.11 (Stahlbauteile Nasslack) in Anlehnung an Eloxal E6/ C33,
alle verdeckten Teile Stahl korrosionsgeschützt gemäß Ausführungsbeschreibung AB 2.11

alle Teile Aluminium eloxiert gemäß Ausführungsbeschreibung AB  2.11 (Aluminiumbauteile eloxiert) im Farbton E6/C33 (mittelbronze)

Einsatzelemente und Festverglasungen siehe gesonderte Positionen
Menge: 1,000 St
Leistungsbereichkatalog: 017
DIN276-1_08: 351
DIN276_18: 346

**3.3.830 Lagerkörper S235JR Einzelmasse 7 kg/m verz L 2000-3000mm**
STLB-Bau 2026-04 017
Lagerkörper, Stahl S235JR DIN EN 10025-2, Werkstoff-Nr 1.0038,
Einzelmasse Stahl '7' kg/m,
feuerverzinkt DIN EN ISO 1461, werkseitiger Korrosionsschutz,
Baustellenstöße geschraubt, Einzellänge über 2000 bis 3000 mm, Ausführung gemäß Zeichnung und Einzelbeschreibung,
Zeichnungs-Nr 'D10117STREG01A300_RD724'

Einzelbeschreibungs-Nr '1: als Schwellenprofil im Bereich der Festverglasungen auf Rohdecke verdübelt, einschl. Trennlage aus Kunststoff T30 mm, als C-Profil Höhe 110 mm, Breite 50 mm, Materialstärke 4 mm,

alle verdeckten Teile Stahl korrosionsgeschützt gemäß Ausführungsbeschreibung AB 2.11'
Menge: 7,750 m
Leistungsbereichkatalog: 017
DIN276-1_08: 351
DIN276_18: 346

**3.3.840 Innentürel. Drehflügeltür 2flg B 2140 mm H 3850 mm 1Oberlicht Rahmentür Stahl Glas**
*** Leitbeschreibung
*** gemäß Ausführungsbeschreibung 2
Innentürelement, für Stahlrahmenkonstruktion eines Windfanges
Breite Nennmaß Wandöffnung 2140 mm,
Höhe Nennmaß Wandöffnung 3850 mm,

aus Stahl, als barrierefreie Ausführung DIN 18040, Haupteingangstür, als Drehflügeltür, 2-flügelig, als Notausgangsverschluss mit Anforderungen nach DIN EN 179 Typ A, mit Oberlicht

Ausführung als Rahmentür aus Stahl, Oberfläche der Öffnungsfläche beschichtet, Oberfläche der Schließfläche beschichtet, alle Teile Stahl endbeschichtet gemäß Ausführungsbeschreibung AB  2.11 (Stahlbauteile Nasslack) in Anlehnung an Eloxal E6/ C33

Türflügel mit einer transparent/transluzenten Füllung, Teilung Türflügel mittig, Flügelrahmen innen und außen flächenbündig,
Lichter Durchgang 2415 mm

Oberlicht verglast, Rahmenbreite im Türsturz 110 mm zur Aufnahme Türantrieb,

Einbau in Rahmenkonstruktion aus Stahl

Zeichnungs-Nr '
D10117STRXX00A300_DF700 - Grundriss
D10117STRXX00A300_DF701 -  Ansichten/ Schnitte
D10117STREG01A300_DF702 - Ansichten/ Schnitte
Detailpläne gemäß Detailverweisen auf den v.g. Plänen
'
Einzelbeschreibungs-Nr 'Konstruktion gemäß Ausführungsbeschreibung AB1.5,
Fassade DF701_AN Ost BTA Eingang  TI-EL_300'

mit Anschlagdichtungen innen und außen,
mit Bändern, mit Motorantipanikschloss, mit Türantrieb, mit Türdrücker/ Griffstangen, mit Kabelübergängen
Menge: 1,000 St
Leistungsbereichkatalog: 031
DIN276-1_08: 337
DIN276_18: 344
*Unterbeschreibung 1 Rahmen, Profilsystem*
Ausführung gemäß Ausführungsbeschreibung AB 2.6

Ausführung als ungedämmtes Stahlrohrrahmensystem, Bautiefe 60 mm, flächenbündig,
Verglasung mit einseitiger rechteckiger Glashalteleiste

Ansichtsbreite
Türflügel 95 mm
Sturzprofil zum Oberlicht 110 mm
Tür- und Oberlichtrahmen 45,5 mm

Türflügel mit absenkbarer Bodendichtung
DIN276-1_08: 334
*Unterbeschreibung 2 Ausfachung/ Verglasung*
Ausfachungen als Einscheibenverglasung gemäß Ausführungsbeschreibung 1  AB 2.7

Glastyp GT 08 als VSG - Verglasung
DIN276-1_08: 334
*Unterbeschreibung 3 Beschläge/ Elektrische Komponenten*
Bänder gemäß Ausführungsbeschreibung 2 AB 2.9

Türgriffe gemäß Ausführungsbeschreibung 2 AB 2.9

Schloss als Antipanik-Motorschloss mit Vollpanikfunktion für 2 flgl. Türen gemäß Ausführungsbeschreibung 2 AB 2.9

Drehflügeltürantrieb für 2 flgl. Türen gemäß Ausführungsbeschreibung 2 AB 2.10

Kabelübergänge gemäß Ausführungsbeschreibung 2 AB 2.10 am Gangflügel für Motorschloss

Sonstiges:
vorgerüstet für bauseitigen elektronischen Schließzylinder

Schnittstellen und Kabelführung
siehe Vorbemerkungen Schnittstelle Türtyp mit motorischen Antrieb

Die bauseitigen Komponenten der Steuerung (Adressmodul, Verteiler und Fluchttürsteuerung befinden sich innenseitig im Bereich der Unterdecke. Die entsprechenden Kabellängen sind zu berücksichtigen.

Ausführung gemäß Türtypical TI-EL_300
DIN276-1_08: 334
*Unterbeschreibung 4 Befestigung/ Anschlüsse*
Befestigung des Türelementes mit Zarge in Rahmen aus Stahl gemäß Ausführungsbeschreibung AB 2.6
DIN276-1_08: 334

**3.3.850 Glaswandanlage Übereckkonstruktion Rahmenkonstruktion B 2615+1236 mm H 3850 mmVSG Verglasung Rahmen Stahlhohlprofil pulverbesch**
*** Leitbeschreibung
*** gemäß Ausführungsbeschreibung 2
Glaswandanlage mit bauaufsichtlicher Zulassung, als Rahmenkonstruktion, als Übereckkonstruktion, als Festverglasungen

Breite Nennmaß Wandöffnung 2615 + 1236 mm,
Höhe Nennmaß Wandöffnung 3850 mm,

mit VSG-Verglasung, Rahmen aus Stahlhohlprofil,
alle sichtbaren Teile Stahl endbeschichtet gemäß Ausführungsbeschreibung AB  2.11 (Stahlbauteile Nasslack) in Anlehnung an Eloxal E6/ C33
Einbau in Rahmenkonstruktion aus Stahl

Zeichnungs-Nr '
D10117STRXX00A300_DF700 - Grundriss
D10117STRXX00A300_DF701 -  Ansichten/ Schnitte
D10117STREG01A300_DF702 - Ansichten/ Schnitte
Detailpläne gemäß Detailverweisen auf den v.g. Plänen
'
Einzelbeschreibungs-Nr 'Konstruktion gemäß Ausführungsbeschreibung AB 2.6,
Menge: 2,000 St
Leistungsbereichkatalog: 031
DIN276-1_08: 344
DIN276_18: 346
*Unterbeschreibung 1 Rahmen, Profilsystem*
Ausführung gemäß Ausführungsbeschreibung AB 2.6

Ausführung als ungedämmtes Stahlrohrrahmensystem, Bautiefe 60 mm, flächenbündig, passend zu in Vorposition beschriebenen Türanlage

Türrahmen 45,5 mm
Schwelle 140 mm
Eckprofil 60 mm

Verglasung mit einseitiger rechteckiger Glashalteleiste
DIN276-1_08: 334
*Unterbeschreibung 2 Ausfachung/ Verglasung*
Ausfachungen als Einscheibenverglasung gemäß Ausführungsbeschreibung 1  AB 2.7

Glastyp GT 08 als VSG - Verglasung
DIN276-1_08: 334
*Unterbeschreibung 3 Befestigung/ Anschlüsse*
Befestigung des Elementes in Rahmen aus Stahl bzw. an Pfosten der Pfosten- Riegelfassade mit Trennlage, Fuge versiegelt gemäß Ausführungsbeschreibung AB 2.6

am Fußpunkt auf Lagerkörper/ Schwellenprofil aufgesetzt
DIN276-1_08: 334

**3.3.860 Gitterrost L 1236 mm B 673 mm 33/33mm Tragstab-B 3 mm H 30 mm Stahl 5kN/m2**
*** Bezugsbeschreibung
STLB-Bau 2026-04 031
Gitterrost, Pressrost,
Länge Gitterrost/Blech '1236' mm,

Breite Gitterrost/Blech '673' mm,
Maschenweite 33/33 mm,
Querschnittsbreite Tragstab '3' mm,

Querschnittshöhe Tragstab '30' mm,

Querschnittsbreite Füllstab '3' mm,

Querschnittshöhe Füllstab '30' mm,
Tragstäbe in Querrichtung, auf Decken, aus Stahl S235J0 DIN EN 10025-2, Werkstoff-Nr 1.0114 (Profil), belastbar bis 5 kN/m2, sichern gegen Herausheben, Befestigungsuntergrund Stahl, Ausführung gemäß Zeichnung und Einzelbeschreibung,
Zeichnungs-Nr 'D10117STREG01A300_RD716'

Einzelbeschreibungs-Nr 'alle sichtbaren Teile Stahl endbeschichtet gemäß Ausführungsbeschreibung AB  2.11 (Stahlbauteile Nasslack) in Anlehnung an Eloxal E6/ C33, alle verdeckten Teile Stahl korrosionsgeschützt gemäß Ausführungsbeschreibung AB 2.11

alle Teile Aluminium eloxiert gemäß Ausführungsbeschreibung AB  2.11 (Aluminiumbauauteile eloxiert) im Farbton E6/C33 (mittelbronze)

Lastabtrag in Längs- und Querrichtung'
Menge: 4,000 St
Leistungsbereichkatalog: 031
DIN276-1_08: 359
DIN276_18: 346

**3.3.870 Gitterrost L 1236 mm B 1133 mm 33/33mm Tragstab-B 3 mm H 30 mm Stahl 5kN/m2**
*** wie Position 3.3.860
jedoch

Länge Gitterrost/Blech 1236 mm,
Breite Gitterrost/Blech 1133 mm
Menge: 2,000 St
Leistungsbereichkatalog: 031
DIN276-1_08: 359
DIN276_18: 346

**3.3.880 Gitterrost L 2192 mm B 673 mm 33/33mm Tragstab-B 3 mm H 30 mm Stahl 5kN/m2**
*** wie Position 3.3.860
jedoch

Länge Gitterrost/Blech 2192 mm,
Breite Gitterrost/Blech 673 mm
Menge: 2,000 St
Leistungsbereichkatalog: 031
DIN276-1_08: 359
DIN276_18: 346

**3.3.890 Gitterrost L 2192 mm B 1133 mm 33/33mm Tragstab-B 3 mm H 30 mm Stahl 5kN/m2**
*** wie Position 3.3.860
jedoch

Länge Gitterrost/Blech 2192 mm,
Breite Gitterrost/Blech 1133 mm
Menge: 1,000 St
Leistungsbereichkatalog: 031
DIN276-1_08: 359
DIN276_18: 346

**3.3.900 Unterdecke Metallkassette Alu L/B 2192/1133mm**
Unterdecke, Baustoffklasse DIN 4102-1 A (nichtbrennbar), Bekleidung als Kassetten aus Aluminium, Sichtseite glatt, pulverbeschichtet, allseitig abgekantet,

L/B 2192/1133 mm, befestigen durch seitliches Verschrauben an den Traversen der Windfangkonstruktion,  zwischen den  Traversen mit längs durchgehender Trennlage aus schwarzem EPDM, Fuge 5 mm zur Traverse
befestigen mit bauaufsichtlich zugelassenen Befestigungsmitteln, Befestigungsuntergrund Stahlträger,

Ausführung gemäß Zeichnung,
Zeichnungs-Nr D10117STREG01A300_RD720

alle Teile Aluminium eloxiert gemäß Ausführungsbeschreibung AB  2.11 (Aluminiumbauteile eloxiert) im Farbton E6/C33 (mittelbronze)
Menge: 1,000 St
Leistungsbereichkatalog: 039
DIN276-1_08: 353
DIN276_18: 346

**3.3.910 Unterdecke Metallkassette Alu L/B 2192/673mm geneigt**
*** Bezugsbeschreibung
Unterdecke, Baustoffklasse DIN 4102-1 A (nichtbrennbar), Bekleidung als Kassetten aus Aluminium, Sichtseite glatt, pulverbeschichtet, allseitig abgekantet, geneigt, Neigungswinkel '25' Grad,

L/B 2192/673 mm (Projektionsfläche),

befestigen durch seitliches Verschrauben an den Traversen der Windfangkonstruktion, einschl. Trennlage zur Sicherstellung der umlaufenden Fuge 5 mm zur Traverse bzw. mit der Neigung angepassten Z-Winkel im Bereich des Grundrahmens
befestigen mit bauaufsichtlich zugelassenen Befestigungsmitteln, Befestigungsuntergrund Stahlträger
Befestigungslänge an Traverse 3538 mm
Befestigungslänge an Grundrahmen 2192 mm

Ausführung gemäß Zeichnung,
Zeichnungs-Nr D10117STREG01A300_RD720

alle Teile Aluminium eloxiert gemäß Ausführungsbeschreibung AB  2.11 (Aluminiumbauteile eloxiert) im Farbton E6/C33 (mittelbronze)
Menge: 2,000 St
Leistungsbereichkatalog: 039
DIN276-1_08: 353
DIN276_18: 346

**3.3.920 Unterdecke Metallkassette Alu L/B 1236/1133mm geneigt**
*** wie Position 3.3.910
jedoch

L/B 1236/ 1133 mm (Projektionsfläche),

Befestigungslänge an Traverse 3605 mm
Befestigungslänge an Grundrahmen 1133 mm
Menge: 2,000 St
Leistungsbereichkatalog: 039
DIN276-1_08: 353
DIN276_18: 346

**3.3.930 Unterdecke Metallkassette Alu L/B1236/673mm geneigt Eckelement, 3D**
Unterdecke, Baustoffklasse DIN 4102-1 A (nichtbrennbar), Bekleidung als Kassetten aus Aluminium, Sichtseite glatt, pulverbeschichtet, allseitig abgekantet, geneigt, Neigungswinkel '25' Grad, mit zusätzlicher diagonaler Faltung als dreidimensional ausgebildete Kassette im Bereich der Ecken des Windfanges

L/B 1236/673 mm (Projektionsfläche),

befestigen durch seitliches Verschrauben an den Traversen der Windfangkonstruktion, einschl. Trennlage zur Sicherstellung der umlaufenden Fuge 5 mm zur Traverse bzw. mit der Neigung angepassten Z-Winkel im Bereich des Grundrahmens
befestigen mit bauaufsichtlich zugelassenen Befestigungsmitteln, Befestigungsuntergrund Stahlträger
Befestigungslänge an Traverse 1909 mm
Befestigungslänge an Grundrahmen 1909 mm

Ausführung gemäß Zeichnung,
Zeichnungs-Nr D10117STREG01A300_RD720

alle Teile Aluminium eloxiert gemäß Ausführungsbeschreibung AB  2.11 (Aluminiumbauteile eloxiert) im Farbton E6/C33 (mittelbronze)
Menge: 4,000 St
Leistungsbereichkatalog: 039
DIN276-1_08: 353
DIN276_18: 346

#### Abschnitt 3.4 Pfosten - Riegel - Fassade - Eingang Nord BTA

**3.4.10 UK Pfosten-Riegel-Fassade B 8975 mm H 2900 mm UK Stahl S355J0 T 100 mm B 60 mm AnzPfostenlagen 6 St AnzRiegellagen 2 St**
*** Leitbeschreibung
*** gemäß Ausführungsbeschreibung 2
STLB-Bau 2026-04 031
Unterkonstruktion für Pfosten-Riegel-Fassade DIN EN 13830,
Breite Gesamtkonstruktion '8975' mm,

Höhe Gesamtkonstruktion '2900' mm,
aus Stahl, S355J0 DIN EN 10025-2, als Hohlprofil, nasslackbeschichtet,
Tiefe '100' mm,

Ansichtsbreite '60' mm,
Andruckprofile aus Aluminium, sichtbar befestigt, verdeckt, Deckschalen aus Aluminium,
Aufteilung der Pfosten-Riegel-Konstruktion in
Anzahl Pfostenlagen '6' St,

Anzahl Riegellagen '2' St,

Wärmedurchgangskoeffizient Ucw der Gesamtkonstruktion DIN EN ISO 12631 über 0,8 bis 0,9 W/m2K, Befestigungsuntergrund Beton, Ausführung gemäß Zeichnung und Einzelbeschreibung,
Zeichnungs-Nr 'D10117STRXX00A300_DF703 - Grundriss, Ansichten, Schnitte
Detailpläne gemäß Detailverweisen auf den v.g. Plänen'

Einzelbeschreibungs-Nr 'Konstruktion gemäß Ausführungsbeschreibung AB 2.3, Ausführung in Einbruchhemmungsklasse RC3
Fassade DF703_AN Nord BTA Eingang'
Menge: 1,000 St
Leistungsbereichkatalog: 031
DIN276-1_08: 337
DIN276_18: 337
*Unterbeschreibung 1 Pfosten-Riegel-Konstruktion Typ WA-EL_707 RC3*
Unterkonstruktion Pfosten-Riegel-Fassade mit  Stahlprofilen Riegel und Pfosten T/B 100/60 als Systemkonstruktion, mit Glashaltekonstruktion zur Klemmung der Einsatzelemente in allen Pfosten und Riegeln, mit Aluminium-Systemdeckschalen B/T 60/16 bzw. 15mm scharfkantig

Fassade über 1 Etage, Achsmaße Pfosten zwischen 1500 und 2200 mm

mit Einbruchhemmungsklasse RC3,
Statisches  System stehend, Anbindung der Riegel an die Pfosten mittels systemzugehörigen T-Verbindern, zusätzlicher Riegel im Sturzbereich der Tür

Gesamtlänge Riegel: ca.  17,5 m (6 Stück)
Gesamtlänge Pfosten: ca. 18 m (10 Stück)

Insgesamt
3 Festverglasungsfelder
2 Felder mit Paneel über Türen
2 Felder für 2flgl. Eingangstüren

Ausführung der Konstruktion gemäß AB 2.0 und AB 2.3

alle sichtbaren Teile Stahl endbeschichtet gemäß Ausführungsbeschreibung AB 2.11 (Stahlbauteile Nasslack) in Anlehnung an Eloxal E6/ C31, alle verdeckten Teile Stahl korrosionsgeschützt gemäß Ausführungsbeschreibung AB 2.11

alle Teile Aluminium eloxiert gemäß Ausführungsbeschreibung AB  2.11 (Aluminiumbauteile eloxiert) im Farbton E6/C31 (leichtbronze)

Einsatzelemente und Festverglasungen siehe gesonderte Positionen

Anschlüsse ans Bauwerk siehe gesonderte Positionen
DIN276-1_08: 334
DIN276_18: 337

**3.4.20 Festverglasungsel. Pfosten-Riegel-Fassade H 2890 mm B 1500 mm 0,8W/m2K g0,36 RC3 Isolierglas 3fach - GT13**
*** gemäß Ausführungsbeschreibung 2
Festverglasungselement, für Pfosten-Riegel-Fassade DIN EN 13830 aus Stahl,
Höhe 2890 mm,
Breite 1500 mm,
angriffhemmend P6B DIN EN 356,
aus Isolierglas, 3-fach,
Innenscheibe aus Verbund-Sicherheitsglas (VSG),
Mittelscheibe aus Einscheiben-Sicherheitsglas (ESG),  Außenscheibe aus Verbund-Sicherheitsglas (VSG)

Mittelscheibe als Alarmglas

Ausführung gemäß Glastyp GT13 gemäß Ausführungsbeschreibung 1 AB 2.7
Menge: 2,000 St
Leistungsbereichkatalog: 031
DIN276-1_08: 337
DIN276_18: 337

**3.4.30 Festverglasungsel. Pfosten-Riegel-Fassade H 2890 mm B 1520 mm 0,8W/m2K g0,36 RC3 Isolierglas 3fach - GT13**
*** wie Position 3.4.20
jedoch

Breite Scheibe/Platte 152 cm
Menge: 1,000 St
Leistungsbereichkatalog: 032
DIN276-1_08: 334
DIN276_18: 337

**3.4.40 Paneel Pfosten-Riegel-Fassade H 310 mm B 2200 mm mehrschichtig Stahl Mineralwolle Stahl**
*** gemäß Ausführungsbeschreibung 2
STLB-Bau 2026-04 031
Paneel, für Pfosten-Riegel-Fassade DIN EN 13830, vorh. Unterkonstruktion aus Stahl, vertikal eingebaut,
Höhe '310' mm,

Breite '2200' mm,

bauphysikalische Anforderungen: Wärmeschutz DIN EN ISO 10077-1, DIN 4108-4 Uw kleiner gleich 1W/m2K, Einbruchhemmung RC 3 DIN EN 1627, Paneel mehrschichtig,
raumseitig aus Stahl,
Art/Oberfläche 'alle sichtbaren Teile Stahl endbeschichtet gemäß Ausführungsbeschreibung AB  2.11 (Stahlbauteile Nasslack) in Anlehnung an Eloxal E6/C31, alle verdeckten Teile Stahl korrosionsgeschützt gemäß Ausführungsbeschreibung AB 2.11'

mit Dämmung aus Mineralwolle, witterungsseitig aus Stahl,
Art/Oberfläche 'alle Teile Aluminium eloxiert gemäß Ausführungsbeschreibung AB 2.11 (Aluminiumbauteile eloxiert) im Farbton E6/C31 (leichtbronze)'

Paneel mit geschlossener Randausbildung, Ausführung gemäß Zeichnung und Einzelbeschreibung,
Zeichnungs-Nr 'D10117STREG01A300_RD668'

Einzelbeschreibungs-Nr '1: in Unterkonstruktion Pfosten-Riegel-Fassade eingesetzt, gemäß Ausführungsbeschreibung AB 2.8, Paneel mit Alarmdrahtausstattung zur Durchbruchsdetektion'
Menge: 2,000 St
Leistungsbereichkatalog: 031
DIN276-1_08: 337
DIN276_18: 337

**3.4.50 Außentürel. Pfosten-Riegel-Fassade B 2140 mm H 2470 mm 2flg 0,8W/m2K RC3 Rahmentür Stahl Isolierglas 3fach**
*** Leitbeschreibung
*** gemäß Ausführungsbeschreibung 2
Außentürelement, für Pfosten-Riegel-Fassade DIN EN 13830
Breite Nennmaß Wandöffnung 2140 mm,
Höhe Nennmaß Wandöffnung 2470 mm,

aus Stahl, als barrierefreie Ausführung DIN 18040, Haupteingangstür, als Drehflügeltür, 2-flügelig, als Notausgangsverschluss mit Anforderungen nach DIN EN 179 Typ A

Ausführung als Rahmentür aus Stahl, Oberfläche der Öffnungsfläche beschichtet, Oberfläche der Schließfläche beschichtet, alle sichtbaren Teile Stahl endbeschichtet gemäß Ausführungsbeschreibung AB 2.11 (Stahlbauteile Nasslack) in Anlehnung an Eloxal E6/ C31,

Türflügel mit einer transparent/transluzenten Füllung, Teilung Türflügel mittig, Flügelrahmen innen und außen flächenbündig, einschl. Schwellenausbildung und Anbindung an Abdichtung des Gebäudes

Einbau in Pfosten-Riegelfassade aus Stahl mit Aufsatzkonstruktion

Zeichnungs-Nr '
D10117STRXX00A300_DF703 - Grundriss, Ansichten, Schnitte
Detailpläne gemäß Detailverweisen auf den v.g. Plänen
'
Einzelbeschreibungs-Nr 'Konstruktion gemäß Ausführungsbeschreibung AB 2.3, Ausführung in Einbruchhemmungsklasse RC3
Fassade DF703_AN Nord BTA Eingang  TA-EL_004'

mit Anschlagdichtungen innen und außen,
mit Bändern, mit Motorantipanikschloss mit Mehrfachverrieglung, mit Türantrieb, mit Türdrücker/ Griffstangen, mit Magnetkontakten, Riegelkontakten, Kabelübergängen, Türöffner, Aufschaltung auf Zutrittskontrollanlage
Menge: 2,000 St
Leistungsbereichkatalog: 031
DIN276-1_08: 337
DIN276_18: 334
*Unterbeschreibung 1 Technische, statische und bauphysikalische Anforderungen*
Technische, statische und bauphysikalische Leistungseigenschaften und Anforderungen
an die Gesamtkonstruktion:

Schallschutz DIN 4109:
keine Angabe

Wärmeschutz DIN EN ISO 10077-1, DIN V 4108-4:
Wärmedurchgangskoeffizient Ud kleiner gleich 0,8 W/m2K,

Einbruchhemmung RC3  DIN EN 1627

weitere Anforderungen gemäß Vorbemerkungen
DIN276-1_08: 334
*Unterbeschreibung 2 Rahmen, Profilsystem*
Ausführung gemäß Ausführungsbeschreibung AB 2.3

Für die Einbindung der Gebäudeabdichtung an die Türabdichtung ist die DIN 18 533 zu beachten.
Dämmung des Anschlussbereiches mit XPS-Dämmung
Die Richtlinien für die Planung und Ausführung von Dächern mit Abdichtungen, aufgestellt und herausgegeben vom Zentralverband des Deutschen Dachdeckerhand-werks Fachverband Dach-, Wand- und Abdichtungstechnik e.V. und Hauptverband der Deutschen Bauindustrie e.V. Bundesfachabteilung Bauwerksabdichtung, sowie die Ausführungsempfehlungen des Instituts für Fenstertechnik e. V. in Rosenheim sind zu berücksichtigen.
DIN276-1_08: 334
*Unterbeschreibung 3 Ausfachung/ Verglasung*
Ausfachungen als Isolierverglasung gemäß Ausführungsbeschreibung 1  AB 2.7

Glastyp GT 11 als Polycarbonatverglasung
DIN276-1_08: 334
*Unterbeschreibung 4 Beschläge/ Elektrische Komponenten*
Bänder gemäß Ausführungsbeschreibung 2 AB 2.9

Türgriffe gemäß Ausführungsbeschreibung 2 AB 2.9

Schloss als APM - Antipanik-Motorschloss / Sicherheitsschloss für Vollpaniktüren einschl. Standflügelschlossfür 2 flgl. Türen gemäß Ausführungsbeschreibung 2 AB 2.9

Drehflügeltürantrieb für 2 flgl. Türen gemäß Ausführungsbeschreibung 2 AB 2.10

2 Stück Magnetkontakte am Gangflügel  gemäß Ausführungsbeschreibung 2 AB 2.10
2 Stück Magnetkontakte am Standflügel  gemäß Ausführungsbeschreibung 2 AB 2.10

Riegelkontakt gemäß Ausführungsbeschreibung 2 AB 2.10

Kabelübergänge gemäß Ausführungsbeschreibung 2 AB 2.10 am Gangflügel für Motorschloss und Glasspinne

Kabelübergänge gemäß Ausführungsbeschreibung 2 AB 2.10 am Standflügel für Riegelkontakt, Türöffner und Glasspinne

Fluchttüröffner gemäß Ausführungsbeschreibung 2 AB 2.10

Vorrüstung Sperrelement  gemäß Ausführungsbeschreibung 2 AB 2.10
Sonstiges:
vorgerüstet für bauseitigen elektronischen Schließzylinder

Schnittstellen und Kabelführung
siehe Vorbemerkungen

Die Tür erhält bauseitige Ansteuerelemente an Videosprechanlage, Ausweisleser und Fluchttürterminal. Die bauseitigen Komponenten der Steuerung (Adressmodul, Verteiler und Fluchttürsteuerung befinden sich innenseitig im Bereich der Unterdecke. Die entsprechenden Kabellängen sind zu berücksichtigen.

Ausführung gemäß Türtypical TA-EL_001_1 P-R-Fassade Süd (Ostseite)
DIN276-1_08: 334
*Unterbeschreibung 5 Befestigung/ Anschlüsse*
Befestigung des Türelementes mit Zarge in Pfosten-Riegel-Fassade aus Stahl gemäß Ausführungsbeschreibung AB 2.3

einschl. Schwellenausbildung mittels barrierefreier Schwelle auf bauseitigen Stahlprofil als Anschlagschwelle einschl. aller Dichtungsprofile
DIN276-1_08: 334

**3.4.60 Bauwerksanschluss Pfosten-Riegel-Fassade oberseitig**
*** Leitbeschreibung
STLB-Bau 2026-04 031
Bauwerksanschluss für Pfosten-Riegel-Fassade DIN EN 13830, oberseitig, an Decke, aus Beton, Ausführung gemäß Zeichnung,
Zeichnungs-Nr 'D10117STREG01A300_RD668'
Menge: 9,000 m
Leistungsbereichkatalog: 031
DIN276-1_08: 337
DIN276_18: 337
*Unterbeschreibung 1 Bauwerksanschluss*
als Anschluss der Pfosten-Riegel-.Fassade am Kopfpunkt

- Abstand der HK Pfoste/Riegel zur VK Rohbau 750 mm
-Anschluss der Pfosten gemäß statischer Bemessung und Systemstatik mit Winkelkonsole an Stahlbetonaußenwand mit oberseitigen Einschub als Loslager vertikal, Konsole überbrückt Abstand zwischen Fassade und Rohbau, Konsole mit thermischer Trennlage
-dampfdicht angeschlossenes und auf dem Riegel verschraubtes Stahlblech Zuschnitt ca. 450 mm, 3fach gekantet, bündig mit Vorderkante Riegel/Pfosten, mit thermischer Trennlage zusätzlich an Rohbau verschraubt
-dampfdichte Folie mit Anschluss auf Riegel/ Pfosten und Stahlbetonwand mit Bewegungsfuge
- Mineralfaserdämmung d 220 mm, WLG032, Höhe ca. 300 mm zum Ausstopfen der Hohlräume zwischen den Blechen und dem Rohbau
- äußeres gekantetes Aluminiumblech mit druckfesten Dämmklotz in Aufsatzkonstruktion eingeklemmt, Zuschnitt ca. 200mm, 2fach gekantet

alle sichtbaren Teile Stahl endbeschichtet gemäß Ausführungsbeschreibung AB 2.11 (Stahlbauteile Nasslack) in Anlehnung an Eloxal E6/ C31, alle verdeckten Teile Stahl korrosionsgeschützt gemäß Ausführungsbeschreibung AB 2.11

alle Teile Aluminium eloxiert gemäß Ausführungsbeschreibung AB  2.11 (Aluminiumbauteile eloxiert) im Farbton E6/C31 (leichtbronze)
DIN276_18: 337

**3.4.70 Bauwerksanschluss Pfosten-Riegel-Fassade seitl.**
*** Leitbeschreibung
STLB-Bau 2026-04 031
Bauwerksanschluss für Pfosten-Riegel-Fassade DIN EN 13830, seitlich, an Wand, Wandaufbau im Anschlussbereich mehrschalig mit Luftschicht und Dämmung, aus Beton, Ausführung gemäß Zeichnung,
Zeichnungs-Nr 'D10117STREG01A300_RD669'
Menge: 5,800 m
Leistungsbereichkatalog: 031
DIN276-1_08: 337
DIN276_18: 337
*Unterbeschreibung 1 Bauwerksanschluss*
als Anschluss der Pfosten-Riegel-.Fassade an der  seitlichen fortlaufenden Außenwand

- Abstand der HK Pfoste/Riegel zur VK Rohbau 750 mm
-dampfdicht angeschlossenes und auf dem Pfosten verschraubtes Stahlblech Zuschnitt ca. 450 mm, 3fach gekantet, bündig mit Vorderkante Riegel/Pfosten, mit thermischer Trennlage zusätzlich an Rohbau verschraubt
-dampfdichte Folie mit Anschluss auf Riegel/ Pfosten und Stahlbetonwand mit Bewegungsfuge
- Mineralfaserdämmung d 220 mm, WLG032, Höhe ca. 300 mm zum Ausstopfen der Hohlräume zwischen den Blechen und dem Rohbau
- äußeres gekantetes Aluminiumblech mit druckfesten Dämmklotz in Aufsatzkonstruktion eingeklemmt, Zuschnitt ca. 200mm, 2fach gekantet

alle sichtbaren Teile Stahl endbeschichtet gemäß Ausführungsbeschreibung AB 2.11 (Stahlbauteile Nasslack) in Anlehnung an Eloxal E6/ C31, alle verdeckten Teile Stahl korrosionsgeschützt gemäß Ausführungsbeschreibung AB 2.11

alle Teile Aluminium eloxiert gemäß Ausführungsbeschreibung AB  2.11 (Aluminiumbauteile eloxiert) im Farbton E6/C31 (leichtbronze)
DIN276_18: 337

**3.4.80 Konsole Fußpunkt Pfosten**
*** Bezugsbeschreibung
Konsole zur Befestigung des Fußpunktes der Pfosten

Ausführung gemäß Zeichnung,
Zeichnungs-Nr 'D10117STREG01A300_RD711'

Anschluss der Pfosten gemäß statischer Bemessung und Systemstatik mit Einschub als Festlager, Konsole kragt über Bodenplatte aus, Konsole bestehend aus Stahlplatte 400x250 x 10 mm mit vertikale angeschweißter Lasche 250 x 150 x 10 mm und Schrägblech zur Aussteifung der Auskragung und aufgeschweißten Aufschiebling, mit Einschlagdübeln auf und seitlich an Bodenplatte verankert, vertikal mit zusätzlicher thermischer Trennplatte D 30 mm
alle verdeckten Teile Stahl korrosionsgeschützt gemäß Ausführungsbeschreibung AB 2.11
Menge: 6,000 St
DIN276_18: 337

**3.4.90 Konsole Fußpunkt Pfosten Türschwelle**
*** wie Position 3.4.80
jedoch

Ausführung gemäß Zeichnung,
Zeichnungs-Nr 'D10117STREG01A300_RD711'

als Auflager für Schwellenkonstruktion ohne Aufschiebling
Menge: 2,000 St
DIN276_18: 337

**3.4.100 Bauwerksanschluss Pfosten-Riegel-Fassade unterseitig**
*** Leitbeschreibung
*** Bezugsbeschreibung
STLB-Bau 2026-04 031
Bauwerksanschluss für Pfosten-Riegel-Fassade DIN EN 13830, unterseitig, an Boden, aus Beton, Ausführung gemäß Zeichnung,
Zeichnungs-Nr 'D10117STREG01A300_RD717'
Menge: 4,600 m
Leistungsbereichkatalog: 031
DIN276-1_08: 337
DIN276_18: 337
*Unterbeschreibung 1 Bauwerksanschluss*
als Anschluss der Pfosten-Riegel-.Fassade am Fußpunkt auf separat beschriebener Konsole

- dampfdicht angeschlossenes und auf dem Riegel bzw. Pfosten mit Abkantungen verschweißtes Stahlblech Zuschnitt  ca. 500 mm, 3fach gekantet, bündig mit Vorderkante Riegel/Pfosten, Blech geeignet und vorbereitet zum bauseitigen Aufbringen einer Gebäudeabdichtung aus Flüssigkunststoff
-dampfdichte Folie mit Anschluss auf Riegel/ Pfosten und Stahlbetonbodenplatte mit Bewegungsfuge, Streifenbreite ca. 850 mm
- äußeres gekantetes Aluminiumblech mit druckfesten Dämmklotz in Aufsatzkonstruktion eingeklemmt, Zuschnitt ca. 200mm, 3fach gekantet und zusätzlicher schwarzer Folie als visuelle Folie der Perimeterdämmung, Zuschnitt ca. 220 mm
- inneres Stahlblech in Form einer umlaufend gekanteten Kassette, seitlich an Stützen befestigt, Einzellängen zwischen 1,20 und 2,20 m, Höhe ca. 250 mm, bündig mit Innenkanten Riegel/ Pfosten, mit Schattenfuge oben zur Belüftung Hohlraum

alle sichtbaren Teile Stahl endbeschichtet gemäß Ausführungsbeschreibung AB 2.11 (Stahlbauteile Nasslack) in Anlehnung an Eloxal E6/ C31, alle verdeckten Teile Stahl korrosionsgeschützt gemäß Ausführungsbeschreibung AB 2.11

alle Teile Aluminium eloxiert gemäß Ausführungsbeschreibung AB  2.11 (Aluminiumbauteile eloxiert) im Farbton E6/C31 (leichtbronze)
DIN276_18: 337

**3.4.110 Bauwerksanschluss Pfosten-Riegel-Fassade unterseitig - Schwelle**
*** wie Position 3.4.100
jedoch

im Bereich der Türschwellen

Ausführung gemäß Zeichnung,
Zeichnungs-Nr D10117STREG01A300_RD717

- Winkelstahl L 80x80x8 mm zwischen Pfosten auf separat beschriebenen Winkelkonsolen verschraubt
- dampfdicht angeschlossenes und auf dem Riegel bzw. Pfosten mit Abkantungen verschweißtes Stahlblech Zuschnitt  ca. 200 mm, 2fach gekantet, bündig mit Vorderkante Türelement, Blech geeignet und vorbereitet zum bauseitigen Aufbringen einer Gebäudeabdichtung aus Flüssigkunststoff
-dampfdichte Folie mit Anschluss auf Riegel/ Pfosten und Stahlbetonbodenplatte mit Bewegungsfuge, Streifenbreite ca. 650 mm
- ohne  äußeres gekantetes Aluminiumblech
Menge: 4,400 m
Leistungsbereichkatalog: 031
DIN276-1_08: 337
DIN276_18: 337

**3.4.120 Abdichtung Wandsockel W4-E FLK D 2mm Rollverf Kunststoffvlies B 85 cm**
STLB-Bau 2026-04 018
Abdichtung Wandsockel DIN 18533-1 und DIN 18533-3, Raumnutzungsklasse RN2-E (übliche Anforderung), Wassereinwirkungsklasse W4-E (Spritzwasser und Bodenfeuchte am Wandsockel sowie Kapillarwasser in und unter Wänden), Rissklasse R2-E (mäßig), Rissüberbrückungsklasse RÜ2-E (mäßige Rissüberbrückung bis 0,5 mm),
mit Flüssigkunststoff (FLK), Trockenschichtdicke mind. 2 mm, im Rollverfahren aufbringen, mit Verstärkung aus Kunststoffvlies, mind. 110 g/m2,
Breite Abdichtung '85' cm,
Untergrund Beton, Ausführung gemäß Zeichnung und Einzelbeschreibung,
Zeichnungs-Nr 'D10117STREG01A300_RD702'

Einzelbeschreibungs-Nr '1: als Anschluss der bauseitigen Sockelabdichtung aus  PYE-KTG-KSP-2,8  an die Pfosten- Riegelkonstruktion, Untergrund aus Stahlblech, Abdichtung und Beton, Abwicklung mehrfach geknickt'
Menge: 9,000 m
Leistungsbereichkatalog: 018
DIN276-1_08: 335
DIN276_18: 337

**3.4.130 Perimeterdämmung Sockel W4-E PS-Hartschaum XPS 0,035W/(mK) 2lagig D 180mm PW dh**
STLB-Bau 2026-04 013
Perimeterdämmung an Sockel, Höhe der Dämmfläche 40 cm, Wassereinwirkungsklasse W4-E (Spritzwasser und Bodenfeuchte am Wandsockel sowie Kapillarwasser in und unter Wänden), aus Polystyrol-Hartschaum XPS DIN EN 13164, Bemessungswert der Wärmeleitfähigkeit max. 0,035 W/(mK), Nennwert der Wärmeleitfähigkeit max. 0,034 W/(mK), 2-lagig, Gesamtdicke 180 mm, Anwendungsgebiet DIN 4108-10 PW, hohe Druckbelastbarkeit - dh, mit Klebe- und Dichtungsmasse auf Bitumenbasis (2-Komponentenkleber) befestigen, Ausführung gemäß Zeichnung und Einzelbeschreibung,
Zeichnungs-Nr 'D10117STREG01A300_RD702'

Einzelbeschreibungs-Nr '1: 1. Lage D 110 mm Höhe ca. 180 mm, zwischen bauseitiger Dämmung und UK Pfosten-Riegelfassade eingesetzt, 2. Lage D 70 mm Höhe 460 mm auf 1.Lage und Verblechung Fußpunkt Fassade angebracht, Untergrund mit FSK-Abdichtung, einschl. äußerer Noppenbahn
einschl. Rückschnitt der vorhandenen Perimeterdämmung D 260 mm'
Menge: 4,600 m
Leistungsbereichkatalog: 013
DIN276-1_08: 335
DIN276_18: 337

**3.4.140 Perimeterdämmung Sockel W4-E PS-Hartschaum XPS 0,035W/(mK) 2lagig D 220mm PW dh**
STLB-Bau 2026-04 013
Perimeterdämmung an Sockel, Höhe der Dämmfläche 40 cm, Wassereinwirkungsklasse W4-E (Spritzwasser und Bodenfeuchte am Wandsockel sowie Kapillarwasser in und unter Wänden), aus Polystyrol-Hartschaum XPS DIN EN 13164, Bemessungswert der Wärmeleitfähigkeit max. 0,035 W/(mK), Nennwert der Wärmeleitfähigkeit max. 0,034 W/(mK), 2-lagig, Gesamtdicke 220 mm, Anwendungsgebiet DIN 4108-10 PW, hohe Druckbelastbarkeit - dh, mit Klebe- und Dichtungsmasse auf Bitumenbasis (2-Komponentenkleber) befestigen, Ausführung gemäß Zeichnung und Einzelbeschreibung,
Zeichnungs-Nr 'D10117STREG01A300_RD717'

Einzelbeschreibungs-Nr '1: 1. Lage D 150 mm Höhe ca. 150 mm, zwischen bauseitiger Dämmung und UK Pfosten-Riegelfassade eingesetzt, 2. Lage D 70 mm Höhe 100 mm auf 1.Lage und Verblechung Fußpunkt Fassade angebracht, Untergrund mit FSK-Abdichtung, einschl. äußerer Noppenbahn
einschl. Rückschnitt der vorhandenen Perimeterdämmung D 260 mm'
Menge: 4,400 m
Leistungsbereichkatalog: 013
DIN276-1_08: 335
DIN276_18: 337

#### Abschnitt 3.5 Rolltore - BTA

**3.5.10 Rolltor B 3880 mm H 3100 mm Alu rollgeformt E-Motor**
*** Leitbeschreibung
STLB-Bau 2026-04 031
Rolltor DIN EN 13241, an Öffnung in Außenwand,
Breite Nennmaß Wandöffnung '3880' mm,

Höhe Nennmaß Wandöffnung '3100' mm,
Welleneinbauhöhe ab Unterkante Sturz über 0,5 bis 0,75 m, Rollraum oberhalb der Öffnung vor der Wand, innen, bewertetes Schalldämm-Maß DIN 4109 Rw 34 dB, Windlast Klasse 4 (Prüfdruck 1000 Pa) DIN EN 12424, Profile aus Aluminium, rollgeformt, Oberfläche beschichtet, Sonderfarbton, mehrwandig, Profilnenndicke 10 bis 14 mm, Deckbreite über 80 bis 90 mm, Schlussprofil aus beschichtetem Aluminium, mit elastischem Profil, Schlussstab vorgerichtet zum Einbau einer Schließkantensicherung, Welle aus verzinktem Stahlrohr, mit Gewichtsausgleichsfeder, Lager mit Kugellagereinsatz, Befestigungsuntergrund Stahlbeton, Führungsschiene aus Stahl, korrosionsgeschützt, 2-teilig, mit Gleiteinlage, Befestigungsuntergrund Stahlbeton, Antrieb durch Elektromotor und Fangvorrichtung, an der Welle aufgesteckt, einschl. Anschluss an Steuerung in fester Verbindung, Notbetätigung von Standfläche durch Haspelkette, Bemessungsbetriebsspannung 230/400 V AC, mittlere Geschwindigkeit für Öffnungsvorgang 25 cm/s, mittlere Geschwindigkeit für Schließvorgang 25 cm/s, Arbeitshöhe des Montageortes bis 5,5 m über der Standfläche des hierfür erforderlichen Gerüstes, Gerüst wird gesondert vergütet, Ausführung gemäß Zeichnung und Einzelbeschreibung,
Zeichnungs-Nr 'D10117STREG00A300_RD664 + RD 665'

Einzelbeschreibungs-Nr '1: Einbruchhemmung RC 3 nach DIN EN 13241

Tür ID: 13286/T2 - Anlieferung'
Menge: 1,000 St
Leistungsbereichkatalog: 031
DIN276-1_08: 334
DIN276_18: 334
*Unterbeschreibung 1 technische Spezifikationen*
Verfügbare Anschlussbreiten und -höhen:
verfügbare Höhe Stahlbetonsturz  ca. 565 mm
Gesamthöhe (Decke - UK AW-Bekleidung ca. 745 mm
Abstand seitliche Rohbaukante / AW - Bekleidung je 140 mm

Oberflächen:
Lamellen aus Aluminium Farbe und Oberfläche als Pulverbeschichtung in Anlehnung Eloxal E6/ C31
alle sichtbaren Teile der seitlichen Führungsschienen aus Stahl  als werkseitige Nasslackbeschichtung,Farbe und Oberfläche in Anlehnung Eloxal E6/ C31
Endschiene aus Aluminium mit Gummihohlprofil und integrierter elektrischer Kontaktleiste als Sicherheitssensor,
einschl. Hochschiebesicherung und Überwurfschutz
mit freien Anrollsystem zum sauberen Einlauf des Torflügels in die Führungsschienen.

Konsolen
Sendzimirverzinkte Lagerkonsolen, als komplette Einheit mit den Laufschienen verbunden, entsprechend der Torgröße dimensioniert, Montage an Stahlbetonsturz

Führungsschienen
aus Stahl, dreiseitig geschlossene Einbruchschutz-Laufschiene mit Rund-Um-Eingriffschutz und Verstärkungsprofilen
Abstand Torführung zur Innenkante Rohbau ca. 186 mm,  bestehend aus Zargenrahmen 3-seitig als L-förmiges verzinktes Stahlblech 200x150x mm, Montage mit thermischer Trennlage an Stahlbetonaußenwand, Montage des Führungsschienensystem gemäß Zulassung mit Stahllaschen und thermischer Trennlage am Rohbau, Führungsschienen mit allen Anbauteilen zur Verriegelung der Toranlage,
zusätzliches seitliches Sichtblech aus Aluminium 2 mm, Oberfläche analog Rolltorlamellen, 2 fach gekantet, Zuschnitt 100 mm, verdeckt an Laufschiene befestigt

zusätzliches oberes Sichtblech im Sturzbereich aus Aluminium 2 mm, Oberfläche analog Rolltorlamellen, 2teilig, Teil 1, 5 fach gekantet, Zuschnitt ca. 350 mm, mit thermischer Trennlage am Stahlbetonsturz verschraubt, Teil 2, 2 fach gekantet, Zuschnitt ca. 185 mm, verdeckt auf Abstand 60 mm am Stahlbetonsturz verschraubt und mit teil 1 in einer Schattenfuge verdeckt verbunden

mit E- Schloss zum Sperren und Entriegeln der Torsicherung, Anschluss an Torsteuerzentrale, Sicherung des Tors durch Sicherungsbolzen in den Führungsprofilen, einschl. Verstärkungsprofilen und Verschraubung

mit 2 Stück Magnetkontakten (EMA, ZKA) als
Fremdfeldsicherer Magnetkontakt DIN EN 50131-2-6 (VDE 0830-2-2-6) Grad 3, VdS Klasse C, einschl. Betätigungsmagnet, zur Überwachung eines Türflügels auf Öffnung, Einbaumontage, horizontal und vertikal justierbar, Einbau entsprechend der Vorgaben aus VdS Richtlinie 2311, einschl. Anschlussleitung, Leitungslänge mind. 6 m, jedoch mindestens 2,5 m Anschlusslänge ab Leitungsauslass, einschl. Verlegung der Anschlussleitung bis zum Anschlussmodul durch Einziehen in bauseitiges Leerrohr oder in Hohlwand, einschl. Herstellen aller erforderlichen Aussparungen, passgenau, Anschluss in Linientechnik über potentialfreien Kontakt, inkl. Prüfung der korrekten Schaltabstände und Widerstandswerte nach Einbau mit Messprotokoll. Das Messprotokoll muss mindestens folgende Daten enthalten: Name des Prüfers, Datum, Türnummer, Widerstandswerte in Ohm mit einer Nachkommastelle (offen, geschlossen, Sabotage), Bestätigung der korrekten Schalt- und Öffnungstoleranzen.

mit 2 Stück Riegelkontakten (EMA, ZKA) als Schließblechkontakt VdS Kl. C, einschl. Befestigungswinkel, zur Überwachung eines Türflügels auf Verschluss, Einbaumontage, Einbau entsprechend der Vorgaben aus VdS Richtlinie 2311, einschl. Anschlussleitung, Leitungslänge mind. 6 m, jedoch mindestens 2,5 m Anschlusslänge ab Leitungsauslass, einschl. Verlegung der Anschlussleitung bis zum Anschlussmodul durch Einziehen in bauseitiges Leerrohr oder in Hohlwand, mit Maschinenschrauben einschl. Gewindebohrung befestigen, Anschluss in Linientechnik über potentialfreien Kontakt, inkl. Prüfung der korrekten Schaltabstände und Widerstandswerte nach Einbau mit Messprotokoll. Das Messprotokoll muss mindestens folgende Daten enthalten: Name des Prüfers, Datum, Türnummer, Widerstandswerte in Ohm mit einer Nachkommastelle (offen, geschlossen), Bestätigung der korrekten Schalt- und Öffnungstoleranzen.

mit Blitzleuchte,

mit Steuereinheit im gesicherten Bereich innen, einschl. Netzgerät

Elektromotor und Fangvorrichtung, an der Welle aufgesteckt, Aufsteckantrieb, Betriebsspannung 400 V IP 54, Steuerspannung 230 V, 60 % ED mit integrierter TÜV-geprüfter Fangvorrichtung, einschl. Anschluss an Steuerung in fester Verbindung, Notbedienung per Nothandkette mit Sicherheitsschloss,

Impuls-Steuerung: digitale Endschalter, im Steuerungsgehäuse integrierte Drucktasten Auf/ Stop/ Zu, Schließkantensicherung OSE, Spiralkabel, Personenschutz-Lichtschranke, integrierter Funkempfänger

Anschluss der Unterkonstruktionen an Übergabepunkte Erdung in Außenwand Stahlbeton, mit Anschlusswinkeln,  Nietverbindungen und Anschlussleitungen 8mm, AlMgSi (Blitzschutzdraht), Länge 1m,
Verbindung Unterkonstruktion waagerecht mit Anschlusswinkeln mit Nietbild, einschließlich Verbindungsleitung Al 8mm,

**3.5.20 Rollgitter Einzelanlage B 3580 mm H 3100 mm Stahl E-Motor**
*** Leitbeschreibung
STLB-Bau 2026-04 030
Rollgitter DIN EN 13241 und DIN 18073 als Einzelanlage,
Breite Nennmaß Wandöffnung '3580' mm,

Höhe Nennmaß Wandöffnung '3100' mm,
Rollraum oberhalb der Öffnung vor der Wand, innen, Welleneinbauhöhe ab Unterkante Sturz über 0,5 bis 0,75 m, Rollgitterpanzer aus Stahl, Flachprofil, beschichtet, Sonderfarbton, Muster wabenförmig, mit geradem Querstab, Maße B/H 140/100 mm, Schlussprofil aus verzinktem Stahl, beschichtet, mit elastischem Profil, Lager mit Kugellagereinsatz, Befestigungsuntergrund Stahlbeton, Führungsschienen aus verzinktem Stahl, einteilig, mit Gleiteinlage, Befestigungsuntergrund Stahlbeton, Antrieb durch Elektromotor und Fangvorrichtung, an der Welle aufgesteckt, einschl. Anschluss an Steuerung in fester Verbindung, Notbetätigung durch Haspelkette, Bemessungsbetriebsspannung 230/400 V AC, mittlere Geschwindigkeit für Öffnungsvorgang 25 cm/s, Arbeitshöhe des Montageortes bis 5,5 m über der Standfläche des hierfür erforderlichen Gerüstes, Gerüst wird gesondert vergütet, Ausführung gemäß Zeichnung und Einzelbeschreibung,
Zeichnungs-Nr 'D10117STREG00A300_RD666 + RD 667'

Einzelbeschreibungs-Nr '1:Einbruchhemmung RC 3 nach DIN EN 13241, Farbe und Oberfläche als Pulverbeschichtung in Anlehnung Eloxal E6/ C31

Tür ID: 13726/T1 - Zufahrt Tiefgarage'
Menge: 1,000 St
Leistungsbereichkatalog: 030
DIN276-1_08: 334
DIN276_18: 334
*Unterbeschreibung 1 technische Spezifikationen*
Verfügbare Anschlussbreiten und -höhen:
verfügbare Höhe Stahlbetonsturz  ca. 620 mm
Gesamthöhe (Decke - UK AW-Bekleidung ca. 820 mm
Abstand seitliche Rohbaukante / AW - Bekleidung je 140 mm
Abstand seitlich Rohbaukante / Schiene je ca. 300 mm
seitlicher Montagebreite auf Rohbau eine Seite 245 mm, eine Seite 200 mm

Oberflächen:
Rollgitter Farbe und Oberfläche als Pulverbeschichtung in Anlehnung Eloxal E6/ C31
und alle sichtbaren Teile der seitlichen Führungsschienen aus Stahl  als werkseitige Nasslackbeschichtung, in Anlehnung Eloxal E6/ C31

Endschiene aus Aluminium mit Gummihohlprofil und integrierter elektrischer Kontaktleiste als Sicherheitssensor,
einschl. Hochschiebesicherung und Überwurfschutz
mit freien Anrollsystem zum sauberen Einlauf des Torflügels in die Führungsschienen.

Konsolen
Sendzimirverzinkte Lagerkonsolen, als komplette Einheit mit den Laufschienen verbunden, entsprechend der Torgröße dimensioniert, Montage an Stahlbetonsturz

Führungsschienen
aus Stahl, dreiseitig geschlossene Einbruchschutz-Laufschiene mit Rund-Um-Eingriffschutz und Verstärkungsprofilen
Abstand Torführung zur Innenkante Rohbau ca. 300 mm,  bestehend aus Zargenrahmen 2-seitig als Rechteckhohlrohr 100x80x5 mm, Montage mit Stahllaschen 200x150x10 mm und  thermischer Trennlage an Stahlbetonaußenwand,  Montage des Führungsschienensystem zusätzlichen Rechteckprofil 80x80x4 mm gemäß Zulassung mit Stahllaschen am Rechteckhohlrohr Führungsschienen mit allen Anbauteilen zur Verriegelung der Toranlage,
zusätzliches seitliches Sichtblech aus Aluminium 2 mm, Oberfläche analog Rolltorlamellen, 2 fach gekantet, Zuschnitt 100 mm, verdeckt an Laufschiene befestigt

zusätzliches oberes Sichtblech im Sturzbereich aus Aluminium 2 mm, Oberfläche analog Rolltorlamellen, 2teilig, Teil 1, 5 fach gekantet, Zuschnitt ca. 350 mm, mit thermischer Trennlage am Stahlbetonsturz verschraubt, Teil 2, 2 fach gekantet, Zuschnitt ca. 185 mm, verdeckt auf Abstand 60 mm am Stahlbetonsturz verschraubt und mit teil 1 in einer Schattenfuge verdeckt verbunden

mit E- Schloss zum Sperren und Entriegeln der Torsicherung, Anschluss an Torsteuerzentrale, Sicherung des Tors durch Sicherungsbolzen in den Führungsprofilen, einschl. Verstärkungsprofilen und Verschraubung

mit 2 Stück Magnetkontakten (EMA, ZKA) als
Fremdfeldsicherer Magnetkontakt DIN EN 50131-2-6 (VDE 0830-2-2-6) Grad 3, VdS Klasse C, einschl. Betätigungsmagnet, zur Überwachung eines Türflügels auf Öffnung, Einbaumontage, horizontal und vertikal justierbar, Einbau entsprechend der Vorgaben aus VdS Richtlinie 2311, einschl. Anschlussleitung, Leitungslänge mind. 6 m, jedoch mindestens 2,5 m Anschlusslänge ab Leitungsauslass, einschl. Verlegung der Anschlussleitung bis zum Anschlussmodul durch Einziehen in bauseitiges Leerrohr oder in Hohlwand, einschl. Herstellen aller erforderlichen Aussparungen, passgenau, Anschluss in Linientechnik über potentialfreien Kontakt, inkl. Prüfung der korrekten Schaltabstände und Widerstandswerte nach Einbau mit Messprotokoll. Das Messprotokoll muss mindestens folgende Daten enthalten: Name des Prüfers, Datum, Türnummer, Widerstandswerte in Ohm mit einer Nachkommastelle (offen, geschlossen, Sabotage), Bestätigung der korrekten Schalt- und Öffnungstoleranzen.
mit 2 Stück Riegelkontakten (EMA, ZKA) als Schließblechkontakt VdS Kl. C, einschl. Befestigungswinkel, zur Überwachung eines Türflügels auf Verschluss, Einbaumontage, Einbau entsprechend der Vorgaben aus VdS Richtlinie 2311, einschl. Anschlussleitung, Leitungslänge mind. 6 m, jedoch mindestens 2,5 m Anschlusslänge ab Leitungsauslass, einschl. Verlegung der Anschlussleitung bis zum Anschlussmodul durch Einziehen in bauseitiges Leerrohr oder in Hohlwand, mit Maschinenschrauben einschl. Gewindebohrung befestigen, Anschluss in Linientechnik über potentialfreien Kontakt, inkl. Prüfung der korrekten Schaltabstände und Widerstandswerte nach Einbau mit Messprotokoll. Das Messprotokoll muss mindestens folgende Daten enthalten: Name des Prüfers, Datum, Türnummer, Widerstandswerte in Ohm mit einer Nachkommastelle (offen, geschlossen), Bestätigung der korrekten Schalt- und Öffnungstoleranzen.

mit Ampelsteuerung, Ampelanlage bauseits

mit Steuereinheit im gesicherten Bereich innen, einschl. Netzgerät

Elektromotor und Fangvorrichtung, an der Welle aufgesteckt, Aufsteckantrieb, Betriebsspannung 400 V IP 54, Steuerspannung 230 V, 60 % ED mit integrierter TÜV-geprüfter Fangvorrichtung, einschl. Anschluss an Steuerung in fester Verbindung, Notbedienung per Nothandkette mit Sicherheitsschloss,

Impuls-Steuerung: digitale Endschalter, im Steuerungsgehäuse integrierte Drucktasten Auf/ Stop/ Zu, Schließkantensicherung OSE, Spiralkabel, Personenschutz-Lichtschranke, integrierter Funkempfänger

Zugschnur zum manuellen Öffnen innen

Anschluss der Unterkonstruktionen an Übergabepunkte Erdung in Außenwand Stahlbeton, mit Anschlusswinkeln,  Nietverbindungen und Anschlussleitungen 8mm, AlMgSi (Blitzschutzdraht), Länge 1m,
Verbindung Unterkonstruktion waagerecht mit Anschlusswinkeln mit Nietbild, einschließlich Verbindungsleitung Al 8mm,

**3.5.30 Rollgitter Einzelanlage B 2605 mm H 3100 mm Stahl E-Motor**
jedoch

Breite Nennmaß Wandöffnung 2605 mm,
Höhe Nennmaß Wandöffnung 3100 mm,

Tür ID: 13726/T2 - Zufahrt Fahrräder Tiefgarage
Menge: 1,000 St
Leistungsbereichkatalog: 030
DIN276-1_08: 334
DIN276_18: 334

#### Abschnitt 3.6 Oberlichter Saaldach - BTA

**Ausführungsbeschreibung 3 AB 3 Oberlichter Saaldach**
*AB 3.1 Erläuterung*
Auf dem Dach des Sitzungsaales EG sind fünf Dachoberlichter als Festverglasungen zu errichten. Bei den Elementen handelt es sich um unregelmäßige Vierecke mit 7 Grad Neigung. darauf sind rechteckige Oberlichter als Gegenzugrollos angeordnet.

Das Dachkonstruktion ist eine gewölbte Dachscheibe mit strahlenförmigen gekrümmten Brettschichtholzbindern und einer Betondecke. Orthogonal zu den Bindern sind nichttragende Nebenträger ausgebildet, so dass eine Art Raster entsteht. Die Oberlichter sind in die unregelmäßigen Rasterflächen einzupassen.
*AB 3.2 Bauphysikalische Anforderungen*
Gesamtkonstruktion
Schlagregendichtheit Klasse 7a*
Luftdurchlässigkeit Klasse 3*
Eignung für RAL geprüften Systemnachweis
Widerstandsklasse RC3 gem. DIN 1627
* gilt auch für die verdeckt verschraubte Glasleiste

Rahmen
Wärmedämmung des Rahmens Uf = 1,3 W/m²K.
Verglasung (siehe auch Unterpunkt Verglasung)
Energiedurchlassgrad g <= 36%
Tageslichttransmission LT >= 65%
Wärmedämmung Uc <= 0,6 W/m²K (nominal)
Außenreflexion AR < 15%
Durchbruchhemmend
Glasbruchmelder
Einbruchschutz RC3 gem. DIN EN 1627
*AB 3.3 Konstruktionsbeschreibung Oberlicht*
Rahmenkonstruktion
viereckige, ungleichschenklige und  nicht rechtwinklige Rahmenkonstruktion, planebene Oberfläche in zwei Richtungen geneigt, mit vertikal in den Ecken angeordneten Ständern;
oberseitiges Gefälle min. 7° zur Waagerechten.

Abmessungen und Geometrie: siehe Positionsbeschreibung

Rahmenkonstruktion aus QR-Hohlprofilen ST 235, Abmessungen 60/60/4 mm

sämtliche Verbindungen untereinander kraftschlüssig verschweißt bzw. nach Erfordernis verschraubt, das gesamte Bauteil stückverzinkt.

Aufsatzkonstruktion
außenseitig Anordnung einer thermisch getrennten Aufsatzkonstruktion als System mit abZ mit aufgeschweißten Schraubkanälen, Glasträger nach statischem Erfordernis mit Riegeln verschweißt.
Systemzugehöriges Glasauflager- und Dichtsystem mit Falzgrund in einer Ebene und systemspezifischer Falzentwässerung / -belüftung

Pressleisten und Deckschalen, Aluminium,
Ansichtsbreite 56-60 mm

Deckschalen scharfkantig, Kantenradius max. 0,5 mm.
vertikale Deckschalen gegen Abrutschen gesichert, Deckschalen längs zum Gefälle h = 16 mm, quer zum Gefälle Flachpressleisten mit sichtbarer Verschraubung und h max. 8 mm. offene Enden der Deckschalen mit systemzugehörigen Abdeckkappen, keine unbeschichteten Schnittkanten
Verbindung der Pressleisten zum Schraubkanal mit Edelstahlschrauben, Zentrierscheiben und Isolationsklemmknöpfen, keine direkten Verbindungen bzw. Wärmebrücken zwischen Tragkonstruktion und äußeren Anpressleisten
Oberflächen siehe Positionstext

alle sichtbaren Teile Stahl endbeschichtet gemäß Ausführungsbeschreibung AB 2.11 (Stahlbauteile Nasslack) in Anlehnung an Eloxal E6/ C31, alle verdeckten Teile Stahl korrosionsgeschützt gemäß Ausführungsbeschreibung AB 2.11

alle Teile Aluminium eloxiert gemäß Ausführungsbeschreibung AB  2.11 (Aluminiumbauteile eloxiert) im Farbton E6/C31 (leichtbronze)

Einbau
Fußpunkte der Rahmen zur Höhenjustage als Einschieblinge mit entsprechend der jeweiligen Dachneigung angebrachten Fußplatten, mit der Rahmenkonstruktion der Oberlichter verschraubt., Verdübelung im Aufbeton der Dachkonstruktion
Eckverbindungen der Rahmen in Ebene der Verglasung aussteifend,  Aussteifung gegen Kippen mittels verzinkter Stahlbleche, d 2mm, kraftschlüssig sowie dampfdicht auf der Außenseite der Ständer verschraubt,
Stahlbleche raumseitig mit 2 Lagen aus mineralischen Montageplatten Typ DF (DIN EN 520) je 12,5 mm Stärke (gesamt 25 mm) bekleidet, Lagesicherung  durch auf die tragende UK geschraubten Blechwinkeln, Fugen zur tragenden UK verspachtelt
.
außerhalb der vertikalen Rahmen und Stahlbleche, Dämmschicht aus Mineralwolle, WLS 032, hydrophobiert, außen vlieskaschiert, D 12 cm

seitliche Abschlüsse in Ebene der EPDM-Glasanlagedichtungen durch Leitbleche aus verzinktem Stahlblech, d= 2 mm, als Träger der Schleppfolie zur Ableitung der Falzentwässerung, als Vorrichtung zur Befestigung der Dachabdichtung mittels Klemmschiene und zur Lagefixierung der unteren Kanten der Blechabdeckung,
Befestigung der Leitbleche thermisch getrennt mit umlaufendem Winkelprofil L50/5,
Dämmschicht durchdringende Bauteile thermisch getrennt mittels druckfesten Dämmstoffklötzen d  20 mm an der tragenden UK befestigt,
Konstruktion raumseitig umlaufend in sich und gegen das Dachtragwerk dampfdicht angeschlossen

raumseitige Bekleidung bauseits an der Rahmenkonstruktion der Oberlichter
*AB 3.4 Verglasungen*
Dreifach-Isolierverglasung als Überkopfverglasung, durchsturzsicher und betretbar zu Reinigungszwecken,
Abmessungen gem. Objektplanung,
Randverbund mit hochwärmedämmenden ("warm-edge") Spacern aus Edelstahl, schwarz.
Einbau in die Klemmkonstruktion der Rahmen, vierseitig linienförmig auf Druck und Sog gelagert.
Aufbau und Anforderungen Glastyp GT 24 bzw. nach statischem Erfordernis:

Glastyp GT24 - 3-fach-Isolierverglasung
Glas:  Floatglas, P5A
Ug - Wert:<= 0,8 W/m2K
G-Wert  <= 40%

Scheibenaufbau:
Scheibe außen 8 mm ESG -HF
1. SZR 16mm, 90% Argonfüllung
Scheibe mittig6mm Float
2. SZR 16mm, 90% Argonfüllung
Scheibe innen  VSG aus 2x 6mm Float
  1,52mm Verbundschicht aus PVB
GESAMT 60,28 mm

Ausbildung als Alarmglas VdS Klasse C, Ausführung der Verglasung als Alarmglas mit Alarmspinne im außenliegenden ESG, zur Überwachung eines Fensterflügels auf Durchbruch, Einbau entsprechend der Vorgaben aus VdS Richtlinie 2311, einschl. Anschlussleitung, Leitungslänge mind. 6 m, jedoch mindestens 2,5 m Anschlusslänge ab Leitungsauslass, einschl. Verlegung der Anschlussleitung bis zum Anschlussmodul durch Einziehen in bauseitiges Leerrohr oder in Hohlwand,  einschl. Herstellen aller erforderlichen Aussparungen, passgenau, Anschluss in Linientechnik über potentialfreien Kontakt, inkl. Prüfung der korrekten Widerstandswerte nach Einbau mit Messprotokoll und Abgleich mit der werkseitigen Messung. Das Messprotokoll muss mindestens folgende Daten enthalten: Name des Prüfers, Datum, Raumnummer, Fensternummer, Widerstandswerte in Ohm mit einer Nachkommastelle (Werksmessung und aktueller Wert

einschl. Flexibler Kabelübergang, zum verdeckten und bündigen Einbau in Tür-/Fensterfalze, 4 polig, lösbar bei Fensterflügelausbau durch Schraub- Steckklemme, Zulassung nach VdS Kl. C, hartverchromter Stahl, Öffnungswinkel mind. 180 Grad, einschl. Anschlussleitung, Leitungslänge mind. 6 m, jedoch mindestens 2,5 m Anschlusslänge ab Leitungsauslass, einschl. Verlegung der Anschlussleitung bis zum Anschlussmodul durch Einziehen in bauseitiges Leerrohr oder in Hohlwand.
*AB 3.5 Blechabdeckungen*
Abschlüsse zwischen Verglasung und Rand der Oberlichter aus pulverbeschichtetem Aluminiumblech, d 2 mm, mehrfach gekantet, Stöße mit Rillenblech hinterlegt und verdeckt befestigt.

Aufbau (von unten nach oben):
_Leitblech Stahl 2 mm verzinkt
_Schleppfolie EPDM, diffusionsoffen,
_Wärmedämmung XPS WLS 032
_Abdeckung Kantblech Alu 2 mm eloxiert, Stöße mit Rillenverbindern hinterlegt, der obere Rand in die Glas-Auflagerkonstruktion geklemmt und verschraubt, am unteren Rand mittels Abkantung durch die Rillenblechverbinder gehalten
Enden der Deckleisten mit systemzugehörigem Deckel verschlossen, seitliche Anschlüsse an andere Oberlichter mit Aufkantung und untergreifen der angrenzenden Fassadenbekleidung, Pulverbeschichtung RAL 7048 perlmausgrau
durchgehend elektrisch leitende Verbindung aller Bleche untereinander und Anschluss an das gebäudeseitige Blitzschutz- und Potentialausgleichssystem.
*AB 3.6 Verdunklungs- und Verschattungsanlagen*
Konstruktion
Gegenzugmarkise mit Schienenführung und Reißverschluss-Prinzip zur Abdeckung rechteckiger Flächen im Außenbereich, bestehend aus
Antriebseinheit mit Abdeckung aus pulverbeschichtetem Aluminium, mit Tuchwelle mit integriertem Rohrmotor und Federausgleichskassette

Tuchwelle aus Aluminium, 76 mm Außendurchmesser, mit eingelassener Nut zur Aufnahme des Tuches mittels Kunststoffkeder
Motoreinheit in Tuchwelle liegend bestehend aus Rohrmotor 230 V/50 Hz mit Endschalter für Rechts- und Linkslauf zur exakten Einstellung der Ablauflänge inklusive Überhitzungsschutz,  Drehmoment 9 Nm bei 12 Umdrehungen pro Minute. Motorkabel mit Hirschmann Steckerkupplung.
Die Antriebswelle muss den Wechsel der Motorseite während der Montage erlauben, Schnittstellenbeschreibung siehe auch Technische Vorbemerkungen
Federausgleichskassette in Tuchwelle,  für eine gleichbleibende Tuchspannung und Kompensation der unterschiedlichen Wickeldurchmesser entlang der kompletten Auszugslänge
Seilspulen aus glasfaserverstärktem Nylon mit maximaler Aufnahmekapazität von 3,0 m Zugseil  im Abschluss der Tuchwelle
Zweiteilige Führungsschienen aus stranggepresstem und pulverbeschichteten Aluminium am Kastenprofil anschließend zur Aufsatzmontage (bxh ca. 55x30 mm)
Fallstab aus stranggepresstem Aluminium, pulverbeschichtet, Farbton in Anlehnung Eloxal E6/C33, abgerundetes Profil ca 75mm x 30 mm, mit Rundnut zur Aufnahme des Tuchs mittels Kunststoffkeder
Gegenzugseil, einteilig, von der Antriebseinheit kommend reibungsfrei mittels innenliegenden Rollen durch den Fallstab geführt. Umlenkung des Zugseils von Fallstab zu Seilspulen über Umlenkrollenpaar am gegenüberliegenden Ende in den Führungsschienen liegend

Zugseil aus Edelstahl, Innendurchmesser 1,2 mm, Außendurchmesser 1,5 mm. Dehnungsfrei und mit UV-beständiger Nylonummantelung (schwarz)

Hersteller/ Typ:  Fa. Brichta, TES660
oder gleichwertig

Hersteller/ Typ: '.............

.......................................' vom Bieter einzutragen

Bespannung
Bespannung als Vollverdunkelung aus Glasfaser-/ Kunststoffgewebe, beschichtet, ca. 650 g/m²  B1 nach DIn 4102-1 bzw. B-s2, d0 nach DIN EN 13501-1, Lichtundurchlässigkeit Klasse 4
Hersteller/ Typ: Soltis B92 opaque  oder "Copaco Sergé 600 Lunar" oder gleichwertig

Hersteller/ Typ: '.............

.......................................' vom Bieter einzutragen

fertig konfektioniert, vormontiert auf der Tuchwelle liegend.

Montage
Montage über zweiteilige, in ihrer Länge den jeweiligen Abständen zwischen Oberlicht und Verdunklungsanlage entsprechenden Konsolen aus Alu-Winkelprofilen 60/60/6 mm, pulverbeschichtet in Farbe und Oberfläche gem. Gesamtsystem

Verankerung der Konsolen in den Schraubkanälen der Aufsatzkonstruktion mittels jeweils paarweise angeordneten systemzugehörigen Bolzen für die Befestigung außenliegender Sonnenschutzanlagen.

Verhinderung seitliches Ausweichen der Führungsschienen mittels eines L-Profils Alu 30/30/3 mm, beschichtet in gleicher Farbe wie die Führungsschienen, untereinander verbunden,

Die elt. Leitungen sind zwischen Antriebsgehäuse und Eintritt in die Fassadenkonstruktion in flexiblem Wellrohr aus PVC, schwarz, UV-beständig, in seiner Lage an beiden Enden fixiert, zu führen.
Sämtliche Kabel für elt. An- und Einbauten sind verdeckt innerhalb der Konstruktion bis zu deren Austritt im Kopfbereich bzw. Bodenaufbau zu führen.  Im Verlauf der Konstruktion sind Leerrohre mit Zugdraht zwischen Ein- und Austritt vorzusehen. Durchdringungen der äußeren Dichtebene sind schlagregengeschützt, der inneren Dichtebene dampfdicht, außen wie innen mittels Kabeltüllen und PG-Verschraubungen abzuschließen.
Die freien Kabelenden sind aufgerollt und gegen Beschädigung geschützt an der Fassadenkonstruktion anzubringen.
*AB 3.7 Materialien/ Schnittstellen*
Aufmaß
Die Abmessungen sind vor Fertigung am Bau zu nehmen und einzumessen. Diese Leistung ist Bestandteil der Leistungen des AN und im Titel 3.1 ausgeschrieben.

Toleranzen
Die Toleranzabweichungen sind am Projekt mit +/- 30 mm festgelegt und bei allen Anschlüssen zu berichtigen.  Diese Werte liegen den Detailschnitten der Fassadenplanung zugrunde.  Die tatsächlichen Werte sind im Zuge der Werkstatt- und Montageplanung zu ermitteln und für die Ausführung maßgeblich.
Für alle Befestigungen sind die Randabstände gem. Zulassung der Befestigungsmittel unter Einbeziehung der Toleranzen zu berücksichtigen.

Materialien Unterkonstruktionen
Die in den geltenden europäisch technischen Zulassungen/ Bewertungen (ETA) und allgemeinen bauaufsichtlichen Zulassungen (abZ) enthaltenen Einbauvorschriften und Kennwerte sind anhand des vorhandenen Verankerungsgrundes und der auftretenden Lasten zu beachten.
Vorzugsweise dürfen folgende Metalle ohne besonderen Korrosionsschutznachweis verwendet werden:
- nichtrostende Stähle der Korrosionswiderstandsklasse lll/mittel2 oder höher (z.B. Werkstoffnummern 1.4-4-01, 1.4-4.04-, 1.4362, 1.4571, 1.4578)
- Aluminiumlegierungen nach DIN EN 1999-1-1 (z.B. Werkstoffnummern EN AW 6066, 6063, 6060,5754)
- feuerverzinkte Verbindungselemente nach DIN EN ISO 10684 der Festigkeitsklasse ? 8.8 mit Korrosionsschutz nach DIN EN ISO 1461 in Verbindung mit DASt Richtlinie 022 und DIN EN 10025 mit einem Korrosionsschutz nach DIN EN ISO 12944-5.

**3.6.10 Dachoberlicht, festverglast., Stahlkonstruktion, Überkopfverglasung, Seitenlängen 1754+2396+1837+2443 mm**
*** Leitbeschreibung
*** gemäß Ausführungsbeschreibung 3
Dachoberlicht als Festverglasung einschließlich Eckausbildungen und Stahlrahmen, Material und Oberfläche gemäß Ausführungsbeschreibung 3

Geometrie/ Abmessung:
als unregelmäßiges Viereck
Innenwinkel zwischen 80 und 100 Grad
Kantenlängen Verglasungen ca. 1694 mm + 2396 mm + 1837 mm + 2443 mm
Außenkantenlängen Stahlrahmenkonstruktion ca. 1754 mm + 2456 mm + 1897 mm + 2503 mm
Höhe über OK Rohdecke, jede Stütze unterschiedlich, Höhen zwischen 550 und 700 mm, Neigung Rahmen/ Scheibe 7Grad

als Stahlrahmenkonstruktion aus Stahlbauhohlprofilen mit Aufsatzkonstruktion einschließlich umlaufender Verkleidung

bestehend aus
Stahlrahmenkonstruktion mit 4 Eckstütze, Eckstützen mit Einschieblingen mit Fußplatten auf Betondecke verdübelt einschl. thermische Trennlagen und verschraubt, mit verzinkten Stahlblechen zur Eckaussteifung d 2 mm gemäß Ausführungsbeschreibung 3

Dachoberlichtelement, 1-tlg., Pfosten-Riegel-Konstruktion, Überkopfverglasung mit 7° Neigung, betretbar und durchsturzsicher nach DIN 18008-6, als Festverglasung
auf vorbeschriebenen Rahmen aus Stahlhohlprofilen aufliegend mit Anpressprofilen mit Aufnahmen für separat beschriebene Sonnenschutzkonstruktion gemäß Ausführungsbeschreibung 3

Verblechung der senkrechten der Rahmenkonstruktion, umlaufend, mit raumseitig eingesetzten Gipskartonplatten typ DF 2 x 12,5 mm als Lagesicherung und Aussteifung, Konstruktion dampfdicht ausgebildet

außen an Hohlprofilrahmen und an verstärkten Blech aufgeschraubt Stahlwinkel L 50x50x5 mm mit thermischer Trennlage als Befestigungsuntergrund für äußere Verblechung

Dämmschicht d 120 mm, WLS 032, druckfest, hydrophobiert, außen vlieskaschiert, Höhe bis 400 mm an Unterkonstruktionen angepasst

äußere Verblechung aus verzinkten Stahlblech, d 2 mm, Zuschnitt ca. 400 mm, 2 mal gekantet auf oberen Winkel direkt und unteren Winkel mit einzelnen Abstandshaltern befestigt, Blech als Abdeckung Dämmung und zur Aufnahme der bauseitigen Dachabdichtung mittels Klemmschiene einschl. oberseitige Schleppfolie diffusionsoffen

einschließlich der Ausbildung der 4 nicht rechtwinkligen Ecken des Oberlichtes, Eckwinkel zwischen 80° und 100°, der Neigung angepasst der Verglasung angepasst, Zwischenräume der Dämmebenen sind vollständig mit Mineralwolle gemäß DIN 18165, WLG 035, nichtbrennbar A1, auszufüllen,
einschließlich Dichtfolien und Aussteifungsblechen, an beiden Enden in Aufsatzkonstruktion eingesetzt, einschließlich der Ausbildung von 4 geschweißten Außenecken

Oberflächen
alle sichtbaren Teile Stahl endbeschichtet gemäß Ausführungsbeschreibung AB 2.11 (Stahlbauteile Nasslack) in Anlehnung an Eloxal E6/ C33,

alle verdeckten Teile Stahl korrosionsgeschützt gemäß Ausführungsbeschreibung AB 2.11

Deckschalen der Oberlichtverglasung eloxiert gemäß Ausführungsbeschreibung AB  2.11 (Aluminiumbauteile eloxiert) im Farbton E6/C33 (mittelbronze)

alle inneren und äußeren Verblechungen Alu endbeschichtet gemäß Ausführungsbeschreibung AB 2.11 (Alubauteile Pulverbeschichtung) in Anlehnung an Eloxal E6/ C33,

Ausführung gemäß Architektenplanung D10117STREG00A300_RD900-905 und D10117STRDG01A300_US063

Einbauort: Oberlicht FA 143 11552/F11
Menge: 1,000 St
Leistungsbereichkatalog: 026
DIN276_18: 362
*Unterbeschreibung 1 Technische, statische und bauphysikalische Anforderungen*
Technische, statische und bauphysikalische Leistungseigenschaften und Anforderungen
an die Gesamtkonstruktion:

Schallschutz DIN 4109:
bewertetes Schalldämm-Maß Rw, F = 39 dB

Wärmeschutz DIN EN ISO 10077-1, DIN V 4108-4:
Wärmedurchgangskoeffizient Uw kleiner gleich 1,5 W/m2K,

Einbruchhemmung nach DIN EN 1627: RC3
weitere Anforderungen gemäß Ausführungsbeschreibung AB 3
*Unterbeschreibung 2 Ausfachung, Verglasung*
Verglasungen  gemäß Ausführungsbeschreibung 3
Festverglasungen -  als Überkopfverglasung  durchsturzsicher nach DIN 18008-6,
Glastyp GT24

**3.6.20 Dachoberlicht, festverglast., Stahlkonstruktion, Überkopfverglasung, Seitenlängen 1954+2398+2089+2367 mm**
*** wie Position 3.6.10
jedoch

Geometrie/ Abmessung:
als unregelmäßiges Viereck
Innenwinkel zwischen 80 und 100 Grad
Kantenlängen Verglasungen ca. 1894 mm + 2338 mm + 2029 mm + 2307 mm
Außenkantenlängen Stahlrahmenkonstruktion ca. 1954 mm + 2398 mm + 2089 mm + 2367 mm
Höhe über OK Rohdecke, jede Stütze unterschiedlich, Höhen zwischen 550 und 700 mm, Neigung Rahmen/ Scheibe 7Grad

Einbauort: Oberlicht FA 143 11552/F12
Menge: 1,000 St
Leistungsbereichkatalog: 026
DIN276_18: 362

**3.6.30 Dachoberlicht, festverglast., Stahlkonstruktion, Überkopfverglasung, Seitenlängen 2058+2447+2213+2409 mm**
*** wie Position 3.6.10
jedoch

Geometrie/ Abmessung:
als unregelmäßiges Viereck
Innenwinkel zwischen 80 und 100 Grad
Kantenlängen Verglasungen ca. 1998 mm + 2387 mm + 2153 mm + 2349 mm
Außenkantenlängen Stahlrahmenkonstruktion ca. 2058 mm + 2447 mm + 2213 mm + 2409 mm
Höhe über OK Rohdecke, jede Stütze unterschiedlich, Höhen zwischen 550 und 700 mm, Neigung Rahmen/ Scheibe 7Grad

Einbauort: Oberlicht FA 143 11552/F13
Menge: 1,000 St
Leistungsbereichkatalog: 026
DIN276_18: 362

**3.6.40 Dachoberlicht, festverglast., Stahlkonstruktion, Überkopfverglasung, Seitenlängen 2274+2401+2413+2370 mm**
*** wie Position 3.6.10
jedoch

Geometrie/ Abmessung:
als unregelmäßiges Viereck
Innenwinkel zwischen 80 und 100 Grad
Kantenlängen Verglasungen ca. 2214 mm +2341 mm + 2353 mm + 2310 mm
Außenkantenlängen Stahlrahmenkonstruktion ca. 2274 mm + 2401 mm + 2413 mm + 2370 mm
Höhe über OK Rohdecke, jede Stütze unterschiedlich, Höhen zwischen 550 und 700 mm, Neigung Rahmen/ Scheibe 7Grad

Einbauort: Oberlicht FA 143 11552/F14
Menge: 1,000 St
Leistungsbereichkatalog: 026
DIN276_18: 362

**3.6.50 Dachoberlicht, festverglast., Stahlkonstruktion, Überkopfverglasung, Seitenlängen 2274+2506+2406+2457mm**
*** wie Position 3.6.10
jedoch

Geometrie/ Abmessung:
als unregelmäßiges Viereck
Innenwinkel zwischen 80 und 100 Grad
Kantenlängen Verglasungen ca. 2214 mm + 2446 mm + 2346 mm + 2397 mm
Außenkantenlängen Stahlrahmenkonstruktion ca. 2274 mm + 2506 mm + 2406 mm + 2457 mm
Höhe über OK Rohdecke, jede Stütze unterschiedlich, Höhen zwischen 550 und 700 mm, Neigung Rahmen/ Scheibe 7Grad

Einbauort: Oberlicht FA 143 11552/F15
Menge: 1,000 St
Leistungsbereichkatalog: 026
DIN276_18: 362

**3.6.60 Tropfprofil Zuschnitt-B 400-450mm 2xgekantet Rand Oberlicht**
Tropfprofil, umlaufende Ausbildung, in Aufsatzkonstruktion eingeklemmt, 3 mm Aluminiumblech, Zuschnitt bis 450 mm, 2xgekantet, mit Rillenverbindern im Stoß, einschl. Einhängblechen zur Aussteifung, Zuschnitt der Dachneigung angepasst

umlaufend um Dachoberlichter in unterschiedlichen Seitenlängen zwischen 2150 und 2850 mm

Oberfläche pulverbeschichtet in Anlehnung Eloxal E6/ C33 gemäß Ausführungsbeschreibung 2 AB 2.11

Ausführung gemäß Architektenplanung D10117STREG00A300_RD900-902
Menge: 54,000 m
Leistungsbereichkatalog: 020
DIN276-1_08: 363
DIN276_18: 362

**3.6.70 Umfalzung Abschluss Tropfprofil**
Umfalzung des Endabschlusses des Tropfprofils im Bereich des Anschlusses einer Innenecke zwischen zwei Oberlichtern

Abschluss umgeschlagen Breite ca 30 mm

Oberfläche pulverbeschichtet in Anlehnung Eloxal E6/ C33 gemäß Ausführungsbeschreibung 2 AB 2.11

Ausführung gemäß Architektenplanung D10117STREG00A300_RD904
Menge: 3,000 m
DIN276_18: 362

**3.6.80 Tropfprofil Eckelemente Seitenlängen ca. 200 mm**
Tropfprofil Eckelemente Seitenlängen ca. 200 mm  im Bereich der Oberlichtecken, Winkel zwischen 80 und 100 Grad, in Aufsatzkonstruktion eingeklemmt, 3 mm Aluminiumblech, Zuschnitt bis 450 mm, 2xgekantet, mit Rillenverbindern im Stoß zum Tropfblech

Oberfläche pulverbeschichtet in Anlehnung Eloxal E6/ C33 gemäß Ausführungsbeschreibung 2 AB 2.11
Ausführung gemäß Architektenplanung D10117STREG00A300_RD903
Menge: 14,000 St
DIN276_18: 362

**3.6.90 Gegenzugmarkise Oberlicht Einzelanlage B 2520mm L 2750mm Verdunklung Antrieb Rohrmotor**
*** gemäß Ausführungsbeschreibung 3
Gegenzugmarkise mit Schienenführung und Reißverschluss-Prinzip, technische Ausführung gemäß Ausführungsbeschreibung 3

als Einzelanlage, über Oberlicht, horizontal laufend, Abdeckung als Rollkasten, aus Aluminium, pulverbeschichtet, Farbton in Anlehnung Eloxal E6/C33
Anlagenbreite (Außenmaß der Führungsschienen) 2520 mm,
Anlagenlänge (Außenmaß Rollladenkasten bis Endschiene ac.  2750 mm,

Behang aus Gewebe aus kunststoffbeschichtetem, vorgespanntem Glasfaser-/ Kunststoffgewebe, beschichtet, ca. 650 g/m²  B1 nach DIn 4102-1 bzw. B-s2, d0 nach DIN EN 13501-1, Lichtundurchlässigkeit Klasse 4, Vollverdunklung
Dessin und Farbton siehe Ausführungsbeschreibung 3

seitliche Führungsschienen, Abschlussprofil und Rollladenkasten mit Welle und Motor bilden einen rechteckigen Rahmen, zusätzliche Aussteifungsstäbe, 3 Stück über die Länge ausgemittelt, mittels Unterkonstruktion aus pulverbeschichteten 2teiligen Winkelschienen 60/60/2 mm auf den Schraubkanälen des Oberlichtes befestigt, Grundriss Oberlicht als unregelmäßiges Viereck, 4 Befestigungspunkte unterschiedlicher Längen zwischen 350 - 500 mm, jeweils 2 Befestigungspunkte im Schraubkanal, pulverbeschichtet, Farbton in Anlehnung Eloxal E6/C33

Fallstab aus Aluminium, Seitensaumführung als Reißverschluss, Schienen aus Aluminium, Maße B/H ca. 30/40mm, pulverbeschichtet, Farbton in Anlehnung Eloxal E6/ C33

Antrieb durch Rohrmotor, mit Standard Motor Interface (SMI), einschl. Lieferung von Kupplungsanschluss und Zuleitung zur Motorsteuereinheit, einschl. Anschluss mit Stecker-/Kupplungssystem, Bemessungsbetriebsspannung 230 V AC, Kabellänge nach Durchführung ins Gebäude 10 m freie Kabellänge, einschl. dampfdichte Durchführung durch Metallblech der Oberlichtkonstruktion

Ausführung gemäß Architektenplanung D10117STREG00A300_RD900-905
Menge: 5,000 St
Leistungsbereichkatalog: 030
DIN276-1_08: 338
DIN276_18: 366

#### Abschnitt 3.7 Oberlichter Atrium - BTA

**Ausführungsbeschreibung 4 AB 4 Oberlichter Atrium**
*AB 4.1 Erläuterung*
Auf dem Dach über dem 6.Obergeschoss befindet sich Bereich des Atriums eine Oberlichtkonstruktion. Bauseits entsteht durch den AN Rohbau eine Wandkonstruktion und auch ein kleiner Teilbereich mit Stahlbetondecke. In die Wände sind Öffnungen zur Entrauchung vorgesehen.

Leistung des AN Fassade ist die Errichtung eines festverglasten Glasdaches in leicht geneigter Satteldachkonstruktion mit Sparren und Pfetten aus Stahlhohlprofilen und Verglasung als Aufsatzkonstruktion. Weiterhin sind die senkrechten Wandbereiche und das geschlossene Dach mit einer vorgehängten Aluminiumblechverkleidung bzw. einer Stehfalzdeckung zu bekleiden. Die Entrauchungsöffnungen sind mit geschlossenen motorischen Klappen zu schließen.
*AB 4.2 Bauphysikalische Anforderungen*
Gesamtkonstruktion
Schlagregendichtheit Klasse 7a*
Luftdurchlässigkeit Klasse 3*
Eignung für RAL geprüften Systemnachweis
Widerstandsklasse RC3 gem. DIN 1627
* gilt auch für die verdeckt verschraubte Glasleiste

Rahmen
Wärmedämmung des Rahmens Uf = 1,3 W/m²K.
Verglasung (siehe auch Unterpunkt Verglasung)
Energiedurchlassgrad g <= 36%
Tageslichttransmission LT >= 65%
Wärmedämmung Uc <= 0,6 W/m²K (nominal)
Außenreflexion AR < 15%
Durchbruchhemmend
Glasbruchmelder
Einbruchschutz RC3 gem. DIN EN 1627
*AB 4.3 Konstruktionsbeschreibung Oberlicht*
Tragkonstruktion
Tragwerk als Satteldach, Gefälle 7° zur Waagerechten, mit Sparren und dazwischen angeordneten First- und Fußpfetten aus nasslackierten Stahl-Hohlprofilen ST 235,
Farbton in Anlehnung Eloxal E6/ C31

Auflagerung auf Stahlbetonwänden mittels Los-/Festpunkt, seitlich abschließende Sparren sind zum Ortgang und gegenüberliegend der entsprechend geneigten Decke aus StB, die weiteren Sparren in ihrer Verbindung mit den Profilen der Firstpfette gegen Kippen gesichert,

Sparren als RR 120/80/8, mittig im Winkel 166° biegesteif verschweißt.  Einschub aus ebenfalls im gleichen Winkel verschweißtem RR-Profil 120/60/5 bzw. nach statischem Erfordernis zur Erhöhung der Steifigkeit.
Enden der Sparren im Auflagerbereich um ca. 450 mm gekröpft bzw. verjüngt und die Enden verschlossen

First- und Fußpfetten aus RR 60/60/2, jeweils beidseitig verdeckt kraftschlüssig mit den Sparrenprofilen verbunden,
Aufsatzkonstruktion
Profile des Dachtragwerks außenseitig mit thermisch getrennter Aufsatzkonstruktion als System mit abZ mit aufgeschweißten Schraubkanälen.
systemzugehöriges Glasauflager- und Dichtsystem mit Falzgrund in einer Ebene und systemspezifischer Falzentwässerung / -belüftung
Pressleisten und Deckschalen aus Aluminium mit Ansichtsbreite 56-60 mm je nach eingesetztem System, Deckschalen scharfkantig, Kantenradius max. 0,5 mm, Sicherung der vertikalen Deckschalen gegen Abrutschen, Deckschalen längs zum Gefälle h = 16 mm, quer zum Gefälle Flachpressleisten mit sichtbarer Verschraubung und h max. 8 mm,
offene Enden der Deckschalen mit systemzugehörigen Abdeckkappen und in Farbe der Deckschalen, keine unbeschichteten Schnittkanten
Verbindung der Pressleisten zum Schraubkanal mittels Edelstahlschrauben, Zentrierscheiben und Isolationsklemmknöpfen, keine direkten Verbindungen bzw. Wärmebrücken durch die Verschraubung zwischen Tragkonstruktion und äußeren Anpressleisten,
verdecktliegende Klemmprofile technisch eloxiert, Oberfläche der Deckleisten sichtbaren Pressleisten und Abdeckkappen eloxiert E6/ C31 (leichtbronze)
Die gesamte Konstruktion ist auf der Raumseite der Dämmschicht umlaufend in sich und gegen das Dachtragwerk dampfdicht abzuschließen.
*AB 4.4 Verglasungen/ Füllungen*
Dreifach-Isolierverglasung als Überkopfverglasung, durchsturzsicher und betretbar zu Reinigungszwecken,
Abmessungen gem. Objektplanung,
Randverbund mit hochwärmedämmenden ("warm-edge") Spacern aus Edelstahl, schwarz.
Einbau in die Klemmkonstruktion der Rahmen, vierseitig linienförmig auf Druck und Sog gelagert.
Aufbau und Anforderungen Glastyp GT 25 bzw. nach statischem Erfordernis:

Glastyp GT25 - 3-fach-Isolierverglasung
Glas:  Floatglas
Ug - Wert:<= 0,8 W/m2K
G-Wert  <= 40%

Scheibenaufbau:
Scheibe außen 10 mm ESG -HF
1. SZR 16mm, 90% Argonfüllung
Scheibe mittig6mm ESG Alarmglas
2. SZR 16mm, 90% Argonfüllung
Scheibe innen  VSG aus 2x 6mm Float
  1,52mm Verbundschicht aus PVB
GESAMT 61,52 mm

Durchbruchdetektion Alarmglas VdS Klasse C, Ausführung der Verglasung als Alarmglas mit Alarmspinne im außenliegenden ESG, zur Überwachung eines Fensterflügels auf Durchbruch, Einbau entsprechend der Vorgaben aus VdS Richtlinie 2311, einschl. Anschlussleitung, Leitungslänge mind. 6 m, jedoch mindestens 2,5 m Anschlusslänge ab Leitungsauslass, einschl. Verlegung der Anschlussleitung bis zum Anschlussmodul durch Einziehen in bauseitiges Leerrohr oder in Hohlwand,  einschl. Herstellen aller erforderlichen Aussparungen, passgenau, Anschluss in Linientechnik über potentialfreien Kontakt, inkl. Prüfung der korrekten Widerstandswerte nach Einbau mit Messprotokoll und Abgleich mit der werkseitigen Messung. Das Messprotokoll muss mindestens folgende Daten enthalten: Name des Prüfers, Datum, Raumnummer, Fensternummer, Widerstandswerte in Ohm mit einer Nachkommastelle (Werksmessung und aktueller Wert), Kabelführung im Flügelrahmen
Traufbleche unterhalb der Fußriegel (von unten nach oben):
- Leitblech Stahl 2 mm verzinkt, mit Fußriegel und auf auskragendem Teil der Sparren verschraubt,
- Schleppfolie EPDM, diffusionsoffen,
- Wärmedämmung XPS WLS 032
- Abdeckung Kantblech Alu 2 mm eloxiert, Stöße mit Rillenverbindern hinterlegt, der obere Rand in die Glas-Auflagerkonstruktion geklemmt und verschraubt, am unteren Rand mittels Abkantung durch die Rillenblechverbinder gehalten
- vertikale Klemm- und Abdeckprofile um 460 mm über die Unterkante des horizontalen Klemmprofils nach unten fortgeführt und mit dem Rillenblechverbinder verschraubt; das Ende der Deckleisten mit systemzugehörigem Deckel verschlossen.
Aufbau im Ortgang längs analog ausgebildet
*AB 4.5 Bekleidungen*
Vorgehängte hinterlüftete Bekleidungen
Kassetten aus eloxiertem Alu-Blech d 3 mm, umlaufend gekantet und verdeckt mittels Agraffen-Einhängung thermisch getrennt am Rohbau befestigt,
Farbe und Oberfläche als Pulverbeschichtung in Anlehnung Eloxal E6/ C31
Aussparungen für die Öffnungsklappen in Leibung und Sturz mit 70 mm Tiefe als Kantung bzw. mit verdeckter Befestigung als Teil der Kassetten

Fensterbänke aus Alu-Blech d 3 mm am mit seitlichen Aufkantungen, Farbe und Oberfläche als Pulverbeschichtung in Anlehnung Eloxal E6/ C31

Dämmschicht aus Mineralwolle, WLS 032, hydrophobiert, außen vlieskaschiert D 20 cm

Leitblech oberhalb der bauseitigen Perimeterdämmung aus Stahlblech 2 mm verzinkt, mehrfach gekantet, Abmessungen ca. 100 + 200 + 50 mm, am Rohbau befestigt und außenseitig zur Befestigung der Dachabdichtung vorgerichtet.
Sämtliche die Dämmschicht durchdringenden Bauteile sind thermisch getrennt mittels druckfesten Dämmstoffklötzen (Thermostop) mit 20 mm Stärke an der tragenden UK zu befestigen.
Dachdeckung
Aluminium-Profiltafeln werksseitig vorgefertigt mit kreisrunden
Falzverbindungen zum maschinellen Verbördeln, als Stehfalzsystem
Blechdicke: 1,00 mm
mit kunststoffummantelten Stahlklipp

Farbe und Oberfläche als Polyesterbeschichtung in Anlehnung Eloxal E6/ C31
*AB 4.6 Verschattungsanlagen*
Gegenzugmarkisen mit Schienenführung und Reißverschluss-Prinzip zur Abdeckung rechteckiger Flächen im Außenbereich

Führung des Markisentuchs durch ein Federstahlband in der Führungsschiene, kein Lichtspalt zwischen Schiene und Tuch
Verbindung Markisentuch mit  Federstahlband,  im eingefahrenen Zustand auf einer Welle aufgewickelt, Ausfahren des Tuches ohne Umlenkmechanik durch die Führungsschiene geschoben

Antrieb Rohrmotor 230 V, 50 Hz (Drehmoment und Leistungsaufnahme auf Anlagengröße abgestimmt), Schutzart IP 44, mit integriertem Thermoschutz und eingebautem Kondensator und elektronische drehmomentgesteuerte Endabschaltung, in der oberen Endlage mit aktiver Tuchentlastungs-Funktion, in der unteren Endlage positionsgesteuert.
Reagible Blockiererkennung zum Schutz der Anlage, indem der Motor max. 3 mal versucht, eine temporäre Blockierung (z.B. durch Windböe) selbstständig zu überfahren.
Anschluss durch eine fest im Motorkopf angeschlossene Anschlussleitung mit vormontiertem Stecker STAS 3, Kupplung für den bauseitigen Anschluss und das Steckerkupplungsgehäuse
Leitungsführung zwischen Antriebsgehäuse und Eintritt in die Fassadenkonstruktion in flexiblem Wellrohr aus PVC, schwarz, UV-beständig, in seiner Lage an beiden Enden fixiert,

Blende 2-teilig aus Alu, stranggepresst, Abmessungen ca. 199x159 mm, an den Stirnseiten mit Seitenteilen aus Aluminium geschlossen

Tuchwelle aus Aluminium, (Ø  ca. 86,x1,6 mm) mit integrierter Aluminium-Welle (Ø ca. 70x1,6 mm) mit eingelassener Nut zur Aufnahme des Tuches mittels Kunststoffkeder.

Markisentuch, Trägergewebe aus hochreißfestem Polyester, Beschichtung aus PVC, schmutzabweisende Oberflächenbehandlung mit Acryllack. Schwer entflammbar nach DIN 4102-1 B1. Stoffgewicht 420 g/m², Farbe nach Vorgabe Objektplanung.

Hersteller/ Typ: Soltis 92
oder gleichwertig

Hersteller/ Typ: '.............

.......................................' vom Bieter einzutragen

Seitliche Führungsprofile aus stranggepresstem Aluminium, mit  Montagenut an der Ober- und Unterseite, ein- und zweiseitige Führungsschienen, Befestigung mittels systemgebundener Führungsschienenhalter aus Aluminium, abgestimmt auf Unter- bzw. Glashaltekonstruktion, Verankerung der Konsolen in Schraubkanäle der Aufsatzkonstruktion mittels jeweils paarweise angeordneten systemzugehörigen Bolzen

Fallstab als stranggepresstes Aluminiumprofil, Abmessung ca. 94x54 mm, mit Kedergasse zur Tuchbefestigung. Oberflächenbehandlung generell pulverbeschichtet.
Verstärkungsprofile aus stranggepresstem Aluminium, 40 mm, pulverbeschichtet, im Abstand nach Systemvorgabe.
WMS Sensorik zur vollautomatischen Steuerung nach Wind, Licht und Niederschlag. Lage des WMS Sensors im vorderen Bereich auf der Führungsschiene auf der Anschlussseite, Befestigung direkt über dem Führungsschienenhalter.

sichtbare Bestandteile sind pulverbeschichtet auszuführen, Farbe RAL 7048 perlmausgrau

Ein Prüfnachweis über die Dichtigkeit des Befestigungssystems ist auf Verlangen nachzureichen.
Sämtliche Kunststoffteile sind in Schwarz auszuführen.
Hersteller/ Typ: Warema, Wintergartenmarkise WIGA W20
oder gleichwertig
Hersteller/ Typ: '.............

.......................................' vom Bieter einzutragen
*AB 4.7 Öffnungsklappen*
Öffnungen zur Rauchableitung als Senk-Klappflügel, motorisch,
Füllung als Sandwichpaneel, außen- und innenseitig Alu 2 mm Farbe und Oberfläche als Pulverbeschichtung in Anlehnung Eloxal E6/ C31, Dämmstoffkern XPS, U-Wert <= 0,5 W/m²K.
Nach außen öffnendes, hochwärmedämmend thermisch getrenntes Aluminium-Fenstersystem aus Verbundprofilen mit abz, Farbe und Oberfläche als Pulverbeschichtung in Anlehnung Eloxal E6/ C31
Einteiliges, fugenfreies Flügelprofil gehalten, von innen unsichtbar verschraubt, ohne innere Halteleisten oder von außen sichtbare Schrauben. Höhenversatz zwischen Paneeloberfläche und äußerem Flügelprofil max. 4 mm

Beschläge sind verdeckt liegend im Glasfalzbereich der Fassadenkonstruktion

Öffnungswinkel muss min. 60° betragen können.
Antrieb als Kettenantrieb, automatische Abschaltung beim Erreichen der Endposition (auf/zu), einstellbarer Dichtschluss, Überlastschutz, Gehäuse Aluminium, pulverbeschichtet
Die Motorantriebe müssen je nach Ausführung eine maximale Hublänge von 800 mm gewährleisten
Verkabelung verdeckt im Rahmen geführt, flexible Kabelübergänge aus Edelstahl.
Entsprechend der Produktnorm für Fenster und Außentüren DIN
EN 14351-1 sind folgende Klassifizierungen
Luftdurchlässigkeit: Klasse 4
Widerstandsfähigkeit gegen Windlast: Klasse C5
Schlagregendichtheit: Klasse 9A
Einbruchschutz RC2
Das Verlegen von Kabeln innerhalb der Fensterkonstruktion bis zum Übergabepunkt MSA oder zur selbst gelieferten Steuerungszentrale ist Leistung des AN Fassade. Die Kabel werden beim gebündelten Austritt aus der Zarge durch ein in der Planung gekennzeichnetes bauseitiges Leerrohr in der Außenwand geführt und im restlichen Weg Aufputz mit Kabelkanälen zur Steuerzentrale geführt. Dieses ist Leistung des AN Fassade.

Sämtliche Konstruktionsdurchdringungen von elektrischen Kabeln sind mit Zugentlastung vorgesehen / vorzusehen.

Folgende Komponenten:

Fremdfeldsicherer Magnetkontakt DIN EN 50131-2-6 (VDE 0830-2-2-6) Grad 3, VdS Klasse C, einschl. Betätigungsmagnet, zur Überwachung eines Fensterflügels auf Öffnung und Verschluss, integriert in Beschlag,  Einbaumontage, horizontal und vertikal justierbar, Einbau entsprechend der Vorgaben aus VdS Richtlinie 2311, einschl. Anschlussleitung, Leitungslänge mind. 6 m, jedoch mindestens 2,5 m Anschlusslänge ab Leitungsauslass, einschl. Verlegung der Anschlussleitung bis zum Anschlussmodul durch Einziehen in bauseitiges Leerrohr oder in Hohlwand,  einschl. Herstellen aller erforderlichen Aussparungen, passgenau, Anschluss in Linientechnik über potentialfreien Kontakt, inkl. Prüfung der korrekten Schaltabstände und Widerstandswerte nach Einbau mit Messprotokoll. Das Messprotokoll muss mindestens folgende Daten enthalten: Name des Prüfers, Datum, Raumnummer, Fensternummer, Widerstandswerte in Ohm mit einer Nachkommastelle (offen, geschlossen, Sabotage), Bestätigung der korrekten Schalt- und Öffnungstoleranzen.

Flexibler Kabelübergang, zum verdeckten und bündigen Einbau in Tür-/Fensterfalze, 4 polig, lösbar bei Fensterflügelausbau durch Schraub- Steckklemme, Zulassung nach VdS Kl. C, hartverchromter Stahl, Öffnungswinkel mind. 180 Grad, einschl. Anschlussleitung, Leitungslänge mind. 6 m, jedoch mindestens 2,5 m Anschlusslänge ab Leitungsauslass, einschl. Verlegung der Anschlussleitung bis zum Anschlussmodul durch Einziehen in bauseitiges Leerrohr oder in Hohlwand.

**3.7.10 UK Glasdach Aufsatzkonstr. B 6976 mm H 13880 mm UK Stahl S235J2 AnzSparrenlagen 11 St AnzPfettenlagen 3 St**
*** gemäß Ausführungsbeschreibung 4
Unterkonstruktion für Glasdachkonstruktion DIN EN 13830 als Aufsatzkonstruktion bestehend aus Sparren und Pfetten aus Stahlprofilen und Aluminiumaufsatzkonstruktion zur Aufnahme der Verglasung,
Breite Gesamtkonstruktion 6976 mm,
Länge Gesamtkonstruktion 13880 mm,
als Satteldachkonstruktion, Sparrenneigung 7Grad
Sparrenabstand 1388 mm

aus Stahl, S235J2 DIN EN 10025-2, als Hohlprofil, rundkantig, nasslackiert Farbe und Oberfläche in Anlehnung Eloxal E6/ C31
Anzahl Sparrenlagen 11 St,  davon 9 Sparrenlagen als zweiseitig geneigte Satteldachkonstruktion mit Firstspitze, Profil als RR 160x80x8 mm mit Einschiebling und als Verbinder als RR 120x60x5 mm, je Sparrenlage Länge 2 x  ca. 3950 mm, jeweils 7 Grad geneigt im Firstbereich biegesteif verbunden durch Verschweißen, glatt verschliffen, im Traufbereich jeweils über eine Länge ca. 450 mm verjüngt und verkröpft und die Enden und Versätze verschlossen, jeweils mit Auflagerkonsole als Winkelblech mit zusätzlichen Kammblechen als Höhenausgleich D 30 mm auf Stahlbetonaufkantung verdübelt, einseitig als Festlager und einseitig als Loslager, horizontal verschieblich mit Langloch, Achsabstand 1388 mm, zur Aufnahme der Aufsatzkonstruktion

und eine Sparrenlage geometrisch und konstruktiv analog jedoch im Bereich des Anschlusses an die ebenengleiche Betondecke, Befestigung auf Stahlbetondecke mittels durchlaufenden Blechwinkel aus verzinkten Stahlblech d 4 mm, Zuschnitt ca. 200 mm einmal gekantet, mit Kammblechen zum Höhenausgleich 43 mm verdübelt und an Sparren verschraubt, diffusionsoffene Folie über Blechwinkel und auf Stahlbetondecke befestigt

und eine Sparrenlage geometrisch und konstruktiv analog jedoch im Bereich des Ortganges als Rechteckprofil 80x60x2 mm ohne Einschiebling und Verkröpfungen mit Pfetten verbunden, Befestigung auf Stahlbetonaufkantung mittels durchlaufenden Blechwinkel aus verzinkten Stahlblech d 4 mm, Zuschnitt ca. 200 mm einmal gekantet, mit Kammblechen zum Höhenausgleich 43 mm verdübelt und an Sparren verschraubt, dampfdichtes vorkomprimiertes Dichtband durchlaufend als Anschluss

First- und Fußpfetten als QR 60x60x2 mm zwischen den Sparren angeordnet, Einzellänge 1308 mm, 10 Firstpfetten und 20 Fußpfetten, zur Aufnahme der Aufsatzkonstruktion

Andruckprofile aus Aluminium, sichtbar befestigt, verdeckt, Deckschalen aus Aluminium, Ausführung gemäß Ausführungsbeschreibung 4, Oberfläche eloxiert E6/C31 (leichtbronze)

Sparren- und Pfettenprofile vorgerichtet für aufgesetzten Sonnenschutz, Sonnenschutz wird gesondert vergütet, Elemente vorgerichtet für Kabel-/Leitungsverlegung, einschl. Leerrohr und Zugdraht,

Wärmedurchgangskoeffizient Ucw der Gesamtkonstruktion DIN EN ISO 12631 <= 0,8 W/m2K,

Befestigungsuntergrund Beton,

Ausführung gemäß Zeichnung,
Zeichnungs-Nr.: D10117STROG07A300_DD910 und D10117STREG00A300_RD961 - RD 965

Einsatzelemente und Festverglasungen siehe gesonderte Positionen
Menge: 1,000 St
Leistungsbereichkatalog: 031
DIN276-1_08: 337
DIN276_18: 362

**3.7.20 Festverglasungsel. Pfosten-Riegel-Fassade Aufsatzkonstr. H 3540 mm B 1388 mm 0,8W/m2K g0,4 Isolierglas 3fach D 14mm**
*** gemäß Ausführungsbeschreibung 4
STLB-Bau 2026-04 031
Festverglasungselement, für Pfosten-Riegel-Fassade DIN EN 13830 als Aufsatzkonstruktion, vorh. Unterkonstruktion aus Aluminium,
Höhe '3540' mm,

Breite '1388' mm,

bauphysikalische Anforderungen: Wärmeschutz DIN EN ISO 10077-1, DIN 4108-4 Uw kleiner gleich 0,8 W/m2K, Gesamtenergiedurchlassgrad Verglasung g 0,4 DIN EN 410,
aus Isolierglas, 3-fach, Innenscheibe aus Verbund-Sicherheitsglas (VSG), aus Floatglas DIN EN 572-2, Gesamtnenndicke 14 mm, 2-scheibig, mit Zwischenschicht verstärkt, aus Folie, Dicke 1,52 mm, Scheibenzwischenraum 16 mm, Mittelscheibe aus Einscheiben-Sicherheitsglas (ESG), aus Floatglas DIN EN 572-2, Nenndicke 6 mm, Scheibenzwischenraum 16 mm, Außenscheibe aus Einscheiben-Sicherheitsglas (ESG), aus Floatglas DIN EN 572-2, Nenndicke 10 mm, UV-beständiger Randverbund und wärmetechnisch verbesserte Abstandhalter DIN EN ISO 10077-1, Ausführung gemäß Einzelbeschreibung,
Einzelbeschreibungs-Nr '1: Dreifach-Isolierverglasung als Überkopfverglasung, durchsturzsicher und betretbar zu Reinigungszwecken, Glastyp GT 25 gem. Ausführungsbeschreibung, Gesamtdicke Verglasung 61,52 mm, Durchbruchdetektion Alarmspinne als Glasbruchmelder in Mittelscheibe integriert in Scheibenaufbau, Sicherheitsklasse VdS Klasse C, Kabelführung im Sparren der Aufsatzkonstruktion'
Menge: 20,000 St
Leistungsbereichkatalog: 031
DIN276-1_08: 337
DIN276_18: 362

**3.7.30 Firstabschluss Dachverglasung Satteldach**
Sonderprofil der Aufsatzkonstruktion der Dachverglasung einschließlich Sonderabdeckleiste Breite ca. 76 mm, im Bereich des Satteldachfirstes, Farbe und Oberfläche als Pulverbeschichtung in Anlehnung Eloxal E6/ C31

geeignet zur Aufnahmen von 2 Festverglasungen als Satteldach mit Neigung jeweils 7 Grad
Menge: 13,900 m
DIN276_18: 362

**3.7.40 Seitl.Abschluss Ortgang zu Stehfalzdeckung**
STLB-Bau 2026-04 031
Seitlicher Abschluss für Pfosten-Riegel-Fassade, Ausführung gemäß Zeichnung und Einzelbeschreibung,
Zeichnungs-Nr 'D10117STREG00A300_RD965'

Einzelbeschreibungs-Nr '1: 2 mm Aluminiumblech, Zuschnitt bis 160 mm, ebenengleich mit Verglasung in die Aufsatzkonstruktion eingesetzt einschl. Dämmblock als Klemmprofil in Aufsatzkonstruktion, einschl. Schweißunterlage zur bauseitigen Befestigung der ebenengleich anschließenden Aluminium-Stehfalzdeckung, Zwischenräume der Dämmebenen sind vollständig mit Mineralwolle gemäß DIN 18165, WLG 032, nichtbrennbar A1, auszufüllen, Farbe und Oberfläche als Pulverbeschichtung in Anlehnung Eloxal E6/ C31
einschließlich Dichtfolien und der Anbindung an die Traufverblechungen, Einzellänge der Bleche  jeweils ca. 3,60 m

Einbauort: Ortgang am Übergang zur Stehfalzdeckung'
Menge: 9,700 m
Leistungsbereichkatalog: 031
DIN276-1_08: 337
DIN276_18: 362

**3.7.50 Seitl.Abschluss Ortgang**
STLB-Bau 2026-04 031
Seitlicher Abschluss für Pfosten-Riegel-Fassade, Ausführung gemäß Zeichnung und Einzelbeschreibung,
Zeichnungs-Nr 'D10117STREG00A300_RD965'

Einzelbeschreibungs-Nr '1: bestehend aus
Leitblech Stahl 2 mm verzinkt Zuschnitt ca. 600 mm. 1fach gekantet,  mit Randsparren verschraubt,  zusätzliche Unterstützungswinkel aus verzinkten Stahlblech, Zuschnitt 410 mm, 1fach gekantet an Stahlbeton verdübelt,
Schleppfolie EPDM, diffusionsoffen,
Wärmedämmung XPS WLS 032, Dicke 75 mm, mit Abstandshalter in Aufsatzkonstruktion geklemmt,
Abdeckung Kantblech Alu 2 mm eloxiert, Stöße mit Rillenverbindern hinterlegt, der obere Rand in die Glas-Auflagerkonstruktion geklemmt und verschraubt, am unteren Rand mittels Abkantung durch die Rillenblechverbinder gehalten, Zuschnitt 695 mm, 2fach gekantet

Zwischenräume der Dämmebenen sind vollständig mit Mineralwolle gemäß DIN 18165, WLG 032, nichtbrennbar A1, auszufüllen, ca. Dicke ca. 120 mm, Breite ca. 250 mm
einschließlich Dichtfolien und der Anbindung an die Traufverblechungen,

Einzellänge der Bleche  jeweils ca. 3,60 m

Farbe und Oberfläche als Pulverbeschichtung in Anlehnung Eloxal E6/ C31

Einbauort: Ortgang am Dachrand'
Menge: 9,700 m
Leistungsbereichkatalog: 031
DIN276-1_08: 337
DIN276_18: 362

**3.7.60 First Ortgangbleche Zuschnitt-B 500mm 3xgekantet**
Deckung der Firste, der Ortgangbleche, mit Abdeckblech, Zuschnittbreite 500 mm, 3 x gekantet
Hochbiegen der Enden der Ortgangbleche, Aluminium 1,00 mm dick, Anschluss an Deckschale der Glasdachkonstruktion

Oberfläche: wie Dacheindeckung
Menge: 0,800 m
Leistungsbereichkatalog: 022
DIN276-1_08: 363
DIN276_18: 362

**3.7.70 Traufabschluss Glasdach**
Traufabschluss  für Pfosten-Riegel Glasdach,

Ausführung gemäß Zeichnung und Einzelbeschreibung,
Zeichnungs-Nr D10117STREG00A300_RD963

Einzelbeschreibungs-Nr 1: bestehend aus
Leitblech Stahl 2 mm verzinkt Zuschnitt ca. 560 mm. 1fach gekantet, mit Fußriegel und auf auskragendem Teil der Sparren verschraubt,  zusätzliche Unterstützungswinkel aus verzinkten Stahlblech, Zuschnitt 300 mm, 1fach gekantet an Stahlbeton verdübelt,
Schleppfolie EPDM, diffusionsoffen,
Wärmedämmung XPS WLS 032, Dicke 75 mm, mit Abstandshalter in Aufsatzkonstruktion geklemmt,
Abdeckung Kantblech Alu 2 mm eloxiert, Stöße mit Rillenverbindern hinterlegt, der obere Rand in die Glas-Auflagerkonstruktion geklemmt und verschraubt, am unteren Rand mittels Abkantung durch die Rillenblechverbinder gehalten, Zuschnitt 720 mm, 2fach gekantet, die vertikalen Klemm- und Abdeckprofile werden um 460 mm über die Unterkante des horizontalen Klemmprofils nach unten fortgeführt und mit dem Rillenblechverbinder verschraubt; das Ende der Deckleisten mit systemzugehörigem Deckel verschlossen.

Zwischenräume der Dämmebenen sind vollständig mit Mineralwolle gemäß DIN 18165, WLG 032, nichtbrennbar A1, auszufüllen, ca. Dicke ca. 120 mm, Breite ca. 250 mm
einschließlich Dichtfolien und der Anbindung an die Traufverblechungen,

Farbe und Oberfläche als Pulverbeschichtung in Anlehnung Eloxal E6/ C31

Einzellänge der Bleche  jeweils ca. 1,39 m

Einbauort: Traufe Glasdach
Menge: 27,800 m
Leistungsbereichkatalog: 031
DIN276-1_08: 337
DIN276_18: 362

**3.7.80 Eckausbildung Traufblech - Ortgangblech**
Eckausbildung zwischen  Traufblech der Position 3.7.50 und dem Traufabschluss der Position 3.7.70 als 90Grad Außenecke
Menge: 2,000 St
DIN276_18: 362

**3.7.90 Wärmedämmschicht auf Massivdach DAD Mineralwolle 0,032W/(mK) D 200mm**
STLB-Bau 2026-04 020
Wärmedämmschicht auf Massivdach, Anwendungsgebiet DIN 4108-10 DAD, aus Mineralwolle, MW DIN EN 13162, keine Druckbelastbarkeit - dk, Bemessungswert der Wärmeleitfähigkeit max. 0,032 W/(mK), Nennwert der Wärmeleitfähigkeit max. 0,031 W/(mK), Baustoffklasse DIN 4102-1 A1/A2 (nichtbrennbar), als Matte/Filz, mit versetzten Stößen, mit Abstandhalter, Gesamtdicke 200 mm, 2-lagig, Ausführung gemäß Einzelbeschreibung,
Einzelbeschreibungs-Nr '1: auf Satteldachdecke aus Stahlbeton mit bauseitiger Dampfsperre, Neigung 7 Grad, einschl. Anpassung Unterkonstruktion Stehfalzdeckung komprimiert und vollflächig unter der Dachhaut anliegend herstellen.'
Menge: 25,000 m2
Leistungsbereichkatalog: 020
DIN276 alt: 31300
DIN276 neu: 363
DIN276-1_08: 363
DIN276_06: 363
DIN276_18: 363

**3.7.100 Dach Stehfalzprofil Alu KR65/400 D 1mm**
*** Leitbeschreibung
STLB-Bau 2026-04 020
Dachdeckung mit Stehfalzprofilen aus Aluminium, DIN EN 14782,
Farbton/Oberfläche 'beschichtet Farbe und Oberfläche in Anlehnung Eloxal E6/ C31'

Profil 65/400, Dicke 1 mm, mit Klemmverbindungen auf Aluminium befestigen, Dachneigung über 5 bis 7 Grad, mit wasserdichten, geschweißten Querverbindungen, Ausführung gemäß Zeichnung,
Zeichnungs-Nr 'D10117STROG07A300_DD910'
Menge: 25,000 m2
Leistungsbereichkatalog: 020
DIN276 alt: 31300
DIN276 neu: 363
DIN276-1_08: 363
DIN276_06: 363
DIN276_18: 363
*Unterbeschreibung 1 Dach Klemmrippe Alu KR65/400 D 1mm*
einschl. Unterkonstruktion,
Systemhalterhöhe: 140mm,
Höhe UK 2-teilig aus verzinkten gedämmten Hut- und C-Profil: zur Montage der Systemhalter bei 2 lagiger Dämmung, Gesamtstärke 200 mm
einschl. systemkonformer thermischer Trennung D 5mm aus  thermoplastischen Kunststoff in schwarz oder anthrazitgrau,

Brandschutz gem. Brandschutzkonzept:
die Bedachung hat die Anforderung gem. § 32 Abs. 1 BauO Bln, widerstandsfähig gegen Flugfeuer und strahlende Wärme (harte Bedachung), zu erfüllen
DIN276_18: 363

**3.7.110 Anschluss seitl. Stehfalzdeckung aufgehendes Bauteil**
Seitlicher Anschluss der Stehfalzdeckung an flächengleiches Anschlussblech der Oberlichtkonstruktion, im Grundriss gerade,
Ausführung gemäß Zeichnung und Einzelbeschreibung,
Zeichnungs-Nr D10117STREG00A300_RD965
Einzelbeschreibungs-Nr 1: als geschweißte Naht zwischen Stehfalzprofil und Randblech des Oberlichtes, örtlich in die Oberfläche eingeschweißt, einschl. Schweißunterlage zum Schutz der Dämmung und Vlieskaschierung, Entfernen der Farbbeschichtung und Nachlackierung

an der Baustelle im Bereich der Schweißnaht. Bauteile aus Aluminium, einschl. Herstellen des Zuschnittes am Stehfalzprofil als Randprofil,

Dachneigung 7 Grad, als Satteldach
Menge: 8,500 m
Leistungsbereichkatalog: 022
DIN276-1_08: 363
DIN276_18: 363

**3.7.120 First Stehfalzdeckung Zuschnitt-B 500mm 3xgekantet**
Deckung der Firste, passend zur Stehfalzdeckung, mit Abdeckblech, Zuschnittbreite 500 mm, 3 x gekantet
Hochbiegen der Bahnenden, Alu Distanzprofil beidseitig
Schließblech passend zur Eindeckung beidseitig, Formfüller passend zur Eindeckung beidseitig, Mineralwollefüllung
Material: Aluminium 1,00 mm dick, Anschluss an Deckschale der Glasdachkonstruktion

Oberfläche: wie Dacheindeckung
Menge: 2,870 m
Leistungsbereichkatalog: 022
DIN276-1_08: 363
DIN276_18: 363

**3.7.130 Ortgang Stehfalzdeckung Ortgangblech**
Deckung der Ortgänge, passend zur Stehfalzdeckung, mit Ortgangblech und Stützprofil, Anschluss dachseitig mit Winkelfalz.
Ortgangabschluss als Dachabschluss
mit
Aluminium-Ortgang-Verstärkungsprofil
Aluminium-Ortgangleiste
Aluminium-Sturmhaken
Mineralwollefüllung
Ortgangblech
Ortgangblech, Zuschnitt: 400 mm, 3 mal gekantet
Material: Aluminium 1,00 mm dick
Oberfläche: wie Dacheindeckung

Stützprofil, Aluminium 1,00 mm dick, Zuschnitt: 250 mm
2 mal gekantet, Oberfläche: wie Dacheindeckung

Haftprofil, Material: Aluminium 1,00 mm dick, Zuschnitt: 250 mm
2 mal gekantet
Ortgang des Satteldaches, Neigung 7 Grad
Menge: 8,500 m
Leistungsbereichkatalog: 022
DIN276-1_08: 363
DIN276_18: 363

**3.7.140 Traufendeckung Stehfalzdeckung Falzanschl. stehend schräg**
Deckung der Traufen, passend zur Stehfalzdeckung, Falzanschluss stehend schräg,
Traufenabschluss und statische Randaussteifung
Traufwinkel 40/20/2 pressblank,  Aluminium stranggepresst

Traufendichtung KOMPRI - Band 150 kg/m², Abmessung: 15/2-10 mm, Farbe: grau
Bördelfüller passend zum Stehfalzprofil
Alu Bechernieten 5 x 12 mm

Abbiegen der Bahnenden im Bereich des Bodenbleches
Menge: 5,740 m
Leistungsbereichkatalog: 022
DIN276-1_08: 363
DIN276_18: 363

**3.7.150 Wärmedämmung hinterlüft.Fassade MW 0,032W/(mK) D 220mm WAB**
STLB-Bau 2026-04 038
Wärmedämmung für vorgehängte hinterlüftete Außenwandbekleidung an Außenwand, aus Mineralwolle MW DIN EN 13162, Bemessungswert der Wärmeleitfähigkeit max. 0,032 W/(mK), Nennwert der Wärmeleitfähigkeit max. 0,031 W/(mK), Brandverhaltensklasse DIN EN 13501-1 A1 (nichtbrennbar), Dicke 220 mm, als Platten, mit außenseitiger Kaschierung mit schwarzem Glasvlies, Anwendungsgebiet DIN 4108-10 WAB, Befestigung mechanisch mit Dämmstoffhaltern, mit besonderen Brandschutzanforderungen an die Dämmstoffhalter, Befestigungsuntergrund Normalbeton, Ausführung gemäß Zeichnung und Einzelbeschreibung,
Zeichnungs-Nr 'D10117STROG07A300_DD910 und RD961-963 und RD965'

Einzelbeschreibungs-Nr '1: als Bekleidung oberhalb Aufkantung der Dachabdichtung,  mit integrierter UK der Wandbekleidung'
Menge: 78,500 m2
Leistungsbereichkatalog: 038
DIN276-1_08: 335
DIN276_18: 335

**3.7.160 UK Alu hinterlüft. Außenwandbekl. Außenwand Abst. 280-300mm**
STLB-Bau 2026-04 038
Unterkonstruktion für vorgehängte hinterlüftete Fassade aus Tragprofilen und Wandhaltern, Wandhalter aus Aluminium, Traglattung/-profil vertikal, Brandverhaltensklasse DIN EN 13501-1 A2 -s1, d0 (nichtbrennbar), Profile aus Aluminium, anodisch oxidiert, Verankerung der Unterkonstruktion in Normalbeton, justierbar, zwängungsfrei, den Formaten und der Befestigungsart der Bekleidungselemente entsprechend, mit thermischen Trennelementen, Dicke 10 mm, für vorgehängte hinterlüftete Außenwandbekleidung DIN 18516-1, für großformatige Bekleidungselemente aus Kassetten aus Aluminiumtafeln, an Außenwand, Abstand der Vorderseite der Bekleidungselemente zum Verankerungsgrund an der Außenwand über 280 bis 300 mm, verankern und ausrichten der Unterkonstruktion auf der Wandoberfläche entsprechend Genauigkeitsanforderung an die Ebenheit der Bekleidungsfläche, mit Grenzwerten für Ebenheitsabweichungen mit erhöhten Anforderungen DIN 18202 Ausgabe 2019-07 Tabelle 3 Zeile 7, mit besonderen Brandschutzanforderungen an die Verankerungselemente, Ausführung gemäß Zeichnung und Einzelbeschreibung,
Zeichnungs-Nr 'D10117STROG07A300_DD910 und RD961-963 und RD965'

Einzelbeschreibungs-Nr '1: zum Einhängen der Kassetten mittels Agraffen, Breite der Einzelkassetten  zwischen 1,25 - 1,50 m, Einhängeprofile als U-Profile zwischen den Kassetten zur Hinterlegung der Fuge'
Menge: 86,000 m2
Leistungsbereichkatalog: 038
DIN276-1_08: 335
DIN276_18: 335

**3.7.170 UK Alu unterer Abschluss, Auskragung**
Auskragung der Unterkonstruktion der Vorposition über den bauseitigen Anschluss und Aufkantung der Dachabdichtung des Warmdaches
Auskragung 150 - 200 mm

über diese Höhe ist keine Befestigung am Rohbau möglich, Abrechnung lfdm untere Abschluss Fassadenbekleidung
Menge: 51,000 m
DIN276_18: 335

**3.7.180 Leitblech, Zuschnitt 350 mm, Stahlbl. verzinkt 2 mm, Schleppfolie**
Leitblech oberhalb der bauseitigen Perimeterdämmung über die gesamte Länge der Fassade aus Stahlblech 2 mm verzinkt, 2-fach gekantet, Abmessungen ca. 100 + 200 + 50 mm, am Rohbau befestigt und außenseitig zur Befestigung der Dachabdichtung vorgerichtet

einschl. oberseitig angeordnete Schleppfolie als EPDM-Folie, bitumenverträglich, Zuschnittbreite ca. 500 mm
Menge: 51,000 m
DIN276_18: 335

**3.7.190 VHF Kassette Alu-Tafel Außenwand D 3mm L 1850 mm B 1380 mm**
*** Bezugsbeschreibung
STLB-Bau 2026-04 038
Vorgehängte hinterlüftete Außenwandbekleidung aus großformatigen Kassetten aus Aluminiumtafeln DIN EN 485-1, an Außenwand, Dicke 3 mm, Brandverhaltensklasse DIN EN 13501-1 A2 -s1, d0 (nichtbrennbar), Oberfläche stückbeschichtet, mit Grenzwerten für Ebenheitsabweichungen mit erhöhten Anforderungen DIN 18202 Ausgabe 2019-07 Tabelle 3 Zeile 7, Kanten scharfkantig, Ecken scharfkantig, für Außenanwendung, entdröhnt,
Länge Einzelelement '1850' mm,

Breite Einzelelement '1380' mm,
auf vorh. Unterkonstruktion verdeckt befestigen, Fugen hinterlegt, Ausbildung der Fugen wird gesondert vergütet, Breite 4 mm, Ausführung gemäß Zeichnung und Einzelbeschreibung,
Zeichnungs-Nr 'D10117STROG07A300_DD910+ Unterdetailpläne'

Einzelbeschreibungs-Nr '1: umlaufende Umkantung der Kassette B 50 mm, eingehangen mit Agraffensystem und lage- und windsoggesichert'
Menge: 51,000 m2
Leistungsbereichkatalog: 038
DIN276-1_08: 335
DIN276_18: 335

**3.7.200 VHF Kassette Alu-Tafel Außenwand D 3mm L 1850 mm B 1310 mm**
*** wie Position 3.7.190
jedoch

Länge Einzelelement 1850 mm,
Breite Einzelelement 1310 mm
Menge: 4,850 m2
Leistungsbereichkatalog: 038
DIN276-1_08: 335
DIN276_18: 335

**3.7.210 VHF Kassette Alu-Tafel Außenwand D 3mm L 1850 mm B 1170 mm**
*** wie Position 3.7.190
jedoch

Länge Einzelelement 1850 mm,
Breite Einzelelement 1170 mm
Menge: 17,320 m2
Leistungsbereichkatalog: 038
DIN276-1_08: 335
DIN276_18: 335

**3.7.220 VHF Kassette Alu-Tafel Außenwand D 3mm L 1850 mm B 975 mm**
*** wie Position 3.7.190
jedoch

Länge Einzelelement 1850 mm,
Breite Einzelelement 975 mm
Menge: 3,650 m2
Leistungsbereichkatalog: 038
DIN276-1_08: 335
DIN276_18: 335

**3.7.230 VHF Kassette Alu-Tafel Außenwand D 3mm L 1850 mm B 990 mm**
*** wie Position 3.7.190
jedoch

Länge Einzelelement 1850 mm,
Breite Einzelelement 990 mm
Menge: 7,330 m2
Leistungsbereichkatalog: 038
DIN276-1_08: 335
DIN276_18: 335

**3.7.240 VHF Kassette Alu-Tafel Außenwand D 3mm L 475 mm B 1000 mm**
*** wie Position 3.7.190
jedoch

Länge Einzelelement 475 mm,
Breite Einzelelement 1000 mm
Menge: 1,425 m2
Leistungsbereichkatalog: 038
DIN276-1_08: 335
DIN276_18: 335

**3.7.250 Außenecke, Eckkassette 585 + 585 mm**
STLB-Bau 2026-04 038
Außenecke, mit Eckkassetten, Ausführung gemäß Einzelbeschreibung,
Einzelbeschreibungs-Nr '1: als Eckkassette, Länge der Eckkassette 1850 mm, Breite der beiden Schenke jeweils 585 mm, Abrechnung lfdm Außenecke'
Menge: 7,400 m
Leistungsbereichkatalog: 038
DIN276-1_08: 335
DIN276_18: 335

**3.7.260 Ausschnitt Kassette Alu-Tafel D 3 mm rechteckig L 1-3m B 0,5-1m**
STLB-Bau 2026-04 038
Ausschnitt in Außenwandbekleidung aus Kassetten aus Aluminiumtafeln,
Dicke '3' mm,
rechteckig, Länge über 1 bis 3 m, Breite über 0,5 bis 1 m, Ausführung gemäß Zeichnung und Einzelbeschreibung,
Zeichnungs-Nr 'D10117STRDG01A300_RD961'

Einzelbeschreibungs-Nr '1: als Ausschnitt in Kassette für Entrauchungsklappe,  einschl. in Sturz, Leibung und Fensterbank umlaufende Rückkantung Tiefe 70 mm, zusätzliche Rückkantung 20 mm'
Menge: 10,000 St
Leistungsbereichkatalog: 038
DIN276-1_08: 335
DIN276_18: 335

**3.7.270 Außenfensterbank Alu D 3mm B 130mm L 1200 mm**
Außenfensterbank aus Aluminium DIN EN 485 und DIN EN 507, Farbe und Oberfläche als Pulverbeschichtung in Anlehnung Eloxal E6/ C31, Breite 130 mm, Länge 1200 mm, mit vorderer Abkantung und hinterer Aufkantung, Aufkantung mit Dichtungsanschlussprofil, Höhe der vorderen Abkantung 50 mm mit Falz als Tropfkante, Höhe der hinteren Aufkantung 30 mm, einschl. Antidröhnschicht, mit seitlichen Abschlüssen, geschraubt, Untergrund Aluminium, Ausführung gemäß Zeichnung und Einzelbeschreibung,
Zeichnungs-Nr D10117STRDG01A300_RD961
Einzelbeschreibungs-Nr 1: Befestigung an Fensterrahmen, seitliche Aufkantung  zurückgeschnitten und unter Wandbekleidung geführt
Menge: 12,000 m
Leistungsbereichkatalog: 022
DIN276-1_08: 334
DIN276_18: 335

**3.7.280 Gegenzugmarkise Oberlicht Gruppe mit 5 Behängen B 6940 mm L 3650 mm Verschattung Antrieb Rohrmotor**
*** gemäß Ausführungsbeschreibung 4
Gegenzugmarkise mit Schienenführung und Reißverschluss-Prinzip, technische Ausführung gemäß Ausführungsbeschreibung 4

als Gruppenanlage mit 5 Einzelbehängen, über Oberlicht, horizontal laufend, Abdeckung als Rollkasten, aus Aluminium, beschichtet, Farbe und Oberfläche als Pulverbeschichtung in Anlehnung Eloxal E6/ C31

Einzelbehangbreite (Außenmaß der Führungsschienen) 1388 mm,
Einzelbehanglänge (Außenmaß Rollladenkasten bis Endschiene ca. 3650 mm,
Gesamtbreite (5 Behänge) 6940 mm

Behang aus Gewebe aus kunststoffbeschichtetem, vorgespanntem Glasfaser-/ Kunststoffgewebe, beschichtet, Schwer entflammbar nach DIN 4102-1 B1. Stoffgewicht 420 g/m², Dessin und Farbton siehe Ausführungsbeschreibung 4.

seitliche Führungsschienen, mittlerer Führungsschienen, Abschlussprofil und Rollladenkasten mit Welle und Motor bilden einen rechteckigen Rahmen, mittels Unterkonstruktion aus pulverbeschichteten 2teiligen Winkelschienen 60/60/2 mm auf den Schraubkanälen des Oberlichtes befestigt,  Seitliche Führungsprofile aus stranggepresstem Aluminium, mit einer Montagenut an der Ober- und Unterseite. Es sind ein- und zweiseitige-Führungsschienen vorzusehen.

Fallstab aus Aluminium, Seitensaumführung als Reißverschluss, Schienen aus Aluminium, beschichtet, Farbe und Oberfläche als Pulverbeschichtung in Anlehnung Eloxal E6/ C31

Antrieb durch Rohrmotor, mit Standard Motor Interface (SMI), einschl. Lieferung von Kupplungsanschluss und Zuleitung zur Motorsteuereinheit, einschl. Anschluss mit Stecker-/Kupplungssystem, Bemessungsbetriebsspannung 230 V AC, Kabellänge nach Durchführung ins Gebäude 10 m freie Kabellänge, einschl. dampfdichte Durchführung durch Metallblech der Oberlichtkonstruktion

Ausführung gemäß Architektenplanung D10117STROG07A300_DD910 und D10117STREG00A300_RD961 - RD 965
Menge: 4,000 St
Leistungsbereichkatalog: 030
DIN276-1_08: 338
DIN276_18: 338

**3.7.290 Einfachfenster B 1388 mm H 650 mm 1tlg Rahmen Alu Folie Dichtungsband BGR RC2**
*** Leitbeschreibung
*** gemäß Ausführungsbeschreibung 4
Einfachaußenfenster,
Breite Blendrahmen 1388 mm,
Höhe Blendrahmen 650 mm, einteilig, Wandaufbau im Anschlussbereich mehrschalig mit vorgehängter hinterlüfteter Fassade, Befestigungsuntergrund Normalbeton, Vorwandmontage,
max. Abstand Außenseite zum Verankerungsuntergrund 180 mm,
Rahmen aus Aluminium, flächenbündig, Rahmenoberfläche außen pulverbeschichtet, Rahmenoberfläche innen wie außen, Befestigung des Rahmens in Zarge, einschl. Zarge und innere Verblechung/ Verleistung
1. Teil Klapp, Fenster nichttransparent mit einer Füllung, als Metall-Verbundelement, aus Aluminium, mit 2 Anschlagdichtungen und Mitteldichtung, vorgerichtet für motorischen Antrieb,
Abdichtung der äußeren Dichtebene mit Fensteranschlussfolie, diffusionsbremsend DIN 4108-3, umlaufend, Dichtung für unteren Anschluss der äußeren Dichtebene mit Fensteranschlussfolie, Dichtung für oberen Anschluss der äußeren Dichtebene mit Fensteranschlussfolie und Foliendämmkeil, Anschluss unter Fensterbank, Abdichtung der inneren Dichtebene mit imprägniertem Fugendichtungsband aus Schaumkunststoff Beanspruchungsgruppe R DIN 18542, umlaufend, Dämmebene (Funktionsebene) vollständig ausfüllen, mit Mineralwolle,

Farbe und Oberfläche als Pulverbeschichtung in Anlehnung Eloxal E6/ C31

Ausführung gemäß Zeichnung und Einzelbeschreibung,
Zeichnungs-Nr D10117STREG00A300_RD961+962
Einzelbeschreibungs-Nr 1: einschl. An-/Einbauteile für Alarmanlagen oder MSR-Technik, einschl. Beschläge, einschl. motorischer Antrieb

Einbauort: Dachaufkantung Atrium
Menge: 10,000 St
Leistungsbereichkatalog: 026
DIN276-1_08: 334
DIN276_18: 334
*Unterbeschreibung 1 Technische/statische / bauphysikalische Anforderungen*
Technische, statische und bauphysikalische Leistungseigenschaften und Anforderungen
an die Gesamtkonstruktion:

Schallschutz DIN 4109:  keine Anforderung

Schlagregendichtheit Klasse 9 A (600 Pa) DIN EN 12208,
Wärmeschutz DIN EN ISO 10077-1, DIN 4108-4
Uw kleiner gleich 0,8 W/m2K

Luftdurchlässigkeit: Klasse 4
Widerstandsfähigkeit gegen Windlast: Klasse C5
Schlagregendichtheit: Klasse 9A
Einbruchschutz RC2
*Unterbeschreibung 2 Rahmen/ Profilsystem*
Thermisch getrennte Aluminiumprofile, Abmessungen mindestens wie in den auf den Detailplänen vorgegebenen Abmessungen und der dargestellten Profilierung.

Alle Profilverbindungen (T- und Gehrungsstöße) gesteckt, geklebt und gesickt

Grundbautiefe: 70 mm
nach Außen klappender Flügelrahmen ohne Flächenversatz zur Rahmenebene, Außenseite flächenbündig.

Durchlaufende Dämmebenen in Rahmen und Innenflügel.

Flügel sind mit Glashalteleisten zum Innenraum hin zu versehen, Glasleisten eckig, bündig mit Blendrahmen, auf Gehrung gestoßen

Wärmedämmende Isolierstege im Flügel sowie wannengeführte Schaumdämmungen als Anschlag für die mit einem Schaumkern ausgestattete Mehrhohlkammer Mitteldichtung

Die äußere Schale des Blendrahmens / Flügels ist mit einer Hohlkammer zu versehen, so dass im Eckbereich durch Eckwinkel etc. eine wasserdichte Ausführung gewährleistet ist.

Der freie Steg des Blendrahmens ist durch entsprechende Eckbleche oder Gussteile zu hinterlegen. Eine Sickung im äußeren sichtbaren Bereich ist nicht zulässig.

Profilbautiefen:
Blendrahmen, Pfosten, Riegel 70 mm
Flügelrahmen 700 mm

Profilansichtsbreiten:
Farbton analog Eloxal E6/ C - 31
*Unterbeschreibung 3 Ausfachung/ Verglasung*
Ausfachungen als Blechpaneel als Sandwichpaneel, , außen- und innenseitig Alu 2 mm eloxiert, Dämmstoffkern XPS, U-Wert <= 0,5 W/m²K.
DIN276-1_08: 334
*Unterbeschreibung 4 Beschläge*
Klappbeschlag nach außen öffnend
*Unterbeschreibung 5 Montage/ Anschlüsse*
Montage der Elemente als Vorwandmontage an Außenwänden aus Beton, Wandaufbau im Anschlussbereich mit Wärmedämmung und vorgehängter hinterlüfteter Fassade aus Aluminiumkassetten, Befestigungsuntergrund Normalbeton,  Montage einschließlich Zargenkonstruktion

Abstand Hinterkante Fensterkonstruktion, Vorderkanten Beton 150 mm

Zarge 2teilig, 4-seitig umlaufend,  Teil 1 - Wandmontage als Winkelrahmen, Schenkellängen Winkel 80+100 mm, aus verzinkten Stahlblech, d 4 mm, an Rohbau verdübelt, im Bereich der Fensterbank der Fensterbankneigung angepasst, 2. Teil als Blech Zuschnitt 150 mm, mit Winkel verschraubt, im Bereich Fensterbank einmal gekantet

Montage des Fensterelementes am v.g. Blech gem. Zulassung mit thermischer Trennlage, innenseitig mit dampfdichter Fensteranschlussfolie bis auf Beton geführt

bündig mit Blendrahmenaußenkante 3 seitig umlaufender Z-Winkel aus Aluminiumblech d2 mm, Zuschnitt 70 mm zur Hinterdeckung der Schattenfuge zwischen Fenster und Rückkantung Leibung bzw. Sturz der Fassadenbekleidung

an den Leibungen Aluminiumblech d = 2 mm, U-förmig gekantet Zuschnitt 200 mm verdeckt an Blendrahmen Innenseite und Außenkante Rohbau einschl. Versieglung und Fensterdichtband d 35 mm, im Sturzbereich analog jedoch Zuschnitt 220 mm

umlaufendes Ausstopfen mit Dämmstoff Mineralwolle
*Unterbeschreibung 6 Elektrische Komponenten*
einschließlich

Magnetkontakt  und Verkabelung gemäß Ausführungsbeschreibung 4.7

Motorantrieb als Kettenantrieb gemäß Ausführungsbeschreibung AB 4.7,
Elektrischer Antrieb für Zuluftöffnung zur Rauchableitung, Zuluftöffnung Fenster, Fenster wird gesondert vergütet, als Kettenantrieb, stufenlose Hubhöhe 800 mm, 24 V DC, Gehäuse aus Metall, Schutzart IP 44 DIN EN 60529 (VDE 0470-1).

**3.7.300 Innenfensterbank Alu D 2mm B 420mm L 1200 mm**
Innenfensterbank aus Aluminium DIN EN 485 und DIN EN 507, Farbe und Oberfläche als Pulverbeschichtung RAL 9010, Breite 420 mm,
Länge 1200 mm, mit vorderer doppelter Abkantung und Rückkantung und hinterer Aufkantung, Höhe der vorderen Abkantung 20+30 mm und Rückkantung 80 mm, Unterklotzung mittels nichtbrennbarer Unterkonstruktion Höhe 50 mm auf Betonbrüstung verdübelt, Verschraubung der Rückkantung an Unterkonstruktion, Höhe der hinteren Aufkantung 20 mm, verdeckt befestigen, Untergrund Aluminium,

Ausführung gemäß Zeichnung,
Zeichnungs-Nr D10117STREG00A300_RD961
Menge: 12,000 m
Leistungsbereichkatalog: 022
DIN276-1_08: 334
DIN276_18: 334

**3.7.310 Rauch-Wärmeabzugsgerät**
*** Leitbeschreibung
STLB-Bau 2026-04 021
Rauchabzug durch natürliches Rauch- und Wärmeabzugsgerät DIN EN 12101-2, gemäß nachfolgender Beschreibung.
Menge: 2,000 St
Leistungsbereichkatalog: 021
DIN276-1_08: 431
DIN276_18: 334
*Unterbeschreibung 1 Öffnungseinr. Rauchableitg Anz5St 1Lüftungsgruppe 1Rauchableitungsgruppe elektr.*
Einrichtung für Öffnungen zur Rauchableitung (Öffnungseinrichtung), Anzahl der Öffnungen 5 St, Anzahl der Lüftungsgruppen 1 St, Anzahl der Rauchableitungsgruppen 1 St, elektrisch betrieben, gemäß nachfolgender Beschreibung.
*Unterbeschreibung 2 Steuergerät elektr Antrieb Rauch 1Motorgruppe Überbrückungszeit 48h 2A Gehäuse Kunststoff IP44 Anz5St*
Zentrales Steuergerät für den elektrischen Antrieb von Öffnungen zur Rauchableitung, einschl. primärer Energieversorgung 240 V/AC und sekundärer Energieversorgung über wiederaufladbaren Akkumulator, ausgelegt für eine Motorengruppe, mit einer Überbrückungszeit von mind. 48 Stunden ausgelegt für einen Ausgangsstrom von mind. 2 A bei 24 V/DC,
- Überwachung der Leitungen zu den Rauch-/Thermomeldern, Tastern, Antrieben und weiteren externen Signalquellen,
- Überwachung der Sicherungselemente,
- je einen Signaleingang für Auslöseeinrichtung für Rauch-/Thermomelder, Taster, Lüftungstaster, externe Meldeanlage,
- mit optischen lichtemittierenden Anzeigeelementen für Störungs-, Warn-, Alarm- und Betriebszustandsmeldungen,
- mit potentialfreien Kontakten für Störungs-, Warn-, Alarm- und Betriebszustandsmeldungen,
- mit Aufschaltmöglichkeit Energieversorgung für eine Witterungsüberwachung, Witterungsüberwachung wird gesondert vergütet, ausgelegt für einen Ausgangsstrom von mind. 4 A, bei 24 V DC, Gehäuse aus Kunststoff, Schutzart IP 44 DIN EN 60529 (VDE 0470-1), Anzahl Steuergeräte 5 St.
*Unterbeschreibung 3 Auslöseeinr.RWA TypA rechteckig Gehäuse Alu-Druckguss manuell*
Manuelle Auslöseeinrichtung für Rauch- und Wärmeabzugsanlage, Typ A: Direkte Auslösung (1-stufig), rechteckig, Gehäuse aus Aluminiumdruckguss, Kennzeichnungen DIN 18232-9, Betätigungselement manuell, in Aufputzausführung, Montage an Wand, in Gebäuden, einschl. Beschriftung RAUCHABZUG.
Anzahl 2 Stück, verkabelung bauseits

#### Abschnitt 3.8 Außentür Stahl

**3.8.10 Außentürel. Nebeneingangstür Drehflügeltür 1flg B 1350 mm H 3050 mm 1Oberlicht 34dB EI2 90-SaC5 1 W/m2K RC3 Metalltür vollflächig Stahl**
*** Leitbeschreibung
Außentürelement, als Nebeneingangstür, als Drehflügeltür, einflügelig, mit Anschlagfalz, als barrierefreie Ausführung DIN 18040,
Breite Nennmaß Wandöffnung 1350 mm,
Höhe Nennmaß Wandöffnung 3050 mm,

mit einem Oberlicht/Oberblende, Wandaufbau im Anschlussbereich einschalig mit VHF, Befestigung an Stahlbeton, Vorwandmontage,

bauphysikalische Anforderungen:
bewertetes Schalldämm-Maß DIN 4109 Rw 34 dB, Feuerwiderstandsklasse EI2 90-SaC5 DIN EN 13501-2, DIN EN 1634-1,
Wärmeschutz DIN EN ISO 10077-1, DIN 4108-4 Ud kleiner gleich 1 W/m2K,
Einbruchhemmung RC 3 DIN EN 1627,
Bedienkräfte Klasse 2
Luftdurchlässigkeit Klasse C2
Schlagregendichtheit Klasse 7a / Schwelle 2a
Widerstandsfähigkeit bei Windlast Klasse C3
Ausführung mit Umfassungszarge,  Maulweite 130 mm, Zarge aus Stahlblech, Dicke Werkstoff Zarge 2, mm,  mit Kämpfer, Zarge beschichtet, Türschwelle, barrierefrei DIN 18040 und DIN EN 17210, aus nichtrostendem Stahl, Türschwelle thermisch getrennt, mit Bodenwinkel und Anschlagdichtung
zusätzlich mit Leibungsblech 3seitig, u-förmig gekantet, Zuschnitt ca. 120 mm, Oberfläche wie Tür, einschließlich Dichtband und Verfugung

Ausführung als Metalltür mit Dickfalz, vollflächig, Türflügel aus Stahl, Blechdicke 1,5 mm, Türblattdicke 64 mm, Oberfläche der Öffnungsfläche beschichtet, Oberfläche der Schließfläche beschichtet, mit Bändern, 3 Bänder je Flügel,  Höhe Türblatt 2260 mm
Oberlicht/Oberblende transparent mit einer Füllung, aus Isolierglas,

alle sichtbaren Teile Stahl endbeschichtet gemäß Ausführungsbeschreibung 2 AB 2.11 (Stahlbauteile Nasslack) in Anlehnung an Eloxal E6/ C31

mit Anschlagdichtungen, mit Bändern, mit Antipanikschloss mit Mehrfachverrieglung, mit Oberntürschließer, mit Türdrücker/ Knauf, mit Magnetkontakten, Riegelkontakten, Kabelübergängen,  Glasbruchmelder, Aufschaltung auf Zutrittskontrollanlage

Ausführung gemäß Zeichnung,
Zeichnungs-Nr D10117STREG00A300_RD755- 758

Farbton: RAL 7048 perlmausgrau

Hersteller und Typ Teckentrup 62
oder gleichwertig,

Hersteller/ Typ: '.............

.......................................' vom Bieter einzutragen

Einbauort: BTB EG TA 002
Menge: 1,000 St
Leistungsbereichkatalog: 026
DIN276-1_08: 334
DIN276_18: 334
*Unterbeschreibung 1 Ausfachung/ Verglasung*
Ausfachungen als Isolierverglasung als Brandschutzverglasung und Anforderung P6B - 2 Scheiben Isolierverglasung

Basisglas:  Floatglas, eisenoxydarm
Ug - Wert:<= 1,0 W/m2K
Rw (Tür):je nach Positionstext
Scheibenaufbau:
Scheibe außen6mm ESG- HF als Alarmglas
SZR  8mm, 90%  Argonfüllung
Scheibe innen41 mm Spezialglas als Brandschutzglas
Durchbruchdetektion Alarmglas VdS Klasse C, Ausführung der Verglasung als Alarmglas mit Alarmspinne im außenliegenden ESG, zur Überwachung eines Fensterflügels auf Durchbruch, Einbau entsprechend der Vorgaben aus VdS Richtlinie 2311, einschl. Anschlussleitung, Leitungslänge mind. 6 m, jedoch mindestens 2,5 m Anschlusslänge ab Leitungsauslass, einschl. Verlegung der Anschlussleitung bis zum Anschlussmodul durch Einziehen in bauseitiges Leerrohr oder in Hohlwand,  einschl. Herstellen aller erforderlichen Aussparungen, passgenau, Anschluss in Linientechnik über potentialfreien Kontakt, inkl. Prüfung der korrekten Widerstandswerte nach Einbau mit Messprotokoll und Abgleich mit der werkseitigen Messung. Das Messprotokoll muss mindestens folgende Daten enthalten: Name des Prüfers, Datum, Raumnummer, Fensternummer, Widerstandswerte in Ohm mit einer Nachkommastelle (Werksmessung und aktueller Wert)
mit
Flexiblen Kabelübergang, zum verdeckten und bündigen Einbau in Tür-/Fensterfalze, 12 polig, lösbar bei Türblattausbau durch Schraub- Steckklemme, hartverchromter Stahl, Öffnungswinkel mind. 180 Grad, einschl. Anschlussleitung, Leitungslänge mind. 6 m, jedoch mindestens 2,5 m Anschlusslänge ab Leitungsauslass, einschl. Verlegung der Anschlussleitung bis zum Anschlussmodul durch Einziehen in bauseitiges Leerrohr oder in Hohlwand.
DIN276-1_08: 334
*Unterbeschreibung 2 Beschläge*
Türbänder:
Dreiteilige 3D - Rollentürbänder aus Edelstahl, beschichtet analog Türrahmen, feinjustierbar,
Gebrauchsklasse 4 (sehr starker Gebrauch) nach DIN EN 1935, Korrosionsbeständigkeit der Klasse 4 nach DIN EN 1670,
Anzahl, Anordnung und Dimensionierung entsprechend den
zu erwartenden Lasten, mind. 3 Stück pro Flügel,
ohne Prägung, Verankerung und Feinjustierungstechnik verdeckt im Türfalz angeordnet, nachjustierbar zur Höhenregulierung

Schloss:
Selbstverriegelndes Sicherheitsschloss kompatibel und zugelassen zu angebotenem Türsystem, Ausführung des Schlosses entsprechend der Brandschutz- und Sicherheitsanforderungen des Türsystems, Drückergarnitur beidseitig elektronisch einkuppelbar, Arbeitsstrom 24V, Kurzzeit oder Dauerfreigabe (100% ED), potentialfreier Kontakt für Zustandsüberwachung Tür verriegelt/entriegelt, potentialfreier Kontakt für Zylinder / Schließbartbetätigung, Stulp aus nichtrostendem Stahl, Schließblech aus nichtrostendem Stahl, Ein- oder Mehrpunktverriegelung entsprechend der Türzulassung, Sicherheits- und thermischer Anforderungen, einschl. Anschlussleitung 10 m, Notöffnung über separat ausgeschriebenen oder bauseitigen Profilzylinder (Wechselfunktion), einschl. Verlegung der Anschlussleitung bis zum Anschlussmodul durch Einziehen in bauseitiges Leerrohr oder in Hohlwand, einschl. gemeinsamer Inbetriebnahme und Funktionsprüfung mit Gewerk Sicherheitstechnik, einschl. Protokollierung.

Obentürschließer DIN EN 1154, für Feuer-/Rauchschutztür als Außentür, für einflügelige Türanlagen, mit Endanschlag, mit Gleitschiene, mit elektromechanischer Feststellung 24 V DC DIN EN 1155, mit integriertem Rauchschalter 230 V AC, Sturzmelder 230 V AC, mit Anschluss für Brandmeldeanlage, Montage Bandseite, Korrosionsbeständigkeit DIN EN 1670 Klasse 0, mit Abnahmeprüfung und dauerhafter Anbringung des Zulassungsschildes.

Türzustandsüberwachung:
Fremdfeldsicherer Magnetkontakt DIN EN 50131-2-6 (VDE 0830-2-2-6) Grad 3, VdS Klasse C, einschl. Betätigungsmagnet, zur Überwachung eines Türflügels auf Öffnung, Einbaumontage, horizontal und vertikal justierbar, Einbau entsprechend der Vorgaben aus VdS Richtlinie 2311, einschl. Anschlussleitung, Leitungslänge mind. 6 m, jedoch mindestens 2,5 m Anschlusslänge ab Leitungsauslass, einschl. Verlegung der Anschlussleitung bis zum Anschlussmodul durch Einziehen in bauseitiges Leerrohr oder in Hohlwand, einschl. Herstellen aller erforderlichen Aussparungen, passgenau, Anschluss in Linientechnik über potentialfreien Kontakt, inkl. Prüfung der korrekten Schaltabstände und Widerstandswerte nach Einbau mit Messprotokoll. Das Messprotokoll muss mindestens folgende Daten enthalten: Name des Prüfers, Datum, Türnummer, Widerstandswerte in Ohm mit einer Nachkommastelle (offen, geschlossen, Sabotage), Bestätigung der korrekten Schalt- und Öffnungstoleranzen.
Anzahl 2 Stück

Schließblechkontakt VdS Kl. C, einschl. Befestigungswinkel, zur Überwachung eines Türflügels auf Verschluss, Einbaumontage, Einbau entsprechend der Vorgaben aus VdS Richtlinie 2311, einschl. Anschlussleitung, Leitungslänge mind. 6 m, jedoch mindestens 2,5 m Anschlusslänge ab Leitungsauslass, einschl. Verlegung der Anschlussleitung bis zum Anschlussmodul durch Einziehen in bauseitiges Leerrohr oder in Hohlwand, mit Maschinenschrauben einschl. Gewindebohrung befestigen, Anschluss in Linientechnik über potentialfreien Kontakt, inkl. Prüfung der korrekten Schaltabstände und Widerstandswerte nach Einbau mit Messprotokoll. Das Messprotokoll muss mindestens folgende Daten enthalten: Name des Prüfers, Datum, Türnummer, Widerstandswerte in Ohm mit einer Nachkommastelle (offen, geschlossen), Bestätigung der korrekten Schalt- und Öffnungstoleranzen.

Fluchttüröffner, zugelassen zum Einbau als Zusatzverriegelung entsprechend der Zulassung des Türsystems bzgl. Brandschutz- und Sicherheitsanforderungen, mit Zulassung nach EltVTR und DIN EN 13637, lastunabhängige und klemmfreie Entriegelung, Zuhaltekraft mind. 3.000 N, mit integriertem Rückmeldekontakt, verdeckter Zargeneinbau, kompatibel und zugelassen zu den gängigen in Deutschland verwendeten Fluchtwegsicherungssystemen, einschl. Anschlussleitung 10 m, einschl. kompatiblen Fallenschloss als Gegenstück mit verdecktem Zargeneinbau, einschl. Verlegung der Anschlussleitung bis zum Anschlussmodul durch Einziehen in bauseitiges Leerrohr oder in Hohlwand, einschl. gemeinsamer Inbetriebnahme und Funktionsprüfung mit Gewerk Sicherheitstechnik, einschl. Protokollierung.
Flexibler Kabelübergang, Anzahl nach Bedarf der beschriebenen Türausstattung, zum verdeckten und bündigen Einbau in Tür-/Fensterfalze, 12 polig, lösbar bei Türblattausbau durch Schraub- Steckklemme, hartverchromter Stahl, Öffnungswinkel mind. 180 Grad, einschl. Anschlussleitung, Leitungslänge mind. 6 m, jedoch mindestens 2,5 m Anschlusslänge ab Leitungsauslass, einschl. Verlegung der Anschlussleitung bis zum Anschlussmodul durch Einziehen in bauseitiges Leerrohr oder in Hohlwand.

Rosetten
Außen Sicherheits-Profilzylinder-Rosette, innen Profilzylinder-Rosette mit Abdeckkappe, oval, mit verdeckter und ab-drehsicherer Befestigung, Aluminium natur, passend zum Drücker.

Türflügel mit Türdrücker innen:
gekröpfter, U-förmiger Drücker, annähernd rechteckíger Querschnitt, leicht konisch verlaufender Griff mit flacher Ansicht und leicht gewölbter Innenseite, gerundeter Übergang von einem kreisrund konisch verlaufenden Griffhals zum Griff,
Grifflänge ca. 146 mm, Griffhalslänge ca. 52 mm, Return ca.
40 mm, nicht sichtbare Befestigung, 9mm 4-Kantloch, aus
Aluminium natur mit Gleit- u. Ausgleichslager fest-drehbar gelagert, nicht sichtbar befestigt incl. ovale Drückerrosette,
Aluminium natur

Türflügel mit Knauf außen
Türknopf zylindrisch Ø 50 mm, Hals  verkröpft, feststehend
nicht sichtbar befestigt incl. ovale Knaufrosette,
Aluminium natur

Schnittstellen und Kabelführung
gem. Ausführungsbeschreibung Nr. 8.1 Türausstattung / Schnittstelle Türtyp mit motorischen Antrieb

Die Tür erhält bauseitige Ansteuerelemente an Videosprechanlage, Ausweisleser und Fluchttürterminal. Die bauseitigen Komponenten der Steuerung (Adressmodul, Verteiler und Fluchttürsteuerung befinden sich innenseitig im Bereich der Unterdecke. Die entsprechenden Kabellängen sind zu berücksichtigen.

Ausführung gemäß Türtypical TA_002 Hoftür an Brandwand BTB
*Unterbeschreibung 3 Befestigung/ Anschlüsse*
Befestigung des Türelementes mit Zarge an separat beschriebener Stahlprofilkonstruktion mit Brandschutzbekleidung, Zarge vermörtelt nach Zulassung

einschl. Schwellenausbildung mittels barrierefreier Schwelle auf bauseitigen Stahlprofil als Anschlagschwelle einschl. aller Dichtungsprofile
DIN276-1_08: 334

**3.8.20 Unterkonstruktion Tür Stahlhohlprofil zusammengesetzte Konstruktion, Brandschutzbekleidung, 3 seitig F90**
Stahlkonstruktion zur Vorwandmontage Außentür,

aus zusammengesetzten Stahlhohlprofilen, im Sturz und Leibungsbereich als Rahmen

Abmessung Türöffnung (Außenmaß Stahlprofile=
Breite 1670 mm
Höhe 3210 mm

bestehend aus L-Förmig zusammengeschweißte Stahlhohlprofile RR 140/80/4 und RR 120/80/4, RR 140/80/4 an der Schmalseite mit unterlegten Kammblechen d 43 mm am Beton verdübelt einschl. Schraublöchern, Zwischenräume vermörtelt
Korrosivitätskategorie C3 (mäßig) DIN EN ISO 12944-2, mit erwarteter Schutzdauer L DIN EN ISO 12944-1 von bis zu 7 Jahren

gesamte Stahlkonstruktion mit Brandschutzbekleidung,  2-seitig, Befestigungsuntergrund Stahl, Abwicklung der Bearbeitungsflächen 385  + 200 mm, Feuerwiderstandsklasse F 90 DIN 4102-2, ohne Unterkonstruktion,
Bekleidung aus Gipsfaserplatten DIN EN 15283-2, Typ GF-H, 2-lagig, Plattendicke 12,5 mm, Plattendicke 2. Lage 12,5 mm, befestigen mit systemspezifischen Befestigungsmittel, Spachtelung Qualitätsstufe Q1.

Ausführung gemäß Zeichnung,
Zeichnungs-Nr D10117STREG00A300_RD755- 758
Menge: 1,000 St
Leistungsbereichkatalog: 039
DIN276-1_08: 344
DIN276_18: 334

**3.8.30 Unterkonstruktion Schwelle B 1670 mm**
Unterkonstruktion zur Aufnahme der Schwelle

B 1670 mm

bestehend aus:

Montagewinkeln als Kurzstücke aus Edelstahl L 150/75/10, Länge 200 mm, Anzahl 3 Stück,  auf Stahlbetonbodenplatte verdübelt

Kantblech aus Edelstahl über die gesamte Breite, Dicke 3 mm, u-förmig gekantet, Zuschnitt 260 mm, an Montagewinkel verschraubt

gesamte Konstruktion dampfdicht mit Fensteranschlussfolie Zuschnitt ca. 500 mm
Menge: 1,000 St
DIN276_18: 334

#### Abschnitt 3.9 Eingang BTB

**3.9.10 Außentürel. Drehflügeltür 2flg B 4900 mm H 2900 mm 1Oberlicht 2Seitenteile EI2 30-SaC5 1W/m2K RC3 P6B Rahmentür Stahl**
*** Leitbeschreibung
Außentürelement, als Drehflügeltür, 2-flügelig, mit Geh- und Standflügel, mit Anschlagfalz,
Breite Nennmaß Wandöffnung 4900 mm,
Höhe Nennmaß Wandöffnung 2900 mm,

mit einem Oberlicht/Oberblende, mit 2 Seitenteilen

Seitenteile
Höhe elementhoch
Breite jeweils 1440 mm

Oberlicht
Höhe 640 mm
Breite 2050 mm

Türflügelelemente
Höhe 2260 mm
Breite 2050 mm mittig geteilt

Wandaufbau im Anschlussbereich einschalig mit VHF, Befestigung an Stahlkonstruktion (siehe separate Position), Vorwandmontage,

bauphysikalische Anforderungen:
Feuerwiderstandsklasse EI2 30-SaC5 DIN EN 13501-2, DIN EN 1634-1,
Wärmeschutz DIN EN ISO 10077-1, DIN 4108-4 Ud kleiner gleich 1,0 W/m2K,
Einbruchhemmung RC 3 DIN EN 1627, angriffhemmend P6B DIN EN 356,
Ausführung Rohrrahmenkonstruktion aus Stahl,
Hersteller/ Typ: '.............

.......................................' vom Bieter einzutragen

Türschwelle, barrierefrei DIN 18040 und DIN EN 17210, aus Aluminium, Türschwelle thermisch getrennt,
Ausführung des Türblatts als Rahmentür, Rahmen aus Stahl, Hohlprofil, Oberfläche der Öffnungsfläche beschichtet, Oberfläche der Schließfläche beschichtet, Türflügel,  transparent mit jeweils einer Füllung, aus Isolierglas, UV-beständiger Randverbund und wärmetechnisch verbesserte Abstandhalter DIN EN ISO 10077-1,
mit Bändern, 3 Bänder je Flügel, Oberlicht/Oberblende transparent mit einer Füllung, aus Isolierglas, Seitenteil transparent mit einer Füllung, aus Isolierglas,

alle sichtbaren Teile Stahl endbeschichtet gemäß Ausführungsbeschreibung 2 AB 2.11 (Stahlbauteile Nasslack) in Anlehnung an Eloxal E6/ C31,

mit  Notausgangsverschluss DIN EN 179 Typ A Drücker-Betätigung, mit Anschlagdichtungen, mit Bändern, mit Antipanikschloss mit Mehrfachverrieglung, mit Türantrieb mit Türdrücker/ Knauf, mit Magnetkontakten, Riegelkontakten, Kabelübergängen,  Glasbruchmelder, Aufschaltung auf Zutrittskontrollanlage, Fluchttüröffner

Ausführung gemäß Zeichnung,
Zeichnungs-Nr D10117STREG00A300_RD750- 754

Einbauort: BTB EG TA 010
Menge: 1,000 St
Leistungsbereichkatalog: 026
DIN276-1_08: 334
DIN276_18: 334
*Unterbeschreibung 1 Ausfachung/ Verglasung*
Ausfachungen als Isolierverglasung als Brandschutzverglasung und Anforderung P6B - 2 Scheiben Isolierverglasung

Basisglas:  Floatglas, eisenoxydarm
Ug - Wert:<= 1,0 W/m2K
Rw (Tür):je nach Positionstext
Scheibenaufbau:
Scheibe außen6mm ESG- HF als Alarmglas
SZR  8mm, 90%  Argonfüllung
Scheibe innen41 mm Spezialglas als Brandschutzglas
Durchbruchdetektion Alarmglas VdS Klasse C, Ausführung der Verglasung als Alarmglas mit Alarmspinne im außenliegenden ESG, zur Überwachung eines Fensterflügels auf Durchbruch, Einbau entsprechend der Vorgaben aus VdS Richtlinie 2311, einschl. Anschlussleitung, Leitungslänge mind. 6 m, jedoch mindestens 2,5 m Anschlusslänge ab Leitungsauslass, einschl. Verlegung der Anschlussleitung bis zum Anschlussmodul durch Einziehen in bauseitiges Leerrohr oder in Hohlwand,  einschl. Herstellen aller erforderlichen Aussparungen, passgenau, Anschluss in Linientechnik über potentialfreien Kontakt, inkl. Prüfung der korrekten Widerstandswerte nach Einbau mit Messprotokoll und Abgleich mit der werkseitigen Messung. Das Messprotokoll muss mindestens folgende Daten enthalten: Name des Prüfers, Datum, Raumnummer, Fensternummer, Widerstandswerte in Ohm mit einer Nachkommastelle (Werksmessung und aktueller Wert)
mit Flexiblen Kabelübergang je Türflügel, zum verdeckten und bündigen Einbau in Tür-/Fensterfalze, 12 polig, lösbar bei Türblattausbau durch Schraub- Steckklemme, hartverchromter Stahl, Öffnungswinkel mind. 180 Grad, einschl. Anschlussleitung, Leitungslänge mind. 6 m, jedoch mindestens 2,5 m Anschlusslänge ab Leitungsauslass, einschl. Verlegung der Anschlussleitung bis zum Anschlussmodul durch Einziehen in bauseitiges Leerrohr oder in Hohlwand.

Ausführung an allen Festverglasungen und Türflügeln
DIN276-1_08: 334
*Unterbeschreibung 2 Beschläge*
Türbänder:
Dreiteilige 3D - Rollentürbänder aus Edelstahl, beschichtet analog Türrahmen, feinjustierbar,
Gebrauchsklasse 4 (sehr starker Gebrauch) nach DIN EN 1935, Korrosionsbeständigkeit der Klasse 4 nach DIN EN 1670,
Anzahl, Anordnung und Dimensionierung entsprechend den
zu erwartenden Lasten, mind. 3 Stück pro Flügel,
ohne Prägung, Verankerung und Feinjustierungstechnik verdeckt im Türfalz angeordnet, nachjustierbar zur Höhenregulierung

Schloss:
Motorschloss einschl. Standflügelschloss als „Gegenstück“ zum Hauptschloss zur Realisierung der Vollpanikfunktion, kompatibel und zugelassen zu angebotenem Türsystem, Ausführung des Schlosses entsprechend der Brandschutz- und Sicherheitsanforderungen des Türsystems, automatisch motorisch selbstver- und entriegelnd, Tag- oder Publikumszugang (Tagesfallenfunktion), Stulp aus nichtrostendem Stahl, Schließblech aus nichtrostendem Stahl, Ein- oder Mehrpunktverriegelung entsprechend der Türzulassung, Sicherheits- und thermischer Anforderungen, einschl. Anschlussleitung 10 m, Zulassung nach EN 179 bzw. EN 1125, Notöffnung über separat ausgeschriebenen oder bauseitigen Profilzylinder (Wechselfunktion), zum Anschluss an bauseitige externe Motorschlosssteuerung mit folgenden Funktionen: Kurzzeitfreigabe, Dauerfreigabe, Tageszugang (Zuhaltung nur durch Falle), potentialfreier Kontakt für Zustandsüberwachung Tür verriegelt/entriegelt, potentialfreier Kontakt für Zylinder / Schließbartbetätigung, Betätigung Innendrücker, einschl. Verlegung der Anschlussleitung bis zum Anschlussmodul durch Einziehen in bauseitiges Leerrohr oder in Hohlwand, einschl. gemeinsamer Inbetriebnahme und Funktionsprüfung mit Gewerk Sicherheitstechnik, einschl. Protokollierung.
Drehflügelantrieb DIN EN 17372, mit einstellbarer Offenhaltezeit, 230 V AC, für 2-flügelige Türanlagen, elektrischer Türöffner, Schließfolgeregler integriert, verdeckt liegend, Sturzmelder 230 V AC und Deckenmelder, 2 Radar-Bewegungsmelder, 2 Taster, Rauchmeldezentrale. Sicherheitseinrichtung für den Schwenkbereich der Tür als Laserscanner/ Flatscan, geprüft nach EN 16005, auf den Türblättern montiert, beidseitig zur Absicherung des Schwenkbereiches in Öffnungs- und Schließrichtung, mit integrierter Wandausblendung und dynamischer Haupt- und Nebenschließkantenabsicherung.
Programmschalter extern, mit 3 Schaltstellungen -Aus-, -Automatikbetrieb-, -Daueroffen-, Farbton silber, mit Abnahmeprüfung und dauerhafter Anbringung des Zulassungsschildes.
Montage als Sturzmontage drückend auf der Bandseite,

Türzustandsüberwachung:
Fremdfeldsicherer Magnetkontakt DIN EN 50131-2-6 (VDE 0830-2-2-6) Grad 3, VdS Klasse C, einschl. Betätigungsmagnet, zur Überwachung eines Türflügels auf Öffnung, Einbaumontage, horizontal und vertikal justierbar, Einbau entsprechend der Vorgaben aus VdS Richtlinie 2311, einschl. Anschlussleitung, Leitungslänge mind. 6 m, jedoch mindestens 2,5 m Anschlusslänge ab Leitungsauslass, einschl. Verlegung der Anschlussleitung bis zum Anschlussmodul durch Einziehen in bauseitiges Leerrohr oder in Hohlwand, einschl. Herstellen aller erforderlichen Aussparungen, passgenau, Anschluss in Linientechnik über potentialfreien Kontakt, inkl. Prüfung der korrekten Schaltabstände und Widerstandswerte nach Einbau mit Messprotokoll. Das Messprotokoll muss mindestens folgende Daten enthalten: Name des Prüfers, Datum, Türnummer, Widerstandswerte in Ohm mit einer Nachkommastelle (offen, geschlossen, Sabotage), Bestätigung der korrekten Schalt- und Öffnungstoleranzen.
Anzahl 2 Stück je Türflügel

Schließblechkontakt VdS Kl. C, einschl. Befestigungswinkel, zur Überwachung eines Türflügels auf Verschluss, Einbaumontage, Einbau entsprechend der Vorgaben aus VdS Richtlinie 2311, einschl. Anschlussleitung, Leitungslänge mind. 6 m, jedoch mindestens 2,5 m Anschlusslänge ab Leitungsauslass, einschl. Verlegung der Anschlussleitung bis zum Anschlussmodul durch Einziehen in bauseitiges Leerrohr oder in Hohlwand, mit Maschinenschrauben einschl. Gewindebohrung befestigen, Anschluss in Linientechnik über potentialfreien Kontakt, inkl. Prüfung der korrekten Schaltabstände und Widerstandswerte nach Einbau mit Messprotokoll. Das Messprotokoll muss mindestens folgende Daten enthalten: Name des Prüfers, Datum, Türnummer, Widerstandswerte in Ohm mit einer Nachkommastelle (offen, geschlossen), Bestätigung der korrekten Schalt- und Öffnungstoleranzen.

Fluchttüröffner, zugelassen zum Einbau als Zusatzverriegelung entsprechend der Zulassung des Türsystems bzgl. Brandschutz- und Sicherheitsanforderungen, mit Zulassung nach EltVTR und DIN EN 13637, lastunabhängige und klemmfreie Entriegelung, Zuhaltekraft mind. 3.000 N, mit integriertem Rückmeldekontakt, verdeckter Zargeneinbau, kompatibel und zugelassen zu den gängigen in Deutschland verwendeten Fluchtwegsicherungssystemen, einschl. Anschlussleitung 10 m, einschl. kompatiblen Fallenschloss als Gegenstück mit verdecktem Zargeneinbau, einschl. Verlegung der Anschlussleitung bis zum Anschlussmodul durch Einziehen in bauseitiges Leerrohr oder in Hohlwand, einschl. gemeinsamer Inbetriebnahme und Funktionsprüfung mit Gewerk Sicherheitstechnik, einschl. Protokollierung.

Flexibler Kabelübergang, zum verdeckten und bündigen Einbau in Tür-/Fensterfalze, 12 polig, lösbar bei Türblattausbau durch Schraub- Steckklemme, hartverchromter Stahl, Öffnungswinkel mind. 180 Grad, einschl. Anschlussleitung, Leitungslänge mind. 6 m, jedoch mindestens 2,5 m Anschlusslänge ab Leitungsauslass, einschl. Verlegung der Anschlussleitung bis zum Anschlussmodul durch Einziehen in bauseitiges Leerrohr oder in Hohlwand, Anzahl nach Erfordernis der beschriebenen eingebauten Bauteile

Rosetten
Außen Sicherheits-Profilzylinder-Rosette, innen Profilzylinder-Rosette mit Abdeckkappe, oval, mit verdeckter und ab-drehsicherer Befestigung, Aluminium natur, passend zum Drücker.

Türflügel mit Türdrücker innen:
gekröpfter, U-förmiger Drücker, annähernd rechteckiger Querschnitt, leicht konisch verlaufender Griff mit flacher Ansicht und leicht gewölbter Innenseite, gerundeter Übergang von einem kreisrund konisch verlaufenden Griffhals zum Griff,
Grifflänge ca. 146 mm, Griffhalslänge ca. 52 mm, Return ca.
40 mm, nicht sichtbare Befestigung, 9mm 4-Kantloch, aus
Aluminium natur mit Gleit- u. Ausgleichslager festdrehbar gelagert, nicht sichtbar befestigt incl. ovale Drückerrosette,
Aluminium natur

Türflügel mit Knauf außen
Türknopf zylindrisch Ø 50 mm, Hals  verkröpft, feststehend
nicht sichtbar befestigt incl. ovale Knaufrosette,
Aluminium natur

Schnittstellen und Kabelführung
gem. Ausführungsbeschreibung Nr. 8.1 Türausstattung / Schnittstelle Türtyp mit motorischen Antrieb

Die Tür erhält bauseitige Ansteuerelemente an Videosprechanlage, Ausweisleser und Fluchttürterminal. Die bauseitigen Komponenten der Steuerung (Adressmodul, Verteiler und Fluchttürsteuerung befinden sich innenseitig im Bereich der Unterdecke. Die entsprechenden Kabellängen sind zu berücksichtigen.

Ausführung gemäß Türtypical TA_EL_010 Eingangstür BTB
*Unterbeschreibung 3 Befestigung/ Anschlüsse*
Befestigung des Türelementes an separat beschriebener Stahlprofilkonstruktion mit Brandschutzbekleidung, Zarge vermörtelt nach Zulassung

einschl. Schwellenausbildung mittels barrierefreier Schwelle auf bauseitigen Stahlprofil als Anschlagschwelle einschl. aller Dichtungsprofile

einschl. 3 - seitig umlaufendes Sichtblech 2-fach gekantet, Abwicklung ca. 150 mm zum Verdecken des Abstandes zwischen Rohbau und Türelement, Oberfläche analog Tür, einschl. umlaufendes Dichtbach, dampfdicht
DIN276-1_08: 334

**3.9.20 Unterkonstruktion Tür Stahlhohlprofil zusammengesetzte Konstruktion, Brandschutzbekleidung, 3 seitig F90**
Stahlkonstruktion zur Vorwandmontage Außentür,

aus Stahlhohlprofil, im Sturz und Leibungsbereich als Rahmen

Abmessung Türöffnung (Außenmaß Stahlprofile=
Breite 4900 mm
Höhe 2900 mm

bestehend aus Stahlhohlprofile RR 100/50/4 an der Schmalseite mit unterlegten Kammblechen d 43 mm am Beton verdübelt einschl. Schraublöchern, Zwischenräume vermörtelt
Korrosivitätskategorie C3 (mäßig) DIN EN ISO 12944-2, mit erwarteter Schutzdauer L DIN EN ISO 12944-1 von bis zu 7 Jahren

gesamte Stahlkonstruktion mit Brandschutzbekleidung,  2-seitig, Befestigungsuntergrund Stahl, Abwicklung der Bearbeitungsflächen 385mm, Feuerwiderstandsklasse F 90 DIN 4102-2, ohne Unterkonstruktion,
Bekleidung aus Gipsfaserplatten DIN EN 15283-2, Typ GF-H, 2-lagig, Plattendicke 12,5 mm, Plattendicke 2. Lage 12,5 mm, befestigen mit systemspezifischen Befestigungsmittel, Spachtelung Qualitätsstufe Q1.

Ausführung gemäß Zeichnung,
Zeichnungs-Nr D10117STREG00A300_RD750- 754
Menge: 1,000 St
Leistungsbereichkatalog: 039
DIN276-1_08: 344
DIN276_18: 334

**3.9.30 Unterkonstruktion Schwelle B 4900 mm**
Unterkonstruktion zur Aufnahme der Schwelle

B 4900 mm

bestehend aus:

Montagewinkel L 80/80/8, Länge 4900 mm, mittels Konsolen 250x250x10 auf Rohbau Bodenplatte verdübelt, Anzahl 7 Stück

Kantblech aus Edelstahl über die gesamte Breite, Dicke 3 mm, u-förmig gekantet, Zuschnitt 260 mm, an Montagewinkel verschraubt

gesamte Konstruktion dampfdicht mit Fensteranschlussfolie Zuschnitt ca. 500 mm
Menge: 1,000 St
DIN276_18: 334

### Bereich 4 Dokumentation

#### Abschnitt 4.1 Dokumentation

**4.1.10 Dokumentation**
*** Pauschalposition
Dokumentation unter Zugrundelegung der allgemeinen Anhangs „Kennzeichnungs-, Strukturierungs- und CAD- Vorgaben“ und des gewerkespezifischen Anhangs „Inhalt und
Umfang der Dokumentationsunterlagen - Kostengruppe 300ff allgemein“ bzw. des gewerkespezifischen Anhangs „Technische Bauteile Gebäude für wartungs- und instandhaltungsrelevante technische Anlagen- und Bauteile der Hochbaugewerke“.

Die Anforderungen an die vom AN zu erstellende Dokumentation zu Art und Umfang der Kennzeichnung, zur Anwendung des AKS sowie zu CAD- Vorgaben werden nach
Auftragserteilung entsprechend der Kapitel 1, 2 und 3 und den zugehörigen Anhängen und Formatvorlagen in Kapitel 6 der Dokumentationsrichtlinie 02/2008 des BBR konkretisiert.

Die vollständige Dokumentationsrichtlinie kann im Internet unter „www.bbr.bund.de“ im Menü unter Service/Baufachliche Regelungen/Dokumentationsrichtlinie des BBR/DRL 02/2008
eingesehen und als PDF-Datei heruntergeladen werden.

Umfang und Format:
Sämtliche Zeichnungen und Unterlagen sind in Papierform farbig 3-fach sowie 3-fach als PDF-Datei (auf CD bzw. USB-Stick) zu übergeben. Unterlagen, die vom AN selbst erstellt
wurden, sind zusätzlich in einem Austauschformat (z.B. dwg/dxf, xlsx, docx) zu übergeben.

Der Dokumentationsschein ist zu verwenden.

Die Dokumentation ist parallel zur Ausführung der Bauleistung zu erstellen und fortzuschreiben.

Bis spätestens 30 Tage vor (Teil-) Abnahme der Bauleistung ist die Bestandsdokumentation komplett vom Auftragnehmer an den Auftraggeber zur Prüfung zu übergeben. Ggf. sind die
Unterlagen gemäß Prüfanmerkungen zu überarbeiten und erneut zur Prüfung vorzulegen.

Die Unterlagen zur Abnahme gemäß den gewerkespezifischen Anhängen Hochbau sind spätestens am Tag der Abnahme zu übergeben.

Für fertiggestellte Bauteile/-bereiche, die in Nutzung/Betrieb genommen werden können, hat der Auftragnehmer 10 Tage nach Aufforderung durch den Auftraggeber diesen Teil der
Dokumentation zu übergeben.

Hinweis:
Diese Position beinhaltet auch Grund- und Nebenleistungen nach der VOB/ Teil C, die bei der Bildung des EP entsprechend zu berücksichtigen sind.
Menge: 1,000 psch
DIN276_18: 399

**4.1.20 Dokumentation nach BNB**
*** Pauschalposition
Dokumentation nach BNB
Zuarbeit für das Erstellen einer Dokumentation über die ausgeführten, in diesem Leistungsverzeichnis beschriebenen Leistungen, zur Einreichung an die Zertifizierungsstelle der BNB-Prüfung.

Zusammenstellung der vorbeschriebenen Baudokumentation für den Gewährleistungsverfolg und die Gebäudeerhaltung
wie vorbeschrieben, ergänzt um die besondere Bauteil-, Prozess- und Materialdokumentation nach den Vorgaben und Formblättern/Tabellen der BNB-Zertifizierungsstelle.

Die Zuarbeit zur AG-seitigen Dokumentation ist parallel zur Ausführung der Bauleistung zu erstellen und fortzuschreiben.
Dies betrifft die Berücksichtigung der BNB-Kriterien bei der Materialauswahl und die Übergabe der entsprechenden Produktdatenblätter zur Prüfung - rechtzeitig vor Ausführung!

Die Dokumentationsunterlagen sind spätestens 6 KW vor den VOB-Abnahmen der Leistungen der OÜ des AG zu übergeben.

Umfang und Format:
In Papierform farbig 3-fach, zusätzlich als Dateien in einem Austauschformat (digital).
Menge: 1,000 psch
DIN276_18: 399

### Bereich 5 Stundenlohnarbeiten

#### Abschnitt 5.1 Stundenlohnarbeiten

**5.1.10 Polier/-in sämtliche Kosten/Zuschläge**
STLB-Bau 2026-04 091
Stundenlohnarbeiten durch Polier/-in
der Verrechnungssatz für die jeweilige Arbeitskraft umfasst sämtliche Aufwendungen wie Lohn- und Gehaltskosten, Lohn- und Gehaltsnebenkosten, Zuschläge, lohngebundene und lohnabhängige Kosten, sonstige Sozialkosten, Gemeinkosten, Wagnis und Gewinn.
Menge: 5,000 h
Leistungsbereichkatalog: 091
DIN276-1_08: 399
DIN276_18: 399

**5.1.20 Vorarbeiter/-in sämtliche Kosten/Zuschläge**
STLB-Bau 2026-04 091
Stundenlohnarbeiten durch Vorarbeiter/-in
der Verrechnungssatz für die jeweilige Arbeitskraft umfasst sämtliche Aufwendungen wie Lohn- und Gehaltskosten, Lohn- und Gehaltsnebenkosten, Zuschläge, lohngebundene und lohnabhängige Kosten, sonstige Sozialkosten, Gemeinkosten, Wagnis und Gewinn.
Menge: 5,000 h
Leistungsbereichkatalog: 091
DIN276-1_08: 399
DIN276_18: 399

**5.1.30 Facharbeiter/-in sämtliche Kosten/Zuschläge**
STLB-Bau 2026-04 091
Stundenlohnarbeiten durch Facharbeiter/-in
der Verrechnungssatz für die jeweilige Arbeitskraft umfasst sämtliche Aufwendungen wie Lohn- und Gehaltskosten, Lohn- und Gehaltsnebenkosten, Zuschläge, lohngebundene und lohnabhängige Kosten, sonstige Sozialkosten, Gemeinkosten, Wagnis und Gewinn.
Menge: 10,000 h
Leistungsbereichkatalog: 091
DIN276-1_08: 399
DIN276_18: 399

**5.1.40 Bauhelfer/-in sämtliche Kosten/Zuschläge**
STLB-Bau 2026-04 091
Stundenlohnarbeiten durch Bauhelfer/-in
der Verrechnungssatz für die jeweilige Arbeitskraft umfasst sämtliche Aufwendungen wie Lohn- und Gehaltskosten, Lohn- und Gehaltsnebenkosten, Zuschläge, lohngebundene und lohnabhängige Kosten, sonstige Sozialkosten, Gemeinkosten, Wagnis und Gewinn.
Menge: 10,000 h
Leistungsbereichkatalog: 091
DIN276-1_08: 399
DIN276_18: 399
